# Proyecto de Implantación del ascensor inclinado entre la calle Langileria y el barrio Txorierri en Leioa (Bizkaia)

- Propiedad del archivo: CYPE INGENIEROS, S.A.
- Formato: FIEBDC-3/2004
- Programa: ARQUIMEDES
- Tipo: presupuesto
- Comentario: Presupuesto
- Fecha de los precios: 23/01/2007
- Divisa: EUR
- Costes indirectos: 6 %
- Gastos generales: 13 %
- Beneficio industrial: 6 %
- IVA: 21 %
- Código: ASCENSOR_TXORIERRI_Y_ESCALERA_MET_LICA_Y_VIDRIO_180130 (29/12/2008)
Importe: 1815795

## CAP1 DEMOLICIONES Y MOVIMIENTOS DE TIERRAS (07/05/2008)
Importe: 223616.85

### CAP1.1 DEMOLICIONES (27/01/2016)
Importe: 19467.29

**1021005** M3 Demolición de firme de calzada y/o aceras
121.9 M3 × 45.38 (48.1 con costes indirectos) = 5863.39
Demolición de firme de calzada y/o acera por medios mecánicos incluso bordillos, incluso carga, transporte y descarga en vertedero autorizado.

| Código | Ud | Descripción | Rendimiento | Precio | Importe |
|---|---|---|---|---|---|
| 804001 | M3 | Canon de vertido (material) | 1 | 1.05 | 1.05 |
| 980140 | HR | Capataz (mano de obra) | 1 | 15.13 | 15.13 |
| 980146 | HR | Peón especialista (mano de obra) | 0.55 | 12.73 | 7.00 |
| 990062 | HR | Compresor movil (maquinaria) | 0.4 | 35.54 | 14.22 |
| 990102 | HR | Martillo rompedor neum manual (maquinaria) | 0.4 | 15.09 | 6.04 |
| 991201 | HR | Retroexcavadora (maquinaria) | 0.01 | 78.94 | 0.79 |
| 991705 | HR | Camion 10 tm. (maquinaria) | 0.01 | 60.79 | 0.61 |
| 993600 | HR | Sierra pavimentos hormigon (maquinaria) | 0.01 | 8.84 | 0.09 |
| %M | % | Medios Auxiliares | 1 % | 44.93 | 0.45 |
|  |  | Total |  |  | 45.38 |

| Medición | Uds. | Largo | Alto | Parcial |
|---|---|---|---|---|
| ACERAS: |  |  |  |  |
| Plaza (zona módulo inferior) | 1 | 238.00 | 0.20 | 47.600 |
| Plaza (zona afección instalaciones) | 1 | 60.00 | 0.20 | 12.000 |
| Rampa | 1 | 131.50 | 0.20 | 26.300 |
| CALZADA |  |  |  |  |
| C/Langileria afección por redes proyectadas | 1 | 180.00 | 0.20 | 36.000 |
| Total |  |  |  | 121.9 |

**1011019** M3 Demolición estructura de hormigón armado
5.445 M3 × 103.37 (109.57 con costes indirectos) = 596.61
Demolición de estructura de hormigón armado con medios manuales, martillo neumático y equipo de oxicorte. Incluso p/p de limpieza, acopio, retirada y carga mecánica de escombros sobre camión o contenedor.

| Código | Ud | Descripción | Rendimiento | Precio | Importe |
|---|---|---|---|---|---|
| 980146 | HR | Peón especialista | 3 | 12.73 | 38.19 |
| 980147 | HR | Peón ordinario (mano de obra) | 2.4 | 12.54 | 30.10 |
| mq08sol010 | h | Equipo de oxicorte, con acetileno como combustible y oxígeno como comburente. (maquinaria) | 1.2 | 7.36 | 8.83 |
| 990062 | HR | Compresor movil | 0.71 | 35.54 | 25.23 |
| %M | % | Medios Auxiliares | 1 % | 102.35 | 1.02 |
|  |  | Total |  |  | 103.37 |

| Medición | Uds. | Largo | Ancho | Alto | Parcial |
|---|---|---|---|---|---|
| Escaleras voladizo en la plaza | 0.3 | 20.00 | 2.00 | 0.30 |  |
| Murete de arranque escaleras en plaza | 0.3 | 1.50 |  |  |  |
| Muro aplacado en plaza | 0.3 | 4.00 | 0.30 | 2.50 |  |
|  | 1 |  |  | 1.10 |  |
| Total |  |  |  |  | 5.445 |

**2590002** ML Aserrado longitudinal de baldosa hidráulica
137.5 ML × 1.91 (2.02 con costes indirectos) = 277.75
Aserrado longitudinal de baldosa hidráulica, realizada con sierra de disco.

| Código | Ud | Descripción | Rendimiento | Precio | Importe |
|---|---|---|---|---|---|
| 980147 | HR | Peón ordinario | 0.144 | 12.54 | 1.81 |
| 993625 | HR | Rotaflex (maquinaria) | 0.072 | 1.16 | 0.08 |
| %M | % | Medios Auxiliares | 1 % | 1.89 | 0.02 |
|  |  | Total |  |  | 1.91 |

| Medición | Uds. | Largo | Alto | Parcial |
|---|---|---|---|---|
| Servicios proyectados | 1 | 51.00 |  |  |
| Alumbrado proyectado | 2 | 37.00 |  |  |
|  | 1 |  | 1.10 |  |
| Total |  |  |  | 137.5 |

**2590001** ML Aserrado longitudinal en aglomerado
99 ML × 1.66 (1.76 con costes indirectos) = 174.24
Aserrado longitudinal en aglomerado, realizada con sierra de disco.

| Código | Ud | Descripción | Rendimiento | Precio | Importe |
|---|---|---|---|---|---|
| 980144 | HR | Oficial de 2ª (mano de obra) | 0.1 | 13.67 | 1.37 |
| 993600 | HR | Sierra pavimentos hormigon | 0.03 | 8.84 | 0.27 |
| %M | % | Medios Auxiliares | 1 % | 1.64 | 0.02 |
|  |  | Total |  |  | 1.66 |

| Medición | Uds. | Largo | Ancho | Parcial |
|---|---|---|---|---|
| Servicios proyectados | 1 | 90.00 |  |  |
|  | 1 |  | 1.10 |  |
| Total |  |  |  | 99 |

**5920001** UD Demolición de arquetas
7 UD × 58.23 (61.72 con costes indirectos) = 432.04
Demolición de arqueta de obra de fábrica o de hormigón, con medios manuales y mecánicos, sin deteriorar las conducciones que conecten con la arqueta. Incluso p/p de limpieza, acopio, retirada y carga manual de escombros sobre camión o contenedor y transporte a vertedero.

| Código | Ud | Descripción | Rendimiento | Precio | Importe |
|---|---|---|---|---|---|
| 980146 | HR | Peón especialista | 0.5 | 12.73 | 6.37 |
| 990062 | HR | Compresor movil | 0.5 | 35.54 | 17.77 |
| 990075 | HR | Grupo electrogeno de 10 kwa (maquinaria) | 0.55 | 18.18 | 10.00 |
| 990102 | HR | Martillo rompedor neum manual | 0.7 | 15.09 | 10.56 |
| 991706 | HR | Dumper de 0.5 m3. (maquinaria) | 0.7 | 18.5 | 12.95 |
| %M | % | Medios Auxiliares | 1 % | 57.65 | 0.58 |
|  |  | Total |  |  | 58.23 |

| Medición | Uds. | Parcial |
|---|---|---|
| Saneamiento | 3 | 3.000 |
| Alumbrado | 4 | 4.000 |
| Total |  | 7 |

**2810009** M2 Levante de baldosa
327.8 M2 × 8.1 (8.59 con costes indirectos) = 2815.80
Demolición de pavimento exterior de baldosas y/o losetas de hormigón, con martillo neumático. Incluso p/p de limpieza, mortero de agarre, acopio, retirada y carga mecánica de escombros sobre camión o contenedor, transporte a vertedero y canon de escombrera.

| Código | Ud | Descripción | Rendimiento | Precio | Importe |
|---|---|---|---|---|---|
| 980147 | HR | Peón ordinario | 0.3 | 12.54 | 3.76 |
| 990062 | HR | Compresor movil | 0.12 | 35.54 | 4.26 |
| %M | % | Medios Auxiliares | 1 % | 8.02 | 0.08 |
|  |  | Total |  |  | 8.1 |

| Medición | Uds. | Largo | Alto | Parcial |
|---|---|---|---|---|
| ACERAS: |  |  |  |  |
| Plaza | 1 | 238.00 |  |  |
| afeccciones instal | 1 | 60.00 |  |  |
|  | 1 |  | 1.10 |  |
| Total |  |  |  | 327.8 |

**2920002** M2 Fresado de firme de mezcla bituminosa en franjas de 1m de ancho y por cm de espesor
198 M2 × 2.08 (2.2 con costes indirectos) = 435.60
Fresado de firme de mezcla bituminosa en franjas de 1m de ancho y por cm de espesor, incluso barrido y retirada de escombros al punto de carga (no incluye carga ni transporte a vertedero). Medido la superficie realmente fresada.

| Código | Ud | Descripción | Rendimiento | Precio | Importe |
|---|---|---|---|---|---|
| 980147 | HR | Peón ordinario | 0.04 | 12.54 | 0.50 |
| 991704 | HR | Camion dumper (maquinaria) | 0.01 | 66.46 | 0.66 |
| 993400 | HR | Fresadora de aglomerado asfáltico (maquinaria) | 0.01 | 90.35 | 0.90 |
| %M | % | Medios Auxiliares | 1 % | 2.06 | 0.02 |
|  |  | Total |  |  | 2.08 |

| Medición | Uds. | Largo | Alto | Parcial |
|---|---|---|---|---|
| CALZADA |  |  |  |  |
| C/Langileria afección por redes proyectadas | 1 | 180.00 |  |  |
|  | 1 |  | 1.10 |  |
| Total |  |  |  | 198 |

**2900004** ML Levante peldaño escalera
60 ML × 8.1 (8.59 con costes indirectos) = 515.40
Levante de peldaño en escaleras con medios manuales, incluso transporte a vertedero.

| Código | Ud | Descripción | Rendimiento | Precio | Importe |
|---|---|---|---|---|---|
| 980147 | HR | Peón ordinario | 0.3 | 12.54 | 3.76 |
| 990062 | HR | Compresor movil | 0.12 | 35.54 | 4.26 |
| %M | % | Medios Auxiliares | 1 % | 8.02 | 0.08 |
|  |  | Total |  |  | 8.1 |

| Medición | Uds. | Largo | Parcial |
|---|---|---|---|
| Escalera plaza | 30 | 2.00 | 60.000 |
| Total |  |  | 60 |

**LCPG** M2 Levante de pavimento de goma existente juegos niños (23/11/2011)
95.7 M2 × 3.77 (4 con costes indirectos) = 382.80
Levante de pavimento de goma existente totalmente ejecutado y acabado,costes indirectos y medios auxiliares incluidos.

| Código | Ud | Descripción | Rendimiento | Precio | Importe |
|---|---|---|---|---|---|
| 980147 | HR | Peón ordinario | 0.2 | 12.54 | 2.51 |
| 991705 | HR | Camion 10 tm. | 0.02 | 60.79 | 1.22 |
| %M | % | Medios Auxiliares | 1 % | 3.73 | 0.04 |
|  |  | Total |  |  | 3.77 |

| Medición | Uds. | Largo | Alto | Parcial |
|---|---|---|---|---|
| Pavimento juegos infantiles | 1 | 87.00 |  |  |
|  | 1 |  | 1.10 |  |
| Total |  |  |  | 95.7 |

**2810007** UD Levante y posterior colocación de papeleras
3 UD × 58.2 (61.69 con costes indirectos) = 185.07
Levante de papeleras, transporte a depósitos municipales para acopio y posterior recolocación en obra. Incluso excabvación, zapata y anclajes a la nueva ubicación.

| Código | Ud | Descripción | Rendimiento | Precio | Importe |
|---|---|---|---|---|---|
| 980143 | HR | Oficial de 1ª (mano de obra) | 0.4 | 15.03 | 6.01 |
| 980147 | HR | Peón ordinario | 0.7 | 12.54 | 8.78 |
| 990102 | HR | Martillo rompedor neum manual | 0.3 | 15.09 | 4.53 |
| 991705 | HR | Camion 10 tm. | 0.63 | 60.79 | 38.30 |
| %M | % | Medios Auxiliares | 1 % | 57.62 | 0.58 |
|  |  | Total |  |  | 58.2 |

| Medición | Uds. | Parcial |
|---|---|---|
| Plaza | 3 | 3.000 |
| Total |  | 3 |

**2713000** UD Desmontaje de señales, bancos, postes, juegos, etc.
10 UD × 55.23 (58.54 con costes indirectos) = 585.40
Desmontaje de señales, bancos, postes OTA, juegos infantiles y diversos elementos de señalización o mobiliario urbano, con acopio y carga a lugar de almacenamiento o vertedero.

| Código | Ud | Descripción | Rendimiento | Precio | Importe |
|---|---|---|---|---|---|
| 980146 | HR | Peón especialista | 0.7 | 12.73 | 8.91 |
| 980147 | HR | Peón ordinario | 0.7 | 12.54 | 8.78 |
| 990062 | HR | Compresor movil | 0.4 | 35.54 | 14.22 |
| 990102 | HR | Martillo rompedor neum manual | 0.3 | 15.09 | 4.53 |
| 991705 | HR | Camion 10 tm. | 0.3 | 60.79 | 18.24 |
| %M | % | Medios Auxiliares | 1 % | 54.68 | 0.55 |
|  |  | Total |  |  | 55.23 |

| Medición | Uds. | Parcial |
|---|---|---|
| Bancos plaza | 4 | 4.000 |
| Bancos rampa | 1 | 1.000 |
| Juegos infantiles | 2 | 2.000 |
|  | 3 | 3.000 |
| Total |  | 10 |

**2713100** UD Recolocación de señales, bancos, postes, juegos, etc.
10 UD × 48.46 (51.37 con costes indirectos) = 513.70
Recolocación de señales, bancos, postes OTA y diversos elementos de señalización o mobiliario urbano, procedentes dela obra o de los almacenes municipales, incluso cimentación, nivelación y anclaje.

| Código | Ud | Descripción | Rendimiento | Precio | Importe |
|---|---|---|---|---|---|
| 40060 | KG | Puntas. (material) | 0.03 | 2.31 | 0.07 |
| 50001 | M3 | Tabla para encofrado. (material) | 0.005 | 53 | 0.27 |
| 50006 | M3 | Cabio para encofrado. (material) | 0.003 | 134.47 | 0.40 |
| 70010 | M3 | hormigón tipo HM-15/P/35/I (material) | 0.02 | 71.29 | 1.43 |
| 980143 | HR | Oficial de 1ª | 1 | 15.03 | 15.03 |
| 980147 | HR | Peón ordinario | 1 | 12.54 | 12.54 |
| 991705 | HR | Camion 10 tm. | 0.3 | 60.79 | 18.24 |
| %M | % | Medios Auxiliares | 1 % | 47.98 | 0.48 |
|  |  | Total |  |  | 48.46 |

| Medición | Uds. | Parcial |
|---|---|---|
| Bancos plaza | 4 | 4.000 |
| Banco rampa | 1 | 1.000 |
| Juegos infantiles | 2 | 2.000 |
|  | 3 | 3.000 |
| Total |  | 10 |

**2810008** ML Levante de barandilla y translado a dependencias municipales
56.1 ML × 19.21 (20.36 con costes indirectos) = 1142.20
Levante de barandilla metálica, con recuperación del material para su posterior reutilización, incluso retirada al punto de carga y transporte a dependencias municipales. Medida la longitud realmente ejecutada. Incluso medios auxiliares.

| Código | Ud | Descripción | Rendimiento | Precio | Importe |
|---|---|---|---|---|---|
| 980143 | HR | Oficial de 1ª | 0.25 | 15.03 | 3.76 |
| 980147 | HR | Peón ordinario | 0.25 | 12.54 | 3.14 |
| 990062 | HR | Compresor movil | 0.17 | 35.54 | 6.04 |
| 991705 | HR | Camion 10 tm. | 0.1 | 60.79 | 6.08 |
| %M | % | Medios Auxiliares | 1 % | 19.02 | 0.19 |
|  |  | Total |  |  | 19.21 |

| Medición | Uds. | Largo | Alto | Parcial |
|---|---|---|---|---|
| Escaleras y rampa de plaza | 1 | 41.00 |  |  |
|  | 1 | 10.00 |  |  |
|  | 1 |  | 1.10 |  |
| Total |  |  |  | 56.1 |

**FNT1** UD Levante y colocación de fuente (18/11/2011)
1 UD × 115.49 (122.42 con costes indirectos) = 122.42
Levante de fuente con acopio y carga a lugar de almacenamiento municipal y posterior colocación en obra , incluso cimentación, nivelación y anclaje.Incluso piecería, empalmes y resto de componentes necesarios para su correcto funcionamiento. Totalmente instalada y funcionando. Inclsuo conexión con la red de abastecimiento.

| Código | Ud | Descripción | Rendimiento | Precio | Importe |
|---|---|---|---|---|---|
| 980143 | HR | Oficial de 1ª | 4 | 15.03 | 60.12 |
| 980147 | HR | Peón ordinario | 4 | 12.54 | 50.16 |
| 70010 | M3 | Hormigón tipo HM-15/P/35/I | 0.04 | 71.29 | 2.85 |
| 991705 | HR | Camion 10 tm. | 0.02 | 60.79 | 1.22 |
| %M | % | Medios Auxiliares | 1 % | 114.35 | 1.14 |
|  |  | Total |  |  | 115.49 |

**3106002** UD Desmontaje columna de chapa de 9/12
1 UD × 57.51 (60.96 con costes indirectos) = 60.96
Desmontaje columna de chapa de 9/12 mts. De longitud incluso desconexión red, retirada luminaria y su traslado a los almacenes municipales. Incluso medios auxiliares.

| Código | Ud | Descripción | Rendimiento | Precio | Importe |
|---|---|---|---|---|---|
| 980144 | HR | Oficial de 2ª | 0.5 | 13.67 | 6.84 |
| 980145 | HR | Ayudante (mano de obra) | 0.5 | 12.87 | 6.44 |
| 991705 | HR | Camion 10 tm. | 0.3 | 60.79 | 18.24 |
| 992242 | HR | Grua automovil (maquinaria) | 0.35 | 72.62 | 25.42 |
| %M | % | Medios Auxiliares | 1 % | 56.94 | 0.57 |
|  |  | Total |  |  | 57.51 |

| Medición | Uds. | Parcial |
|---|---|---|
| Calle Langileria | 1 | 1.000 |
| Total |  | 1 |

**3106005** UD Montaje e instalación de farol
1 UD × 60.58 (64.21 con costes indirectos) = 64.21
Montaje e instalación de farola de chapa de 9/12 mts. De longitud, de procedencia municipal. Incluso conexión a la red y medios auxiliares.

| Código | Ud | Descripción | Rendimiento | Precio | Importe |
|---|---|---|---|---|---|
| 980144 | HR | Oficial de 2ª | 0.5 | 13.67 | 6.84 |
| 980145 | HR | Ayudante | 0.5 | 12.87 | 6.44 |
| 991705 | HR | Camion 10 tm. | 0.35 | 60.79 | 21.28 |
| 992242 | HR | Grua automovil | 0.35 | 72.62 | 25.42 |
| %M | % | Medios Auxiliares | 1 % | 59.98 | 0.60 |
|  |  | Total |  |  | 60.58 |

| Medición | Uds. | Parcial |
|---|---|---|
| Calle Langileria | 1 | 1.000 |
| Total |  | 1 |

**3106008** UD Desmontaje de punto de luz
8 UD × 59.95 (63.55 con costes indirectos) = 508.40
Desmontaje de punto de luz, retirada de las líneas de acometida y su transporte a los almacenes municipales,o acopio en obra para posterior colocación, así como retirada de los pernos de anclaje.

| Código | Ud | Descripción | Rendimiento | Precio | Importe |
|---|---|---|---|---|---|
| 380005 | UD | Desmontaje de punto de luz (material) | 1 | 26.61 | 26.61 |
| 980144 | HR | Oficial de 2ª | 0.4 | 13.67 | 5.47 |
| 991705 | HR | Camion 10 tm. | 0.15 | 60.79 | 9.12 |
| 992242 | HR | Grua automovil | 0.25 | 72.62 | 18.16 |
| %M | % | Medios Auxiliares | 1 % | 59.36 | 0.59 |
|  |  | Total |  |  | 59.95 |

| Medición | Uds. | Parcial |
|---|---|---|
| Plaza | 6 | 6.000 |
| Camino subida a barrio Txorierri | 2 | 2.000 |
| Total |  | 8 |

**3106004** UD Montaje e instalación de farola
1 UD × 49.42 (52.39 con costes indirectos) = 52.39
Montaje e instalación de farola de 3/4 mts. De longitud de procedencia municipal.

| Código | Ud | Descripción | Rendimiento | Precio | Importe |
|---|---|---|---|---|---|
| 980144 | HR | Oficial de 2ª | 0.45 | 13.67 | 6.15 |
| 980145 | HR | Ayudante | 0.45 | 12.87 | 5.79 |
| 991705 | HR | Camion 10 tm. | 0.25 | 60.79 | 15.20 |
| 992242 | HR | Grua automovil | 0.3 | 72.62 | 21.79 |
| %M | % | Medios Auxiliares | 1 % | 48.93 | 0.49 |
|  |  | Total |  |  | 49.42 |

**6518500** UD Desmontaje de hidrantes o bocas de riego
1 UD × 149.37 (158.33 con costes indirectos) = 158.33
Desmontaje de hidrantes o bocas de riego, incluso retirada a deposito municipal.

| Código | Ud | Descripción | Rendimiento | Precio | Importe |
|---|---|---|---|---|---|
| 980143 | HR | Oficial de 1ª | 2.25 | 15.03 | 33.82 |
| 980146 | HR | Peón especialista | 3 | 12.73 | 38.19 |
| 990102 | HR | Martillo rompedor neum manual | 1 | 15.09 | 15.09 |
| 991705 | HR | Camion 10 tm. | 1 | 60.79 | 60.79 |
| %M | % | Medios Auxiliares | 1 % | 147.89 | 1.48 |
|  |  | Total |  |  | 149.37 |

**2800001** ML Levante bordillo a máquina
41 ML × 2.57 (2.72 con costes indirectos) = 111.52
Levantado de bordillo por medios mecánicos, i/retirada de escombros a pie de carga, transporte a depósitos municipales y p.p. de costes indirectos.

| Código | Ud | Descripción | Rendimiento | Precio | Importe |
|---|---|---|---|---|---|
| 980143 | HR | Oficial de 1ª | 0.1 | 15.03 | 1.50 |
| 980147 | HR | Peón ordinario | 0.02 | 12.54 | 0.25 |
| 991201 | HR | Retroexcavadora | 0.01 | 78.94 | 0.79 |
| %M | % | Medios Auxiliares | 1 % | 2.54 | 0.03 |
|  |  | Total |  |  | 2.57 |

| Medición | Uds. | Largo | Parcial |
|---|---|---|---|
| BORDILLO JARDINERO |  |  |  |
| Plaza | 1 | 41.00 | 41.000 |
| Total |  |  | 41 |

**2810010** ML Levante bordillo granito para recolocación
101 ML × 10.81 (11.46 con costes indirectos) = 1157.46
Levante de bordillo de granito reutilizable y acopio para su posterior recolocación.

| Código | Ud | Descripción | Rendimiento | Precio | Importe |
|---|---|---|---|---|---|
| 980147 | HR | Peón ordinario | 0.796 | 12.54 | 9.98 |
| 991201 | HR | Retroexcavadora | 0.005 | 78.94 | 0.39 |
| 991704 | HR | Camion dumper | 0.005 | 66.46 | 0.33 |
| %M | % | Medios Auxiliares | 1 % | 10.70 | 0.11 |
|  |  | Total |  |  | 10.81 |

| Medición | Uds. | Largo | Parcial |
|---|---|---|---|
| BORDILLO JARDINERO |  |  |  |
| Plaza | 1 | 29.50 | 29.500 |
| CALZADA |  |  |  |
| Afección calle Langileria | 1 | 71.50 | 71.500 |
| Total |  |  | 101 |

**4980110** UD Extracción árboles por medios manual
5 UD × 73.99 (78.43 con costes indirectos) = 392.15
Extracción árboles por medios manuales de diversos tamaños, para posterior plantación incluso esta.

| Código | Ud | Descripción | Rendimiento | Precio | Importe |
|---|---|---|---|---|---|
| 980146 | HR | Peón especialista | 2.8 | 12.73 | 35.64 |
| 980147 | HR | Peón ordinario | 3 | 12.54 | 37.62 |
| %M | % | Medios Auxiliares | 1 % | 73.26 | 0.73 |
|  |  | Total |  |  | 73.99 |

| Medición | Uds. | Parcial |
|---|---|---|
| Plaza | 2 | 2.000 |
| Calle Langileria | 3 | 3.000 |
| Total |  | 5 |

**4980105** UD Tala de árbol por medios manuales
5 UD × 35.97 (38.13 con costes indirectos) = 190.65
Tala de árbol por medios manuales, incluyendo además troceado, acopio a disposición de la propiedad con carga, transporte a vertedero o apilado para su incineración.

| Código | Ud | Descripción | Rendimiento | Precio | Importe |
|---|---|---|---|---|---|
| 804001 | M3 | Canon de vertido | 1.5 | 1.05 | 1.58 |
| 980147 | HR | Peón ordinario | 1.5 | 12.54 | 18.81 |
| 991705 | HR | Camion 10 tm. | 0.2 | 60.79 | 12.16 |
| 999003 | UD | Motosierra (maquinaria) | 0.5 | 6.11 | 3.06 |
| %M | % | Medios Auxiliares | 1 % | 35.61 | 0.36 |
|  |  | Total |  |  | 35.97 |

**DDC010** m³ Demolición de muro de escollera
60 m³ × 42.91 (45.48 con costes indirectos) = 2728.80
Demolición de muro de escollera para contención de tierras con medios mecanicos y ayudas manuales. Incluso p/p de limpieza, acopio, retirada y carga mecánica de escombros sobre camión o contenedor.
Incluye: Demolición mecánica del elemento con ayudas manuales. Retirada y acopio de escombros. Carga mecánica de escombros sobre camión o contenedor.

| Código | Ud | Descripción | Rendimiento | Precio | Importe |
|---|---|---|---|---|---|
| 991201 | HR | Retroexcavadora | 0.3 | 78.94 | 23.68 |
| 980147 | HR | Peón ordinario | 1.5 | 12.54 | 18.81 |
| %M | % | Medios Auxiliares | 1 % | 42.49 | 0.42 |
|  |  | Total |  |  | 42.91 |

### CAP1.2 MOVIMIENTOS DE TIERRAS (27/01/2016)
Importe: 204149.56

**1010001** M2 Desbroce y limpieza todo tipo terreno
2026.6 M2 × 1.12 (1.19 con costes indirectos) = 2411.65
Desbroce y limpieza del terreno con arbustos, con medios mecánicos. Comprende los trabajos necesarios para retirar de las zonas previstas: arbustos, pequeñas plantas, tocones, maleza, broza, maderas caídas, escombros, basuras o cualquier otro material existente, hasta una profundidad no menor que el espesor de la capa de tierra vegetal, considerando como mínima 25 cm. Incluso transporte de la maquinaria, retirada de los materiales excavados y carga a camión, y transporte a vertedero autorizado.

| Código | Ud | Descripción | Rendimiento | Precio | Importe |
|---|---|---|---|---|---|
| 980140 | HR | Capataz | 0.025 | 15.13 | 0.38 |
| 980147 | HR | Peón ordinario | 0.005 | 12.54 | 0.06 |
| 991201 | HR | Retroexcavadora | 0.006 | 78.94 | 0.47 |
| 991704 | HR | Camion dumper | 0.003 | 66.46 | 0.20 |
| %M | % | Medios Auxiliares | 1 % | 1.11 | 0.01 |
|  |  | Total |  |  | 1.12 |

| Medición | Uds. | Largo | Ancho | Parcial |
|---|---|---|---|---|
| Parterres plaza arbustos | 1 | 18.00 | 0.20 | 3.600 |
| Parterres c/langileria arbustos | 1 | 23.00 |  | 23.000 |
| Zona ladera | 1 | 2000.00 |  | 2000.000 |
| Total |  |  |  | 2026.6 |

**6900100** M3 Excavación de catas hasta 2mts
33.75 M3 × 40.78 (43.23 con costes indirectos) = 1459.01
Excavación de catas en todo tipo de terreno por medios manuales hasta una profundidad de 2m, en acera o calzada, incluso agotamiento de agua, entibación, limpieza y extracción de restos a los bordes (no incluye carga ni transporte a vertedero). Medida la superficie teórica por la profundidad real.

| Código | Ud | Descripción | Rendimiento | Precio | Importe |
|---|---|---|---|---|---|
| 980143 | HR | Oficial de 1ª | 1.3 | 15.03 | 19.54 |
| 980144 | HR | Oficial de 2ª | 1.5 | 13.67 | 20.51 |
| 990013 | HR | Bomba centrifuga sumergida (maquinaria) | 0.02 | 16.27 | 0.33 |
| %M | % | Medios Auxiliares | 1 % | 40.38 | 0.40 |
|  |  | Total |  |  | 40.78 |

| Medición | Uds. | Largo | Ancho | Alto | Parcial |
|---|---|---|---|---|---|
|  | 10 | 1.50 | 1.50 | 1.50 | 33.750 |
| Total |  |  |  |  | 33.75 |

**E1088002** M3 Excavación a máquina en terreno en cualquier tipo de terreno i/ refinado de taludes
3556.391 M3 × 14.45 (15.32 con costes indirectos) = 54483.91
Excavación a máquina en terreno de transito en cualquier tipo de terreno y cualquier medio (roca ripable o no, con martillo o no, complejo volcánico) en cualquier profundidad o potencia de materiales. Incluso p.p.de agotamiento de agua mediante bombeo, refino de taludes y cajeados necesarios.

| Código | Ud | Descripción | Rendimiento | Precio | Importe |
|---|---|---|---|---|---|
| 980140 | HR | Capataz | 0.1 | 15.13 | 1.51 |
| 980147 | HR | Peón ordinario | 0.05 | 12.54 | 0.63 |
| 990013 | HR | Bomba centrifuga sumergida | 0.02 | 16.27 | 0.33 |
| 991201 | HR | Retroexcavadora | 0.15 | 78.94 | 11.84 |
| %M | % | Medios Auxiliares | 1 % | 14.31 | 0.14 |
|  |  | Total |  |  | 14.45 |

| Medición | Uds. | Largo | Ancho | Alto | Parcial |
|---|---|---|---|---|---|
| MÓDULO INFERIOR |  |  |  |  |  |
| losa foso | 0.7 | 83.00 |  | 4.00 |  |
| losa módulo | 0.7 | 47.00 |  | 1.10 |  |
| zapata muro ladrillo | 0.7 | 1.91 |  | 1.35 |  |
| MÓDULO SUPERIOR |  |  |  |  |  |
| losa-encepado foso | 0.7 | 62.00 |  | 3.00 |  |
| FOSO INCLINADO |  |  |  |  |  |
| losa -estructura | 0.7 | 43.10 |  | 60.20 |  |
|  | 0.7 | 21.45 |  | 43.49 |  |
|  | 0.7 | 15.43 |  | 15.34 |  |
| Encepados | 0.7 | 3.10 |  | 48.50 |  |
| URBANIZACIÓN MÓDULO SUPERIOR |  |  |  |  |  |
| zapata corrida muro de contención | 0.7 | 12.00 | 1.10 | 1.00 |  |
|  | 0.7 | 30.00 | 1.10 | 1.00 |  |
|  | 0.7 | 3.35 | 1.10 | 1.00 |  |
|  | 0.7 | 5.00 | 1.00 | 1.00 |  |
| Muro de escollera | 0.7 | 77.00 |  |  |  |
|  | 1 |  |  | 1.10 |  |
| Total |  |  |  |  | 3556.391 |

**1071000** M3 Excavación en acabado y refinado en roca
1338.904 M3 × 20.89 (22.14 con costes indirectos) = 29643.33
Excavación en acabado y refinado de taludes y cunetas en roca con retroexcavadora equipada con martillo rompedor hidráulico, incluso ayuda manual en las zonas de difícil acceso, limpieza y extracción de restos a los bordes (no incluye carga ni transporte a vertedero). Medido el volumen ejecutado.

| Código | Ud | Descripción | Rendimiento | Precio | Importe |
|---|---|---|---|---|---|
| 980140 | HR | Capataz | 0.01 | 15.13 | 0.15 |
| 980147 | HR | Peón ordinario | 0.1 | 12.54 | 1.25 |
| 990062 | HR | Compresor movil | 0.08 | 35.54 | 2.84 |
| 990125 | HR | Martillo romperrocas s/ retro (maquinaria) | 0.01 | 39.52 | 0.40 |
| 991113 | HR | Cargadora sobre neumaticos (maquinaria) | 0.04 | 71.8 | 2.87 |
| 991201 | HR | Retroexcavadora | 0.15 | 78.94 | 11.84 |
| 991704 | HR | Camion dumper | 0.02 | 66.46 | 1.33 |
| %M | % | Medios Auxiliares | 1 % | 20.68 | 0.21 |
|  |  | Total |  |  | 20.89 |

| Medición | Uds. | Largo | Ancho | Alto | Parcial |
|---|---|---|---|---|---|
| MÓDULO INFERIOR |  |  |  |  |  |
| losa foso | 0.3 | 16.68 | 4.00 | 4.00 | 80.064 |
| losa módulo | 0.3 | 18.43 | 3.42 | 1.05 | 19.855 |
| zapata muro ladrillo | 0.3 | 4.40 |  | 0.85 | 1.122 |
| MÓDULO SUPERIOR |  |  |  |  |  |
| losa-encepado foso | 0.3 | 10.60 | 4.80 | 3.00 | 45.792 |
| FOSO INCLINADO |  |  |  |  |  |
| losa -estructura | 0.3 | 43.00 |  | 61.69 | 795.801 |
|  | 0.3 | 20.00 |  | 43.49 | 260.940 |
|  | 0.3 | 15.00 |  | 15.34 | 69.030 |
| Encepados | 0.3 | 3.00 |  | 48.00 | 43.200 |
| Muro de escollera | 0.3 | 77.00 |  |  | 23.100 |
| Total |  |  |  |  | 1338.904 |

**Z040** UD Unidad de bombeo para achique (18/07/2011)
1 UD × 4622.64 (4900 con costes indirectos) = 4900.00
Unidad de bombeo para achique hasta agotamiento debido al nivel freático para la ejecución de cimentaciones foso ascensor,zapatas, arqueta bombeo y separador de grasas.

| Código | Ud | Descripción | Rendimiento | Precio | Importe |
|---|---|---|---|---|---|
| 603001b | UD | Unidad de bombeo para achique hasta agotamiento debido al nivel freático para la ejecución de cimentaciones foso ascensor,zapatas, arqueta bombeo y separador de grasas. (material; 26/01/2016) | 1 | 4622.64 | 4622.64 |
|  |  | Total |  |  | 4622.64 |

**2310002** M3 Zahorra artificial sub-base
345.855 M3 × 24.23 (25.68 con costes indirectos) = 8881.56
Formación de base de pavimento mediante relleno a cielo abierto con zahorra artificial caliza; y compactación en tongadas sucesivas de 30 cm de espesor máximo con bandeja vibrante de guiado manual, hasta alcanzar una densidad seca no inferior al 95% de la máxima obtenida en el ensayo Proctor Modificado, realizado según UNE 103501. Incluso carga, transporte y descarga a pie de tajo de los áridos a utilizar en los trabajos de relleno y humectación de los mismos.

| Código | Ud | Descripción | Rendimiento | Precio | Importe |
|---|---|---|---|---|---|
| 30009 | M3 | Material granular para subbase de zahorras artificial (material) | 1 | 21.79 | 21.79 |
| 980140 | HR | Capataz | 0.05 | 15.13 | 0.76 |
| 980147 | HR | Peón ordinario | 0.01 | 12.54 | 0.13 |
| 991602 | HR | Motoniveladora (maquinaria) | 0.01 | 68.95 | 0.69 |
| 991832 | HR | Compactador vibratorio mixto (maquinaria) | 0.01 | 62.49 | 0.62 |
| %M | % | Medios Auxiliares | 1 % | 23.99 | 0.24 |
|  |  | Total |  |  | 24.23 |

| Medición | Uds. | Largo | Ancho | Alto | Parcial |
|---|---|---|---|---|---|
| MÓDULO INFERIOR |  |  |  |  |  |
| losa foso | 1 | 83.00 |  | 0.30 |  |
| losa módulo | 1 | 47.00 |  | 0.30 |  |
| zapata muro ladrillo | 1 | 1.91 |  | 0.30 |  |
| MÓDULO SUPERIOR |  |  |  |  |  |
| losa-encepado foso | 1 | 62.00 |  | 0.30 |  |
| FOSO INCLINADO |  |  |  |  |  |
| losa | 1 | 115.26 | 4.00 | 0.50 |  |
| Encepados | 3 | 4.00 | 4.00 | 0.25 |  |
| URBANIZACIÓN MÓDULO SUPERIOR |  |  |  |  |  |
| zapata M5 | 1 | 12.00 | 1.10 | 0.25 |  |
|  | 1 | 30.00 | 1.10 | 0.25 |  |
| zapata M6 | 1 | 3.35 | 1.10 | 0.25 |  |
| zapata M7 | 1 | 5.00 | 1.00 | 0.25 |  |
|  | 1 |  |  | 1.10 |  |
| Total |  |  |  |  | 345.855 |

**URG0600001** m3 Terraplén con material tolerable de la propia excavación (15/07/2011)
728.45 m3 × 2.03 (2.15 con costes indirectos) = 1566.17
Terraplen de los productos resultantes de la excavación, incluso descarga de los mismos,terraplenado, compactado por tongadas inferiores a 0.4 m .
Terraplén/pedraplén/relleno o vertido a caballón formado mediante extendido de productos propios procedentes de la excavación, extendido, humectación,pala cargadora y compactado con rodillo autopropulsado en tongadas de 30 cm. de espesor máximo, hasta alcanzar una compactación media del 95% Proctor modificado, medido sobre perfil y p.p.de riego. Incluso perfilado de taludes, rasanteo de la superficie de coronación y preparación de la superficie de asiento, totalmente terminado.Costes indirectos y medios auxiliares inlcluidos.

| Código | Ud | Descripción | Rendimiento | Precio | Importe |
|---|---|---|---|---|---|
| 980147 | HR | Peón ordinario | 0.02 | 12.54 | 0.25 |
| 991602 | HR | Motoniveladora | 0.006 | 68.95 | 0.41 |
| 992104 | HR | Camion cisterna (maquinaria) | 0.006 | 48.37 | 0.29 |
| MAM00028 | h | Rodillo vibratorio autopropulsado s/ruedas (mixto) 15Tn (maquinaria; 15/07/2011) | 0.02 | 53.19 | 1.06 |
| %M | % | Medios Auxiliares | 1 % | 2.01 | 0.02 |
|  |  | Total |  |  | 2.03 |

| Medición | Uds. | Largo | Parcial |
|---|---|---|---|
| URBANIZACIÓN MODULO SUPERIOR | 1 | 350.00 | 350.000 |
| EN ZONA DE LADERA | 1 | 378.45 | 378.450 |
| Total |  |  | 728.45 |

**1095008** M3 Terraplén con suelo seleccionado de préstamos
488.858 M3 × 9.4 (9.96 con costes indirectos) = 4869.03
Terraplén con suelo seleccionado de préstamo a pie de obra, extendido en tongadas de 30cm de espesor máximo, compactado hasta conseguir una densidad no inferior al 95% del proctor modificado mediante rodillo vibratorio, incluso humectación y refino de taludes. Medido el volumen sobre los planos de perfiles tranversales.

| Código | Ud | Descripción | Rendimiento | Precio | Importe |
|---|---|---|---|---|---|
| 980147 | HR | Peón ordinario | 0.2 | 12.54 | 2.51 |
| 30110 | M3 | Material seleccionado préstamo (material) | 1 | 2.38 | 2.38 |
| 991113 | HR | Cargadora sobre neumaticos | 0.035 | 71.8 | 2.51 |
| 991822 | HR | Compactador vibratorio autopro (maquinaria) | 0.03 | 47.69 | 1.43 |
| 992104 | HR | Camion cisterna | 0.01 | 48.37 | 0.48 |
| %M | % | Medios Auxiliares | 1 % | 9.31 | 0.09 |
|  |  | Total |  |  | 9.4 |

| Medición | Uds. | Largo | Ancho | Alto | Parcial |
|---|---|---|---|---|---|
| MÓDULO SUPERIOR |  |  |  |  |  |
| zona bajo losa-encepado foso | 1 | 150.00 |  |  |  |
| FOSO INCLINADO |  |  |  |  |  |
| bajo losa | 1 | 115.26 | 4.00 | 0.40 |  |
| ESTRUCTURA URBANIZACIÓN MÓDULO SUPERIOR | 1 | 110.00 |  |  |  |
|  | 1 |  |  | 1.10 |  |
| Total |  |  |  |  | 488.858 |

**1105001** M3 Carga y transporte a vertedero
6148.683 M3 × 4.72 (5 con costes indirectos) = 30743.42
Carga transporte a vertedero de materiales sobrantes de la Excavación incluso canon de escombrera y vertido.Costes indirectos y medios auxiliares incluidos.

| Código | Ud | Descripción | Rendimiento | Precio | Importe |
|---|---|---|---|---|---|
| 991054 | HR | Excav.hidraulica sobre orugas (maquinaria) | 0.012 | 84.05 | 1.01 |
| 991704 | HR | Camion dumper | 0.055 | 66.46 | 3.66 |
| %M | % | Medios Auxiliares | 1 % | 4.67 | 0.05 |
|  |  | Total |  |  | 4.72 |

| Medición | Uds. | Largo | Parcial |
|---|---|---|---|
| Demoliciones | 0.9 | 9.30 | 8.370 |
|  | 0.9 | 12.34 | 11.106 |
| Excavaciones | 0.9 | 6810.23 | 6129.207 |
| Total |  |  | 6148.683 |

**1105002** M3 Carga manual de escombros y transporte a vertedero
683.187 M3 × 18.58 (19.69 con costes indirectos) = 13451.95
Carga manual de escombros, transporte a contenedor y retirada de este a vertedero, incluso canon de escombrera. Costes indirectos y medios auxiliares incluidos.

| Código | Ud | Descripción | Rendimiento | Precio | Importe |
|---|---|---|---|---|---|
| 980147 | HR | Peón ordinario | 0.6 | 12.54 | 7.52 |
| 980140 | HR | Capataz | 0.2 | 15.13 | 3.03 |
| 991750 | HR | Contenedor (maquinaria) | 1.5 | 5.23 | 7.85 |
| %M | % | Medios Auxiliares | 1 % | 18.40 | 0.18 |
|  |  | Total |  |  | 18.58 |

*SC00001*
Precio calculado para alquiler de caja-contenedor de 10 m3 de capacidad

| Medición | Uds. | Largo | Parcial |
|---|---|---|---|
| Demoliciones | 0.1 | 9.30 | 0.930 |
|  | 0.1 | 12.34 | 1.234 |
| Excavaciones | 0.1 | 6810.23 | 681.023 |
| Total |  |  | 683.187 |

**1090003** M2 Entibación cuajada en pozos y zanja
394.9 M2 × 11.56 (12.25 con costes indirectos) = 4837.53
Entibación cuajada en pozos y zanjas mediante madera o paneles deslizantes, para cualquier profundidad, incluido todos los medios auxiliares necesarios y posterior desentibación.

| Código | Ud | Descripción | Rendimiento | Precio | Importe |
|---|---|---|---|---|---|
| 50200 | M2 | Panel blindaje para entibación (material) | 1 | 5.52 | 5.52 |
| 980143 | HR | Oficial de 1ª | 0.1 | 15.03 | 1.50 |
| 980146 | HR | Peón especialista | 0.1 | 12.73 | 1.27 |
| 991201 | HR | Retroexcavadora | 0.04 | 78.94 | 3.16 |
| %M | % | Medios Auxiliares | 1 % | 11.45 | 0.11 |
|  |  | Total |  |  | 11.56 |

| Medición | Uds. | Largo | Alto | Parcial |
|---|---|---|---|---|
| Foso ascensor plaza | 1 | 56.00 | 4.00 |  |
| Foso ascensor zona superior | 1 | 45.00 | 3.00 |  |
|  | 1 |  | 1.10 |  |
| Total |  |  |  | 394.9 |

**plasts** ud Unidad a justificar por la disposición de plásticos para protección (29/04/2009)
1 ud × 3396.23 (3600 con costes indirectos) = 3600.00
Unidad a justificar por la disposición de plásticos para protección ante inclemencias meteorológicas en obra para las excavaciones.Costes indirectos y medios auxiliares.

| Código | Ud | Descripción | Rendimiento | Precio | Importe |
|---|---|---|---|---|---|
| 600030b | Ud | Unidad a justificar por la disposición de plásticos para protección ante inclemencias meteorológicas en obra para las excavaciones.Incluso medios auxiliares. (material; 26/01/2016) | 1 | 3396.23 | 3396.23 |
|  |  | Total |  |  | 3396.23 |

**ZNAC** ud Zona de acopio de las tierras sobrantes (06/05/2011)
1 ud × 14150.94 (15000 con costes indirectos) = 15000.00
Habilitación de zona de acopio de las tierras sobrantes de la propia excavación para su posterior uso en rellenos.
Incluso mejora de superficie de la zona de acopio, carga y trasporte a lugar de acopio elegido por la Dirección Facultativa, incluso compactado y reperfilado de los terrenos sobrantes garantizando su estabilidad.
Totalmente terminado.Costes indirectos y medios auxiliares incluidos.

| Código | Ud | Descripción | Rendimiento | Precio | Importe |
|---|---|---|---|---|---|
| 600030d | Ud | Zona de acopio de las tierras sobrantes de la propia excavación para su posterior uso en rellenos. Incluso mejora de superficie de la zona de acopio, carga y trasporte a lugar de acopio elegido por la Dirección Facultativa, incluso compactado y reperfilado de los terrenos sobrantes garantizando su estabilidad. Totalmente terminado. Incluso medios auxiliares. (material; 26/01/2016) | 1 | 14150.94 | 14150.94 |
|  |  | Total |  |  | 14150.94 |

**ZNPT** UD Unidad a justificar por la realización de pistas de acceso a la ladera y pataformas de trabajo (31/01/2012)
1 UD × 26700 (28302 con costes indirectos) = 28302.00
Unidad a justificar por la realización de pistas de acceso a la ladera y plataformas de trabajo en la misma durante la realización de la obra. Incluso excavaciones,acopio en obra, carga y trasnporte a vertedero, suministro y ejecución de pista mediante material todo uno de 30 cm de espesor,incluso extendido y compactado, excavación,carga y transporte a vertedero de todo uno en la finalización de las obras.Costes indirectos y medios auxiliares incluidos.

| Código | Ud | Descripción | Rendimiento | Precio | Importe |
|---|---|---|---|---|---|
| 600030e | Ud | Unidad a justificar por la realización de pistas de acceso a la ladera durante la realización de la obra. Incluso excavaciones,acopio en obra, carga y trasnporte a vertedero, suministro y ejecución de pista mediante material todo uno de 30 cm de espesor,incluso extendido y compactado, excavación,carga y transporte a vertedero de todo uno en la finalización de las obras.Incluso medios auxiliares. (material; 26/01/2016) | 1 | 26700 | 26700.00 |
|  |  | Total |  |  | 26700 |

## CAP2 RED DE ABASTECIMIENTO DE AGUA. (07/05/2008)
Importe: 10670.19

### CAP2.1 CANALIZACIÓN (07/05/2008)
Importe: 4613.96

**6900100** M3 Excavación de catas hasta 2mts
3.379 M3 × 40.78 (43.23 con costes indirectos) = 146.07

| Medición | Uds. | Largo | Ancho | Alto | Parcial |
|---|---|---|---|---|---|
| localización de redes | 4 | 0.80 | 0.80 | 1.20 |  |
|  | 1 |  |  | 1.10 |  |
| Total |  |  |  |  | 3.379 |

**1081000** M3 Excavación tierra zanja m. mecánicos <2mts.
26.334 M3 × 8.37 (8.87 con costes indirectos) = 233.58
Excavación de zanjas en tierra por medios manuales hasta una profundidad de 2m, incluso agotamiento de agua, limpieza y extracción de restos a los bordes (no incluye carga ni transporte a vertedero). Medido el volumen sobre las secciones teóricas de la excavación.

| Código | Ud | Descripción | Rendimiento | Precio | Importe |
|---|---|---|---|---|---|
| 980147 | HR | Peón ordinario | 0.025 | 12.54 | 0.31 |
| 990013 | HR | Bomba centrifuga sumergida | 0.02 | 16.27 | 0.33 |
| 991201 | HR | Retroexcavadora | 0.08 | 78.94 | 6.32 |
| 991704 | HR | Camion dumper | 0.02 | 66.46 | 1.33 |
| %M | % | Medios Auxiliares | 1 % | 8.29 | 0.08 |
|  |  | Total |  |  | 8.37 |

| Medición | Uds. | Largo | Ancho | Alto | Parcial |
|---|---|---|---|---|---|
| A justificar afecciones: |  |  |  |  |  |
| Tramo FD 60 mm plaza | 0.9 | 20.00 | 0.70 | 1.00 |  |
| Tramo FD 200 mm Calle Langileria | 0.9 | 10.00 | 0.70 | 1.30 |  |
| Abastecimiento fuente: | 0.9 | 5.00 | 0.70 | 1.00 |  |
|  | 1 |  |  | 1.10 |  |
| Total |  |  |  |  | 26.334 |

**1081101** M3 Excavación tierra zanja m. manuales <2mts.
2.926 M3 × 19.42 (20.59 con costes indirectos) = 60.25
Excavación de zanjas en tierra por medios manuales hasta una profundidad de 2m, incluso agotamiento de agua, limpieza y extracción de restos a los bordes (no incluye carga ni transporte a vertedero). Medido el volumen sobre las secciones teóricas de la excavación.

| Código | Ud | Descripción | Rendimiento | Precio | Importe |
|---|---|---|---|---|---|
| 980140 | HR | Capataz | 0.3 | 15.13 | 4.54 |
| 980147 | HR | Peón ordinario | 1 | 12.54 | 12.54 |
| 990013 | HR | Bomba centrifuga sumergida | 0.03 | 16.27 | 0.49 |
| 991704 | HR | Camion dumper | 0.025 | 66.46 | 1.66 |
| %M | % | Medios Auxiliares | 1 % | 19.23 | 0.19 |
|  |  | Total |  |  | 19.42 |

| Medición | Uds. | Largo | Ancho | Alto | Parcial |
|---|---|---|---|---|---|
| A justificar afecciones: |  |  |  |  |  |
| Tramo FD 60 mm plaza | 0.1 | 20.00 | 0.70 | 1.00 |  |
| Tramo FD 200 mm Calle Langileria | 0.1 | 10.00 | 0.70 | 1.30 |  |
| Abastecimiento fuente: | 0.1 | 5.00 | 0.70 | 1.00 |  |
|  | 1 |  |  | 1.10 |  |
| Total |  |  |  |  | 2.926 |

**1090003** M2 Entibación cuajada en pozos y zanja
83.6 M2 × 11.56 (12.25 con costes indirectos) = 1024.10

| Medición | Uds. | Largo | Alto | Parcial |
|---|---|---|---|---|
| A justificar afecciones: |  |  |  |  |
| Tramo FD 60 mm plaza | 2 | 20.00 | 1.00 |  |
| Tramo FD 200 mm Calle Langileria | 2 | 10.00 | 1.30 |  |
| Abastecimiento fuente: | 2 | 5.00 | 1.00 |  |
|  | 1 |  | 1.10 |  |
| Total |  |  |  | 83.6 |

**1105001** M3 Carga y transporte a vertedero
33.192 M3 × 4.72 (5 con costes indirectos) = 165.96

| Medición | Uds. | Largo | Parcial |
|---|---|---|---|
|  | 0.9 | 30.15 | 27.135 |
|  | 0.9 | 3.35 | 3.015 |
|  | 0.9 | 3.38 | 3.042 |
| Total |  |  | 33.192 |

**1105002** M3 Carga manual de escombros y transporte a vertedero
3.688 M3 × 18.58 (19.69 con costes indirectos) = 72.62

| Medición | Uds. | Largo | Parcial |
|---|---|---|---|
|  | 0.1 | 30.15 | 3.015 |
|  | 0.1 | 3.35 | 0.335 |
|  | 0.1 | 3.38 | 0.338 |
| Total |  |  | 3.688 |

**1091050** M3 Relleno en cama de asiento de tuberías y canalizaciones con arena silicia
8.952 M3 × 21.06 (22.32 con costes indirectos) = 199.81
Relleno en cama de asiento de tuberías y canalizaciones con arena caliza de 0 a 4mm, extendido y compactado en tongadas de 30 cm de espesor mediante equipo manual con pisón vibrante hasta conseguir una densidad no inferior al 95% del proctor modificado, relleno lateral compactando hasta los riñones y posterior relleno con la misma arena por encima de la generatriz superior de la tubería. Medida la superficie teórica por la profundidad real.

| Código | Ud | Descripción | Rendimiento | Precio | Importe |
|---|---|---|---|---|---|
| 30002 | M3 | Arena silicia 0/4mm. (material) | 0.9 | 12.5 | 11.25 |
| 980140 | HR | Capataz | 0.08 | 15.13 | 1.21 |
| 980147 | HR | Peón ordinario | 0.2 | 12.54 | 2.51 |
| 991054 | HR | Excav.hidraulica sobre orugas | 0.018 | 84.05 | 1.51 |
| 991812 | HR | Rodillo vibrante pequeno (maquinaria) | 0.2 | 21.87 | 4.37 |
| %M | % | Medios Auxiliares | 1 % | 20.85 | 0.21 |
|  |  | Total |  |  | 21.06 |

| Medición | Uds. | Largo | Ancho | Alto | Parcial |
|---|---|---|---|---|---|
| A justificar afecciones: |  |  |  |  |  |
| Tramo FD 60 mm plaza | 1 | 25.50 | 0.70 | 0.25 |  |
| Tramo FD 200 mm Calle Langileria | 1 | 10.00 | 0.70 | 0.40 |  |
| Abastecimiento fuente: | 1 | 5.00 | 0.70 | 0.25 |  |
|  | 1 |  |  | 1.10 |  |
| Total |  |  |  |  | 8.952 |

**1091001** M3 Relleno zanjas-pozos con material tolerable de la propia excavación
24.544 M3 × 5.8 (6.15 con costes indirectos) = 150.95
Relleno de zanjas y pozos con material tolerable procedente de la propia excavación, extendido en tongadas de 30cm de espesor, compactado hasta conseguir una densidad no inferior al 95% del proctor modificado mediante equipo manual con bandeja vibrante, incluso humectación. Medida la superficie teórica por la profundidad real.

| Código | Ud | Descripción | Rendimiento | Precio | Importe |
|---|---|---|---|---|---|
| 980140 | HR | Capataz | 0.04 | 15.13 | 0.61 |
| 980147 | HR | Peón ordinario | 0.255 | 12.54 | 3.20 |
| 991054 | HR | Excav.hidraulica sobre orugas | 0.01 | 84.05 | 0.84 |
| 991812 | HR | Rodillo vibrante pequeno | 0.05 | 21.87 | 1.09 |
| %M | % | Medios Auxiliares | 1 % | 5.74 | 0.06 |
|  |  | Total |  |  | 5.8 |

| Medición | Uds. | Largo | Ancho | Alto | Parcial |
|---|---|---|---|---|---|
| A justificar afecciones: |  |  |  |  |  |
| Tramo FD 60 mm plaza | 1 | 25.50 | 0.70 | 0.75 |  |
| Tramo FD 200 mm Calle Langileria | 1 | 10.00 | 0.70 | 0.90 |  |
| Abastecimiento fuente: | 1 | 5.00 | 0.70 | 0.75 |  |
|  | 1 |  |  | 1.10 |  |
| Total |  |  |  |  | 24.544 |

**6010004** ML Tubería fundición dúctil 200 mm
11 ML × 52 (55.12 con costes indirectos) = 606.32
Tubería de fundición dúctil UNE-EN 545 de 200 mm de diámetro, PN16, incluso alineación, montaje y prueba hidráulica.

| Código | Ud | Descripción | Rendimiento | Precio | Importe |
|---|---|---|---|---|---|
| 600030 | ML | Tubería fundición dúctil, 200 (material) | 1 | 42.88 | 42.88 |
| 980143 | HR | Oficial de 1ª | 0.3 | 15.03 | 4.51 |
| 980144 | HR | Oficial de 2ª | 0.3 | 13.67 | 4.10 |
| %M | % | Medios Auxiliares | 1 % | 51.49 | 0.51 |
|  |  | Total |  |  | 52 |

| Medición | Uds. | Largo | Alto | Parcial |
|---|---|---|---|---|
| A justificar afecciones: |  |  |  |  |
| Tramo FD 200 mm Calle Langileria | 1 | 10.00 |  |  |
|  | 1 |  | 1.10 |  |
| Total |  |  |  | 11 |

**6010001** ML Tubería fundición dúctil 60 mm
22 ML × 21.05 (22.31 con costes indirectos) = 490.82
Tubería de fundición dúctil UNE-EN 545 de 60 mm de diámetro, PN16, incluso alineación, montaje y prueba hidráulica.

| Código | Ud | Descripción | Rendimiento | Precio | Importe |
|---|---|---|---|---|---|
| 600007 | ML | Tubería fundición dúctil 60 mm (material) | 1 | 15.1 | 15.10 |
| 980143 | HR | Oficial de 1ª | 0.2 | 15.03 | 3.01 |
| 980144 | HR | Oficial de 2ª | 0.2 | 13.67 | 2.73 |
| %M | % | Medios Auxiliares | 1 % | 20.84 | 0.21 |
|  |  | Total |  |  | 21.05 |

| Medición | Uds. | Largo | Alto | Parcial |
|---|---|---|---|---|
| A justificar afecciones: |  |  |  |  |
| Tramo FD 60 mm plaza | 1 | 20.00 |  |  |
|  | 1 |  | 1.10 |  |
| Total |  |  |  | 22 |

**6010006** ML Tubería fundición dúctil 300 mm
5 ML × 84.29 (89.35 con costes indirectos) = 446.75
Tubería de fundición dúctil UNE-EN 545 de 300 mm de diámetro, PN16, incluso alineación, montaje y prueba hidráulica.

| Código | Ud | Descripción | Rendimiento | Precio | Importe |
|---|---|---|---|---|---|
| 600050 | ML | Tubería fundición dúctil, 300 (material) | 1 | 71.22 | 71.22 |
| 980143 | HR | Oficial de 1ª | 0.3 | 15.03 | 4.51 |
| 980144 | HR | Oficial de 2ª | 0.3 | 13.67 | 4.10 |
| 992242 | HR | Grua automovil | 0.05 | 72.62 | 3.63 |
| %M | % | Medios Auxiliares | 1 % | 83.46 | 0.83 |
|  |  | Total |  |  | 84.29 |

| Medición | Uds. | Parcial |
|---|---|---|
| Afecciones | 5 | 5.000 |
| Total |  | 5 |

**6010008** ML Tubería fundición dúctil 400 mm
5 ML × 124.39 (131.85 con costes indirectos) = 659.25
Tubería de fundición dúctil UNE-EN 545 de 400 mm de diámetro, PN16, incluso alineación, montaje y prueba hidráulica.

| Código | Ud | Descripción | Rendimiento | Precio | Importe |
|---|---|---|---|---|---|
| 600070 | ML | Tubería fundición dúctil, 400 (material) | 1 | 108.05 | 108.05 |
| 980143 | HR | Oficial de 1ª | 0.4 | 15.03 | 6.01 |
| 980144 | HR | Oficial de 2ª | 0.4 | 13.67 | 5.47 |
| 992242 | HR | Grua automovil | 0.05 | 72.62 | 3.63 |
| %M | % | Medios Auxiliares | 1 % | 123.16 | 1.23 |
|  |  | Total |  |  | 124.39 |

| Medición | Uds. | Largo | Parcial |
|---|---|---|---|
| Afecciones | 1 | 5.00 | 5.000 |
| Total |  |  | 5 |

**6020004** ML Tubería polietileno BD 40 mm 10 atms. (16/12/2010)
5 ML × 2.16 (2.29 con costes indirectos) = 11.45
Tubería de polietileno de baja densidad (PE32) fabricada s/ norma UNE-53131 de 40 mm de diámetro, PN = 10 atm, incluso alineación, p.p de piezas especiales y accesorios de unión entre tramos, montaje y prueba hidráulica.Totalmente instalada.Costes indirectos y medios auxiliares incluidos y pequeño material de apoyo y ayudas a la albañilería.

| Código | Ud | Descripción | Rendimiento | Precio | Importe |
|---|---|---|---|---|---|
| 610104 | ML | Tubería polietileno bd d=50mm (material; 16/12/2010) | 1 | 1.68 | 1.68 |
| 980143 | HR | Oficial de 1ª | 0.016 | 15.03 | 0.24 |
| 980144 | HR | Oficial de 2ª | 0.016 | 13.67 | 0.22 |
| %M | % | Medios Auxiliares | 1 % | 2.14 | 0.02 |
|  |  | Total |  |  | 2.16 |

| Medición | Uds. | Largo | Parcial |
|---|---|---|---|
| Abatecimiento fuente | 1 | 5.00 | 5.000 |
| Total |  |  | 5 |

**6900003** UD Recrecido boca de riego 10cm. Minim
1 UD × 17.31 (18.35 con costes indirectos) = 18.35
Recrecido boca de riego 10cm. En altura de al menos 10cm.

| Código | Ud | Descripción | Rendimiento | Precio | Importe |
|---|---|---|---|---|---|
| 650025 | UD | Soldadura tubería cobre 30 mm. (material) | 1 | 7 | 7.00 |
| 650150 | ML | Tubo de cobre 18mm diámetro (material) | 0.1 | 2.84 | 0.28 |
| 980140 | HR | Capataz | 0.01 | 15.13 | 0.15 |
| 980143 | HR | Oficial de 1ª | 0.02 | 15.03 | 0.30 |
| 980147 | HR | Peón ordinario | 0.75 | 12.54 | 9.41 |
| %M | % | Medios Auxiliares | 1 % | 17.14 | 0.17 |
|  |  | Total |  |  | 17.31 |

| Medición | Uds. | Parcial |
|---|---|---|
| Calle Langileria | 1 | 1.000 |
| Total |  | 1 |

**6510002** ud ACOMETIDA DN40 mm.POLIETIL.1 1/2"
1 ud × 309.13 (327.68 con costes indirectos) = 327.68
Acometida a la red general municipal de agua potable realizada en tubería de hasta 200 mm,hasta una longitud máxima de 8 m., realizada con tubo de polietileno de 40 mm. de diámetro nominal, de alta densidad y para 1 MPa de presión máxima con collarín de toma de polipropileno reforzado con fibra de vidrio, llave de corte de acometida, i/formación de arqueta de 30x30,registro de fundición dúctil, rotura y reposición de firme existente, con p.p. de piezas especiales y tapón roscado ,terminada y funcionando. Medida la unidad terminada. Costes indirectos y medios auxiliares incluidos.

| Código | Ud | Descripción | Rendimiento | Precio | Importe |
|---|---|---|---|---|---|
| p17565 | mml | Tubo polietileno 40 mm (material) | 8.5 | 0.7 | 5.95 |
| 980143 | HR | Oficial de 1ª | 1.6 | 15.03 | 24.05 |
| 980140 | HR | Capataz | 0.8 | 15.13 | 12.10 |
| M11HC050 | m. | Corte c/sierra disco hormig.viejo (maquinaria; 17/02/2005) | 12 | 2.8 | 33.60 |
| E02EM020 | m3 | EXC.ZANJA A MÁQUINA T. FLOJOS (31/01/2000) | 5.04 | 8.68 | 43.75 |
| E02SZ070 | m3 | RELL/COMP.ZANJA C/RANA S/APOR. (31/01/2000) | 4.62 | 18.74 | 86.58 |
| U01AF200 | m2 | DEMOL.Y LEVANTADO PAVIMENTO HM e=15/25cm (31/01/2000) | 4.2 | 3.36 | 14.11 |
| P17PP010 | ud | Codo polietileno (material; 31/01/2000) | 1 | 1.45 | 1.45 |
| P17PP260 | ud | Collarin toma PPFV (material; 17/02/2005) | 1 | 2.78 | 2.78 |
| P01HM020 | m3 | Hormigón HM-20/P/40/I central (material; 31/01/2000) | 0.84 | 72.48 | 60.88 |
| P17AA056 | ud | Arq.polipr.sin fondo, 30x30 cm. (material; 31/01/2000) | 1 | 10.75 | 10.75 |
| P17XE100 | ud | Válvula esfera PVC (material; 31/01/2000) | 1 | 10.07 | 10.07 |
| %M | % | Medios Auxiliares | 1 % | 306.07 | 3.06 |
|  |  | Total |  |  | 309.13 |

| Medición | Uds. | Parcial |
|---|---|---|
| Fuente | 1 | 1.000 |
| Total |  | 1 |

### CAP2.2 ACCESORIOS (07/05/2008)
Importe: 5213.75

**6507000** KG Fundición en piezas especiales
450 KG × 5.38 (5.7 con costes indirectos) = 2565.00
Piezas especiales de fundición dúctil, con recubrimiento epoxi atoxico de espesor mínimo de 80 micras según norma UNE-EN 545. Totalmente colocadas.

| Código | Ud | Descripción | Rendimiento | Precio | Importe |
|---|---|---|---|---|---|
| 650001 | KG | Fundición en piezas especiales (material) | 1 | 4.62 | 4.62 |
| 980143 | HR | Oficial de 1ª | 0.02 | 15.03 | 0.30 |
| 980144 | HR | Oficial de 2ª | 0.03 | 13.67 | 0.41 |
| %M | % | Medios Auxiliares | 1 % | 5.33 | 0.05 |
|  |  | Total |  |  | 5.38 |

**6517500** UD Boca de riego tipo Bilbao de 80mm.
1 UD × 365.7 (387.64 con costes indirectos) = 387.64
Boca de riego DN 80 mm PN 16 con racor tipo Bilbao sin bola, con sistema de empaquetadura recambiable en servicio y arqueta con registro, cuerpo y tapa en fundición nodular GGG-50 totalmente recubiertos interior y exteriormente de pintura epoxi atóxica en polvo de 150 micras de espesor, color negro, aplicada electrónicamente. Con cierre de fundición dúctil totalmente recubierto EPDM y husillo de acero inoxidable AISI 420. Totalmente instalada y colocada.

| Código | Ud | Descripción | Rendimiento | Precio | Importe |
|---|---|---|---|---|---|
| 603001 | UD | Boca de riego de DN-80 PN 16 sin bola (material) | 1 | 355.69 | 355.69 |
| 980143 | HR | Oficial de 1ª | 0.3 | 15.03 | 4.51 |
| 980147 | HR | Peón ordinario | 0.15 | 12.54 | 1.88 |
| %M | % | Medios Auxiliares | 1 % | 362.08 | 3.62 |
|  |  | Total |  |  | 365.7 |

| Medición | Uds. | Parcial |
|---|---|---|
| Calle langileria | 1 | 1.000 |
| Total |  | 1 |

**6518002** UD Hidrante doble subterráneo de columna seca
1 UD × 378.52 (401.23 con costes indirectos) = 401.23
Hidrante doble subterráneo de columna seca con salida opcional, cuerpo de fundición nodular PN16 de 100 mm de diámetro y dos salidas de diámetro 70 mm con racor tipo Barcelona (UNE23400), incluso arqueta de fundición, transporte a obra e instalación según plano de detalle.

| Código | Ud | Descripción | Rendimiento | Precio | Importe |
|---|---|---|---|---|---|
| 651002 | UD | Hidrante 100-70-70 (20/11/2008) | 1 | 332.42 | 332.42 |
| 980140 | HR | Capataz | 0.2 | 15.13 | 3.03 |
| 980144 | HR | Oficial de 2ª | 1.5 | 13.67 | 20.51 |
| 980147 | HR | Peón ordinario | 1.5 | 12.54 | 18.81 |
| %M | % | Medios Auxiliares | 1 % | 374.77 | 3.75 |
|  |  | Total |  |  | 378.52 |

**6620003** UD Contador de chorro multiple de DN= 30 mm
1 UD × 165.4 (175.32 con costes indirectos) = 175.32
Contador de chorro multiple de DN= 30 mm, para medida de caudal en fuentes públicas, con uniones roscadas, incluso arqueta de alojamiento de fundición dúctil, piezas complementarias de union, montaje y pruebas.

| Código | Ud | Descripción | Rendimiento | Precio | Importe |
|---|---|---|---|---|---|
| 659011 | UD | Contador de chorro multiple de DN= 30 mm (material) | 1 | 118.8 | 118.80 |
| 659100 | UD | Verificación oficial de contad (material) | 1 | 39.22 | 39.22 |
| 980143 | HR | Oficial de 1ª | 0.2 | 15.03 | 3.01 |
| 980144 | HR | Oficial de 2ª | 0.2 | 13.67 | 2.73 |
| %M | % | Medios Auxiliares | 1 % | 163.76 | 1.64 |
|  |  | Total |  |  | 165.4 |

**6980001** Ud A justificar toma de red general de aguas y afecciones
1 Ud × 1589.21 (1684.56 con costes indirectos) = 1684.56
Partida a justificar de toma de red general de aguas y afecciones.

| Código | Ud | Descripción | Rendimiento | Precio | Importe |
|---|---|---|---|---|---|
| 659011b | UD | Partida a justificar de toma de red general de aguas y afecciones. (material; 26/01/2016) | 1 | 1589.21 | 1589.21 |
|  |  | Total |  |  | 1589.21 |

### CAP2.3 REFUERZOS Y ANCLAJES (07/05/2008)
Importe: 842.48

**1140013** M3 Hormigón prepar. tipo HM-15/P/35/I
5.35 M3 × 85.99 (91.15 con costes indirectos) = 487.65
"Hormigón prepar. Tipo HM-15/P/35/I en aceras, calzadas y refuerzo de bordillos; incluso fabricación, suministro, p.p. de encofrados y juntas, vertido y vibrado."

| Código | Ud | Descripción | Rendimiento | Precio | Importe |
|---|---|---|---|---|---|
| 70010 | M3 | Hormigón tipo HM-15/P/35/I | 1 | 71.29 | 71.29 |
| 980140 | HR | Capataz | 0.05 | 15.13 | 0.76 |
| 980143 | HR | Oficial de 1ª | 0.08 | 15.03 | 1.20 |
| 980147 | HR | Peón ordinario | 0.25 | 12.54 | 3.14 |
| 995100 | HR | Camion hormigonera de 6m3 (maquinaria) | 0.1 | 87.52 | 8.75 |
| %M | % | Medios Auxiliares | 1 % | 85.14 | 0.85 |
|  |  | Total |  |  | 85.99 |

| Medición | Uds. | Largo | Ancho | Alto | Parcial |
|---|---|---|---|---|---|
|  | 4 | 0.60 | 0.60 | 0.60 |  |
|  | 4 | 1.00 | 1.00 | 1.00 |  |
|  | 1 |  |  | 1.10 |  |
| Total |  |  |  |  | 5.35 |

**1710002** KG Acero B-500-S de alta adherencia
276.8 KG × 0.81 (0.86 con costes indirectos) = 238.05
Suministro y colocación de acero UNE-EN 10080 B 500 S, con una cuantía aproximada de 85 kg/m³; acabado superficial liso mediante regla vibrante; sin incluir el encofrado en este precio. Incluso p/p de refuerzos, despuntes, arranques y esperas en muros, rampas, cambios de nivel, malla metálica de alambre en cortes de hormigonado, formación de fosos, elaboración y montaje de la ferralla en el lugar definitivo de su colocación en obra, separadores, colocación y fijación de colectores de saneamiento en losa, vibrado del hormigón con regla vibrante y formación de juntas de construcción.

| Código | Ud | Descripción | Rendimiento | Precio | Importe |
|---|---|---|---|---|---|
| 40002 | KG | Acero para armar B-500-S. (material) | 1 | 0.67 | 0.67 |
| 40055 | KG | Alambre de atar. (material) | 0.001 | 0.79 | 0.00 |
| 980143 | HR | Oficial de 1ª | 0.002 | 15.03 | 0.03 |
| 980145 | HR | Ayudante | 0.002 | 12.87 | 0.03 |
| 980147 | HR | Peón ordinario | 0.002 | 12.54 | 0.03 |
| 999001 | HR | Dobladora de redondos electri (maquinaria) | 0.002 | 21.49 | 0.04 |
| %M | % | Medios Auxiliares | 1 % | 0.80 | 0.01 |
|  |  | Total |  |  | 0.81 |

| Medición | Uds. | Largo | Parcial |
|---|---|---|---|
|  | 8 | 34.60 | 276.800 |
| Total |  |  | 276.8 |

**1610001** M2 Encofrado oculto en cimentaciones
8.8 M2 × 12.52 (13.27 con costes indirectos) = 116.78
Encofrado en paramento oculto en cimentaciones con desencofrado arriostrado y apeos.

| Código | Ud | Descripción | Rendimiento | Precio | Importe |
|---|---|---|---|---|---|
| 40050 | KG | Acero para latiguillos. (material) | 0.1 | 0.77 | 0.08 |
| 40060 | KG | Puntas. | 0.05 | 2.31 | 0.12 |
| 50001 | M3 | Tabla para encofrado. | 0.005 | 53 | 0.27 |
| 50002 | M3 | Tabloncillo para encofrado. (material) | 0.01 | 137.62 | 1.38 |
| 50003 | M3 | Tablón para encofr. Y andamios (material) | 0.005 | 43 | 0.22 |
| 980140 | HR | Capataz | 0.2 | 15.13 | 3.03 |
| 980143 | HR | Oficial de 1ª | 0.15 | 15.03 | 2.25 |
| 980145 | HR | Ayudante | 0.1 | 12.87 | 1.29 |
| 980147 | HR | Peón ordinario | 0.3 | 12.54 | 3.76 |
| %M | % | Medios Auxiliares | 1 % | 12.40 | 0.12 |
|  |  | Total |  |  | 12.52 |

| Medición | Uds. | Largo | Ancho | Alto | Parcial |
|---|---|---|---|---|---|
|  | 8 | 1.00 | 1.00 | 1.00 |  |
|  | 1 |  |  | 1.10 |  |
| Total |  |  |  |  | 8.8 |

## CAP3 RED DE SANEAMIENTO SEPARATIVA. (07/05/2008)
Importe: 94196.65

### CAP3.1 ZANJA PLUVIALES Y FECALES (07/05/2008)
Importe: 43199.8
ZANJA PLUVIALES + FECALES

**6900100** M3 Excavación de catas hasta 2mts
6 M3 × 40.78 (43.23 con costes indirectos) = 259.38

| Medición | Uds. | Largo | Ancho | Alto | Parcial |
|---|---|---|---|---|---|
|  | 4 | 1.00 | 1.00 | 1.50 | 6.000 |
| Total |  |  |  |  | 6 |

**1081000** M3 Excavación tierra zanja m. mecánicos <2mts.
317.048 M3 × 8.37 (8.87 con costes indirectos) = 2812.22

| Medición | Uds. | Largo | Ancho | Alto | Parcial |
|---|---|---|---|---|---|
| Sumideros | 0.9 | 50.00 | 0.50 | 1.00 |  |
| Colector pluviales 315 mm | 0.9 | 150.00 | 0.70 | 1.00 |  |
|  | 0.9 | 5.00 | 0.70 | 2.00 |  |
|  | 0.9 | 15.00 | 0.70 | 2.00 |  |
|  | 0.9 | 3.00 | 0.70 | 1.00 |  |
|  | 0.9 | 2.50 | 0.70 | 1.00 |  |
|  | 0.9 | 2.00 | 0.70 | 1.00 |  |
|  | 0.9 | 2.00 | 0.70 | 1.00 |  |
| Colector 250 | 0.9 | 50.00 | 0.35 | 1.00 |  |
| Colector 110 | 0.9 | 20.00 | 0.25 | 1.00 |  |
| Afecciones plaza 500 mm fecales | 0.9 | 46.00 | 1.00 | 1.50 |  |
| Afecciones plaza 600 mm pluviales | 0.9 | 15.00 | 1.20 | 1.50 |  |
| Afecciones calles langileria 315 mm fecales | 0.9 | 26.50 | 0.70 | 2.00 |  |
|  | 1 |  |  | 1.10 |  |
| Total |  |  |  |  | 317.048 |

**1081101** M3 Excavación tierra zanja m. manuales <2mts.
50.025 M3 × 19.42 (20.59 con costes indirectos) = 1030.01

| Medición | Uds. | Largo | Ancho | Alto | Parcial |
|---|---|---|---|---|---|
| Sumideros | 0.1 | 50.00 | 0.50 | 1.00 | 2.500 |
| Colector pluviales 315 mm | 0.1 | 150.00 | 0.70 | 1.00 | 10.500 |
|  | 0.1 | 5.00 | 0.70 | 2.00 | 0.700 |
|  | 0.1 | 15.00 | 0.70 | 2.00 | 2.100 |
|  | 0.1 | 3.00 | 0.70 | 1.00 | 0.210 |
|  | 0.1 | 2.50 | 0.70 | 1.00 | 0.175 |
|  | 0.1 | 2.00 | 0.70 | 1.00 | 0.140 |
|  | 0.1 | 2.00 | 0.70 | 1.00 | 0.140 |
| Colector 250 | 0.9 | 50.00 | 0.35 | 1.00 | 15.750 |
| Colector 110 | 0.9 | 20.00 | 0.25 | 1.00 | 4.500 |
| Afecciones plaza 500 mm fecales | 0.1 | 46.00 | 1.00 | 1.50 | 6.900 |
| Afecciones plaza 600 mm pluviales | 0.1 | 15.00 | 1.20 | 1.50 | 2.700 |
| Afecciones calles langileria 315 mm fecales | 0.1 | 26.50 | 0.70 | 2.00 | 3.710 |
| Total |  |  |  |  | 50.025 |

**1083000** M3 Excavación roca zanja m. mecánicos <2 mts
20 M3 × 11.41 (12.09 con costes indirectos) = 241.80
Excavación de zanjas en roca con retroexcavadora equipada con martillo rompedor hidráulico hasta una profundidad de 2m, incluso agotamiento de agua, ayuda manual en las zonas de difícil acceso, limpieza y extracción de restos a los bordes (no incluye carga ni transporte a vertedero). Medido el volumen sobre las secciones teóricas de la excavación.

| Código | Ud | Descripción | Rendimiento | Precio | Importe |
|---|---|---|---|---|---|
| 980140 | HR | Capataz | 0.014 | 15.13 | 0.21 |
| 980147 | HR | Peón ordinario | 0.02 | 12.54 | 0.25 |
| 990013 | HR | Bomba centrifuga sumergida | 0.004 | 16.27 | 0.07 |
| 990125 | HR | Martillo romperrocas s/ retro | 0.08 | 39.52 | 3.16 |
| 991201 | HR | Retroexcavadora | 0.088 | 78.94 | 6.95 |
| 991704 | HR | Camion dumper | 0.01 | 66.46 | 0.66 |
| %M | % | Medios Auxiliares | 1 % | 11.30 | 0.11 |
|  |  | Total |  |  | 11.41 |

**1083101** M3 Excavación roca zanja m. manuales<2 mts
20 M3 × 29.98 (31.78 con costes indirectos) = 635.60
Excavación por medios manuales de zanjas en roca con martillo rompedor y compresor de aire hasta una profundidad de 2m, incluso agotamiento de agua, limpieza y extracción de restos a los bordes ( incluye carga a comtenedor pero no transporte a vertedero). Medido el volumen sobre las secciones teóricas de la excavación.

| Código | Ud | Descripción | Rendimiento | Precio | Importe |
|---|---|---|---|---|---|
| 980140 | HR | Capataz | 0.4 | 15.13 | 6.05 |
| 980147 | HR | Peón ordinario | 1.31 | 12.54 | 16.43 |
| 990013 | HR | Bomba centrifuga sumergida | 0.05 | 16.27 | 0.81 |
| 990102 | HR | Martillo rompedor neum manual | 0.25 | 15.09 | 3.77 |
| 991750 | HR | Contenedor | 0.5 | 5.23 | 2.62 |
| %M | % | Medios Auxiliares | 1 % | 29.68 | 0.30 |
|  |  | Total |  |  | 29.98 |

**1083001** M3 Excavación roca zanja m. mecánicos 2-4 mts
5 M3 × 14.39 (15.25 con costes indirectos) = 76.25
Excavación de zanjas en roca con retroexcavadora equipada con martillo rompedor hidráulico de 2,00 a 4,00 m, incluso agotamiento de agua, ayuda manual en las zonas de difícil acceso, limpieza y extracción de restos a los bordes (no incluye carga ni transporte a vertedero). Medido el volumen sobre las secciones teóricas de la excavación.

| Código | Ud | Descripción | Rendimiento | Precio | Importe |
|---|---|---|---|---|---|
| 980140 | HR | Capataz | 0.06 | 15.13 | 0.91 |
| 980147 | HR | Peón ordinario | 0.3 | 12.54 | 3.76 |
| 990013 | HR | Bomba centrifuga sumergida | 0.02 | 16.27 | 0.33 |
| 990125 | HR | Martillo romperrocas s/ retro | 0.05 | 39.52 | 1.98 |
| 991201 | HR | Retroexcavadora | 0.05 | 78.94 | 3.95 |
| 991704 | HR | Camion dumper | 0.05 | 66.46 | 3.32 |
| %M | % | Medios Auxiliares | 1 % | 14.25 | 0.14 |
|  |  | Total |  |  | 14.39 |

**1083102** M3 Excavación roca zanja m. manuales 2-4 mts
5 M3 × 37.29 (39.53 con costes indirectos) = 197.65
Excavación por medios manuales de zanjas en roca con martillo rompedor y compresor de aire de 2,00 a 4,00 mts, incluso agotamiento de agua, limpieza y extracción de restos a los bordes ( incluye carga a comtenedor pero no transporte a vertedero). Medido el volumen sobre las secciones teóricas de la excavación.

| Código | Ud | Descripción | Rendimiento | Precio | Importe |
|---|---|---|---|---|---|
| 980140 | HR | Capataz | 0.67 | 15.13 | 10.14 |
| 980147 | HR | Peón ordinario | 1.5 | 12.54 | 18.81 |
| 990013 | HR | Bomba centrifuga sumergida | 0.01 | 16.27 | 0.16 |
| 990102 | HR | Martillo rompedor neum manual | 0.5 | 15.09 | 7.55 |
| 991750 | HR | Contenedor | 0.05 | 5.23 | 0.26 |
| %M | % | Medios Auxiliares | 1 % | 36.92 | 0.37 |
|  |  | Total |  |  | 37.29 |

**1081002** M3 Excavación tierras zanja m. mecánicos 4-6mts.
5 M3 × 11.91 (12.62 con costes indirectos) = 63.10
Excavación de zanjas en tierra por medios manuales hasta una profundidad de entre 4,00 y 6,00 m, incluso agotamiento de agua, limpieza y extracción de restos a los bordes (no incluye carga ni transporte a vertedero). Medido el volumen sobre las secciones teóricas de la excavación.

| Código | Ud | Descripción | Rendimiento | Precio | Importe |
|---|---|---|---|---|---|
| 980140 | HR | Capataz | 0.06 | 15.13 | 0.91 |
| 980147 | HR | Peón ordinario | 0.06 | 12.54 | 0.75 |
| 990013 | HR | Bomba centrifuga sumergida | 0.03 | 16.27 | 0.49 |
| 991201 | HR | Retroexcavadora | 0.08 | 78.94 | 6.32 |
| 991704 | HR | Camion dumper | 0.05 | 66.46 | 3.32 |
| %M | % | Medios Auxiliares | 1 % | 11.79 | 0.12 |
|  |  | Total |  |  | 11.91 |

**1081103** M3 Excavación tierra zanja m. manuales 4-6 mts. (29/06/2000)
5 M3 × 31.99 (33.91 con costes indirectos) = 169.55
Excavación de zanjas en tierra por medios manuales hasta una profundidad de entre 4,00 a 6,00 mts, incluso agotamiento de agua, limpieza y extracción de restos a los bordes (no incluye carga ni transporte a vertedero). Medido el volumen sobre las secciones teóricas de la excavación.

| Código | Ud | Descripción | Rendimiento | Precio | Importe |
|---|---|---|---|---|---|
| 980140 | HR | Capataz | 0.5 | 15.13 | 7.57 |
| 980147 | HR | Peón ordinario | 1.4 | 12.54 | 17.56 |
| 990013 | HR | Bomba centrifuga sumergida | 0.3 | 16.27 | 4.88 |
| 991704 | HR | Camion dumper | 0.025 | 66.46 | 1.66 |
| %M | % | Medios Auxiliares | 1 % | 31.67 | 0.32 |
|  |  | Total |  |  | 31.99 |

**1090003** M2 Entibación cuajada en pozos y zanja
829 M2 × 11.56 (12.25 con costes indirectos) = 10155.25

| Medición | Uds. | Largo | Alto | Parcial |
|---|---|---|---|---|
| Sumideros | 2 | 50.00 | 1.00 | 100.000 |
| Colector pluviales 315 mm | 2 | 150.00 | 1.00 | 300.000 |
|  | 2 | 5.00 | 2.00 | 20.000 |
|  | 2 | 15.00 | 2.00 | 60.000 |
|  | 2 | 3.00 | 1.00 | 6.000 |
|  | 2 | 2.50 | 1.00 | 5.000 |
|  | 2 | 2.00 | 1.00 | 4.000 |
|  | 2 | 2.00 | 1.00 | 4.000 |
| Colector fecales | 2 | 15.00 | 1.00 | 30.000 |
|  | 2 | 1.00 | 1.00 | 2.000 |
|  | 2 | 2.50 | 1.00 | 5.000 |
|  | 2 | 2.00 | 1.00 | 4.000 |
| Afecciones plaza 500 mm fecales | 2 | 46.00 | 1.50 | 138.000 |
| Afecciones plaza 600 mm pluviales | 2 | 15.00 | 1.50 | 45.000 |
| Afecciones calles langileria 315 mm fecales | 2 | 26.50 | 2.00 | 106.000 |
| Total |  |  |  | 829 |

**1105001** M3 Carga y transporte a vertedero
341.6 M3 × 4.72 (5 con costes indirectos) = 1708.00

| Medición | Uds. | Largo | Parcial |
|---|---|---|---|
|  | 0.8 | 427.00 | 341.600 |
| Total |  |  | 341.6 |

**1105002** M3 Carga manual de escombros y transporte a vertedero
36.9 M3 × 18.58 (19.69 con costes indirectos) = 726.56

| Medición | Uds. | Largo | Parcial |
|---|---|---|---|
|  | 0.1 | 369.00 | 36.900 |
| Total |  |  | 36.9 |

**1100002** M3 Carga y transporte dentro de la obra
36.9 M3 × 2.94 (3.12 con costes indirectos) = 115.13
Carga y transporte a lo largo de la obra de los productos resultantes de la excavación, incluso descarga de los mismos,terraplenado, compactado por tongadas inferiores a 0.4 m .
Terraplén/pedraplén/relleno o vertido a caballón formado mediante extendido de productos propios procedentes de la excavación, extendido, humectación,pala cargadora y compactado con rodillo autopropulsado en tongadas de 40 cm. de espesor máximo, hasta alcanzar una compactación media del 95% Proctor modificado, medido sobre perfil y p.p.de riego.Incluso perfilado de taludes, rasanteo de la superficie de coronación y preparación de la superficie de asiento, totalmente terminado.Costes indirectos y medios auxiliares inlcluidos.

| Código | Ud | Descripción | Rendimiento | Precio | Importe |
|---|---|---|---|---|---|
| 991201 | HR | Retroexcavadora | 0.02 | 78.94 | 1.58 |
| 991704 | HR | Camion dumper | 0.02 | 66.46 | 1.33 |
| %M | % | Medios Auxiliares | 1 % | 2.91 | 0.03 |
|  |  | Total |  |  | 2.94 |

| Medición | Uds. | Largo | Parcial |
|---|---|---|---|
|  | 0.1 | 369.00 | 36.900 |
| Total |  |  | 36.9 |

**502009.1** ml Tubería PVC 600 mm. 6 atm. (13/12/2011)
16.5 ml × 98.8 (104.73 con costes indirectos) = 1728.05
Tubería de pvc de 6 Atm de presión, UNE-EN 1456-1, color teja RAL 8023, de 600 mm de diámetro, con junta de caucho y polipropileno integrada UNE-EN 681, colocada y nivelada.

| Código | Ud | Descripción | Rendimiento | Precio | Importe |
|---|---|---|---|---|---|
| 502009.11 | ml | Tubería PVC de 5 atm. De 600mm (material; 13/12/2011) | 1 | 90 | 90.00 |
| 980143 | HR | Oficial de 1ª | 0.08 | 15.03 | 1.20 |
| 980144 | HR | Oficial de 2ª | 0.08 | 13.67 | 1.09 |
| 991201 | HR | Retroexcavadora | 0.07 | 78.94 | 5.53 |
| %M | % | Medios Auxiliares | 1 % | 97.82 | 0.98 |
|  |  | Total |  |  | 98.8 |

| Medición | Uds. | Largo | Alto | Parcial |
|---|---|---|---|---|
| Afecciones plaza 600 mm pluviales | 1 | 15.00 |  |  |
|  | 1 |  | 1.10 |  |
| Total |  |  |  | 16.5 |

**5020009** ML Tubería PVC 500 mm. 6 atm.
50.6 ML × 89.89 (95.28 con costes indirectos) = 4821.17
Tubería de pvc de 6 Atm de presión, UNE-EN 1456-1, color teja RAL 8023, de 500 mm de diámetro, con junta de caucho y polipropileno integrada UNE-EN 681, colocada y nivelada.

| Código | Ud | Descripción | Rendimiento | Precio | Importe |
|---|---|---|---|---|---|
| 500245 | ML | Tubería PVC de 6 atm. De 500mm (material) | 1 | 81.18 | 81.18 |
| 980143 | HR | Oficial de 1ª | 0.08 | 15.03 | 1.20 |
| 980144 | HR | Oficial de 2ª | 0.08 | 13.67 | 1.09 |
| 991201 | HR | Retroexcavadora | 0.07 | 78.94 | 5.53 |
| %M | % | Medios Auxiliares | 1 % | 89.00 | 0.89 |
|  |  | Total |  |  | 89.89 |

| Medición | Uds. | Largo | Alto | Parcial |
|---|---|---|---|---|
| Afecciones plaza | 1 | 46.00 |  |  |
|  | 1 |  | 1.10 |  |
| Total |  |  |  | 50.6 |

**5020007** ML Tubería PVC 315 mm. 6 atm.
226.6 ML × 27.27 (28.91 con costes indirectos) = 6551.01
Tubería de pvc de 6 Atm de presión, UNE-EN 1456-1, color teja RAL 8023, de 315 mm de diámetro, con junta de caucho y polipropileno integrada UNE-EN 681, colocada y nivelada.Totalmente instalada y funcionando, costes indirectos y medios auxiliares incluidos, pequeño material de apoyo y ayudas a la albañilería.

| Código | Ud | Descripción | Rendimiento | Precio | Importe |
|---|---|---|---|---|---|
| 500230 | ML | Tubería PVC de 6 atm. De 315mm (material) | 1 | 25.57 | 25.57 |
| 980143 | HR | Oficial de 1ª | 0.05 | 15.03 | 0.75 |
| 980144 | HR | Oficial de 2ª | 0.05 | 13.67 | 0.68 |
| %M | % | Medios Auxiliares | 1 % | 27.00 | 0.27 |
|  |  | Total |  |  | 27.27 |

| Medición | Uds. | Largo | Alto | Parcial |
|---|---|---|---|---|
| Colector pluviales 315 mm | 1 | 150.00 |  |  |
|  | 1 | 5.00 |  |  |
|  | 1 | 15.00 |  |  |
|  | 1 | 3.00 |  |  |
|  | 1 | 2.50 |  |  |
|  | 1 | 2.00 |  |  |
|  | 1 | 2.00 |  |  |
| Afecciones calles langileria 315 mm fecales | 1 | 26.50 |  |  |
|  | 1 |  | 1.10 |  |
| Total |  |  |  | 226.6 |

**5020006** ML Tubería PVC 250 mm. 6 atm.
55 ML × 18.3 (19.4 con costes indirectos) = 1067.00
Tubería de pvc de 6 Atm de presión, UNE-EN 1456-1, color teja RAL 8023, de 250 mm de diámetro, con junta de caucho y polipropileno integrada UNE-EN 681, colocada y nivelada.Totalmente instalada y funcionando, costes indirectos y medios auxiliares incluidos, pequeño material de apoyo y ayudas a la albañilería.

| Código | Ud | Descripción | Rendimiento | Precio | Importe |
|---|---|---|---|---|---|
| 500220 | ML | Tubería PVC de 6 atm. De 250mm (material) | 1 | 17.26 | 17.26 |
| 980143 | HR | Oficial de 1ª | 0.03 | 15.03 | 0.45 |
| 980144 | HR | Oficial de 2ª | 0.03 | 13.67 | 0.41 |
| %M | % | Medios Auxiliares | 1 % | 18.12 | 0.18 |
|  |  | Total |  |  | 18.3 |

| Medición | Uds. | Largo | Alto | Parcial |
|---|---|---|---|---|
| pluviales | 1 | 50.00 |  |  |
|  | 1 |  | 1.10 |  |
| Total |  |  |  | 55 |

**5020002** ML Tubería PVC 125mm. 6 atm
16.5 ML × 10.99 (11.65 con costes indirectos) = 192.23
Tubería de pvc de 6 Atm de presión,UNE-EN 1456-1, color teja RAL 8023, de 125 mm de diámetro, con junta de caucho y polipropileno integrada UNE-EN 681, colocada y nivelada.

| Código | Ud | Descripción | Rendimiento | Precio | Importe |
|---|---|---|---|---|---|
| 500204 | ML | Tubería de PVC de 6 atm 125 mm (material) | 1 | 5.14 | 5.14 |
| 980143 | HR | Oficial de 1ª | 0.2 | 15.03 | 3.01 |
| 980144 | HR | Oficial de 2ª | 0.2 | 13.67 | 2.73 |
| %M | % | Medios Auxiliares | 1 % | 10.88 | 0.11 |
|  |  | Total |  |  | 10.99 |

| Medición | Uds. | Largo | Alto | Parcial |
|---|---|---|---|---|
| pluviales | 1 | 15.00 |  |  |
|  | 1 |  | 1.10 |  |
| Total |  |  |  | 16.5 |

**5020001** ML Tubería PVC 110 mm. 6 atm.
33.55 ML × 4.68 (4.96 con costes indirectos) = 166.41
Tubería de pvc de 6 Atm de presión, UNE-EN 1456-1, color teja RAL 8023, de 110 mm de diámetro, con junta de caucho y polipropileno integrada UNE-EN 681, colocada y nivelada.

| Código | Ud | Descripción | Rendimiento | Precio | Importe |
|---|---|---|---|---|---|
| 500203 | ML | Tubería PVC de 6 atm. de 110 mm (material) | 1 | 3.77 | 3.77 |
| 980143 | HR | Oficial de 1ª | 0.03 | 15.03 | 0.45 |
| 980144 | HR | Oficial de 2ª | 0.03 | 13.67 | 0.41 |
| %M | % | Medios Auxiliares | 1 % | 4.63 | 0.05 |
|  |  | Total |  |  | 4.68 |

| Medición | Uds. | Largo | Alto | Parcial |
|---|---|---|---|---|
| Bajantes | 3 | 3.50 |  |  |
| pluviales | 1 | 20.00 |  |  |
|  | 1 |  | 1.10 |  |
| Total |  |  |  | 33.55 |

**IUA020** m Tubo a presión de polietileno PE 100 de 110 mm de diámetro
20 m × 20.81 (22.06 con costes indirectos) = 441.20
Suministro y montaje de tubo de polietileno PE 100 para el saneamiento a presión desde la bomba hasta la arqueta existente, de color negro con bandas azules, de 110 mm de diámetro exterior y 10 mm de espesor, SDR11, PN=16 atm. Incluso p/p de material auxiliar. Totalmente montado, conexionado y probado por la empresa instaladora mediante las correspondientes pruebas de servicio (incluidas en este precio).
Incluye: Replanteo y trazado. Piezas especiales. Codos. Conexión a bomba y a arqueta existente. Colocación del tubo. Realización de pruebas de servicio.

| Código | Ud | Descripción | Rendimiento | Precio | Importe |
|---|---|---|---|---|---|
| mt37tpa020cia | m | Tubo de polietileno PE 100, de color negro con bandas azules, de 110 mm de diámetro exterior y 10 mm de espesor, SDR11, PN=16 atm, según UNE-EN 12201-2. (material) | 1 | 18.73 | 18.73 |
| 980143 | HR | Oficial de 1ª | 0.065 | 15.03 | 0.98 |
| 980144 | HR | Oficial de 2ª | 0.065 | 13.67 | 0.89 |
| %M | % | Medios Auxiliares | 1 % | 20.60 | 0.21 |
|  |  | Total |  |  | 20.81 |

| Medición | Uds. | Largo | Parcial |
|---|---|---|---|
| desde pozo bombeo hasta arqueta existentes | 1 | 20.00 | 20.000 |
| Total |  |  | 20 |

**1140012** M3 Hormigón prepar. tipo HM-15/P/35/I
79.749 M3 × 77.54 (82.19 con costes indirectos) = 6554.57
Hormigón prepar. Tipo HM-15/P/35/I para limpieza y nivelación, incluso fabricación, suministro, p.p. de encofrados y juntas. vertido y vibrado

| Código | Ud | Descripción | Rendimiento | Precio | Importe |
|---|---|---|---|---|---|
| 70010 | M3 | Hormigón tipo HM-15/P/35/I | 1 | 71.29 | 71.29 |
| 980143 | HR | Oficial de 1ª | 0.04 | 15.03 | 0.60 |
| 980147 | HR | Peón ordinario | 0.04 | 12.54 | 0.50 |
| 995100 | HR | Camion hormigonera de 6m3 | 0.05 | 87.52 | 4.38 |
| %M | % | Medios Auxiliares | 1 % | 76.77 | 0.77 |
|  |  | Total |  |  | 77.54 |

| Medición | Uds. | Largo | Ancho | Alto | Parcial |
|---|---|---|---|---|---|
| Sumideros | 1 | 50.00 | 0.50 | 0.35 |  |
| Colector pluviales 315 mm | 1 | 73.50 | 0.70 | 0.35 |  |
|  | 1 | 5.00 | 0.70 | 0.35 |  |
|  | 1 | 15.00 | 0.70 | 0.35 |  |
|  | 1 | 3.00 | 0.70 | 0.35 |  |
|  | 1 | 2.50 | 0.70 | 0.35 |  |
|  | 1 | 2.00 | 0.70 | 0.35 |  |
|  | 1 | 2.00 | 0.70 | 0.35 |  |
| Colector fecales | 1 | 15.00 | 0.35 | 0.35 |  |
|  | 1 | 1.00 | 0.25 | 0.35 |  |
|  | 1 | 2.50 | 0.25 | 0.35 |  |
|  | 1 | 2.00 | 0.25 | 0.35 |  |
| Afecciones plaza 500 mm fecales | 1 | 46.00 | 1.00 | 0.45 |  |
| Afecciones plaza 600 mm pluviales | 1 | 15.00 | 1.20 | 0.50 |  |
| Afecciones calles langileria 315 mm fecales | 1 | 26.50 | 0.70 | 0.35 |  |
|  | 1 |  |  | 1.10 |  |
| Total |  |  |  |  | 79.749 |

**1260001** M3 Puesta obra hormigón mediante. bombeo
79.749 M3 × 10.86 (11.51 con costes indirectos) = 917.91
Puesta en obra de hormigón mediante bombeo mecánico

| Código | Ud | Descripción | Rendimiento | Precio | Importe |
|---|---|---|---|---|---|
| 995120 | HR | Bomba para hormigonar (maquinaria) | 0.085 | 126.45 | 10.75 |
| %M | % | Medios Auxiliares | 1 % | 10.75 | 0.11 |
|  |  | Total |  |  | 10.86 |

*Justificaciones de Precios*
Precio calculado para 40 m3 de hormigón ejecutado en 4 h.

| Medición | Uds. | Largo | Ancho | Alto | Parcial |
|---|---|---|---|---|---|
| Sumideros | 1 | 50.00 | 0.50 | 0.35 |  |
| Colector pluviales 315 mm | 1 | 73.50 | 0.70 | 0.35 |  |
|  | 1 | 5.00 | 0.70 | 0.35 |  |
|  | 1 | 15.00 | 0.70 | 0.35 |  |
|  | 1 | 3.00 | 0.70 | 0.35 |  |
|  | 1 | 2.50 | 0.70 | 0.35 |  |
|  | 1 | 2.00 | 0.70 | 0.35 |  |
|  | 1 | 2.00 | 0.70 | 0.35 |  |
| Colector fecales | 1 | 15.00 | 0.35 | 0.35 |  |
|  | 1 | 1.00 | 0.25 | 0.35 |  |
|  | 1 | 2.50 | 0.25 | 0.35 |  |
|  | 1 | 2.00 | 0.25 | 0.35 |  |
| Afecciones plaza 500 mm fecales | 1 | 46.00 | 1.00 | 0.45 |  |
| Afecciones plaza 600 mm pluviales | 1 | 15.00 | 1.20 | 0.50 |  |
| Afecciones calles langileria 315 mm fecales | 1 | 26.50 | 0.70 | 0.35 |  |
|  | 1 |  |  | 1.10 |  |
| Total |  |  |  |  | 79.749 |

**1091006** M3 Relleno zanjas-pozos con material granular de zahorra artificial
100.239 M3 × 20.11 (21.32 con costes indirectos) = 2137.10
Relleno de zanjas y pozos con material granular de zahorra artificial ZA-20, extendido en tongadas de 30cm de espesor, compactado hasta conseguir una densidad no inferior al 95% del proctor modificado mediante equipo manual con bandeja vibrante, incluso humectación. Medida la superficie teórica por la profundidad real.

| Código | Ud | Descripción | Rendimiento | Precio | Importe |
|---|---|---|---|---|---|
| 30012 | M3 | Zahorra artificial ZA-20. (material) | 1 | 7 | 7.00 |
| 980140 | HR | Capataz | 0.06 | 15.13 | 0.91 |
| 980147 | HR | Peón ordinario | 0.3 | 12.54 | 3.76 |
| 991054 | HR | Excav.hidraulica sobre orugas | 0.02 | 84.05 | 1.68 |
| 991812 | HR | Rodillo vibrante pequeno | 0.3 | 21.87 | 6.56 |
| %M | % | Medios Auxiliares | 1 % | 19.91 | 0.20 |
|  |  | Total |  |  | 20.11 |

| Medición | Uds. | Largo | Ancho | Alto | Parcial |
|---|---|---|---|---|---|
| Sumideros | 1 | 50.00 | 0.50 | 0.45 |  |
| Colector pluviales 315 mm | 1 | 73.50 | 0.70 | 0.45 |  |
|  | 1 | 5.00 | 0.70 | 0.45 |  |
|  | 1 | 15.00 | 0.70 | 0.45 |  |
|  | 1 | 3.00 | 0.70 | 0.45 |  |
|  | 1 | 2.50 | 0.70 | 0.45 |  |
|  | 1 | 2.00 | 0.70 | 0.45 |  |
|  | 1 | 2.00 | 0.70 | 0.45 |  |
| Colector fecales | 1 | 15.00 | 0.35 | 0.45 |  |
|  | 1 | 1.00 | 0.25 | 0.45 |  |
|  | 1 | 2.50 | 0.25 | 0.45 |  |
|  | 1 | 2.00 | 0.25 | 0.45 |  |
| Afecciones plaza 500 mm fecales | 1 | 46.00 | 1.00 | 0.55 |  |
| Afecciones plaza 600 mm pluviales | 1 | 15.00 | 1.20 | 0.60 |  |
| Afecciones calles langileria 315 mm fecales | 1 | 26.50 | 0.70 | 0.45 |  |
|  | 1 |  |  | 1.10 |  |
| Total |  |  |  |  | 100.239 |

**1091001** M3 Relleno zanjas-pozos con material tolerable de la propia excavación
70.349 M3 × 5.8 (6.15 con costes indirectos) = 432.65

| Medición | Uds. | Largo | Ancho | Alto | Parcial |
|---|---|---|---|---|---|
| Colector pluviales 315 mm |  |  |  |  |  |
|  | 0.9 | 5.00 | 0.70 | 1.20 |  |
|  | 0.9 | 15.00 | 0.70 | 1.20 |  |
| Afecciones plaza 500 mm fecales | 0.9 | 46.00 | 1.00 | 0.50 |  |
| Afecciones plaza 600 mm pluviales | 0.9 | 15.00 | 1.20 | 0.50 |  |
| Afecciones calles langileria 315 mm fecales | 0.9 | 26.50 | 0.70 | 1.20 |  |
|  | 1 |  |  | 1.10 |  |
| Total |  |  |  |  | 70.349 |

### CAP3.2 ARQUETAS Y POZOS DE REGISTRO (07/05/2008)
Importe: 36676.28

**6900100** M3 Excavación de catas hasta 2mts
4 M3 × 40.78 (43.23 con costes indirectos) = 172.92

| Medición | Uds. | Largo | Ancho | Alto | Parcial |
|---|---|---|---|---|---|
| LOCALIZACIÓN DE REDES EXISTENTES | 4 | 1.00 | 1.00 | 1.00 | 4.000 |
| Total |  |  |  |  | 4 |

**1085000** M3 Excavación tierra pozos m. mecánicos <2mts
13.021 M3 × 8.1 (8.59 con costes indirectos) = 111.85
Excavación de pozos en tierra con retroexcavadora hasta una profundidad de 2m, incluso, entibación, agotamiento de agua, ayuda manual en las zonas de difícil acceso, limpieza y extracción de restos a los bordes (no incluye carga ni transporte a vertedero). Medida la superficie teórica por la profundidad real.

| Código | Ud | Descripción | Rendimiento | Precio | Importe |
|---|---|---|---|---|---|
| 980147 | HR | Peón ordinario | 0.01 | 12.54 | 0.13 |
| 990013 | HR | Bomba centrifuga sumergida | 0.015 | 16.27 | 0.24 |
| 991201 | HR | Retroexcavadora | 0.08 | 78.94 | 6.32 |
| 991704 | HR | Camion dumper | 0.02 | 66.46 | 1.33 |
| %M | % | Medios Auxiliares | 1 % | 8.02 | 0.08 |
|  |  | Total |  |  | 8.1 |

| Medición | Uds. | Largo | Ancho | Alto | Parcial |
|---|---|---|---|---|---|
| Arquetas fecales afección | 3 | 0.70 | 0.70 | 1.20 |  |
| Arqueta pluviales proyectada | 2 | 0.70 | 0.70 | 0.96 |  |
| Arqueta pluviales afección | 3 | 0.70 | 0.70 | 1.20 |  |
| Arqueta a pie de bajantes | 4 | 0.70 | 0.70 | 0.80 |  |
| Sumidero lineal | 2 | 20.00 | 0.30 | 0.32 |  |
| Arqueta sumidero | 5 | 0.70 | 0.70 | 0.80 |  |
|  | 1 |  |  | 1.10 |  |
| Total |  |  |  |  | 13.021 |

**1085101** M3 Excavación tierra en pozos m. manuales < 2 mts.
3.255 M3 × 20.41 (21.63 con costes indirectos) = 70.41
Excavación de pozos en tierra por medios manuales hasta una profundidad de 2m, incluso agotamiento de agua, entibación, limpieza y extracción de restos a los bordes (no incluye carga ni transporte a vertedero). Medida la superficie teórica por la profundidad real.

| Código | Ud | Descripción | Rendimiento | Precio | Importe |
|---|---|---|---|---|---|
| 980140 | HR | Capataz | 0.5 | 15.13 | 7.57 |
| 980147 | HR | Peón ordinario | 0.5 | 12.54 | 6.27 |
| 990013 | HR | Bomba centrifuga sumergida | 0.07 | 16.27 | 1.14 |
| 991750 | HR | Contenedor | 1 | 5.23 | 5.23 |
| %M | % | Medios Auxiliares | 1 % | 20.21 | 0.20 |
|  |  | Total |  |  | 20.41 |

| Medición | Uds. | Largo | Ancho | Alto | Parcial |
|---|---|---|---|---|---|
| Arquetas fecales afección | 3 | 0.70 | 0.70 | 0.30 |  |
| Arqueta pluviales proyectada | 2 | 0.70 | 0.70 | 0.24 |  |
| Arqueta pluviales afección | 3 | 0.70 | 0.70 | 0.30 |  |
| Arqueta a pie de bajantes | 4 | 0.70 | 0.70 | 0.20 |  |
| Sumidero lineal | 2 | 20.00 | 0.30 | 0.08 |  |
| Arqueta sumidero | 5 | 0.70 | 0.70 | 0.20 |  |
|  | 1 |  |  | 1.10 |  |
| Total |  |  |  |  | 3.255 |

**1085001** M3 Excavación tierra pozos m. mecánicos 2-7 mts
79.228 M3 × 15.93 (16.89 con costes indirectos) = 1338.16
Excavación de pozos en tierra con retroexcavadora hasta una profundidad de entre 2 y 7m, incluso, entibación, agotamiento de agua, ayuda manual en las zonas de difícil acceso, limpieza y extracción de restos a los bordes (no incluye carga ni transporte a vertedero). Medida la superficie teórica por la profundidad real.

| Código | Ud | Descripción | Rendimiento | Precio | Importe |
|---|---|---|---|---|---|
| 980140 | HR | Capataz | 0.01 | 15.13 | 0.15 |
| 980147 | HR | Peón ordinario | 0.01 | 12.54 | 0.13 |
| 990013 | HR | Bomba centrifuga sumergida | 0.02 | 16.27 | 0.33 |
| 991201 | HR | Retroexcavadora | 0.15 | 78.94 | 11.84 |
| 991704 | HR | Camion dumper | 0.05 | 66.46 | 3.32 |
| %M | % | Medios Auxiliares | 1 % | 15.77 | 0.16 |
|  |  | Total |  |  | 15.93 |

| Medición | Uds. | Largo | Ancho | Alto | Parcial |
|---|---|---|---|---|---|
| Arquetas fecales afección |  |  |  |  |  |
|  | 1 | 2.00 | 2.00 | 3.50 |  |
| Arqueta pluviales afección |  |  |  |  |  |
|  | 1 | 2.00 | 2.00 | 3.50 |  |
| POZO BOMBEO |  |  |  |  |  |
| losa inferior | 1 | 2.50 | 2.00 | 4.90 |  |
|  | 1 | 1.50 | 1.50 | 1.21 |  |
| ARQUETA SEPARADORA DE GRASAS | 1 | 4.00 |  | 4.20 |  |
|  | 1 |  |  | 1.10 |  |
| Total |  |  |  |  | 79.228 |

**1085102** M3 Excavación tierra en pozos m. manuales 2-7 mts. (29/06/2000)
11.318 M3 × 67.7 (71.76 con costes indirectos) = 812.18
Excavación de pozos en tierra por medios manuales hasta una profundidad de entre 2 y 7 m, incluso agotamiento de agua, entibación, limpieza y extracción de restos a los bordes (no incluye carga ni transporte a vertedero). Medida la superficie teórica por la profundidad real.

| Código | Ud | Descripción | Rendimiento | Precio | Importe |
|---|---|---|---|---|---|
| 50001 | M3 | Tabla para encofrado. | 0.016 | 53 | 0.85 |
| 50003 | M3 | Tablón para encofr. y andamios | 0.018 | 43 | 0.77 |
| 980140 | HR | Capataz | 1.5 | 15.13 | 22.70 |
| 980147 | HR | Peón ordinario | 2.5 | 12.54 | 31.35 |
| 990013 | HR | Bomba centrifuga sumergida | 0.12 | 16.27 | 1.95 |
| 991750 | HR | Contenedor | 1.8 | 5.23 | 9.41 |
| %M | % | Medios Auxiliares | 1 % | 67.03 | 0.67 |
|  |  | Total |  |  | 67.7 |

| Medición | Uds. | Largo | Ancho | Alto | Parcial |
|---|---|---|---|---|---|
| Arquetas fecales afección |  |  |  |  |  |
|  | 1 | 2.00 | 2.00 | 0.50 |  |
| Arqueta pluviales afección |  |  |  |  |  |
|  | 1 | 2.00 | 2.00 | 0.50 |  |
| POZO BOMBEO |  |  |  |  |  |
| losa inferior | 1 | 2.50 | 2.00 | 0.70 |  |
|  | 1 | 1.50 | 1.50 | 0.17 |  |
| ARQUETA SEPARADORA DE GRASAS | 1 | 4.00 |  | 0.60 |  |
|  | 1 |  |  | 1.10 |  |
| Total |  |  |  |  | 11.318 |

**1087002** M3 Excavación roca pozos m. mecánicos 2-7 mts.
11.318 M3 × 27.22 (28.85 con costes indirectos) = 326.52
Excavación de pozos en roca con retroexcavadora equipada con martillo rompedor hidráulico hasta una profundidad de 2 a 7m, incluso agotamiento de agua, ayuda manual en las zonas de difícil acceso, limpieza y extracción de restos a los bordes (no incluye carga ni transporte a vertedero). Medida la superficie teórica por la profundidad real.

| Código | Ud | Descripción | Rendimiento | Precio | Importe |
|---|---|---|---|---|---|
| 980140 | HR | Capataz | 0.05 | 15.13 | 0.76 |
| 980147 | HR | Peón ordinario | 0.3 | 12.54 | 3.76 |
| 990013 | HR | Bomba centrifuga sumergida | 0.01 | 16.27 | 0.16 |
| 990125 | HR | Martillo romperrocas s/ retro | 0.08 | 39.52 | 3.16 |
| 991201 | HR | Retroexcavadora | 0.2 | 78.94 | 15.79 |
| 991704 | HR | Camion dumper | 0.05 | 66.46 | 3.32 |
| %M | % | Medios Auxiliares | 1 % | 26.95 | 0.27 |
|  |  | Total |  |  | 27.22 |

| Medición | Uds. | Largo | Ancho | Alto | Parcial |
|---|---|---|---|---|---|
| Arquetas fecales afección |  |  |  |  |  |
|  | 1 | 2.00 | 2.00 | 0.50 |  |
| Arqueta pluviales afección |  |  |  |  |  |
|  | 1 | 2.00 | 2.00 | 0.50 |  |
| POZO BOMBEO |  |  |  |  |  |
| losa inferior | 1 | 2.50 | 2.00 | 0.70 |  |
|  | 1 | 1.50 | 1.50 | 0.17 |  |
| ARQUETA SEPARADORA DE GRASAS | 1 | 4.00 |  | 0.60 |  |
|  | 1 |  |  | 1.10 |  |
| Total |  |  |  |  | 11.318 |

**1087102** M3 Excavación roca pozos m. manuales 2-7 mts.
11.318 M3 × 39.09 (41.44 con costes indirectos) = 469.02
Excavación manual de pozos en roca con martillo rompedor y compresor de aire hasta una profundidad de 2 a 7m, incluso agotamiento de agua, limpieza y extracción de restos a los bordes (no incluye carga ni transporte a vertedero). Medida la superficie teórica por la profundidad real.

| Código | Ud | Descripción | Rendimiento | Precio | Importe |
|---|---|---|---|---|---|
| 50001 | M3 | Tabla para encofrado. | 0.01 | 53 | 0.53 |
| 980140 | HR | Capataz | 1 | 15.13 | 15.13 |
| 980147 | HR | Peón ordinario | 1 | 12.54 | 12.54 |
| 990013 | HR | Bomba centrifuga sumergida | 0.02 | 16.27 | 0.33 |
| 990102 | HR | Martillo rompedor neum manual | 0.5 | 15.09 | 7.55 |
| 991750 | HR | Contenedor | 0.5 | 5.23 | 2.62 |
| %M | % | Medios Auxiliares | 1 % | 38.70 | 0.39 |
|  |  | Total |  |  | 39.09 |

| Medición | Uds. | Largo | Ancho | Alto | Parcial |
|---|---|---|---|---|---|
| Arquetas fecales afección |  |  |  |  |  |
|  | 1 | 2.00 | 2.00 | 0.50 |  |
| Arqueta pluviales afección |  |  |  |  |  |
|  | 1 | 2.00 | 2.00 | 0.50 |  |
| POZO BOMBEO |  |  |  |  |  |
| losa inferior | 1 | 2.50 | 2.00 | 0.70 |  |
|  | 1 | 1.50 | 1.50 | 0.17 |  |
| ARQUETA SEPARADORA DE GRASAS | 1 | 4.00 |  | 0.60 |  |
|  | 1 |  |  | 1.10 |  |
| Total |  |  |  |  | 11.318 |

**1090003** M2 Entibación cuajada en pozos y zanja
323.84 M2 × 11.56 (12.25 con costes indirectos) = 3967.04

| Medición | Uds. | Largo | Ancho | Alto | Parcial |
|---|---|---|---|---|---|
| Arqueta fecales proyectadas | 2 | 3.00 |  | 1.20 |  |
| Arquetas fecales afección | 3 | 3.00 |  | 1.50 |  |
| Arqueta pluviales proyectada | 2 | 3.00 |  | 1.20 |  |
| Arqueta pluviales afección | 3 | 3.00 |  | 1.50 |  |
| Arqueta a pie de bajantes | 3 | 3.00 |  | 1.00 |  |
| Sumidero | 2 | 3.00 |  | 1.00 |  |
| Arqueta sumidero | 2 | 3.00 |  | 1.00 |  |
| Separdor de grasas | 4 | 2.00 |  | 5.50 |  |
| Arquetas fecales afección |  |  |  |  |  |
|  | 1 | 8.00 | 0.50 | 5.00 |  |
| Arqueta pluviales afección |  |  |  |  |  |
|  | 1 | 8.00 | 0.50 | 5.00 |  |
| Arqueta bombeo | 2 | 4.00 |  | 6.50 |  |
|  | 2 | 3.00 |  | 6.50 |  |
|  | 2 | 2.00 |  | 1.50 |  |
|  | 1 | 2.00 |  | 1.50 |  |
| Arqueta separadora de grasas | 4 | 2.00 |  | 6.00 |  |
|  | 1 |  |  | 1.10 |  |
| Total |  |  |  |  | 323.84 |

**1105001** M3 Carga y transporte a vertedero
119.862 M3 × 4.72 (5 con costes indirectos) = 599.31

| Medición | Uds. | Largo | Parcial |
|---|---|---|---|
|  | 0.9 | 133.18 | 119.862 |
| Total |  |  | 119.862 |

**1105002** M3 Carga manual de escombros y transporte a vertedero
13.318 M3 × 18.58 (19.69 con costes indirectos) = 262.23

| Medición | Uds. | Largo | Parcial |
|---|---|---|---|
|  | 0.1 | 133.18 | 13.318 |
| Total |  |  | 13.318 |

**1091006** M3 Relleno zanjas-pozos con material granular de zahorra artificial
58.784 M3 × 20.11 (21.32 con costes indirectos) = 1253.27

| Medición | Uds. | Largo | Ancho | Alto | Parcial |
|---|---|---|---|---|---|
| Arquetas fecales afección | 3 | 3.00 | 0.20 | 1.50 |  |
| Arqueta pluviales proyectada | 2 | 3.00 | 0.20 | 1.20 |  |
| Arqueta pluviales afección | 3 | 3.00 | 0.20 | 1.50 |  |
| Arqueta a pie de bajantes | 4 | 3.00 | 0.20 | 1.00 |  |
| Sumidero lineal | 2 | 20.00 | 0.20 | 0.30 |  |
| Arqueta sumidero | 5 | 3.00 | 0.20 | 1.00 |  |
| Separdor de grasas | 4 | 2.00 | 0.20 | 5.50 |  |
| Arquetas fecales afección |  |  |  |  |  |
|  | 1 | 6.00 | 0.50 | 5.00 |  |
| Arqueta pluviales afección |  |  |  |  |  |
|  | 1 | 6.00 | 0.50 | 5.00 |  |
|  | 1 |  |  | 1.10 |  |
| Total |  |  |  |  | 58.784 |

**2310002** M3 Zahorra artificial sub-base
6.597 M3 × 24.23 (25.68 con costes indirectos) = 169.41

| Medición | Uds. | Largo | Ancho | Alto | Parcial |
|---|---|---|---|---|---|
| POZO BOMBEO |  |  |  |  |  |
| losa inferior | 1 | 2.50 | 2.00 | 0.25 |  |
|  | 1 | 1.50 | 1.50 | 0.25 |  |
| ARQUETA SEPARADORA DE GRASAS | 1 | 2.00 | 2.00 | 0.25 |  |
| Arquetas fecales afección | 3 | 0.70 | 0.70 | 0.25 |  |
| Arqueta pluvilaes proyectada | 2 | 0.70 | 0.70 | 0.25 |  |
| Arqueta pluviales afección | 3 | 0.70 | 0.70 | 0.25 |  |
| Arquetas a pie de bajantes | 4 | 0.70 | 0.70 | 0.25 |  |
| Pozos | 2 | 1.00 | 1.00 | 0.25 |  |
| Arquetas sumidero | 5 | 0.70 | 0.70 | 0.25 |  |
| Sumidero lineal | 1 | 20.00 | 0.30 | 0.10 |  |
|  | 1 |  |  | 1.10 |  |
| Total |  |  |  |  | 6.597 |

**5900100e** UD Arquetas 50 x50 cm y hasta 1,5m altura. (21/01/2016)
8 UD × 332.05 (351.97 con costes indirectos) = 2815.76
Arquetas (sifonica, de paso, de 50x50cm y hasta 1,5 m de altura, incluso encofrado, hormigonado, pates, marco y tapa TS-1/4 de fundición dúctil D-400.Totalmente ejecutado.Costes indirectos y medios auxiliares y pequeño material de apoyo incluidos.

| Código | Ud | Descripción | Rendimiento | Precio | Importe |
|---|---|---|---|---|---|
| 1620001 | M2 | Encofrado oculto en alzados | 5.6 | 17.75 | 99.40 |
| 980147 | HR | Peón ordinario | 1 | 12.54 | 12.54 |
| 980145 | HR | Ayudante | 1 | 12.87 | 12.87 |
| 40040 | KG | Fundición dúctil en tapas y marcos (material) | 20 | 2.4 | 48.00 |
| 70010 | M3 | Hormigón tipo HM-15/P/35/I | 0.35 | 71.29 | 24.95 |
| 71420b | M3 | hormigón tipo HA-30/B/20/IIIa+Qb (material; 22/01/2016) | 1.5 | 87.33 | 131.00 |
| %M | % | Medios Auxiliares | 1 % | 328.76 | 3.29 |
|  |  | Total |  |  | 332.05 |

| Medición | Uds. | Parcial |
|---|---|---|
| Arquetas fecales afección | 3 | 3.000 |
| Arqueta pluvilaes proyectada | 2 | 2.000 |
| Arqueta pluviales afección | 3 | 3.000 |
| Total |  | 8 |

**ASA011** Ud Arqueta a pie de bajante 50x50cm y hasta 50 cm de altura
3 Ud × 153.06 (162.24 con costes indirectos) = 486.72
Formación de arqueta a pie de bajante enterrada, de hormigón HA-30/B/20/IIIa+Qb, de dimensiones interiores 50x50x50 cm, sobre solera de hormigón en masa de 15 cm de espesor, formación de pendiente mínima del 2%, con el mismo tipo de hormigón, con codo de PVC de 45° colocado en dado de hormigón, para evitar el golpe de bajada en la pendiente de la solera, cerrada superiormente con marco y tapa de fundición clase B-125 según UNE-EN 124. Incluso encofrado metálico recuperable amortizable en 20 usos, conexiones de conducciones y remates. Totalmente montada, conexionada y probada mediante las correspondientes pruebas de servicio (incluidas en este precio), sin incluir la excavación ni el relleno del trasdós.
Incluye: Replanteo de la arqueta. Eliminación de las tierras sueltas del fondo de la excavación. Vertido y compactación del hormigón en formación de solera. Colocación del encofrado metálico. Vertido y compactación del hormigón en formación de la arqueta previa humectación del encofrado. Retirada del encofrado. Empalme y rejuntado de los colectores a la arqueta. Relleno de hormigón para formación de pendientes y colocación del codo de PVC en el dado de hormigón. Colocación de la tapa y los accesorios.

| Código | Ud | Descripción | Rendimiento | Precio | Importe |
|---|---|---|---|---|---|
| 1620001 | M2 | Encofrado oculto en alzados | 2 | 17.75 | 35.50 |
| 980145 | HR | Ayudante | 1 | 12.87 | 12.87 |
| 980147 | HR | Peón ordinario | 1 | 12.54 | 12.54 |
| 71420b | M3 | hormigón tipo HA-30/B/20/IIIa+Qb | 0.27 | 87.33 | 23.58 |
| mt11ppl030a | Ud | Codo 87°30' de PVC liso, D=125 mm. (material) | 1 | 7.05 | 7.05 |
| 40040 | KG | Fundición dúctil en tapas y marcos | 25 | 2.4 | 60.00 |
| %M | % | Medios Auxiliares | 1 % | 151.54 | 1.52 |
|  |  | Total |  |  | 153.06 |

| Medición | Uds. | Parcial |
|---|---|---|
| Módulo inferior | 1 | 1.000 |
| Módulo superior | 2 | 2.000 |
| Total |  | 3 |

**5900100b** UD Pozo simple para tubería D<=800mm hasta 2m de profundidad (21/01/2016)
1 UD × 596.43 (632.22 con costes indirectos) = 632.22
Pozo simple de registro para tubería D<=800mm hasta 2m de profundidad, incluso encofrado, hormigonado, marco cuadrado y tapa reforzada D-400 circular de diámetro 600mm en fundición dúctil. Medida la unidad ejecutada.

| Código | Ud | Descripción | Rendimiento | Precio | Importe |
|---|---|---|---|---|---|
| 1620001b | M2 | Encofrado curvo oculto en cimentaciones y pozos de registro con madera (21/01/2016) | 14.79 | 7.19 | 106.34 |
| 980145 | HR | Ayudante | 2 | 12.87 | 25.74 |
| 980147 | HR | Peón ordinario | 2 | 12.54 | 25.08 |
| 40040 | KG | Fundición dúctil en tapas y marcos | 20 | 2.4 | 48.00 |
| MTS40008 | ud | Pate de polipropileno (material; 12/07/2011) | 4 | 3.88 | 15.52 |
| 40002 | KG | Acero para armar B-500-S. | 180 | 0.67 | 120.60 |
| MTG20001 | m | Banda de dilatación PVC 150mm para estanqueización de juntas (material; 10/05/2012) | 4.1 | 3.18 | 13.04 |
| 70010 | M3 | Hormigón tipo HM-15/P/35/I | 0.45 | 71.29 | 32.08 |
| 72030 | M3 | hormigón tipo HA-35/B/25/Qc (material) | 2.67 | 76.45 | 204.12 |
| %M | % | Medios Auxiliares | 1 % | 590.52 | 5.91 |
|  |  | Total |  |  | 596.43 |

| Medición | Uds. | Parcial |
|---|---|---|
| Afección pluviales | 1 | 1.000 |
| Total |  | 1 |

**5900100c** UD Pozo simple para tubería D<=800mm entre 2m y 4m de profundidad (21/01/2016)
0.1 UD × 798.37 (846.27 con costes indirectos) = 84.63
Pozo simple de registro para tubería D<=800mm entre 2m y 4m de profundidad, incluso encofrado, hormigonado, marco cuadrado y tapa reforzada D-400 circular de diámetro 600mm en fundición dúctil. Medida la unidad ejecutada.

| Código | Ud | Descripción | Rendimiento | Precio | Importe |
|---|---|---|---|---|---|
| 1620001b | M2 | Encofrado curvo oculto en cimentaciones y pozos de registro con madera | 22.06 | 7.19 | 158.61 |
| 980145 | HR | Ayudante | 3 | 12.87 | 38.61 |
| 980147 | HR | Peón ordinario | 3 | 12.54 | 37.62 |
| 40040 | KG | Fundición dúctil en tapas y marcos | 20 | 2.4 | 48.00 |
| MTS40008 | ud | Pate de polipropileno | 5 | 3.88 | 19.40 |
| 40002 | KG | Acero para armar B-500-S. | 254 | 0.67 | 170.18 |
| MTG20001 | m | Banda de dilatación PVC 150mm para estanqueización de juntas | 4.1 | 3.18 | 13.04 |
| 70010 | M3 | Hormigón tipo HM-15/P/35/I | 0.45 | 71.29 | 32.08 |
| 72030 | M3 | Hormigón tipo HA-35/B/25/Qc | 3.57 | 76.45 | 272.93 |
| %M | % | Medios Auxiliares | 1 % | 790.47 | 7.90 |
|  |  | Total |  |  | 798.37 |

**5900100d** UD Pozo de resalte para tubería D<=800mm entre 4 m y 7m de profundidad (21/01/2016)
2 UD × 1265.89 (1341.84 con costes indirectos) = 2683.68
Pozo simple de registro para tubería D<=800mm entre 4m y 7mm de profundidad, incluso encofrado, hormigonado, marco cuadrado y tapa reforzada D-400 circular de diámetro 600mm en fundición dúctil. Medida la unidad ejecutada.

| Código | Ud | Descripción | Rendimiento | Precio | Importe |
|---|---|---|---|---|---|
| 1620001b | M2 | Encofrado curvo oculto en cimentaciones y pozos de registro con madera | 35 | 7.19 | 251.65 |
| 980145 | HR | Ayudante | 5 | 12.87 | 64.35 |
| 980147 | HR | Peón ordinario | 5 | 12.54 | 62.70 |
| 40040 | KG | Fundición dúctil en tapas y marcos | 20 | 2.4 | 48.00 |
| MTS40008 | ud | Pate de polipropileno | 5 | 3.88 | 19.40 |
| 40002 | KG | Acero para armar B-500-S. | 567 | 0.67 | 379.89 |
| MTG20001 | m | Banda de dilatación PVC 150mm para estanqueización de juntas | 4.1 | 3.18 | 13.04 |
| 70010 | M3 | Hormigón tipo HM-15/P/35/I | 0.45 | 71.29 | 32.08 |
| 72030 | M3 | Hormigón tipo HA-35/B/25/Qc | 5 | 76.45 | 382.25 |
| %M | % | Medios Auxiliares | 1 % | 1253.36 | 12.53 |
|  |  | Total |  |  | 1265.89 |

| Medición | Uds. | Parcial |
|---|---|---|
| Arquetas fecales afección | 1 | 1.000 |
| Arqueta pluviales afección | 1 | 1.000 |
| Total |  | 2 |

**5900001** UD Sumidero con rejilla
5 UD × 442.21 (468.74 con costes indirectos) = 2343.70
Sumidero con rejilla hasta profundidad de 1,50 m., que incluye encofrado, hormigón HM-20/P/35/I, marco, tapa o rejilla de fundición dúctil D-400 y formacion de sifón. Totalmente ejecutado. Costes indirectos y medios auxiliares y pequeño material de apoyo incluidos.

| Código | Ud | Descripción | Rendimiento | Precio | Importe |
|---|---|---|---|---|---|
| 1620001 | M2 | Encofrado oculto en alzados | 9.5 | 17.75 | 168.63 |
| 40040 | KG | Fundición dúctil en tapas y marcos | 35 | 2.4 | 84.00 |
| 70020 | M3 | hormigón tipo HM-20/P/35/I (material) | 2.5 | 74.08 | 185.20 |
| %M | % | Medios Auxiliares | 1 % | 437.83 | 4.38 |
|  |  | Total |  |  | 442.21 |

**5900300** UD Sumidero compuesto de rejilla en calzada y registro en aceras
1 UD × 473.85 (502.28 con costes indirectos) = 502.28
Sumidero compuesto de rejilla en calzada y registro en acera, con encofrado, hormigón HM-20/P/35/I, marco, tapa TS-1 y rejilla de fundición dúctil D-400, incluso rebaje en bordillo de 6cm para encaje de rejilla.Totalmente ejecutado.Costes indirectos y medios auxiliares y pequeño material de apoyo incluidos.

| Código | Ud | Descripción | Rendimiento | Precio | Importe |
|---|---|---|---|---|---|
| 40040 | KG | Fundición dúctil en tapas y marcos | 45 | 2.4 | 108.00 |
| 70020 | M3 | hormigón tipo HM-20/P/35/I | 2 | 74.08 | 148.16 |
| 1620001 | M2 | Encofrado oculto en alzados | 12 | 17.75 | 213.00 |
| %M | % | Medios Auxiliares | 1 % | 469.16 | 4.69 |
|  |  | Total |  |  | 473.85 |

**5910001** UD Pate parrilla de acero diámetro 14 (C06)
70.4 UD × 17.14 (18.17 con costes indirectos) = 1279.17
Pate parrilla de acero de 34,5x21,5 cms y 14 mm. de diámetro recubierto de polipropileno totalmente colocado. Costes indirectos y medios auxiliares incluidos.

| Código | Ud | Descripción | Rendimiento | Precio | Importe |
|---|---|---|---|---|---|
| 500400 | UD | Pate de plástico puesto obra. (material) | 1 | 9.09 | 9.09 |
| 980140 | HR | Capataz | 0.1 | 15.13 | 1.51 |
| 980146 | HR | Peón especialista | 0.5 | 12.73 | 6.37 |
| %M | % | Medios Auxiliares | 1 % | 16.97 | 0.17 |
|  |  | Total |  |  | 17.14 |

| Medición | Uds. | Alto | Parcial |
|---|---|---|---|
| Arquetas fecales afección | 3 | 2.00 |  |
| Arqueta pluviales proyectada | 2 | 2.00 |  |
| Arqueta pluviales afección | 3 | 2.00 |  |
| Arqueta bombeo | 1 | 12.00 |  |
| Separador de grasas | 1 | 12.00 |  |
| Pozos >5m | 2 | 12.00 |  |
|  | 1 | 1.10 |  |
| Total |  |  | 70.4 |

**1750001** KG Fundición dúctil tapas rejillas marcos
400.4 KG × 2.71 (2.87 con costes indirectos) = 1149.15
Fundición dúctil en tapas, rejillas, marcos y pates, totalmente terminados y colocados.Costes indirectos y medios auxiliares incluidos.

| Código | Ud | Descripción | Rendimiento | Precio | Importe |
|---|---|---|---|---|---|
| 40040 | KG | Fundición dúctil en tapas y marcos | 1 | 2.4 | 2.40 |
| 980143 | HR | Oficial de 1ª | 0.01 | 15.03 | 0.15 |
| 980147 | HR | Peón ordinario | 0.01 | 12.54 | 0.13 |
| %M | % | Medios Auxiliares | 1 % | 2.68 | 0.03 |
|  |  | Total |  |  | 2.71 |

| Medición | Uds. | Largo | Alto | Parcial |
|---|---|---|---|---|
| Arqueta pluvilaes proyectada | 1 | 68.00 |  |  |
|  | 2 | 68.00 |  |  |
| Arqueta de bombeo | 2 | 80.00 |  |  |
|  | 1 |  | 1.10 |  |
| Total |  |  |  | 400.4 |

**5920003** UD Recrecido hasta rasante de registro existente
2 UD × 26.67 (28.27 con costes indirectos) = 56.54
Recrecido hasta rasante de registro existente (saneamiento, abastecimiento, alumbrado ó servicios no municipales) con fábrica de ladrillo macizo de 1/2 pie de espesor, recibido y raseado con mortero de cemento. Medida la unidad ejecutada.

| Código | Ud | Descripción | Rendimiento | Precio | Importe |
|---|---|---|---|---|---|
| 10020 | TM | Cemento II-S/35 A. (material) | 0.1 | 79.77 | 7.98 |
| 60050 | UD | Ladrillo macizo (25x11x10). (material) | 20 | 0.1 | 2.00 |
| 980140 | HR | Capataz | 0.01 | 15.13 | 0.15 |
| 980143 | HR | Oficial de 1ª | 1 | 15.03 | 15.03 |
| 980147 | HR | Peón ordinario | 0.1 | 12.54 | 1.25 |
| %M | % | Medios Auxiliares | 1 % | 26.41 | 0.26 |
|  |  | Total |  |  | 26.67 |

**5705115** UD Injerto a la red de aguas pluviales o fecales
9 UD × 124.4 (131.86 con costes indirectos) = 1186.74
Injerto a la red de aguas pluviales o fecales, de sumideros, bajantes de canalizaciones y acometidas de redes secundarias a arquetas existentes.Totalmente terminado.Costes indirectos y medios auxiliares incluidos.

| Código | Ud | Descripción | Rendimiento | Precio | Importe |
|---|---|---|---|---|---|
| 101100 | KG | Pegamento básico. (material) | 0.2 | 22.69 | 4.54 |
| 510010 | UD | Teja de PVC para injerto (material) | 1 | 44.13 | 44.13 |
| 511001 | UD | Cdo de PVC para injerto. (material) | 1 | 40.62 | 40.62 |
| 800001 | M3 | Mortero de cemento (material) | 0.02 | 59.73 | 1.19 |
| 980140 | HR | Capataz | 0.3 | 15.13 | 4.54 |
| 980143 | HR | Oficial de 1ª | 1 | 15.03 | 15.03 |
| 980147 | HR | Peón ordinario | 1 | 12.54 | 12.54 |
| 993625 | HR | Rotaflex | 0.5 | 1.16 | 0.58 |
| %M | % | Medios Auxiliares | 1 % | 123.17 | 1.23 |
|  |  | Total |  |  | 124.4 |

**UAI010** m Canaleta prefabricada de polipropileno de 100 mm de ancho y 170 mm de alto con rejilla clase D-400
28 m × 165.02 (174.92 con costes indirectos) = 4897.76
Formación de canaleta prefabricada de drenaje para uso público de polipropileno, con refuerzo lateral de acero galvanizado, de 1000 mm de longitud, 100 mm de ancho y 170 mm de alto, con rejilla de fundición dúctil clase D-400 según UNE-EN 124 y UNE-EN 1433, realizado sobre solera existente. Incluso p/p piezas especiales, recibido, sifón en línea registrable colocado a la salida del sumidero para garantizar el sello hidráulico, incluyendo el relleno del trasdós. Totalmente montado, conexionado a la red general de desagüe y probado.
Incluye: Replanteo y trazado del sumidero. Eliminación de las tierras sueltas en el fondo previamente excavado. Deberá de preveerse antes de hormigonar la losa o solera. Montaje de los accesorios en la canaleta. Colocación del sumidero sobre la base de hormigón. Formación de agujeros para conexionado de tubos. Empalme y rejuntado de la tubería al sumidero. Colocación del sifón en línea. Formación de la cuña de hormigón para la fijación de la canaleta.

| Código | Ud | Descripción | Rendimiento | Precio | Importe |
|---|---|---|---|---|---|
| mt11cng010b | Ud | Canaleta prefabricada de drenaje para uso público de polipropileno, con refuerzo lateral de acero galvanizado, de 1000 mm de longitud, 100 mm de ancho y 170 mm de alto, con rejilla de fundición dúctil clase D-400 según UNE-EN 124 y UNE-EN 1433, incluso p/p de piezas especiales. (material) | 1 | 154.32 | 154.32 |
| mt11var120b | Ud | Sifón en línea de PVC, color gris, registrable, con unión macho/hembra, de 110 mm de diámetro. (material) | 0.2 | 25.31 | 5.06 |
| 980143 | HR | Oficial de 1ª | 0.1 | 15.03 | 1.50 |
| 980147 | HR | Peón ordinario | 0.2 | 12.54 | 2.51 |
| %M | % | Medios Auxiliares | 1 % | 163.39 | 1.63 |
|  |  | Total |  |  | 165.02 |

| Medición | Uds. | Largo | Parcial |
|---|---|---|---|
| parque- junto a módulo inferior | 1 | 17.00 | 17.000 |
| escaleras emergencia | 4 | 1.00 | 4.000 |
| estación inferior | 1 | 5.00 | 5.000 |
| estación superior | 1 | 2.00 | 2.000 |
| Total |  |  | 28 |

**UAI010b** m Canaleta prefabricada de polipropileno de 300 mm de ancho y 375 mm de alto con rejilla clase D-400 (01/02/2016)
4 m × 458.7 (486.22 con costes indirectos) = 1944.88
Formación de canaleta prefabricada de drenaje para uso público de polipropileno, con refuerzo lateral de acero galvanizado, de 1000 mm de longitud, 300 mm de ancho y 374 mm de alto, con rejilla de fundición dúctil clase D-400 según UNE-EN 124 y UNE-EN 1433, realizado sobre solera o losa existente. Incluso p/p piezas especiales, recibido, sifón en línea registrable colocado a la salida del sumidero para garantizar el sello hidráulico, incluyendo el relleno del trasdós. Totalmente montado, conexionado a la red general de desagüe y probado.
Incluye: Replanteo y trazado del sumidero. Eliminación de las tierras sueltas en el fondo previamente excavado. Deberá de preveerse antes de hormigonar la losa o solera. Montaje de los accesorios en la canaleta. Colocación del sumidero sobre la base de hormigón. Formación de agujeros para conexionado de tubos. Empalme y rejuntado de la tubería al sumidero. Colocación del sifón en línea. Formación de la cuña de hormigón para la fijación de la canaleta.

| Código | Ud | Descripción | Rendimiento | Precio | Importe |
|---|---|---|---|---|---|
| mt11cng010bb | Ud | Canaleta prefabricada de drenaje para uso público de polipropileno, con refuerzo lateral de acero galvanizado, de 1000 mm de longitud, 300 mm de ancho y 374 mm de alto, con rejilla de fundición dúctil clase D-400 según UNE-EN 124 y UNE-EN 1433, incluso p/p de piezas especiales. (material; 01/02/2016) | 1 | 410 | 410.00 |
| mt11var120bb | Ud | Sifón en línea de PVC, color gris, registrable, con unión macho/hembra, de 315 mm de diámetro. (material; 01/02/2016) | 0.2 | 200.75 | 40.15 |
| 980143 | HR | Oficial de 1ª | 0.1 | 15.03 | 1.50 |
| 980147 | HR | Peón ordinario | 0.2 | 12.54 | 2.51 |
| %M | % | Medios Auxiliares | 1 % | 454.16 | 4.54 |
|  |  | Total |  |  | 458.7 |

| Medición | Uds. | Largo | Parcial |
|---|---|---|---|
| Foso inferior | 1 | 2.00 | 2.000 |
| Foso superior | 1 | 2.00 | 2.000 |
| Total |  |  | 4 |

**sep1b** UD Separador de grasas (01/02/2016)
1 UD × 2601.24 (2757.31 con costes indirectos) = 2757.31
Ejecución de pozo para separador de grasas de 1,5x1,5x 5,15 m de dimensiones interiores y paredes, losa superior e inferior de 25 cm de espesor realizado con hormigón armado HA-30/B/20/IIIa+Qb , ejecutado acorde a planos de proyecto,incluso encofrado y desencofrado, armadura B-500-S, hormigón de limpieza HM-15/P/35/I, formación pared interior separadora del mismo hotmigón, escalera de acceso,pates, marco y tapa en fundición dúctil D-400. Totalmente ejecutado costes indirectos y medios auxiliares incluidos.

| Código | Ud | Descripción | Rendimiento | Precio | Importe |
|---|---|---|---|---|---|
| 1620001bb | M2 | Encofrado oculto en cimentaciones y pozos de registro con madera (02/02/2016) | 73.8 | 7.19 | 530.62 |
| 70010 | M3 | Hormigón tipo HM-15/P/35/I | 0.45 | 71.29 | 32.08 |
| 71420b | M3 | hormigón tipo HA-30/B/20/IIIa+Qb | 13 | 87.33 | 1135.29 |
| 40002 | KG | Acero para armar B-500-S. | 950 | 0.67 | 636.50 |
| MTS40008 | ud | Pate de polipropileno | 10 | 3.88 | 38.80 |
| 980143 | HR | Oficial de 1ª | 5 | 15.03 | 75.15 |
| 980147 | HR | Peón ordinario | 5 | 12.54 | 62.70 |
| 980145 | HR | Ayudante | 5 | 12.87 | 64.35 |
| %M | % | Medios Auxiliares | 1 % | 2575.49 | 25.75 |
|  |  | Total |  |  | 2601.24 |

**sep1bb** UD Pozo de bombeo (01/02/2016)
1 UD × 4059.83 (4303.42 con costes indirectos) = 4303.42
Ejecución de pozo de bombeo de dimensiones según planos de detalle del proyecto realizado de hormigón armado HA-30/B/20/IIIa+Qb ,incluso encofrado, armadura B-500-S, hormigón de limpieza HM-15/P/35/I, escalera de acceso, pates, marco y tapa en fundición dúctil D-400. Totalmente ejecutado costes indirectos y medios auxiliares incluidos.

| Código | Ud | Descripción | Rendimiento | Precio | Importe |
|---|---|---|---|---|---|
| 1620001bb | M2 | Encofrado oculto en cimentaciones y pozos de registro con madera | 124.11 | 7.19 | 892.35 |
| 70010 | M3 | Hormigón tipo HM-15/P/35/I | 0.7 | 71.29 | 49.90 |
| 71420b | M3 | hormigón tipo HA-30/B/20/IIIa+Qb | 19.13 | 87.33 | 1670.62 |
| 40002 | KG | Acero para armar B-500-S. | 1668 | 0.67 | 1117.56 |
| MTS40008 | ud | Pate de polipropileno | 12 | 3.88 | 46.56 |
| 980143 | HR | Oficial de 1ª | 6 | 15.03 | 90.18 |
| 980147 | HR | Peón ordinario | 6 | 12.54 | 75.24 |
| 980145 | HR | Ayudante | 6 | 12.87 | 77.22 |
| %M | % | Medios Auxiliares | 1 % | 4019.63 | 40.20 |
|  |  | Total |  |  | 4059.83 |

### CAP3.3 BOMBEO (07/12/2011)
Importe: 14320.57

**P3** UD Bomba Sumergible (07/12/2011)
2 UD × 3930.95 (4166.81 con costes indirectos) = 8333.62
BOMBA SUMERGIBLE FLYGT modelo NP 3085.190 MT o equivalente
Versión antideflagrante ATEX/ EEX dIIB T4
Nº de Curva: 53-460 / Diámetro impulsor = 175mm
Tipo de impulsor: N- antiatasco adaptativo
Salida de voluta DN 80.Preparada para válvula de limpieza 4901
Tipo de instalación: P=Extraíble por guías 2x2”
Con motor M15-10-4AL de 2.0 kW/400VY 3-fás. 50Hz
Velocidad: 1405 rpm / Corriente nominal: 4,8 A
Refrigeración mediante aletas disipadoras de calor
Máx. Temperatura del líquido: 40ºC
Protección térmica mediante 3x sondas térmicas
Protección de motor: IP 68
Tipo de operación: S1 (24h /día)
Aislamiento clase H (180ºC)
Material de la carcasa: Hº Fº GG 25
Material del impulsor: Hº Fº GG 25
Anillo de Degaste-Voluta: Bronce
Material de los anillos tóricos: NBR
Material del eje: EN 1.4057 (AISI 431)
Estanqueidad mediante: 2 Juntas mecánicas
Interior/Superior: Carbono - Cerámica
Exterior/Inferior: WCCr - WCCr
auto lubricadas por cárter de aceite que las
faculta para poder trabajar en seco.
Con ranura helicoidal (SPIN OUT) alrededor de las
juntas mecánicas para limpieza de pequeñas
partículas abrasivas por ejemplo arenas.
La bomba esta pintada según estándar Flygt
M 0700.00.0004 (Método) Color: Gris NCS 5804-B07G
Incluso cable eléctrico hasta cuadro eléctrico SUBCAB 4G1,5+2x1,5mm2 para arranque directo.
Suministro y colocación de todos los elementos componentes y resto de operaciones necesarias para su completa ejecución.Totalmente instalado costes indirectos y medios auxiliares incluidos y pequeño material de apoyo y ayudas a la albañilería.
Incluso embalaje, transporte,cargas, seguros y puesta en marcha. Incluso inspecciones y ensayos durante la producción y la inspección final previa al envío del suministro.

| Código | Ud | Descripción | Rendimiento | Precio | Importe |
|---|---|---|---|---|---|
| 5102001 | Ud | BOMBA SUMERGIBLE FLYGT modelo NP 3085.190 MT o equivalente Versión antideflagrante ATEX/ EEX dIIB T4 Nº de Curva: 53-460 / Diámetro impulsor = 175mm Tipo de impulsor: N- antiatasco adaptativo Salida de voluta DN 80.Preparada para válvula de limpieza 4901 Tipo de instalación: P=Extraíble por guías 2x2” Con motor M15-10-4AL de 2.0 kW/400VY 3-fás. 50Hz Velocidad: 1405 rpm / Corriente nominal: 4,8 A Refrigeración mediante aletas disipadoras de calor Máx. Temperatura del líquido: 40ºC Protección térmica mediante 3x sondas térmicas Protección de motor: IP 68 Tipo de operación: S1 (24h /día) Aislamiento clase H (180ºC) Material de la carcasa: Hº Fº GG 25 Material del impulsor: Hº Fº GG 25 Anillo de Degaste-Voluta: Bronce Material de los anillos tóricos: NBR Material del eje: EN 1.4057 (AISI 431) Estanqueidad mediante: 2 Juntas mecánicas Interior/Superior: Carbono - Cerámica Exterior/Inferior: WCCr - WCCr auto lubricadas por cárter de aceite que las faculta para poder trabajar en seco. Con ranura helicoidal (SPIN OUT) alrededor de las juntas mecánicas para limpieza de pequeñas partículas abrasivas por ejemplo arenas. La bomba esta pintada según estándar Flygt M 0700.00.0004 (Método) Color: Gris NCS 5804-B07G Incluso cable eléctrico hasta cuadro eléctrico SUBCAB 4G1,5+2x1,5mm2 para arranque directo. Suministro y colocación de todos los elementos componentes y resto de operaciones necesarias para su completa ejecución.Totalmente instalado costes indirectos y medios auxiliares incluidos y pequeño material de apoyo y ayudas a la albañilería. Incluso embalaje, transporte,cargas, seguros y puesta en marcha. Incluso inspecciones y ensayos durante la producción y la inspección final previa al envío del suministro. (material; 26/01/2016) | 1 | 3930.95 | 3930.95 |
|  |  | Total |  |  | 3930.95 |

**P4** UD ZOCALO TOP 80/DN 80 DR. CON SISTEMA MULTI JUNTA (07/12/2011)
1 UD × 438.96 (465.3 con costes indirectos) = 465.30
ZOCALO TOP 80/DN 80 DR. CON SISTEMA MULTI JUNTA
MATERIAL: Hº Fº GG 25 DERECHO PARA TOP 100 Y TOP 150.
Suministro y colocación de todos los elementos componentes y resto de operaciones necesarias para su completa ejecución.Totalmente instalado costes indirectos y medios auxiliares incluidos y pequeño material de apoyo y ayudas a la albañilería.

| Código | Ud | Descripción | Rendimiento | Precio | Importe |
|---|---|---|---|---|---|
| 5102002 | Ud | ZOCALO TOP 80/DN 80 DR. CON SISTEMA MULTI JUNTA MATERIAL: Hº Fº GG 25 DERECHO PARA TOP 100 Y TOP 150. Suministro y colocación de todos los elementos componentes y resto de operaciones necesarias para su completa ejecución.Totalmente instalado, medios auxiliares incluidos y pequeño material de apoyo y ayudas a la albañilería. (material; 26/01/2016) | 1 | 438.96 | 438.96 |
|  |  | Total |  |  | 438.96 |

**P5** UD ZOCALO TOP 80/DN 80 IZ. CON SISTEMA MULTI JUNTA (07/12/2011)
1 UD × 438.96 (465.3 con costes indirectos) = 465.30
ZOCALO TOP 80/DN 80 IZ. CON SISTEMA MULTI JUNTA
MATERIAL: Hº Fº GG25IZQUIERDA PARA TOP 100 Y 150.
Suministro y colocación de todos los elementos componentes y resto de operaciones necesarias para su completa ejecución.Totalmente instalado costes indirectos y medios auxiliares incluidos y pequeño material de apoyo y ayudas a la albañilería.

| Código | Ud | Descripción | Rendimiento | Precio | Importe |
|---|---|---|---|---|---|
| 5102003 | Ud | ZOCALO TOP 80/DN 80 IZ. CON SISTEMA MULTI JUNTA MATERIAL: Hº Fº GG25IZQUIERDA PARA TOP 100 Y 150. Suministro y colocación de todos los elementos componentes y resto de operaciones necesarias para su completa ejecución.Totalmente instalado, medios auxiliares incluidos y pequeño material de apoyo y ayudas a la albañilería. (material; 26/01/2016) | 1 | 438.96 | 438.96 |
|  |  | Total |  |  | 438.96 |

**P6** UD SOPORTE SUPERIOR TG 2x2” GALVANIZADO SIN ANCLAJES. (07/12/2011)
2 UD × 35.57 (37.7 con costes indirectos) = 75.40
SOPORTE SUPERIOR TG 2x2” GALVANIZADO SIN ANCLAJES.
Suministro y colocación de todos los elementos componentes y resto de operaciones necesarias para su completa ejecución.Totalmente instalado costes indirectos y medios auxiliares incluidos y pequeño material de apoyo y ayudas a la albañilería.

| Código | Ud | Descripción | Rendimiento | Precio | Importe |
|---|---|---|---|---|---|
| 5102004 | Ud | SOPORTE SUPERIOR TG 2x2” GALVANIZADO SIN ANCLAJES. Suministro y colocación de todos los elementos componentes y resto de operaciones necesarias para su completa ejecución.Totalmente instalado, medios auxiliares incluidos y pequeño material de apoyo y ayudas a la albañilería. (material; 26/01/2016) | 1 | 35.57 | 35.57 |
|  |  | Total |  |  | 35.57 |

**P7** UD Tuberías impulsión y tubos guía (07/12/2011)
1 UD × 141.51 (150 con costes indirectos) = 150.00
Suministro y colocación de tuberías de impulsión y tubos guía de acero galvanizado.Suministro y colocación de todos los elementos componentes y resto de operaciones necesarias para su completa ejecución.Totalmente instalado costes indirectos y medios auxiliares incluidos y pequeño material de apoyo y ayudas a la albañilería.

| Código | Ud | Descripción | Rendimiento | Precio | Importe |
|---|---|---|---|---|---|
| 5102005 | Ud | Suministro y colocación de tuberías de impulsión y tubos guía de acero galvanizado.Suministro y colocación de todos los elementos componentes y resto de operaciones necesarias para su completa ejecución.Totalmente instalado, medios auxiliares incluidos y pequeño material de apoyo y ayudas a la albañilería. (material; 26/01/2016) | 1 | 141.51 | 141.51 |
|  |  | Total |  |  | 141.51 |

**P8** UD VALVULA RETENCION DN 80 (07/12/2011)
2 UD × 130.04 (137.84 con costes indirectos) = 275.68
VALVULA RETENCION DN 80 PN16 CON PINTURA EPOXY
Según ISO 7005-2 PN16
Material de la carcasa: GGG 40 DIN 1693
Material de los tornillos: AISI 304
Diámetro de la bola 95mm
Suministro y colocación de todos los elementos componentes y resto de operaciones necesarias para su completa ejecución.Totalmente instalado costes indirectos y medios auxiliares incluidos y pequeño material de apoyo y ayudas a la albañilería.

| Código | Ud | Descripción | Rendimiento | Precio | Importe |
|---|---|---|---|---|---|
| 980143 | HR | Oficial de 1ª | 0.4 | 15.03 | 6.01 |
| 980147 | HR | Peón ordinario | 0.4 | 12.54 | 5.02 |
| MTA04003b | ud | Válvula retención PN16 DN=80mm (material; 26/01/2016) | 1 | 90.27 | 90.27 |
| MTA09001 | ud | Registro de fundición dúctil para toma AP (material; 12/07/2011) | 1 | 28.74 | 28.74 |
|  |  | Total |  |  | 130.04 |

**P9** UD VALVULA COMPUERTA DN 80 (07/12/2011)
2 UD × 132.04 (139.96 con costes indirectos) = 279.92
VALVULA COMPUERTA DN 80PN 16 / CIERRE ELASTICO
SEGÚN NORMA DIN 3352 Y DIN 3202 / L= 180 MM
COMPUERTA VULCANIZADO CON CAUCHO DE EPDM
MATERIAL CARCASA . FUNDICIÓN DUCTIL GGG 50
BRIDAS SEGÚN ISO 7005-2 / DIN 2501 PN 16
SE INCLUYE VOLANTE.Suministro y colocación de todos los elementos componentes y resto de operaciones necesarias para su completa ejecución.Totalmente instalado costes indirectos y medios auxiliares incluidos y pequeño material de apoyo y ayudas a la albañilería.

| Código | Ud | Descripción | Rendimiento | Precio | Importe |
|---|---|---|---|---|---|
| 980143 | HR | Oficial de 1ª | 0.4 | 15.03 | 6.01 |
| 980147 | HR | Peón ordinario | 0.4 | 12.54 | 5.02 |
| MTA04003 | ud | Válvula compuerta PN16 DN=80mm (material; 11/07/2011) | 1 | 92.27 | 92.27 |
| MTA09001 | ud | Registro de fundición dúctil para toma AP | 1 | 28.74 | 28.74 |
|  |  | Total |  |  | 132.04 |

**P10** UD Cuadro eléctrico bombeo (07/12/2011)
1 UD × 2371 (2513.26 con costes indirectos) = 2513.26
CUADRO ELECTRICO PARA BOMBEO MODELO FGC-FLYGT
O EQUIVALENTE:
UNIDAD DE CONTROL Y GESTIÓN ELECTRÓNICA PARA
2 BOMBAS DE HASTA 4.4 kW EN MODO DUAL ó
2 BOMBAS DE HASTA 5.5 kW EN MODO 1+1
ALIM: 400 V SIN NEUTRO
PROT.MAGNETOTERM.+ DIF.+INT.SECC.PPAL
Grado de protección IP: 54
REGULACIÓN MEDIANTE (OPCIONES):
- 4 Reguladores de nivel ENM-10.
- 3 Reguladores de nivel NF5 o Euro 2000-E2
- Sensor Analógico de nivel con salida 4-20 mA
LA UNIDAD DISPONE DE DISPLAY Y SINÓPTICO FRONTAL
CON LAS SIGUIENTES CARACTERÍSTICAS
- Indicación del estado de las bombas y fallos
Marcha, bloq, fallo fases, sobrecorr, exc. temp.
- LED de alarma de nivel alto.
- Display alfanumérico de 2 líneas x 16 caracteres
- 5 pulsadores para un control total del sistema:
param. de la unidad, estadisticas y alarmas.
- LED de fallo de fases (sobre placa madre).
CONTROL DE BOMBAS:
- Alternancias avanzadas.
- Amperimetros
- Interruptores 0-A-M
- Protección térmica por software
(rearmable de forma automática).
- Retardos configurables en arranque y parada
- Definición de tiempo máx. de func. por bomba.
- Control inteligente del sistema de bombeo ante
posibles fallos de las bombas.
- EX Mode incorporado
MEMORIA INTERNA CON 10 ÚLTIMAS ALARMAS.
- Tipo de alarma
- Hora de ocurrencia
ESTADÍSTICAS DE FUNCIONAMIENTO:
- Nº de arranques de cada bomba.
- Nº de horas de funcionamiento de cada bomba.
GESTIÓN AVANZADA DE MANTENIMIENTO
ALARMA SONORA Y CONTACTO LIBRE DE TENSIÓN PARA
INDICACIÓN EXTERNA DE ALARMAS.BATERÍA DE BACKUP PARA HISTORICOS.
Incluso dos tubos pasacables de interior 90, tanto para los cables de fuerza como para los de mando.Incluso guia para facilitar el paso del cable electrico desde el interior del pozo hasta el cuadro electrico.
Suministro y colocación de todos los elementos componentes y resto de operaciones necesarias para su completa ejecución.Totalmente instalado y funcionando costes indirectos y medios auxiliares incluidos y pequeño material de apoyo y ayudas a la albañilería.

| Código | Ud | Descripción | Rendimiento | Precio | Importe |
|---|---|---|---|---|---|
| 5102008 | Ud | CUADRO ELECTRICO PARA BOMBEO MODELO FGC-FLYGT O EQUIVALENTE: UNIDAD DE CONTROL Y GESTIÓN ELECTRÓNICA PARA 2 BOMBAS DE HASTA 4.4 kW EN MODO DUAL ó 2 BOMBAS DE HASTA 5.5 kW EN MODO 1+1 ALIM: 400 V SIN NEUTRO PROT.MAGNETOTERM.+ DIF.+INT.SECC.PPAL Grado de protección IP: 54 REGULACIÓN MEDIANTE (OPCIONES): - 4 Reguladores de nivel ENM-10. - 3 Reguladores de nivel NF5 o Euro 2000-E2 - Sensor Analógico de nivel con salida 4-20 mA LA UNIDAD DISPONE DE DISPLAY Y SINÓPTICO FRONTAL CON LAS SIGUIENTES CARACTERÍSTICAS - Indicación del estado de las bombas y fallos Marcha, bloq, fallo fases, sobrecorr, exc. temp. - LED de alarma de nivel alto. - Display alfanumérico de 2 líneas x 16 caracteres - 5 pulsadores para un control total del sistema: param. de la unidad, estadisticas y alarmas. - LED de fallo de fases (sobre placa madre). CONTROL DE BOMBAS: - Alternancias avanzadas. - Amperimetros - Interruptores 0-A-M - Protección térmica por software (rearmable de forma automática). - Retardos configurables en arranque y parada - Definición de tiempo máx. de func. por bomba. - Control inteligente del sistema de bombeo ante posibles fallos de las bombas. - EX Mode incorporado MEMORIA INTERNA CON 10 ÚLTIMAS ALARMAS. - Tipo de alarma - Hora de ocurrencia ESTADÍSTICAS DE FUNCIONAMIENTO: - Nº de arranques de cada bomba. - Nº de horas de funcionamiento de cada bomba. GESTIÓN AVANZADA DE MANTENIMIENTO ALARMA SONORA Y CONTACTO LIBRE DE TENSIÓN PARA INDICACIÓN EXTERNA DE ALARMAS.BATERÍA DE BACKUP PARA HISTORICOS. Incluso dos tubos pasacables de interior 90, tanto para los cables de fuerza como para los de mando.Incluso guia para facilitar el paso del cable electrico desde el interior del pozo hasta el cuadro electrico. Suministro y colocación de todos los elementos componentes y resto de operaciones necesarias para su completa ejecución.Totalmente instalado y funcionando, medios auxiliares incluidos y pequeño material de apoyo y ayudas a la albañilería. (material; 26/01/2016) | 1 | 2371 | 2371.00 |
|  |  | Total |  |  | 2371 |

**P11** UD FGC T Reles Auxiliares (07/12/2011)
1 UD × 226.8 (240.41 con costes indirectos) = 240.41
FGC T Reles Auxiliares
Tarjeta de reles auxiliares a montar sobre la
placa madre del FGC, dotandolo así de las
siguientes salidas:
- B1 OK
- B2 OK
- Unidad alimentada
- Nivel alarmante de agua en la estación
Suministro y colocación de todos los elementos componentes y resto de operaciones necesarias para su completa instalación.Totalmente instalado costes indirectos y medios auxiliares incluidos y pequeño material de apoyo y ayudas a la albañilería.

| Código | Ud | Descripción | Rendimiento | Precio | Importe |
|---|---|---|---|---|---|
| 5102009 | Ud | FGC T Reles Auxiliares Tarjeta de reles auxiliares a montar sobre la placa madre del FGC, dotandolo así de las siguientes salidas: - B1 OK - B2 OK - Unidad alimentada - Nivel alarmante de agua en la estación Suministro y colocación de todos los elementos componentes y resto de operaciones necesarias para su completa instalación.Totalmente instalado, medios auxiliares incluidos y pequeño material de apoyo y ayudas a la albañilería. (material; 26/01/2016) | 1 | 226.8 | 226.80 |
|  |  | Total |  |  | 226.8 |

**P12** UD REGULADOR TAURUS EX (07/12/2011)
4 UD × 181.86 (192.77 con costes indirectos) = 771.08
REGULADOR TAURUS EX 20 MTS ATEX
Suministro y colocación de todos los elementos componentes y resto de operaciones necesarias para su completa ejecución.Totalmente instalado costes indirectos y medios auxiliares incluidos y pequeño material de apoyo y ayudas a la albañilería.

| Código | Ud | Descripción | Rendimiento | Precio | Importe |
|---|---|---|---|---|---|
| 51020010 | Ud | REGULADOR TAURUS EX 20 MTS ATEX Suministro y colocación de todos los elementos componentes y resto de operaciones necesarias para su completa ejecución.Totalmente instalado, medios auxiliares incluidos y pequeño material de apoyo y ayudas a la albañilería. (material; 26/01/2016) | 1 | 181.86 | 181.86 |
|  |  | Total |  |  | 181.86 |

**P13** UD EEA Ex 2 CH EEx Relay (07/12/2011)
2 UD × 354.06 (375.3 con costes indirectos) = 750.60
EEA Ex 2 CH EEx Relay EEA Ex digital-rele 5202b
Suministro y colocación de todos los elementos componentes y resto de operaciones necesarias para su completa ejecución.Totalmente instalado costes indirectos y medios auxiliares incluidos y pequeño material de apoyo y ayudas a la albañilería.

| Código | Ud | Descripción | Rendimiento | Precio | Importe |
|---|---|---|---|---|---|
| 51020011 | Ud | EEA Ex 2 CH EEx Relay EEA Ex digital-rele 5202b Suministro y colocación de todos los elementos componentes y resto de operaciones necesarias para su completa ejecución.Totalmente instalado, medios auxiliares incluidos y pequeño material de apoyo y ayudas a la albañilería. (material; 26/01/2016) | 1 | 354.06 | 354.06 |
|  |  | Total |  |  | 354.06 |

## CAP4 RED DE ALUMBRADO PÚBLICO Y RED ELÉCTRICA (07/05/2008)
Importe: 74178.49
RED DE ALUMBRADO PÚBLICO

### CAP4.1 CANALIZACIÓN (05/05/2011)
Importe: 38781.99

**6900100** M3 Excavación de catas hasta 2mts
0.5 M3 × 40.78 (43.23 con costes indirectos) = 21.62

| Medición | Uds. | Largo | Ancho | Alto | Parcial |
|---|---|---|---|---|---|
| LOCALIZACIÓN DE RED ACTUAL | 4 | 0.50 | 0.50 | 0.50 | 0.500 |
| Total |  |  |  |  | 0.5 |

**1081000** M3 Excavación tierra zanja m. mecánicos <2mts.
72.944 M3 × 8.37 (8.87 con costes indirectos) = 647.01

| Medición | Uds. | Largo | Ancho | Alto | Parcial |
|---|---|---|---|---|---|
| Tramo 2 tubos 110mm alumbrado | 0.8 | 50.00 | 0.50 | 0.50 |  |
| Alumbrado emergencia 1 tubo 110 | 0.7 | 115.00 | 0.50 | 0.50 |  |
| Afección alumbrado existente plaza | 0.8 | 15.00 | 0.50 | 0.50 |  |
| Alumbrado sala máquinas 1 tubo 110 | 0.7 | 148.50 | 0.50 | 0.50 |  |
| Arquetas | 12 | 1.00 | 1.00 | 0.60 |  |
|  | 1 |  |  | 1.10 |  |
| Total |  |  |  |  | 72.944 |

**1081101** M3 Excavación tierra zanja m. manuales <2mts.
10.822 M3 × 19.42 (20.59 con costes indirectos) = 222.82

| Medición | Uds. | Largo | Ancho | Alto | Parcial |
|---|---|---|---|---|---|
| Tramo 2 tubos 110mm alumbrado | 0.2 | 50.00 | 0.50 | 0.50 |  |
| Alumbrado emergencia 1 tubo 110 | 0.1 | 115.00 | 0.50 | 0.50 |  |
| Afección alumbrado existente plaza | 0.2 | 15.00 | 0.50 | 0.50 |  |
| Alumbrado sala máquinas 1 tubo 110 | 0.1 | 148.50 | 0.50 | 0.50 |  |
|  | 1 |  |  | 1.10 |  |
| Total |  |  |  |  | 10.822 |

**1083000** M3 Excavación roca zanja m. mecánicos <2 mts
7.247 M3 × 11.41 (12.09 con costes indirectos) = 87.62

| Medición | Uds. | Largo | Ancho | Alto | Parcial |
|---|---|---|---|---|---|
| Alumbrado emergencia 1 tubo 110 | 0.1 | 115.00 | 0.50 | 0.50 |  |
| Alumbrado sala máquinas 1 tubo 110 | 0.1 | 148.50 | 0.50 | 0.50 |  |
|  | 1 |  |  | 1.10 |  |
| Total |  |  |  |  | 7.247 |

**1083101** M3 Excavación roca zanja m. manuales<2 mts
7.247 M3 × 29.98 (31.78 con costes indirectos) = 230.31

| Medición | Uds. | Largo | Ancho | Alto | Parcial |
|---|---|---|---|---|---|
| Alumbrado emergencia 1 tubo 110 | 0.1 | 115.00 | 0.50 | 0.50 |  |
| Alumbrado sala máquinas 1 tubo 110 | 0.1 | 148.50 | 0.50 | 0.50 |  |
|  | 1 |  |  | 1.10 |  |
| Total |  |  |  |  | 7.247 |

**1105001** M3 Carga y transporte a vertedero
88.713 M3 × 4.72 (5 con costes indirectos) = 443.57

| Medición | Uds. | Largo | Parcial |
|---|---|---|---|
|  | 0.9 | 0.50 | 0.450 |
|  | 0.9 | 72.75 | 65.475 |
|  | 0.9 | 10.82 | 9.738 |
|  | 0.9 | 7.25 | 6.525 |
|  | 0.9 | 7.25 | 6.525 |
| Total |  |  | 88.713 |

**1105002** M3 Carga manual de escombros y transporte a vertedero
88.713 M3 × 18.58 (19.69 con costes indirectos) = 1746.76

| Medición | Uds. | Largo | Parcial |
|---|---|---|---|
|  | 0.9 | 0.50 | 0.450 |
|  | 0.9 | 72.75 | 65.475 |
|  | 0.9 | 10.82 | 9.738 |
|  | 0.9 | 7.25 | 6.525 |
|  | 0.9 | 7.25 | 6.525 |
| Total |  |  | 88.713 |

**3080008** ML Tubo rojo corrugado PEAD DN=110mm
432.85 ML × 2.37 (2.51 con costes indirectos) = 1086.45
Tubo corrugado de doble capa con superficie interior lisa de polietileno de alta densidad de diámetro nominal 110mm de color rojo, para uso enterrado según UNE-EN 50086-2-4, incluso p.p. de juntas y separadores. Medida la longitud ejecutada.

| Código | Ud | Descripción | Rendimiento | Precio | Importe |
|---|---|---|---|---|---|
| 315413 | ML | Tubo rojo corrugado PEAD DN=110mm, i/p.p. juntas y separadores (material) | 1.06 | 2.02 | 2.14 |
| 980144 | HR | Oficial de 2ª | 0.015 | 13.67 | 0.21 |
| %M | % | Medios Auxiliares | 1 % | 2.35 | 0.02 |
|  |  | Total |  |  | 2.37 |

| Medición | Uds. | Largo | Alto | Parcial |
|---|---|---|---|---|
| Tramo 2 tubos 110mm alumbrado | 2 | 50.00 |  |  |
| Afección alumbrado existente plaza | 2 | 15.00 |  |  |
| Alumbrado sala máquinas | 1 | 148.50 |  |  |
| Alumbrado emergencia | 1 | 115.00 |  |  |
|  | 1 |  | 1.10 |  |
| Total |  |  |  | 432.85 |

**3022001** UD Pica toma tierra 2m y 18,3 mm
12 UD × 58.3 (61.8 con costes indirectos) = 741.60
Pica toma de tierra de acero con recubrimiento de cobre de 2m de longitud y 18,3mm de diámetro, en todo tipo de terreno, según REBT. Medida la unidad ejecutada. i/ arqueta.

| Código | Ud | Descripción | Rendimiento | Precio | Importe |
|---|---|---|---|---|---|
| 316100 | UD | Pica toma tierra 2mx18,3mm i/ arqueta (material) | 1 | 54.3 | 54.30 |
| 980144 | HR | Oficial de 2ª | 0.25 | 13.67 | 3.42 |
| %M | % | Medios Auxiliares | 1 % | 57.72 | 0.58 |
|  |  | Total |  |  | 58.3 |

| Medición | Uds. | Parcial |
|---|---|---|
| Proyectadas | 10 | 10.000 |
| Afección | 2 | 2.000 |
| Total |  | 12 |

**3014004** ML Cable desnudo cobre semirr. 35 mm2.
667.15 ML × 1.28 (1.36 con costes indirectos) = 907.32
Cable desnudo de cobre semirrígido une 21.017.59 de 35 mm2 instalado.

| Código | Ud | Descripción | Rendimiento | Precio | Importe |
|---|---|---|---|---|---|
| 300404 | ML | Cable cobre semirrigido 35mm. (material) | 1.06 | 1.12 | 1.19 |
| 980144 | HR | Oficial de 2ª | 0.006 | 13.67 | 0.08 |
| %M | % | Medios Auxiliares | 1 % | 1.27 | 0.01 |
|  |  | Total |  |  | 1.28 |

| Medición | Uds. | Largo | Alto | Parcial |
|---|---|---|---|---|
| Tramo 2 tubos 110mm | 1 | 50.00 |  |  |
| Afección alumbrado existente plaza | 1 | 15.00 |  |  |
| Alumbrado sala máquinas | 1 | 148.50 |  |  |
| Alumbrado emergencias | 1 | 115.00 |  |  |
| alumbrado ornamental foso | 1 | 278.00 |  |  |
|  | 1 |  | 1.10 |  |
| Total |  |  |  | 667.15 |

**3021000** UD Soldadura aluminotermica tipo I
5 UD × 4.41 (4.67 con costes indirectos) = 23.35
Soldadura aluminotérmica tipo I.

| Código | Ud | Descripción | Rendimiento | Precio | Importe |
|---|---|---|---|---|---|
| 319011 | UD | Soldadura luminotermica tipo 1 (material) | 1 | 2.12 | 2.12 |
| 980143 | HR | Oficial de 1ª | 0.15 | 15.03 | 2.25 |
| %M | % | Medios Auxiliares | 1 % | 4.37 | 0.04 |
|  |  | Total |  |  | 4.41 |

**3021001** UD Soldadura aluminotermica tipo II
5 UD × 4.85 (5.14 con costes indirectos) = 25.70
Soldadura aluminotérmica tipo II.

| Código | Ud | Descripción | Rendimiento | Precio | Importe |
|---|---|---|---|---|---|
| 319012 | UD | Soldadura luminotermica tipo 2 (material) | 1 | 2.4 | 2.40 |
| 980143 | HR | Oficial de 1ª | 0.16 | 15.03 | 2.40 |
| %M | % | Medios Auxiliares | 1 % | 4.80 | 0.05 |
|  |  | Total |  |  | 4.85 |

**3021003** UD Soldadura aluminotermica tipo IV
12 UD × 4.81 (5.1 con costes indirectos) = 61.20
Soldadura aluminotérmica tipo IV.

| Código | Ud | Descripción | Rendimiento | Precio | Importe |
|---|---|---|---|---|---|
| 319014 | UD | Soldadura tipo IV aluminoterm. (material) | 1 | 1.75 | 1.75 |
| 980143 | HR | Oficial de 1ª | 0.2 | 15.03 | 3.01 |
| %M | % | Medios Auxiliares | 1 % | 4.76 | 0.05 |
|  |  | Total |  |  | 4.81 |

| Medición | Uds. | Parcial |
|---|---|---|
| Proyectadas | 10 | 10.000 |
| Afección | 2 | 2.000 |
| Total |  | 12 |

**3021005** UD Soldadura aluminotermica tipo VI
12 UD × 6.63 (7.03 con costes indirectos) = 84.36
Soldadura aluminotérmica tipo VI.

| Código | Ud | Descripción | Rendimiento | Precio | Importe |
|---|---|---|---|---|---|
| 319016 | UD | Soldadura tipo VI aluminotermi. (material) | 1 | 3.55 | 3.55 |
| 980143 | HR | Oficial de 1ª | 0.2 | 15.03 | 3.01 |
| %M | % | Medios Auxiliares | 1 % | 6.56 | 0.07 |
|  |  | Total |  |  | 6.63 |

| Medición | Uds. | Parcial |
|---|---|---|
| Proyectadas | 10 | 10.000 |
| Afección | 2 | 2.000 |
| Total |  | 12 |

**1091050** M3 Relleno en cama de asiento de tuberías y canalizaciones con arena silicia
54.203 M3 × 21.06 (22.32 con costes indirectos) = 1209.81

| Medición | Uds. | Largo | Ancho | Alto | Parcial |
|---|---|---|---|---|---|
| Tramo 2 tubos 110mm | 1 | 50.00 | 0.50 | 0.30 |  |
| Afección alumbrado existente plaza | 1 | 15.00 | 0.50 | 0.30 |  |
| Alumbrado sala máquinas | 1 | 148.50 | 0.50 | 0.30 |  |
| Alumbrado emergencias | 1 | 115.00 | 0.50 | 0.30 |  |
|  | 1 |  |  | 1.10 |  |
| Total |  |  |  |  | 54.203 |

**1091001** M3 Relleno zanjas-pozos con material tolerable de la propia excavación
36.135 M3 × 5.8 (6.15 con costes indirectos) = 222.23

| Medición | Uds. | Largo | Ancho | Alto | Parcial |
|---|---|---|---|---|---|
| Tramo 2 tubos 110mm | 1 | 50.00 | 0.50 | 0.20 |  |
| Afección alumbrado existente plaza | 1 | 15.00 | 0.50 | 0.20 |  |
| Alumbrado sala máquinas | 1 | 148.50 | 0.50 | 0.20 |  |
| Alumbrado emergencias | 1 | 115.00 | 0.50 | 0.20 |  |
|  | 1 |  |  | 1.10 |  |
| Total |  |  |  |  | 36.135 |

**3081004** ML Malla señalizadora de PVC de 30cm.
361.35 ML × 0.33 (0.35 con costes indirectos) = 126.47
"Ml malla de pvc de señalización en color; de 30 cm. De ancho fabricado según norma AFNOR NF T45 080 de ix 1986."

| Código | Ud | Descripción | Rendimiento | Precio | Importe |
|---|---|---|---|---|---|
| 319050 | ML | Malla de señalización p.v.c. (material) | 1.06 | 0.26 | 0.28 |
| 980147 | HR | Peón ordinario | 0.004 | 12.54 | 0.05 |
| %M | % | Medios Auxiliares | 1 % | 0.33 | 0.00 |
|  |  | Total |  |  | 0.33 |

| Medición | Uds. | Largo | Alto | Parcial |
|---|---|---|---|---|
| Tramo 2 tubos 110mm alumbrado | 1 | 50.00 |  |  |
| Afección alumbrado existente plaza | 1 | 15.00 |  |  |
| Alumbrado sala máquinas | 1 | 148.50 |  |  |
| Alumbrado emergencias | 1 | 115.00 |  |  |
|  | 1 |  | 1.10 |  |
| Total |  |  |  | 361.35 |

**9031000** ML Lamina de polietileno para señalización
361.35 ML × 1.64 (1.74 con costes indirectos) = 628.75
Lamina de polietileno para señalización de la traza de la red de telefonía,gas, incluso suministro y colocación.

| Código | Ud | Descripción | Rendimiento | Precio | Importe |
|---|---|---|---|---|---|
| 650300 | ML | Lamina de polietileno (material) | 1 | 1.23 | 1.23 |
| 980147 | HR | Peón ordinario | 0.031 | 12.54 | 0.39 |
| %M | % | Medios Auxiliares | 1 % | 1.62 | 0.02 |
|  |  | Total |  |  | 1.64 |

| Medición | Uds. | Largo | Alto | Parcial |
|---|---|---|---|---|
| Tramo 2 tubos 110mm alumbrado | 1 | 50.00 |  |  |
| Afección alumbrado existente plaza | 1 | 15.00 |  |  |
| Alumbrado sala máquinas | 1 | 148.50 |  |  |
| Alumbrado emergencias | 1 | 115.00 |  |  |
|  | 1 |  | 1.10 |  |
| Total |  |  |  | 361.35 |

**3081006** UD Arqueta de alumbrado modelo AB de hormigón
12 UD × 93.45 (99.06 con costes indirectos) = 1188.72
Arqueta de alumbrado modelo AB, de dimensiones interiores 0,50x0,36x0,60m, de hormigón en masa HM-15, con desagüe en el fondo según detalle, incluso encofrado, vertido, compactado, curado y desencofrado, incluso marco y tapa de fundición dúctil B-125 y todos los accesorios necesarios para su correcta ejecución. Medida la unidad ejecutada.

| Código | Ud | Descripción | Rendimiento | Precio | Importe |
|---|---|---|---|---|---|
| 1620001 | M2 | Encofrado oculto en alzados | 2.78 | 17.75 | 49.35 |
| 70010 | M3 | Hormigón tipo HM-15/P/35/I | 0.2 | 71.29 | 14.26 |
| 30012 | M3 | Zahorra artificial ZA-20. | 0.03 | 7 | 0.21 |
| 980143 | HR | Oficial de 1ª | 1 | 15.03 | 15.03 |
| 980144 | HR | Oficial de 2ª | 1 | 13.67 | 13.67 |
| %M | % | Medios Auxiliares | 1 % | 92.52 | 0.93 |
|  |  | Total |  |  | 93.45 |

| Medición | Uds. | Parcial |
|---|---|---|
| Proyectadas | 10 | 10.000 |
| Afección | 2 | 2.000 |
| Total |  | 12 |

**3091009** UD Marco y tapa de fundición de acero
12 UD × 51.64 (54.74 con costes indirectos) = 656.88
Marco y tapa de fundición dúctil D-400 para arqueta de alumbrado mod. AB

| Código | Ud | Descripción | Rendimiento | Precio | Importe |
|---|---|---|---|---|---|
| 40040 | KG | Fundición dúctil en tapas y marcos | 7.75 | 2.4 | 18.60 |
| 980143 | HR | Oficial de 1ª | 0.8 | 15.03 | 12.02 |
| 980144 | HR | Oficial de 2ª | 1.5 | 13.67 | 20.51 |
| %M | % | Medios Auxiliares | 1 % | 51.13 | 0.51 |
|  |  | Total |  |  | 51.64 |

| Medición | Uds. | Parcial |
|---|---|---|
| Proyectadas | 10 | 10.000 |
| Afección | 2 | 2.000 |
| Total |  | 12 |

**1140013** M3 Hormigón prepar. tipo HM-15/P/35/I
36.135 M3 × 85.99 (91.15 con costes indirectos) = 3293.71

| Medición | Uds. | Largo | Ancho | Alto | Parcial |
|---|---|---|---|---|---|
| Tramo 2 tubos 110mm | 1 | 50.00 | 0.50 | 0.20 |  |
| Afección alumbrado existente plaza | 1 | 15.00 | 0.50 | 0.20 |  |
| Alumbrado sala máquinas | 1 | 148.50 | 0.50 | 0.20 |  |
| Alumbrado emergencias | 1 | 115.00 | 0.50 | 0.20 |  |
|  | 1 |  |  | 1.10 |  |
| Total |  |  |  |  | 36.135 |

**3022004** UD Salida de cable subterráneo
8 UD × 73.1 (77.49 con costes indirectos) = 619.92

| Código | Ud | Descripción | Rendimiento | Precio | Importe |
|---|---|---|---|---|---|
| 380003 | UD | Salida de cable subterráneo. (material) | 1 | 55.14 | 55.14 |
| 980143 | HR | Oficial de 1ª | 0.01 | 15.03 | 0.15 |
| 980144 | HR | Oficial de 2ª | 1.25 | 13.67 | 17.09 |
| %M | % | Medios Auxiliares | 1 % | 72.38 | 0.72 |
|  |  | Total |  |  | 73.1 |

**PFCT.4** ML Tubo acero inox.304 Ø 50 elevador mediante abrazaderas en acero inoxidable 304.Totalmente instalado, costes indirectos y medios auxiliares incluidos y pequeño material de apoyo y ayudas a la albañilería. (26/10/2009)
35 ML × 24.82 (26.31 con costes indirectos) = 920.85

| Código | Ud | Descripción | Rendimiento | Precio | Importe |
|---|---|---|---|---|---|
| PFCT.4ib | Ml | Tubo acero inox.304 Ø 50 elevador mediante abrazaderas en acero inoxidable 304. (material; 21/07/2005) | 1.06 | 23 | 24.38 |
| 980144 | HR | Oficial de 2ª | 0.014 | 13.67 | 0.19 |
| %M | % | Medios Auxiliares | 1 % | 24.57 | 0.25 |
|  |  | Total |  |  | 24.82 |

| Medición | Uds. | Alto | Parcial |
|---|---|---|---|
| Subida de cable | 5 | 7.00 | 35.000 |
| Total |  |  | 35 |

**IEO010h** m Canalización empotrada de tubo curvable de PVC, de 32 mm de diámetro (29/01/2016)
300 m × 1.52 (1.61 con costes indirectos) = 483.00
Suministro e instalación de canalización empotrada en fabricas de ladrillo o embebida en hormigón de tubo curvable de PVC, transversalmente elástico, corrugado, forrado, de color negro, de 32 mm de diámetro nominal, resistencia a la compresión 320 N, con grado de protección IP 547. Totalmente montada.
Deberá de realizarse la colocación de la canalización antes de hormigonar los muro y forjados.

| Código | Ud | Descripción | Rendimiento | Precio | Importe |
|---|---|---|---|---|---|
| mt35aia020d | m | Tubo curvable de PVC, transversalmente elástico, corrugado, forrado, de color negro, de 32 mm de diámetro nominal, para canalización empotrada en obra de fábrica (paredes y techos). Resistencia a la compresión 320 N, resistencia al impacto 2 julios, temperatura de trabajo -5°C hasta 60°C, con grado de protección IP 547 según UNE 20324, propiedades eléctricas: aislante, no propagador de la llama. Según UNE-EN 61386-1 y UNE-EN 61386-22. (material; 29/01/2016) | 1 | 0.95 | 0.95 |
| 980144 | HR | Oficial de 2ª | 0.04 | 13.67 | 0.55 |
| %M | % | Medios Auxiliares | 1 % | 1.50 | 0.02 |
|  |  | Total |  |  | 1.52 |

**IEO010hb** m Canalización empotrada de tubo curvable de PVC, de 50 mm de diámetro (18/03/2016)
260 m × 2.57 (2.72 con costes indirectos) = 707.20
Suministro e instalación de canalización embebida en muro hormigón de tubo curvable de PVC, transversalmente elástico, corrugado, forrado, de color negro, de 50 mm de diámetro nominal, resistencia a la compresión 320 N, con grado de protección IP 547. Totalmente montada.
Deberá de realizarse la colocación de la canalización antes de hormigonar los muro.

| Código | Ud | Descripción | Rendimiento | Precio | Importe |
|---|---|---|---|---|---|
| mt35aia020db | m | Tubo curvable de PVC, transversalmente elástico, corrugado, forrado, de color negro, de 50 mm de diámetro nominal, para canalización empotrada en obra de fábrica (paredes y techos). Resistencia a la compresión 320 N, resistencia al impacto 2 julios, temperatura de trabajo -5°C hasta 60°C, con grado de protección IP 547 según UNE 20324, propiedades eléctricas: aislante, no propagador de la llama. Según UNE-EN 61386-1 y UNE-EN 61386-22. (material; 18/03/2016) | 1 | 1.99 | 1.99 |
| 980144 | HR | Oficial de 2ª | 0.04 | 13.67 | 0.55 |
| %M | % | Medios Auxiliares | 1 % | 2.54 | 0.03 |
|  |  | Total |  |  | 2.57 |

| Medición | Uds. | Largo | Parcial |
|---|---|---|---|
| Luminaria ornamental del foso | 1 | 260.00 | 260.000 |
| Total |  |  | 260 |

**3083004** ML Tubo de acero sin soldadura 36mm.
20 ML × 6.27 (6.65 con costes indirectos) = 133.00
Tubo de acero sin soldadura UNE 19.048.85 galvanizado de 36mm. diámetro.

| Código | Ud | Descripción | Rendimiento | Precio | Importe |
|---|---|---|---|---|---|
| 315419 | ML | Tubo acero une19048.85 de 36mm (material) | 1 | 4.67 | 4.67 |
| 315444 | UD | Manguito de unión tubo de 36mm (material) | 1 | 1.17 | 1.17 |
| 980144 | HR | Oficial de 2ª | 0.027 | 13.67 | 0.37 |
| %M | % | Medios Auxiliares | 1 % | 6.21 | 0.06 |
|  |  | Total |  |  | 6.27 |

| Medición | Uds. | Parcial |
|---|---|---|
| zona fosos | 20 | 20.000 |
| Total |  | 20 |

**DCBCAB0624** m Cable RZ1-k(AS) sección 2x1,5+TTx1,5 mm² Cu (0,6/1Kv) (01/10/2015)
60 m × 1.19 (1.26 con costes indirectos) = 75.60
Línea electrica construia mediante , cable unipolar , RZ1-K(AS) sección 3x1,5 mm², conductor Cu., no propagadores del incendio, con emisión de humos y opacidad reducida, libre de halogenos, s/ UNE 21.1002, instalada en canalización correspondiente incluso p.p. en bornes, accesorios de conexión y piezas especiales. Totalmente instalada y verificada

| Código | Ud | Descripción | Rendimiento | Precio | Importe |
|---|---|---|---|---|---|
| P320 | m | Cable RZ1-k(AS) sección 1x1,5 mm² Cu (0,6/1Kv)+ accesorios (material; 01/10/2015) | 3 | 0.34 | 1.02 |
| 980144 | HR | Oficial de 2ª | 0.012 | 13.67 | 0.16 |
| %M | % | Medios Auxiliares | 1 % | 1.18 | 0.01 |
|  |  | Total |  |  | 1.19 |

| Medición | Uds. | Largo | Parcial |
|---|---|---|---|
| alumbrado + emergencia módulo inferior | 1 | 30.00 | 30.000 |
| alumbrado+ emergencias módulo superior | 1 | 10.00 | 10.000 |
| Alumbrado cabina | 1 | 20.00 | 20.000 |
| Total |  |  | 60 |

**DCBCAB0623** m Cable RZ1-k(AS) sección 2x2,5+TTx2,5 mm² Cu (0,6/1Kv) (01/10/2015)
30 m × 2.04 (2.16 con costes indirectos) = 64.80
Línea electrica construia mediante , Cable unipolar , RZ1-K(AS) sección 2x2,5+TTx2,5 mm², conductor Cu,no propagadores del incendio, con emisión de humos y opacidad reducida, libre de halogenos, s/ UNE 21.1002, instalada en canalización correspondiente incluso p.p. en bornes, accesorios de conexión y piezas especiales. Totalmente instalada y verificada

| Código | Ud | Descripción | Rendimiento | Precio | Importe |
|---|---|---|---|---|---|
| DCBC2 | m | Cable RZ1-k(AS) sección 1x2,5 mm² Cu (0,6/1Kv) + accesorios (material; 01/10/2015) | 3 | 0.62 | 1.86 |
| 980144 | HR | Oficial de 2ª | 0.012 | 13.67 | 0.16 |
| %M | % | Medios Auxiliares | 1 % | 2.02 | 0.02 |
|  |  | Total |  |  | 2.04 |

| Medición | Uds. | Largo | Parcial |
|---|---|---|---|
| Tomas de corriente módulo inferior | 1 | 20.00 | 20.000 |
| Tomas de corriente módulo inferior | 1 | 10.00 | 10.000 |
| Total |  |  | 30 |

**DCBCAB0622b** m Cable RZ1-k(AS) sección 2x6+TTx6 mm² Cu (0,6/1Kv) (01/10/2015)
650 m × 4.16 (4.41 con costes indirectos) = 2866.50
Línea electrica construia mediante , Cable unipolar , RZ1-k(AS) sección 2x6+TTx6 mm², conductor Cu. ,no propagadores del incendio, con emisión de humos y opacidad reducida, libre de halogenos, s/ UNE 21.1002, instalada en canalización correspondiente incluso p.p. en bornes, accesorios de conexión y piezas especiales. Totalmente instalada y verificada

| Código | Ud | Descripción | Rendimiento | Precio | Importe |
|---|---|---|---|---|---|
| P318b | m | Cable RZ1-k(AS) sección 1x6 mm² Cu (0,6/1Kv) (material; 01/10/2015) | 3 | 1.32 | 3.96 |
| 980144 | HR | Oficial de 2ª | 0.012 | 13.67 | 0.16 |
| %M | % | Medios Auxiliares | 1 % | 4.12 | 0.04 |
|  |  | Total |  |  | 4.16 |

| Medición | Uds. | Largo | Parcial |
|---|---|---|---|
| Alumbrado Junio X | 1 | 50.00 | 50.000 |
| Afección alumbrado existente plaza | 1 | 15.00 | 15.000 |
| Cámaras vidovigilancia mód. superior | 1 | 130.00 | 130.000 |
| Cámaras vidovigilancia mód. superior | 1 | 40.00 | 40.000 |
| Cuadro módulo inferior | 1 | 15.00 | 15.000 |
| Alumbrado decorativo módulo inferior | 1 | 60.00 | 60.000 |
| Alumbrado decorativo módulo superior | 1 | 175.00 | 175.000 |
| Alumbrado emerg. foso inf. | 1 | 165.00 | 165.000 |
| Total |  |  | 650 |

**DCBCAB0622bb** m Cable RZ1-k(AS) sección 2x10+TTx10 mm² Cu (0,6/1Kv) (29/01/2016)
440 m × 6.22 (6.59 con costes indirectos) = 2899.60
Línea electrica construia mediante , Cable unipolar , RZ1-k(AS) sección 2x10+TTx10 mm², conductor Cu. ,no propagadores del incendio, con emisión de humos y opacidad reducida, libre de halogenos, s/ UNE 21.1002, instalada en canalización correspondiente incluso p.p. en bornes, accesorios de conexión y piezas especiales. Totalmente instalada y verificada

| Código | Ud | Descripción | Rendimiento | Precio | Importe |
|---|---|---|---|---|---|
| P318bb | m | Cable RZ1-k(AS) sección 1x10 mm² Cu (0,6/1Kv)+accesorios (material; 29/01/2016) | 3 | 2 | 6.00 |
| 980144 | HR | Oficial de 2ª | 0.012 | 13.67 | 0.16 |
| %M | % | Medios Auxiliares | 1 % | 6.16 | 0.06 |
|  |  | Total |  |  | 6.22 |

| Medición | Uds. | Largo | Parcial |
|---|---|---|---|
| Alumbrado decorativo foso | 1 | 290.00 | 290.000 |
| Alumbrado escaleras emergencia | 1 | 150.00 | 150.000 |
| Total |  |  | 440 |

**DCBCAB0622b1** m Cable RZ1-k(AS) sección 2x16+TTx16 mm² Cu (0,6/1Kv) (29/01/2016)
5 m × 7.71 (8.17 con costes indirectos) = 40.85
Línea electrica construia mediante , Cable unipolar , RZ1-k(AS) sección 2x16+TTx16 mm², conductor Cu. ,no propagadores del incendio, con emisión de humos y opacidad reducida, libre de halogenos, s/ UNE 21.1002, instalada en canalización correspondiente incluso p.p. en bornes, accesorios de conexión y piezas especiales. Totalmente instalada y verificada

| Código | Ud | Descripción | Rendimiento | Precio | Importe |
|---|---|---|---|---|---|
| P318b1 | m | Cable RZ1-k(AS) sección 1x16 mm² Cu (0,6/1Kv)+accesorios (material; 29/01/2016) | 3 | 2.49 | 7.47 |
| 980144 | HR | Oficial de 2ª | 0.012 | 13.67 | 0.16 |
| %M | % | Medios Auxiliares | 1 % | 7.63 | 0.08 |
|  |  | Total |  |  | 7.71 |

| Medición | Uds. | Largo | Parcial |
|---|---|---|---|
| Cuadro alumbr. sala maquinas y escaleras emergencia | 1 | 5.00 | 5.000 |
| Total |  |  | 5 |

**DCBCAB0622b2** m Cable RZ1-k(AS) sección 4x35 mm² Cu (0,6/1Kv) (29/01/2016)
125 m × 26.22 (27.79 con costes indirectos) = 3473.75
Línea electrica construia mediante , Cable unipolar , RZ1-k(AS) sección 4x35 mm², conductor Cu. ,no propagadores del incendio, con emisión de humos y opacidad reducida, libre de halogenos, s/ UNE 21.1002, instalada en canalización correspondiente incluso p.p. en bornes, accesorios de conexión y piezas especiales. Totalmente instalada y verificada

| Código | Ud | Descripción | Rendimiento | Precio | Importe |
|---|---|---|---|---|---|
| P318b2b | m | Cable RZ1-k(AS) sección 1x35 mm² Cu (0,6/1Kv)+accesorios (material; 29/01/2016) | 4 | 6.45 | 25.80 |
| 980144 | HR | Oficial de 2ª | 0.012 | 13.67 | 0.16 |
| %M | % | Medios Auxiliares | 1 % | 25.96 | 0.26 |
|  |  | Total |  |  | 26.22 |

| Medición | Uds. | Largo | Parcial |
|---|---|---|---|
| Acometida armario ascensor | 1 | 125.00 | 125.000 |
| Total |  |  | 125 |

**DCBCAB06221** m Cable RZ1-k(AS) sección 4x6+TTX6 mm² Cu (0,6/1Kv) (01/02/2016)
30 m × 6.83 (7.24 con costes indirectos) = 217.20
Línea electrica construia mediante , Cable unipolar , RZ1-k(AS) sección 4x6+TTX6 mm², conductor Cu. ,no propagadores del incendio, con emisión de humos y opacidad reducida, libre de halogenos, s/ UNE 21.1002, instalada en canalización correspondiente incluso p.p. en bornes, accesorios de conexión y piezas especiales. Totalmente instalada y verificada

| Código | Ud | Descripción | Rendimiento | Precio | Importe |
|---|---|---|---|---|---|
| P318b | m | Cable RZ1-k(AS) sección 1x6 mm² Cu (0,6/1Kv) | 5 | 1.32 | 6.60 |
| 980144 | HR | Oficial de 2ª | 0.012 | 13.67 | 0.16 |
| %M | % | Medios Auxiliares | 1 % | 6.76 | 0.07 |
|  |  | Total |  |  | 6.83 |

| Medición | Uds. | Largo | Parcial |
|---|---|---|---|
| Cuadro bombas | 1 | 20.00 | 20.000 |
| Cuadro telecomunicaciones | 1 | 10.00 | 10.000 |
| Total |  |  | 30 |

**DCBCAB0622b1c** m Cable RZ1-k(AS) sección 4x16+TTx16 mm² Cu (0,6/1Kv) (01/02/2016)
10 m × 12.74 (13.5 con costes indirectos) = 135.00
Línea electrica construia mediante , Cable unipolar , RZ1-k(AS) sección 4x16+TTx16 mm², conductor Cu. ,no propagadores del incendio, con emisión de humos y opacidad reducida, libre de halogenos, s/ UNE 21.1002, instalada en canalización correspondiente incluso p.p. en bornes, accesorios de conexión y piezas especiales. Totalmente instalada y verificada

| Código | Ud | Descripción | Rendimiento | Precio | Importe |
|---|---|---|---|---|---|
| P318b1 | m | Cable RZ1-k(AS) sección 1x16 mm² Cu (0,6/1Kv)+accesorios | 5 | 2.49 | 12.45 |
| 980144 | HR | Oficial de 2ª | 0.012 | 13.67 | 0.16 |
| %M | % | Medios Auxiliares | 1 % | 12.61 | 0.13 |
|  |  | Total |  |  | 12.74 |

| Medición | Uds. | Largo | Parcial |
|---|---|---|---|
| Ascensor | 1 | 10.00 | 10.000 |
| Total |  |  | 10 |

**DCBCAB0622b2b** m Cable RZ1-k(AS) sección 4x35+TTx16 mm² Cu (0,6/1Kv) (01/02/2016)
125 m × 28.73 (30.45 con costes indirectos) = 3806.25
Línea electrica construia mediante , Cable unipolar , RZ1-k(AS) sección 4x35+TTx16 mm², conductor Cu. ,no propagadores del incendio, con emisión de humos y opacidad reducida, libre de halogenos, s/ UNE 21.1002, instalada en canalización correspondiente incluso p.p. en bornes, accesorios de conexión y piezas especiales. Totalmente instalada y verificada

| Código | Ud | Descripción | Rendimiento | Precio | Importe |
|---|---|---|---|---|---|
| P318b2b | m | Cable RZ1-k(AS) sección 1x35 mm² Cu (0,6/1Kv)+accesorios | 4 | 6.45 | 25.80 |
| P318b1 | m | Cable RZ1-k(AS) sección 1x16 mm² Cu (0,6/1Kv)+accesorios | 1 | 2.49 | 2.49 |
| 980144 | HR | Oficial de 2ª | 0.012 | 13.67 | 0.16 |
| %M | % | Medios Auxiliares | 1 % | 28.45 | 0.28 |
|  |  | Total |  |  | 28.73 |

| Medición | Uds. | Largo | Parcial |
|---|---|---|---|
| Acometida | 1 | 125.00 | 125.000 |
| Total |  |  | 125 |

**3020002** UD Enlace conductor tipo d,med. Petaca
20 UD × 7.27 (7.71 con costes indirectos) = 154.20
Enlace de conductor tipo d, mediante petaca a compresión.

| Código | Ud | Descripción | Rendimiento | Precio | Importe |
|---|---|---|---|---|---|
| 319020 | UD | Petaca de cobre (material) | 1 | 1.35 | 1.35 |
| 319030 | ML | Cinta autosoldable (material) | 1.5 | 0.61 | 0.92 |
| 319040 | ML | Cinta PVC (material) | 1.5 | 0.1 | 0.15 |
| 980144 | HR | Oficial de 2ª | 0.35 | 13.67 | 4.78 |
| %M | % | Medios Auxiliares | 1 % | 7.20 | 0.07 |
|  |  | Total |  |  | 7.27 |

**3023000** UD Caja de derivación estanca mod.1468
20 UD × 13.5 (14.31 con costes indirectos) = 286.20
Caja de derivación estanca modelo claved 1468 o similar.

| Código | Ud | Descripción | Rendimiento | Precio | Importe |
|---|---|---|---|---|---|
| 309050 | UD | Caja de derivación. (material) | 1 | 9.95 | 9.95 |
| 980144 | HR | Oficial de 2ª | 0.25 | 13.67 | 3.42 |
| %M | % | Medios Auxiliares | 1 % | 13.37 | 0.13 |
|  |  | Total |  |  | 13.5 |

**3023004** UD Fusible ceramico 10,3x3,8mmde 4 a 6
20 UD × 0.77 (0.82 con costes indirectos) = 16.40
Fusible cerámico 10,3x3,8mm de 4 a 6A con testigo.

| Código | Ud | Descripción | Rendimiento | Precio | Importe |
|---|---|---|---|---|---|
| 380004 | UD | Fusible cerámico 10,3x38mm. (material) | 1 | 0.76 | 0.76 |
| %M | % | Medios Auxiliares | 1 % | 0.76 | 0.01 |
|  |  | Total |  |  | 0.77 |

**3024004** UD Grapilla gris calvo de acero 4x6mm2.
20 UD × 0.15 (0.16 con costes indirectos) = 3.20
Grapilla gris, con calvo de acero fijada en paramento vertical para cable de 4x6 mm2.

| Código | Ud | Descripción | Rendimiento | Precio | Importe |
|---|---|---|---|---|---|
| 316254 | UD | Grapilla para cable 4x6 mm2 (material) | 1 | 0.04 | 0.04 |
| 980144 | HR | Oficial de 2ª | 0.008 | 13.67 | 0.11 |
| %M | % | Medios Auxiliares | 1 % | 0.15 | 0.00 |
|  |  | Total |  |  | 0.15 |

**3081001** UD Cimentación de HM-20/P/35/I para báculo o columna con pernos
7 UD × 75.61 (80.15 con costes indirectos) = 561.05
Ejecución de cimentación de báculo o columna de alumbrad de HM-20/P/35/I de 50x50x60 cm, incluyendo excavación, colocación de esperas roscadas y hormigonado. Totalmente ejecutado

| Código | Ud | Descripción | Rendimiento | Precio | Importe |
|---|---|---|---|---|---|
| 980143 | HR | Oficial de 1ª | 0.2 | 15.03 | 3.01 |
| 980147 | HR | Peón ordinario | 0.8 | 12.54 | 10.03 |
| 1140114 | M3 | Hormigón prepar. tipo HM-20/P/35/I | 0.175 | 110.97 | 19.42 |
| 991704 | HR | Camion dumper | 0.2 | 66.46 | 13.29 |
| 991113 | HR | Cargadora sobre neumaticos | 0.05 | 71.8 | 3.59 |
| 990062 | HR | Compresor movil | 0.6 | 35.54 | 21.32 |
| 310322 | UD | Pernos de anclaje. (material) | 4 | 1.05 | 4.20 |
| %M | % | Medios Auxiliares | 1 % | 74.86 | 0.75 |
|  |  | Total |  |  | 75.61 |

| Medición | Uds. | Largo | Parcial |
|---|---|---|---|
| En columna Junior X | 1 | 4.00 | 4.000 |
| Emergencia | 1 | 3.00 | 3.000 |
| Total |  |  | 7 |

**3081008** UD Recrecido de arqueta de alumbrado
3 UD × 20.71 (21.95 con costes indirectos) = 65.85

| Código | Ud | Descripción | Rendimiento | Precio | Importe |
|---|---|---|---|---|---|
| 10020 | TM | Cemento II-S/35 A. | 0.07 | 79.77 | 5.58 |
| 60050 | UD | Ladrillo macizo (25x11x10). | 15 | 0.1 | 1.50 |
| 980140 | HR | Capataz | 0.01 | 15.13 | 0.15 |
| 980143 | HR | Oficial de 1ª | 0.8 | 15.03 | 12.02 |
| 980147 | HR | Peón ordinario | 0.1 | 12.54 | 1.25 |
| %M | % | Medios Auxiliares | 1 % | 20.50 | 0.21 |
|  |  | Total |  |  | 20.71 |

| Medición | Uds. | Parcial |
|---|---|---|
| Afecciones | 3 | 3.000 |
| Total |  | 3 |

**3090006** UD Adaptación de cuadro de control alumbrado
1 UD × 254.17 (269.42 con costes indirectos) = 269.42
Adaptación de cuadro de control de alumbrado existente a nueva instalación, incluyento la totalidad de los componentes necesarios para su funcionamiento, conexionado y puesta a tierra, totalmente terminado.

| Código | Ud | Descripción | Rendimiento | Precio | Importe |
|---|---|---|---|---|---|
| 317200 | UD | Componentes para adaptación de CM (material) | 1 | 209.28 | 209.28 |
| 980143 | HR | Oficial de 1ª | 1 | 15.03 | 15.03 |
| 980144 | HR | Oficial de 2ª | 2 | 13.67 | 27.34 |
| %M | % | Medios Auxiliares | 1 % | 251.65 | 2.52 |
|  |  | Total |  |  | 254.17 |

**IATC.3a** Ud Central Intercomunicación c/llamada 10v. (05/07/1995)
1 Ud × 760.75 (806.4 con costes indirectos) = 806.40
Central de Intercomunicación-Sistema de llamadas, con registro en memoria de la terminal que realiza la llamada, de 10 vías, equipada con teléfono, retención de aviso, avisador acústico y luminoso, mod. NEM-10 A/C de AIPHONE o equivalente, incluso montaje, conexiones, batería de alimentación y pruebas.Totalmente instalado y funcionando.Costes indirectos y medios auxiliares incluidos, pequeño material de apoyo y ayudas a la albañilería.

| Código | Ud | Descripción | Rendimiento | Precio | Importe |
|---|---|---|---|---|---|
| 980143 | HR | Oficial de 1ª | 2 | 15.03 | 30.06 |
| YATC.3a | Ud | Central Intercomunic.c/memoria 10v. (material; 21/07/2005) | 1 | 611.68 | 611.68 |
| YATC.6a | Ud | Alimentador Central Megafonía 12V. (material; 22/02/1996) | 1 | 39.02 | 39.02 |
| Y%10 | % | Material auxiliar (05/07/1995) | 10 % | 650.70 | 65.07 |
| %0200 | % | Medios auxiliares (04/09/1995) | 2 % | 745.83 | 14.92 |
|  |  | Total |  |  | 760.75 |

| Medición | Uds. | Parcial |
|---|---|---|
| Aseo minus marquesina inferior | 1 | 1.000 |
| Total |  | 1 |

**E17CBL010b** ud CUADRO GENERAL (01/02/2016)
1 ud × 1757.39 (1862.83 con costes indirectos) = 1862.83
Cuadro general instalado bajo el cuarto de instalaciones ubicado bajo el foso inclinado, junto al módulo inferior, formado por un armario doble aislamiento ó armarío metálico de empotrar ó superficie con puerta con cerradura y llave, incluido carriles, embarrados de circuitos y protección, diferenciales, PIA,s, reloj-horarío de 15A/220V. con reserva de cuerda y dispositivo de accionamiento manual ó automático, totalmente cableado, conexionado y rotulado. Instalado, incluyendo cableado y conexionado.Costes indirectos y medios auxiliares incluidos.

| Código | Ud | Descripción | Rendimiento | Precio | Importe |
|---|---|---|---|---|---|
| 980143 | HR | Oficial de 1ª | 2 | 15.03 | 30.06 |
| 980144 | HR | Oficial de 2ª | 2 | 13.67 | 27.34 |
| P15FB160b | ud | Armario de doble aislamiento ó armarío metálico de empotrar ó superficie con puerta con cerradura, incluido carriles y embarrados de circuitos (material; 01/02/2016) | 1 | 210.3 | 210.30 |
| U30IA050 | Ud | IGA 25 A (I+N) (material) | 1 | 27.04 | 27.04 |
| U30IA050c | Ud | Interruptor 100 A /4p (material; 01/02/2016) | 1 | 104.5 | 104.50 |
| U30IA010 | Ud | Diferencial 25A/2p/30mA (material) | 4 | 44.51 | 178.04 |
| U30IA020b | Ud | Diferencial 25A/4p/30mA (material; 01/02/2016) | 2 | 93.2 | 186.40 |
| U30IA020bb | Ud | Diferencial 100A/4p/300mA (material; 01/02/2016) | 1 | 93.2 | 93.20 |
| U30IA050b | Ud | Interruptor automático de 100A/4p/30mA con diferencial incorporado (material; 01/02/2016) | 1 | 181.1 | 181.10 |
| U30IA035 | Ud | PIA 5-10-15-20-25 A (I+N) (material) | 4 | 16.91 | 67.64 |
| U30IA040 | Ud | PIA 16-32 A (III+N) (material) | 2 | 91.56 | 183.12 |
| U30IA040b | Ud | PIA 63-80 A (III+N) (material; 01/02/2016) | 1 | 240.34 | 240.34 |
| U30IG501 | Ud | Reloj-hor.15A/220V reser.cuerd. (material) | 3 | 64.2 | 192.60 |
| P01DW090 | ud | Pequeño material (material; 31/01/2000) | 1 | 1.25 | 1.25 |
| %0200 | % | Medios auxiliares | 2 % | 1722.93 | 34.46 |
|  |  | Total |  |  | 1757.39 |

**E17CBL010bb** ud CUADRO TELECOMUNICACIONES (01/02/2016)
1 ud × 225.18 (238.69 con costes indirectos) = 238.69
Cuadro de portecciones de telecomunicaciones ubicado bajo el foso inclinado, junto al módulo inferior, formado por un armario doble aislamiento ó armarío metálico de empotrar ó superficie con puerta con cerradura y llave, incluido carriles, embarrados de circuitos y protección , diferenciales, PIA,s, totalmente cableado, conexionado y rotulado. Instalado, incluyendo cableado y conexionado.Costes indirectos y medios auxiliares incluidos.

| Código | Ud | Descripción | Rendimiento | Precio | Importe |
|---|---|---|---|---|---|
| 980143 | HR | Oficial de 1ª | 1 | 15.03 | 15.03 |
| 980144 | HR | Oficial de 2ª | 1 | 13.67 | 13.67 |
| P15FB160bb | ud | Armario (telecomunicaciones) de doble aislamiento ó armarío metálico de empotrar ó superficie con puerta con cerradura, incluido carriles y embarrados de circuitos (material; 01/02/2016) | 1 | 65.43 | 65.43 |
| U30IA035 | Ud | PIA 5-10-15-20-25 A (I+N) | 2 | 16.91 | 33.82 |
| U30IA040 | Ud | PIA 16-32 A (III+N) | 1 | 91.56 | 91.56 |
| P01DW090 | ud | Pequeño material | 1 | 1.25 | 1.25 |
| %0200 | % | Medios auxiliares | 2 % | 220.76 | 4.42 |
|  |  | Total |  |  | 225.18 |

**E17CBL010bbb** ud CUADRO ESTACIÓN INFERIOR (01/02/2016)
1 ud × 190.14 (201.55 con costes indirectos) = 201.55
Cuadro de portecciones de las instalaciones de la estación inferior ubicado bajo el foso inclinado, junto al módulo inferior, formado por una caja doble aislamiento con puerta y de empotrar de 16 elementos, incluido regleta Omega, embarrado de protección, diferenciales, PIA,s, totalmente cableado, conexionado y rotulado. Instalado, incluyendo cableado y conexionado.Costes indirectos y medios auxiliares incluidos.

| Código | Ud | Descripción | Rendimiento | Precio | Importe |
|---|---|---|---|---|---|
| 980143 | HR | Oficial de 1ª | 1 | 15.03 | 15.03 |
| 980144 | HR | Oficial de 2ª | 1 | 13.67 | 13.67 |
| P15FB160 | ud | Armario estanco puerta opaca 16 módulos (material; 17/02/2005) | 1 | 27.4 | 27.40 |
| U30IA010 | Ud | Diferencial 25A/2p/30mA | 1 | 44.51 | 44.51 |
| U30IA035 | Ud | PIA 5-10-15-20-25 A (I+N) | 5 | 16.91 | 84.55 |
| P01DW090 | ud | Pequeño material | 1 | 1.25 | 1.25 |
| %0200 | % | Medios auxiliares | 2 % | 186.41 | 3.73 |
|  |  | Total |  |  | 190.14 |

**E17CBL010bb1** ud CUADRO ESTACIÓN SUPERIOR (01/02/2016)
1 ud × 207.39 (219.83 con costes indirectos) = 219.83
Cuadro de portecciones de las instalaciones de alumbrado emergencia y tomas del estación superior, formado por una caja doble aislamiento con puerta y de empotrar de 16 elementos, incluido regleta Omega, embarrado de protección, diferenciales, PIA,s, totalmente cableado, conexionado y rotulado. Instalado, incluyendo cableado y conexionado.Costes indirectos y medios auxiliares incluidos.

| Código | Ud | Descripción | Rendimiento | Precio | Importe |
|---|---|---|---|---|---|
| 980143 | HR | Oficial de 1ª | 1 | 15.03 | 15.03 |
| 980144 | HR | Oficial de 2ª | 1 | 13.67 | 13.67 |
| P15FB160 | ud | Armario estanco puerta opaca 16 módulos | 1 | 27.4 | 27.40 |
| U30IA010 | Ud | Diferencial 25A/2p/30mA | 1 | 44.51 | 44.51 |
| U30IA035 | Ud | PIA 5-10-15-20-25 A (I+N) | 6 | 16.91 | 101.46 |
| P01DW090 | ud | Pequeño material | 1 | 1.25 | 1.25 |
| %0200 | % | Medios auxiliares | 2 % | 203.32 | 4.07 |
|  |  | Total |  |  | 207.39 |

**E17CBL010bb2** ud ARMARIO ASCENSOR (01/02/2016)
1 ud × 700.86 (742.91 con costes indirectos) = 742.91
Armariod de ascensor ubicado en el modulo superior, formado por un armario doble aislamiento ó armarío metálico de empotrar ó superficie con puerta con cerradura y llave, incluido regleta Omega, embarrado de protección, diferenciales, PIA,s, totalmente cableado, conexionado y rotulado. Instalado, incluyendo cableado y conexionado.Costes indirectos y medios auxiliares incluidos.

| Código | Ud | Descripción | Rendimiento | Precio | Importe |
|---|---|---|---|---|---|
| 980143 | HR | Oficial de 1ª | 2 | 15.03 | 30.06 |
| 980144 | HR | Oficial de 2ª | 2 | 13.67 | 27.34 |
| P15FB160bc | ud | Armario ascensor de doble aislamiento ó armarío metálico de empotrar ó superficie con puerta con cerradura, incluido carriles y embarrados de circuitos (material; 01/02/2016) | 1 | 205.3 | 205.30 |
| U30IA050c | Ud | Interruptor 100 A /4p | 1 | 104.5 | 104.50 |
| U30IA035 | Ud | PIA 5-10-15-20-25 A (I+N) | 2 | 16.91 | 33.82 |
| U30IA040b | Ud | PIA 63-80 A (III+N) | 1 | 240.34 | 240.34 |
| U30IA010 | Ud | Diferencial 25A/2p/30mA | 1 | 44.51 | 44.51 |
| P01DW090 | ud | Pequeño material | 1 | 1.25 | 1.25 |
| %0200 | % | Medios auxiliares | 2 % | 687.12 | 13.74 |
|  |  | Total |  |  | 700.86 |

**3980020** Ud A justificar para restitución alumbrado
1 Ud × 1480.3 (1569.12 con costes indirectos) = 1569.12
Partida a justificar para restitución del servicio de alumbrado público durante el periodo de las obras.

| Código | Ud | Descripción | Rendimiento | Precio | Importe |
|---|---|---|---|---|---|
| 317200b | UD | Partida a justificar para restitución del servicio de alumbrado público durante el periodo obras. (material; 26/01/2016) | 1 | 1480.3 | 1480.30 |
|  |  | Total |  |  | 1480.3 |

**3980010** Ud A justificar por legalizaciones
1 Ud × 1589.21 (1684.56 con costes indirectos) = 1684.56
A justificar por legalizaciones, derechos de acometidas, contratación, etc.

| Código | Ud | Descripción | Rendimiento | Precio | Importe |
|---|---|---|---|---|---|
| 317200c | UD | Partida a justificar por legalizaciones, derechos de acometidas, contratación, etc. (material; 26/01/2016) | 1 | 1589.21 | 1589.21 |
|  |  | Total |  |  | 1589.21 |

### CAP4.2 COLUMNAS Y EQUIPOS DE ALUMBRADO (05/05/2011)
Importe: 34662.42

**D27KA318** Ud Interruptor unipolar estanco IP44 BJC-IRIS o similar
5 Ud × 18.85 (19.98 con costes indirectos) = 99.90
Interruptor bipolar BJC-IRIS ESTANCA IP44, de tipo unipolar 10A/250V, y marco de policarbonato con membrana EPDM, totalmente montado e instalado.

| Código | Ud | Descripción | Rendimiento | Precio | Importe |
|---|---|---|---|---|---|
| 980143 | HR | Oficial de 1ª | 0.2 | 15.03 | 3.01 |
| U30KA318 | Ud | Interruptor bipolar BJC-IRIS ESTANCA IP44 | 1 | 15.47 | 15.47 |
| %0200 | % | Medios auxiliares | 2 % | 18.48 | 0.37 |
|  |  | Total |  |  | 18.85 |

| Medición | Uds. | Parcial |
|---|---|---|
| foso estación inferior | 1 | 1.000 |
| foso estación superior | 1 | 1.000 |
| cuarto de servicio | 1 | 1.000 |
| cuarto instal. | 1 | 1.000 |
| estación sup. | 1 | 1.000 |
| Total |  | 5 |

**D27OD318** Ud Base enchufe "SCHUKO" BJC-IRIS o similar ESTANCA IP44
3 Ud × 17.1 (18.13 con costes indirectos) = 54.39
Ud. Base enchufe con toma de tierra lateral realizado en tubo PVC corrugado de M 20/gp5 y conductor de cobre rígido de 2,5 mm2. de Cu y aislamiento VV 750 V., en sistema monofásico (activo, neutro y protección), incluyendo caja de registro, caja mecanismo universal con tornillo, base enchufe 10/16 A (2P+TT lateral con seguridad), sistema "Schuko" BJC-IRIS ESTANCA IP44 y marco de policarbonato con membrana EPDM, totalmente montado e instalado.

| Código | Ud | Descripción | Rendimiento | Precio | Importe |
|---|---|---|---|---|---|
| 980143 | HR | Oficial de 1ª | 0.2 | 15.03 | 3.01 |
| U30OC318 | Ud | Base enchufe "Schuko" BJC-IRIS ESTANCA IP44 | 1 | 13.75 | 13.75 |
| %0200 | % | Medios auxiliares | 2 % | 16.76 | 0.34 |
|  |  | Total |  |  | 17.1 |

| Medición | Uds. | Parcial |
|---|---|---|
| foso estación inferior | 1 | 1.000 |
| foso estación superior | 1 | 1.000 |
| cuarto de servicio | 1 | 1.000 |
| Total |  | 3 |

**D28NA030** Ud PANT. EST. C/REFLECTOR AL. 2x36 W.
6 Ud × 48.18 (51.07 con costes indirectos) = 306.42
Ud. Pantalla estanca, (instalación en talleres, almacenes, etc...) de superficie o colgar, de 2x36 w SYLPROOF de SYLVANIA, con protección IP 65 clase I, con reflector de aluminio de alto rendimiento, anclaje chapa galvanizada con tornillos incorporados o sistema colgado, electrificación con: reactancia, regleta de conexión, portalámparas, cebadores, i/lámparas fluorescentes trifósforo (alto rendimiento), replanteo, pequeño material y conexionado.
TODO EL SISTEMA DE ALUMBRADO DISPONDRÁ DE CALIFICACIÓN ENERGÉTICA A Y CUMPLIRÁ LOS CRITERIOS MÍNIMOS DE EFICIENCIA ENERGÉTICA ESTABLECIDOS POR IDAE.

| Código | Ud | Descripción | Rendimiento | Precio | Importe |
|---|---|---|---|---|---|
| 980146 | HR | Peón especialista | 0.3 | 12.73 | 3.82 |
| U31NA030 | Ud | Pantalla estanca 2x36 w (material) | 1 | 36.7 | 36.70 |
| U31XG405 | Ud | Lampara fluorescente TRIF.36W (material) | 2 | 3.36 | 6.72 |
| %0200 | % | Medios auxiliares | 2 % | 47.24 | 0.94 |
|  |  | Total |  |  | 48.18 |

| Medición | Uds. | Parcial |
|---|---|---|
| foso est. inferior | 2 | 2.000 |
| cuarto servicios | 1 | 1.000 |
| cuarto inst. | 1 | 1.000 |
| foso est. sup. | 2 | 2.000 |
| Total |  | 6 |

**COLUMNAAb** UD Columna de 4 m modelo JNR-C/400 de CARANDINI o similar (17/03/2016)
4 UD × 397 (420.82 con costes indirectos) = 1683.28
Columna de 4 m modelo JNR-C/400 de CARANDINI o similar. Columna cilíndrica formada por: base de fundición de hierro, altura 1.250 mm, fuste de tubo de acero galvanizado de Ø 90 mm y 3,2 mm de
espesor, terminal superior de Ø 60 x 100 mm, acabado de la base pintada oxirón negro forja.
-Placa base de forma cuadrada, reforzada por embutición en acero de 10 mm de espesor, soldada por cordón contínuo al fuste y con el mismo acabado superficial.
-Ventana de registro que dispone de una cruceta que permite la fijación de los componentes de la conexión. El cierre de la ventana se realiza una portezuela que incluye un pestillo de acero y un tornillo avellanado de acero inoxidable.
-Pernos de anclaje, en acero, protegidos por cincado electrolítico con sus correspondientes tuercas y arandelas.
Totalmente colocada sobre esperas de cimentación nivelada y remate en mortero entre acera y base columna, o sobre punto de amarre unido a la estructura principal totalmente terminada costes indirectos y medios auxiliares incluidos, pequeño material albañilería etc... incluso imprimación anticorrosiva y 2 manos de acabado con esmaltes del pliego municipal.

| Código | Ud | Descripción | Rendimiento | Precio | Importe |
|---|---|---|---|---|---|
| COLUMNAABISb | ud | Columna de 4 m modelo JNR-C/400 de CARANDINI o similar (material; 17/03/2016) | 1 | 330.45 | 330.45 |
| 310319 | UD | Pernos de anclaje. (material) | 4 | 3.74 | 14.96 |
| 980143 | HR | Oficial de 1ª | 0.3 | 15.03 | 4.51 |
| 980144 | HR | Oficial de 2ª | 0.5 | 13.67 | 6.84 |
| 992242 | HR | Grua automovil | 0.5 | 72.62 | 36.31 |
| %M | % | Medios Auxiliares | 1 % | 393.07 | 3.93 |
|  |  | Total |  |  | 397 |

**ESMD35Ab** Ud LUMINARIA JNX.V JUNIOR-X 32 LEDS de CARANDINI o similar (17/03/2016)
4 Ud × 575.55 (610.08 con costes indirectos) = 2440.32
Suministro e instalación de luminaria modelo JNX.V Junior-X de tecnología LED de 53 W de la marca Carandini ó equivalente con fijación con doble brazo vertical a terminal de columna de 60x100mm., conforme a la norma UNE-EN
60598, de las siguientes características:
- Estanqueidad general IP-66
- Clase II
- IK-10
- Protección sobretensiones transitorias de 10KA.
- Temperatura de color en 3000K
- Equipo regulable.
- Color Burgo
Incluso parte proporcional de cableados y conexiones hasta caja de derivación. Incluso montaje, piezas especiales de soporte y anclaje. Totalmente instalado y probado su funcionamiento.Costes indirectos y medios auxiliares incluidos.
TODO EL SISTEMA DE ALUMBRADO DISPONDRÁ DE CALIFICACIÓN ENERGÉTICA A Y CUMPLIRÁ LOS CRITERIOS MÍNIMOS DE EFICIENCIA ENERGÉTICA ESTABLECIDOS POR IDAE.

| Código | Ud | Descripción | Rendimiento | Precio | Importe |
|---|---|---|---|---|---|
| 980146 | HR | Peón especialista | 0.2 | 12.73 | 2.55 |
| AL3c | UD | Luminaria modelo JNX Junior-X de tecnología LEDde 28 W de la marca Carandini ó equivalente con fijación vertical a terminal de columna de 60x100mm., conforme a la norma UNE-EN 60598, de las siguientes características: - Estanqueidad general IP-66 - Clase II - IK-10 - Protección sobretensiones transitorias de 10KA. - Temperatura de color en 3000K - Equipo regulable. - Color Burgo (material; 17/03/2016) | 1 | 567.3 | 567.30 |
| %M | % | Medios Auxiliares | 1 % | 569.85 | 5.70 |
|  |  | Total |  |  | 575.55 |

**ad1b** ud Proyector LED Modelo VAYA LINEAR LP BCP422 20W de PHILIPS INDAL o similar (17/03/2016)
33 ud × 360.48 (382.11 con costes indirectos) = 12609.63
Suministro e instalación de Proyector LED modelo VAYA LINEAR LP BCP422 20W de PHILIPS INDAL o similar, para montaje adosado en estructura metálica o hormigón, compuesto por:
- Carcasa de aluminio extruido acabado anodizado
- Carcasa y conectores IP66
- Cubierta de cristal
- Equipo incorporado, alimemtacion directa a red
- Temperatura monocolor 3000K
- Conextor push-in
- Flujo del sistema monocolor de 1200 lm
- Longitud de 1000mm
- Consumo del sistema de 20w
- Controlador integrado
Totalmente instalado y colocado costes indirectos y medios auxiliares, conectados al programador electrónico, cableados entre luminarias, equipos de encendido,, con orientación de apertura focal a determinar por parte de la dirección de obra y amarre con lira lateral o frontal.
TODO EL SISTEMA DE ALUMBRADO DISPONDRÁ DE CALIFICACIÓN ENERGÉTICA A Y CUMPLIRÁ LOS CRITERIOS MÍNIMOS DE EFICIENCIA ENERGÉTICA ESTABLECIDOS POR IDAE.

| Código | Ud | Descripción | Rendimiento | Precio | Importe |
|---|---|---|---|---|---|
| AL3bc | UD | Proyector modelo VAYA LINEAR BCP420 18xLED de PHILIPS INDAL o similar, para montaje adosado en estructura metálica o hormigón, compuesto por: - Carcasa de aluminio anodizado - Lente de policarbona transparente - Equipo incorporado, alimemtacion directa a red - Temperatura monocolor 3000K - Flujo del sistema monocolor de 1350 lm - Longitud de 1000mm - Consumo del sistema de 45w (material; 17/03/2016) | 1 | 348.32 | 348.32 |
| 980146 | HR | Peón especialista | 0.4 | 12.73 | 5.09 |
| %0200 | % | Medios auxiliares | 2 % | 353.41 | 7.07 |
|  |  | Total |  |  | 360.48 |

| Medición | Uds. | Parcial |
|---|---|---|
| Foso decorativo | 19 | 19.000 |
| Estación inferior | 9 | 9.000 |
| Estación superior | 5 | 5.000 |
| Total |  | 33 |

**PM4.2.4bb** UD Foco OPTIFLOOD MVP504 CDM-TD 150 W de PHILIPS INDAL o similar (17/03/2016)
4 UD × 379.16 (401.91 con costes indirectos) = 1607.64
Suministro e instalación de foco OPTIFLOOD MVP504 CDMTD 150 W de PHILIPS INDAL o similar como parte de la instalación de alumbrado de emergencia compuesto por:
- Carcasa de inyección de aluminio de alta presión anti-corrosión
- Reflector de aluminio metalizado al vacio
- Cierre de vidrio endurecido termicamente
- Acabado en gris ultraoscuro philips (similar RAL 7043)
- Fuente de luz CDM-TD 150W
- Clase I
- IP 65
Totalmente instalada, conexionada y colocada, costes indirectos y medios auxiliares incluidos, lámparas etc...
Puesto en obra, instalado, montado probado y conectado a red proviniente de cuadro eléctrico, totalmente colocado costes indirectos y medios auxiliares incluidos, ayudas a la albañilería, incluso cableado de conexión hasta caja derivación en línea suministro eléctrico, incluso caja empotrada en pared o suelo.
TODO EL SISTEMA DE ALUMBRADO DISPONDRÁ DE CALIFICACIÓN ENERGÉTICA A Y CUMPLIRÁ LOS CRITERIOS MÍNIMOS DE EFICIENCIA ENERGÉTICA ESTABLECIDOS POR IDAE.

| Código | Ud | Descripción | Rendimiento | Precio | Importe |
|---|---|---|---|---|---|
| AL3bbbb | UD | Foco OPTIFLOOD MVP504 CDMTD 150 W de PHILIPS INDAL o similar como parte de la instalación de alumbrado de emergencia compuesto por: - Carcasa de inyección de aluminio de alta presión anti-corrosión - Reflector de aluminio metalizado al vacio - Cierre de vidrio endurecido termicamente - Acabado en gris ultraoscuro philips (similar RAL 7043) - Fuente de luz CDM-TD 150W - Clase I - IP 65 (material; 17/03/2016) | 1 | 367.45 | 367.45 |
| mt34www011 | Ud | Material auxiliar para instalación de aparatos de iluminación. (material; 01/10/2015) | 1 | 0.46 | 0.46 |
| 980146 | HR | Peón especialista | 0.3 | 12.73 | 3.82 |
| %0200 | % | Medios auxiliares | 2 % | 371.73 | 7.43 |
|  |  | Total |  |  | 379.16 |

| Medición | Uds. | Parcial |
|---|---|---|
| emergencias | 4 | 4.000 |
| Total |  | 4 |

**COLUMNAAc** UD Columna troncocónica de 5 m (18/03/2016)
3 UD × 414.32 (439.18 con costes indirectos) = 1317.54
Suministro y colocación de columna troncocónica de 5 m de altura fabricado en una sola pieza de acero S-235-JR galvanizado en caliente, de diametro de 60 mm en punta y de 130mmm en base. Incluso:
- Placa base de forma cuadrada del mismo material de 300x300mm con 4 pernos M18x500 , reforzada por embutición en acero de 10 mm de espesor, soldada por cordón contínuo al fuste y con el mismo acabado superficial.
-Ventana de registro que dispone de una cruceta que permite la fijación de los componentes de la conexión. El cierre de la ventana se realiza una portezuela que incluye un pestillo de acero y un tornillo avellanado de acero inoxidable.
- 4 Pernos de anclaje M18x500, en acero, protegidos por cincado electrolítico con sus correspondientes tuercas y arandelas.
Totalmente colocada sobre esperas de cimentación nivelada y remate en mortero entre acera y base columna, o sobre punto de amarre unido a la estructura principal totalmente terminada costes indirectos y medios auxiliares incluidos, pequeño material albañilería etc...

| Código | Ud | Descripción | Rendimiento | Precio | Importe |
|---|---|---|---|---|---|
| COLUMNAABISc | ud | Columna troncocónica de 5 m de altura fabricado en una sola pieza de acero S-235-JR galvanizado en caliente, de diametro de 60 mm en punta y de 130mmm en base. Incluso: - Placa base de forma cuadrada del mismo material de 300x300mm con 4 pernos M18x500 , reforzada por embutición en acero de 10 mm de espesor, soldada por cordón contínuo al fuste y con el mismo acabado superficial. -Ventana de registro que dispone de una cruceta que permite la fijación de los componentes de la conexión. El cierre de la ventana se realiza una portezuela que incluye un pestillo de acero y un tornillo avellanado de acero inoxidable. - 4 Pernos de anclaje M18x500, en acero, protegidos por cincado electrolítico con sus correspondientes tuercas y arandelas. (material; 18/03/2016) | 1 | 345.21 | 345.21 |
| 980143 | HR | Oficial de 1ª | 1 | 15.03 | 15.03 |
| 980144 | HR | Oficial de 2ª | 1 | 13.67 | 13.67 |
| 992242 | HR | Grua automovil | 0.5 | 72.62 | 36.31 |
| %M | % | Medios Auxiliares | 1 % | 410.22 | 4.10 |
|  |  | Total |  |  | 414.32 |

| Medición | Uds. | Parcial |
|---|---|---|
| Luminarias de emergencia | 3 | 3.000 |
| Total |  | 3 |

**PN4.2.2bb** UD Luminaria aplique LED modelo AFRODITA 21,4 w de LEDS-C4 o similar (17/03/2016)
7 UD × 275.38 (291.9 con costes indirectos) = 2043.30
Suminstro e instalación de luminaria aplique LED modelo AFRODITA 21,4 w de LEDS-C4 o similar de líneas rectas diseñada para la iluminación de superficies verticales. Cuerpo fabricado en inyección de aluminio y difusor de cristal templado. Incluye 8 LED CREE blanco cálido 3.000K distribuidos 4 iluminando hacia arriba y 4 hacia abajo. Driver Eagle Rise de 100- 240V incluido, totalmente instalado y colocado. Incluso costes indirectos y medios auxiliares.
Caracteristicas:
Tipo: APLIQUE
Índice protección IP: IP65
Índice resistencia IK: IK04
Fuente de luz 1: 8 x LED Cree
17,4W
Blanco cálido - 3000K
1296 lm(N)
CRI 80
Consumo total (W): 21,4W
Ángulo Ópticas / Reflector: 20º
Voltaje / Frecuencia: 100-240V/50-60Hz
Equipo multivoltaje electrónico incluido (100-240V / 50-60Hz)
TODO EL SISTEMA DE ALUMBRADO DISPONDRÁ DE CALIFICACIÓN ENERGÉTICA A Y CUMPLIRÁ LOS CRITERIOS MÍNIMOS DE EFICIENCIA ENERGÉTICA ESTABLECIDOS POR IDAE.

| Código | Ud | Descripción | Rendimiento | Precio | Importe |
|---|---|---|---|---|---|
| AL3bdcb | UD | Luminaria aplique LED modelo AFRODITA 21,4 w de LEDS-C4 o similar de líneas rectas diseñada para la iluminación de superficies verticales. Cuerpo fabricado en inyección de aluminio y difusor de cristal templado. Incluye 8 LED CREE blanco cálido 3.000K distribuidos 4 iluminando hacia arriba y 4 hacia abajo. Driver Eagle Rise de 100- 240V incluido, totalmente instalado y colocado. Incluso costes indirectos y medios auxiliares. Caracteristicas: Tipo: APLIQUE Índice protección IP: IP65 Índice resistencia IK: IK04 Fuente de luz 1: 8 x LED Cree 17,4W Blanco cálido - 3000K 1296 lm(N) CRI 80 Consumo total (W): 21,4W Ángulo Ópticas / Reflector: 20º Voltaje / Frecuencia: 100-240V/50-60Hz Equipo multivoltaje electrónico incluido (100-240V / 50-60Hz) (material; 17/03/2016) | 1 | 265.7 | 265.70 |
| mt34www011 | Ud | Material auxiliar para instalación de aparatos de iluminación. | 1 | 0.46 | 0.46 |
| 980146 | HR | Peón especialista | 0.3 | 12.73 | 3.82 |
| %0200 | % | Medios auxiliares | 2 % | 269.98 | 5.40 |
|  |  | Total |  |  | 275.38 |

| Medición | Uds. | Parcial |
|---|---|---|
| Estación inferior | 4 | 4.000 |
| Estación superior | 3 | 3.000 |
| Total |  | 7 |

**ARCAL1** UD UNIDAD A JUSTIFICAR POR LOS TRABAJOS DE IMPLANTACIÓN DE SISTEMA DE ALUMBRADO EN PARADAS SUPERIOR E INFERIOR (06/01/2009)
1 UD × 11792.45 (12500 con costes indirectos) = 12500.00
UNIDAD A JUSTIFICAR POR LOS TRABAJOS DE IMPLANTACIÓN DE SISTEMA DE ALUMBRADO A BASE DE DOWNLIGHT Y DICROIMAGEN EN LAS PARADAS SUPERIOR, E INFERIOR CON UN TOTAL DE 2 CUADROS DE BT PROVISTOS DE INTERRUPTORES AUTOMÁTICOS 4X10 A, INT DIF 4X10 A Y 3 TERMICOS 2X10 A UNO POR FASE, PUESTA A TIERRA CON CONDUCRTOR PROTEGIDO POR VAINA INOXIDABLE HASTA PICA EN ARQUETA REGISTRABLE, ACOMETIDAS DESDE CUADRO DE SUMINISTRO DE IBERDROLA CON MANAGUERA 4 X 10 A CADA UNA CON TIERRA AISLADA, 33 DICRO IMAGEN ENCASTRADOS EN LA ESTRUCTURA DE INDALUX O SIMILAR MODELO 810/HM/230V/35W/6X10/HR51 APERTURA 60º Y ORIENTABLE, 6 PROYECTORES DE EMERGENCIA EN COLUMNA INCLUSO ESTA,HACIA LAS ESCALERAS DE EMERGENCIA MODELO IZX-S ZEUS DE INDALUX O SIMILAR DE CARACTERISTICAS S/HC 150W HM, 128 ML DE LUMINARIA FLUORESCENTE MODELO LINEA CONTINUA ELARA LED (BASCULANTE Y/O ADOSADA)DE INDALUX CON MODELOS DE 1X80 W , INCLUSO CALEADO A CADA LUMINARIA DESDE CUADRO Y ENCENDIDO CON RELOJ SIMULTANEO CON ALUMBRADO PÚBLICO, TODAS LAS LUMNARIAS CONECTADAS Y SUJETAS A ELEMENTOS FUIJOS COMO ESTRUCTURAS CABINAS, ETC..., CABLEADO LIBRE HALÓGENOS EN MARQUESINAS, PROYECTORES ZEUS CONECTADOS A RED EMERGENCIA, 4 LUMINARIAS FLUORESCENCIA IXC 652-IXC-K 2X58W TL TAMBIEN CONECTADAS A INTERRUPTORES DENTRO DE CUARTOS CON SU PP DE CABLEADO CAJAS DERIVACIÓN ETC..., AYUDAS A LA ALBAÑILERÍA, PEQUEÑO MATERIAL Y MAQUINARIA, COSTES INDIRECTOS Y MEDIOS AUXILIARES INCLUIDOS, TOTALMENTE TERMINADO, FUNCIONANDO Y LEGALIZADO.

| Código | Ud | Descripción | Rendimiento | Precio | Importe |
|---|---|---|---|---|---|
| 004b | Ud | UNIDAD A JUSTIFICAR POR LOS TRABAJOS DE IMPLANTACIÓN DE SISTEMA DE ALUMBRADO A BASE DE DOWNLIGHT Y DICROIMAGEN EN LAS PARADAS SUPERIOR, E INFERIOR CON UN TOTAL DE 2 CUADROS DE BT PROVISTOS DE INTERRUPTORES AUTOMÁTICOS 4X10 A, INT DIF 4X10 A Y 3 TERMICOS 2X10 A UNO POR FASE, PUESTA A TIERRA CON CONDUCRTOR PROTEGIDO POR VAINA INOXIDABLE HASTA PICA EN ARQUETA REGISTRABLE, ACOMETIDAS DESDE CUADRO DE SUMINISTRO DE IBERDROLA CON MANAGUERA 4 X 10 A CADA UNA CON TIERRA AISLADA, 33 DICRO IMAGEN ENCASTRADOS EN LA ESTRUCTURA DE INDALUX O SIMILAR MODELO 810/HM/230V/35W/6X10/HR51 APERTURA 60º Y ORIENTABLE, 6 PROYECTORES DE EMERGENCIA EN COLUMNA INCLUSO ESTA,HACIA LAS ESCALERAS DE EMERGENCIA MODELO IZX-S ZEUS DE INDALUX O SIMILAR DE CARACTERISTICAS S/HC 150W HM, 128 ML DE LUMINARIA FLUORESCENTE MODELO LINEA CONTINUA ELARA LED (BASCULANTE Y/O ADOSADA)DE INDALUX CON MODELOS DE 1X80 W , INCLUSO CALEADO A CADA LUMINARIA DESDE CUADRO Y ENCENDIDO CON RELOJ SIMULTANEO CON ALUMBRADO PÚBLICO, TODAS LAS LUMNARIAS CONECTADAS Y SUJETAS A ELEMENTOS FUIJOS COMO ESTRUCTURAS CABINAS, ETC..., CABLEADO LIBRE HALÓGENOS EN MARQUESINAS, PROYECTORES ZEUS CONECTADOS A RED EMERGENCIA, 4 LUMINARIAS FLUORESCENCIA IXC 652-IXC-K 2X58W TL TAMBIEN CONECTADAS A INTERRUPTORES DENTRO DE CUARTOS CON SU PP DE CABLEADO CAJAS DERIVACIÓN ETC..., AYUDAS A LA ALBAÑILERÍA, PEQUEÑO MATERIAL Y MAQUINARIA, COSTES INDIRECTOS Y MEDIOS AUXILIARES INCLUIDOS, TOTALMENTE TERMINADO, FUNCIONANDO Y LEGALIZADO. (material; 26/01/2016) | 1 | 11792.45 | 11792.45 |
|  |  | Total |  |  | 11792.45 |

### CAP4.3 LÍNEA A TIERRA (17/11/2011)
Importe: 734.08

**3022001** UD Pica toma tierra 2m y 18,3 mm
4 UD × 58.3 (61.8 con costes indirectos) = 247.20

**3014004** ML Cable desnudo cobre semirr. 35 mm2.
114.4 ML × 1.28 (1.36 con costes indirectos) = 155.58

| Medición | Uds. | Largo | Parcial |
|---|---|---|---|
| Módulo superior | 1 | 40.52 | 40.520 |
| Módulo inferior | 1 | 73.88 | 73.880 |
| Total |  |  | 114.4 |

**1091001** M3 Relleno zanjas-pozos con material tolerable de la propia excavación
22.88 M3 × 5.8 (6.15 con costes indirectos) = 140.71

| Medición | Uds. | Largo | Ancho | Alto | Parcial |
|---|---|---|---|---|---|
| Módulo superior | 1 | 40.52 | 0.50 | 0.40 |  |
| Módulo inferior | 1 | 73.88 | 0.50 | 0.40 |  |
|  | 1 |  |  | 1.00 |  |
| Total |  |  |  |  | 22.88 |

**1091002** M3 Relleno zanjas-pozos tolerable prestamo
11.44 M3 × 15.72 (16.66 con costes indirectos) = 190.59
Relleno de zanjas y pozos con material tolerable, procedente de prestamos, incluso extendido y compactado.

| Código | Ud | Descripción | Rendimiento | Precio | Importe |
|---|---|---|---|---|---|
| 30100 | M3 | Suelo tolerable de prestamos. (material) | 1 | 4.73 | 4.73 |
| 980140 | HR | Capataz | 0.05 | 15.13 | 0.76 |
| 980147 | HR | Peón ordinario | 0.2 | 12.54 | 2.51 |
| 991054 | HR | Excav.hidraulica sobre orugas | 0.038 | 84.05 | 3.19 |
| 991812 | HR | Rodillo vibrante pequeno | 0.2 | 21.87 | 4.37 |
| %M | % | Medios Auxiliares | 1 % | 15.56 | 0.16 |
|  |  | Total |  |  | 15.72 |

| Medición | Uds. | Largo | Ancho | Alto | Parcial |
|---|---|---|---|---|---|
| Estación superior | 1 | 40.52 | 0.50 | 0.20 |  |
| Estación inferior | 1 | 73.88 | 0.50 | 0.20 |  |
|  | 1 |  |  | 1.00 |  |
| Total |  |  |  |  | 11.44 |

## CAP5 CIMENTACION Y ESTRUCTURAS. (07/05/2008)
Importe: 513785.95
ESTRUCTURAS.

### CAP5.1 CIMENTACIONES ESPECIALES (27/04/2011)
Importe: 233422.6

**CPM001** Ud Transporte, puesta en obra y retirada de equipo completo para la ejecución de micropilotes
1 Ud × 2684.07 (2845.11 con costes indirectos) = 2845.11
Desplazamiento, montaje, desmontaje y retirada de la obra de equipo completo para la ejecución de micropilotes, a una distancia de hasta 50 km. Incluso p/p de desplazamiento del personal especializado y transporte de materiales.
Incluye: Transporte a la obra. Montaje del equipo. Desmontaje del equipo. Retirada del equipo.
Criterio de medición de proyecto: Número de unidades previstas, según documentación gráfica de Proyecto.

| Código | Ud | Descripción | Rendimiento | Precio | Importe |
|---|---|---|---|---|---|
| mq03pva050a | Ud | Transporte, puesta en obra y retirada de equipo completo para ejecución de micropilotes, a una distancia de hasta 50 km. (maquinaria) | 1.005 | 2670.72 | 2684.07 |
|  |  | Total |  |  | 2684.07 |

**CPM010** m Micropilote de hasta 15 m de longitud y 225 mm de diámetro nominal
851 m × 175.71 (186.25 con costes indirectos) = 158498.75
Micropilote de hasta 15 m de longitud y 225 mm de diámetro nominal, compuesto de perfil tubular con rosca, de acero EN ISO 11960 N-80, de 139,70 mm de diámetro exterior y 8,0 mm de espesor, y lechada de cemento CEM I 42,5N, con una relación agua/cemento de 0,4 dosificada en peso, vertida por el interior de la armadura mediante sistema de inyección única global (IU); para cimentación. Incluso p/p de desplazamiento del personal especializado, traslado entre diferentes emplazamientos dentro de la misma obra, limpieza y recogida de los restos de lechada sobrantes y otros desperdicios producidos durante los trabajos, y carga a camión o contenedor.
Incluye: Limpieza y preparación del entorno afectado. Descabezado de micropilote. Replanteo. Perforación del terreno. Colocación de la armadura tubular. Inyección de la lechada de cemento.

| Código | Ud | Descripción | Rendimiento | Precio | Importe |
|---|---|---|---|---|---|
| mt07mpi020ed | m | Perfil tubular con rosca, para armar micropilotes de 139,70 mm de diámetro exterior y 8 mm de espesor, de acero EN ISO 11960 N-80. (material) | 1.02 | 70.67 | 72.08 |
| mt08cem010c | kg | Cemento Portland CEM I 42,5 N, en sacos, según UNE-EN 197-1. (material) | 40 | 0.11 | 4.40 |
| mq03pva020 | h | Equipo para inyecciones profundas, con bomba de baja presión y carro de perforación. (maquinaria) | 0.45 | 167.3 | 75.29 |
| 980143 | HR | Oficial de 1ª | 0.8 | 15.03 | 12.02 |
| 980146 | HR | Peón especialista | 0.8 | 12.73 | 10.18 |
| %M | % | Medios Auxiliares | 1 % | 173.97 | 1.74 |
|  |  | Total |  |  | 175.71 |

| Medición | Uds. | Largo | Parcial |
|---|---|---|---|
| Foso inclinado | 16 | 23.00 | 368.000 |
| Módulo superior | 21 | 23.00 | 483.000 |
| Total |  |  | 851 |

**CPM050** m Descabezado de micropilote con perfil tubular de acero, de 120 mm de diámetro, con martillo eléctrico y carga manual de escombros sobre camión o contenedor.
44.4 m × 12.35 (13.09 con costes indirectos) = 581.20
Descabezado de micropilote con perfil tubular de acero, de 250 mm de diámetro, mediante picado del mortero de la cabeza del micropilote que no reúne las características mecánicas necesarias, con martillo eléctrico. Incluso p/p de corte de armadura cuando sea necesario, limpieza y acopio, retirada y carga manual de escombros sobre camión o contenedor.
Incluye: Descabezado. Retirada y acopio de escombros. Carga manual de escombros sobre camión o contenedor.

| Código | Ud | Descripción | Rendimiento | Precio | Importe |
|---|---|---|---|---|---|
| mq05mai040 | h | Martillo eléctrico. (maquinaria) | 0.404 | 2.79 | 1.13 |
| 980143 | HR | Oficial de 1ª | 0.4 | 15.03 | 6.01 |
| 980146 | HR | Peón especialista | 0.4 | 12.73 | 5.09 |
| %M | % | Medios Auxiliares | 1 % | 12.23 | 0.12 |
|  |  | Total |  |  | 12.35 |

| Medición | Uds. | Largo | Parcial |
|---|---|---|---|
|  | 37 | 1.20 | 44.400 |
| Total |  |  | 44.4 |

**CPM060** Ud Conexión de micropilote al encepado
37 Ud × 6.77 (7.18 con costes indirectos) = 265.66
Conexión de micropilote al encepado con pletinas de acero laminado S235JR fijadas mediante soldadura al perfil tubular, en el tramo previamente descabezado y limpio, para la correcta adherencia entre la armadura del micropilote y el hormigón del encepado. Incluso p/p de limpieza y preparación del plano de apoyo, replanteo, nivelación y aplomado, preparación de bordes, soldaduras, cortes y despuntes.
Incluye: Limpieza y preparación de la superficie soporte. Replanteo y marcado de los ejes. Colocación de los conectores con soldadura.

| Código | Ud | Descripción | Rendimiento | Precio | Importe |
|---|---|---|---|---|---|
| mt07ala011b | kg | Pletina de acero laminado UNE-EN 10025 S235JR, para aplicaciones estructurales. (material) | 2.5 | 1.32 | 3.30 |
| mq08sol020 | h | Equipo y elementos auxiliares para soldadura eléctrica. (maquinaria) | 0.126 | 3.1 | 0.39 |
| 980143 | HR | Oficial de 1ª | 0.2 | 15.03 | 3.01 |
| %M | % | Medios Auxiliares | 1 % | 6.70 | 0.07 |
|  |  | Total |  |  | 6.77 |

**PN5.1.4** ML Corte de muro existente con sierra mural (29/04/2011)
27 ML × 113.2 (119.99 con costes indirectos) = 3239.73
Corte de muro existente con sierra mural por vía húmeda con disco diamantado. Incluso medios auxiliares y retirada a vertedero.Costes indirectos y medios auxiliares incluidos.

| Código | Ud | Descripción | Rendimiento | Precio | Importe |
|---|---|---|---|---|---|
| mt51cpd020fa | ml | Corte en húmedo con sierra con disco diamantado, en forjados de hormigón fresco o en masa. (material) | 1 | 105.81 | 105.81 |
| 980147 | HR | Peón ordinario | 0.5 | 12.54 | 6.27 |
| %M | % | Medios Auxiliares | 1 % | 112.08 | 1.12 |
|  |  | Total |  |  | 113.2 |

| Medición | Uds. | Largo | Parcial |
|---|---|---|---|
| Escaleras en voladizo plaza | 1 | 15.00 | 15.000 |
|  | 1 | 2.00 | 2.000 |
| Ejecución de foso ascensor muro aplacado | 1 | 10.00 | 10.000 |
| Total |  |  | 27 |

**arcanclaje1** ml Bulón fy=670/800 N/mm2 tipo gewi 32 mm (06/01/2009)
60 ml × 54.79 (58.08 con costes indirectos) = 3484.80
Bulón fy=670/800 N/mm2 tipo gewi 32 mm, perforación a rotopercusión con diámetro 75 mm mediante cesta de perforar, suministro, colocación e inyección hasta 20 kg de cemento por m.l., corruga rosca , carga servicio hasta 30 TM, placa de anclaje 150x30 mm. De longitud > a 8,00 m. p/p equipo perforador, vainas, separadores, cabeza, inyección mortero cemento y protección de cabeza, tesado.costes indirectos y medios auxiliares incluidos

| Código | Ud | Descripción | Rendimiento | Precio | Importe |
|---|---|---|---|---|---|
| 10021 | TM | Cemento I-45 A. (material) | 0.02 | 90.57 | 1.81 |
| 43010 | ML | Cable D=26,6mm para anclaje (material) | 1.1 | 13.14 | 14.45 |
| 100001 | M3 | Agua (material) | 0.5 | 0.28 | 0.14 |
| 100100 | ML | Envainado para cables. (material) | 0.7 | 1.14 | 0.80 |
| 100200 | UD | Separadores de hormigón. (material) | 2 | 0.11 | 0.22 |
| 980143 | HR | Oficial de 1ª | 0.3 | 15.03 | 4.51 |
| 980144 | HR | Oficial de 2ª | 0.3 | 13.67 | 4.10 |
| 980146 | HR | Peón especialista | 0.45 | 12.73 | 5.73 |
| 999250 | HR | Carro perforador (maquinaria) | 0.12 | 157.14 | 18.86 |
| 999300 | HR | Equipo bombeo inyeccion anclaj (maquinaria) | 0.08 | 45.43 | 3.63 |
| %M | % | Medios Auxiliares | 1 % | 54.25 | 0.54 |
|  |  | Total |  |  | 54.79 |

| Medición | Uds. | Largo | Parcial |
|---|---|---|---|
| previsión contención taludes | 10 | 6.00 | 60.000 |
| Total |  |  | 60 |

**1760300** ML Anclaje de carga 30t
42 ML × 47.4 (50.24 con costes indirectos) = 2110.08
Anclaje para una tensión de 30 T, incluyendo puesta en obra y suministro de todos los materiales.

| Código | Ud | Descripción | Rendimiento | Precio | Importe |
|---|---|---|---|---|---|
| 10021 | TM | Cemento I-45 A. | 0.01 | 90.57 | 0.91 |
| 43000 | ML | Clable 0,6" acero para anclaje (material) | 1.1 | 13.49 | 14.84 |
| 100001 | M3 | Agua | 0.05 | 0.28 | 0.01 |
| 100100 | ML | Envainado para cables. | 0.5 | 1.14 | 0.57 |
| 100200 | UD | Separadores de hormigón. | 2 | 0.11 | 0.22 |
| 980143 | HR | Oficial de 1ª | 0.07 | 15.03 | 1.05 |
| 980144 | HR | Oficial de 2ª | 0.25 | 13.67 | 3.42 |
| 980146 | HR | Peón especialista | 0.2 | 12.73 | 2.55 |
| 999250 | HR | Carro perforador | 0.14 | 157.14 | 22.00 |
| 999300 | HR | Equipo bombeo inyeccion anclaj | 0.03 | 45.43 | 1.36 |
| %M | % | Medios Auxiliares | 1 % | 46.93 | 0.47 |
|  |  | Total |  |  | 47.4 |

| Medición | Uds. | Largo | Parcial |
|---|---|---|---|
| previsión anclaje muros | 7 | 6.00 | 42.000 |
| Total |  |  | 42 |

**1760200** ML Suministro e hinca de carril de 45 kg/ml
60 ML × 42.98 (45.56 con costes indirectos) = 2733.60
Suministro e hinca de carril de 45 kg/ml, para formación de pantalla de contención, incluso corte de cabezas para regularización.

| Código | Ud | Descripción | Rendimiento | Precio | Importe |
|---|---|---|---|---|---|
| 100100b | ML | suministro e hinca de carril de 45 kg/ml, para formación de pantalla de contención, incluso corte de cabezas para regularización. (material; 26/01/2016) | 1 | 42.98 | 42.98 |
|  |  | Total |  |  | 42.98 |

| Medición | Uds. | Largo | Parcial |
|---|---|---|---|
| previsión excavaciones | 10 | 6.00 | 60.000 |
| Total |  |  | 60 |

**ADV020** m² Gunitado incluso refuerzo de estructuras
50 m² × 30.38 (32.2 con costes indirectos) = 1610.00
Protección y estabilización de taludes o refuerzo estructuras mediante hormigón HM-D-400/F/20/IIa, proyectado por vía húmeda en dos capas de 10 cm de espesor total. Anclado al terreno con varillas de acero corrugado UNE-EN 10080 B 500 S colocadas al tresbolillo en la superficie del talud y reforzado con enrejado de triple torsión con alambre galvanizado reforzado de 2,00 mm de diámetro, de malla hexagonal 8x10-16. Incluso p/p de alambre de atar, limpieza previa del talud, retirada y carga manual de los productos de rebote sobre camión o contenedor.
Incluye: Preparación de la superficie soporte. Colocación del enrejado. Regulación de la uniformidad de la presión del aire y de la velocidad. Regulación del contenido de agua. Proyección del material, manteniendo la boquilla a la distancia adecuada.
Criterio de medición de proyecto: Superficie medida en proyección vertical, según documentación gráfica de Proyecto.
Criterio de medición de obra: Se medirá, en proyección vertical, la superficie realmente ejecutada según especificaciones de Proyecto.

| Código | Ud | Descripción | Rendimiento | Precio | Importe |
|---|---|---|---|---|---|
| mt07aco010c | kg | Ferralla elaborada en taller industrial con acero en barras corrugadas, UNE-EN 10080 B 500 S, diámetros varios. (material) | 1 | 0.81 | 0.81 |
| mt07aen010a | m² | Enrejado de triple torsión con alambre galvanizado reforzado de 2 mm de diámetro, de malla hexagonal 8x10-16, para protección de taludes. (material) | 1.1 | 2.26 | 2.49 |
| mt10hal200b | m³ | Hormigón para proyectar HM-D-400/F/20/IIa, fabricado en central. (material) | 0.13 | 71.39 | 9.28 |
| mq06gun010 | h | Gunitadora de hormigón por vía húmeda 33 kW. (maquinaria) | 0.468 | 12.96 | 6.07 |
| 980143 | HR | Oficial de 1ª | 0.534 | 15.03 | 8.03 |
| 980146 | HR | Peón especialista | 0.267 | 12.73 | 3.40 |
| %M | % | Medios Auxiliares | 1 % | 30.08 | 0.30 |
|  |  | Total |  |  | 30.38 |

| Medición | Uds. | Largo | Parcial |
|---|---|---|---|
| previsión contención taludes | 1 | 50.00 | 50.000 |
| Total |  |  | 50 |

**D38EX015b** m³ Apoyo con poliestireno expandido (22/12/2015)
2 m³ × 34.78 (36.87 con costes indirectos) = 73.74
Suministro y colocación de poliestireno expandido en foso inclinado. Incluso p.p. de medios auxiliares, mano de obra y costes indirectos. Totalmente ejecutado.

| Código | Ud | Descripción | Rendimiento | Precio | Importe |
|---|---|---|---|---|---|
| mo031 | h | Oficial 1ª aplicador de productos impermeabilizantes. (mano de obra; 18/12/2015) | 0.15 | 17.86 | 2.68 |
| mo068 | h | Ayudante aplicador de productos impermeabilizantes. (mano de obra; 18/12/2015) | 0.15 | 17.67 | 2.65 |
| U39BH150b | M3 | Poliestireno expandido con densidad media de 10 Kg/m3 (material; 22/12/2015) | 1 | 28.77 | 28.77 |
| % | % | Costes Directos Complementarios | 2 % | 34.10 | 0.68 |
|  |  | Total |  |  | 34.78 |

| Medición | Uds. | Largo | Parcial |
|---|---|---|---|
| apoyos foso inclinado | 1 | 2.00 | 2.000 |
| Total |  |  | 2 |

**D38EÑ420** dm³ Apoyo de neopreno
1362 dm³ × 12.1 (12.83 con costes indirectos) = 17474.46
Apoyo elastomérico de neopreno de 43 mm de espesor, anclado y zunchado con mortero, incluidos anclajes y vainas. Totalmente instalado.

| Código | Ud | Descripción | Rendimiento | Precio | Importe |
|---|---|---|---|---|---|
| 980143 | HR | Oficial de 1ª | 0.01 | 15.03 | 0.15 |
| 980144 | HR | Oficial de 2ª | 0.01 | 13.67 | 0.14 |
| U39BF501 | m3 | Mortero M-700 fabricado en central (material) | 0.005 | 113.88 | 0.57 |
| U39KA005 | dm3 | Apo.elast.neo.zun.350x450x84 (material) | 1 | 11 | 11.00 |
| % | % | Costes Directos Complementarios | 2 % | 11.86 | 0.24 |
|  |  | Total |  |  | 12.1 |

| Medición | Uds. | Largo | Parcial |
|---|---|---|---|
| Apoyos del foso inclinado con encepados | 2 | 125.00 | 250.000 |
|  | 4 | 278.00 | 1112.000 |
| Total |  |  | 1362 |

**CCE010** m³ Cimentación de muro de escollera, de bloques de piedra caliza, careada, HMB 1000-3000 y hormigón HM-20/P/40/I
77 m³ × 107.33 (113.77 con costes indirectos) = 8760.29
Formación de cimentación de muro de escollera, de bloques de piedra caliza, careada, HMB 1000-3000kg, colocados con retroexcavadora sobre cadenas con pinza para escollera y relleno de los huecos existentes entre los bloques con hormigón HM-20/P/35/I fabricado en central y vertido con bomba. Incluso p/p de preparación de la base soporte.
Incluye: Replanteo. Preparación de la superficie de apoyo. Colocación de los bloques de piedra. Vertido del hormigón. Retirada del material sobrante.

| Código | Ud | Descripción | Rendimiento | Precio | Importe |
|---|---|---|---|---|---|
| mt06psm020d | t | Bloque de piedra caliza, careada, de HMB 1000-3000 kg. (material) | 1.55 | 23.73 | 36.78 |
| 70020 | M3 | hormigón tipo HM-20/P/35/I | 0.33 | 74.08 | 24.45 |
| 991201 | HR | Retroexcavadora | 0.3 | 78.94 | 23.68 |
| 980143 | HR | Oficial de 1ª | 0.5 | 15.03 | 7.52 |
| 980140 | HR | Capataz | 0.5 | 15.13 | 7.57 |
| 980147 | HR | Peón ordinario | 0.5 | 12.54 | 6.27 |
| %M | % | Medios Auxiliares | 1 % | 106.27 | 1.06 |
|  |  | Total |  |  | 107.33 |

| Medición | Uds. | Largo | Ancho | Alto | Parcial |
|---|---|---|---|---|---|
|  | 1 | 38.50 | 2.00 | 1.00 | 77.000 |
| Total |  |  |  |  | 77 |

**CCE020** m³ Cuerpo de muro de escollera de bloques de piedra caliza, careada, HMB 1000-3000
288.75 m³ × 103.72 (109.94 con costes indirectos) = 31745.18
Formación de cuerpo de muro de escollera de bloques de piedra caliza, careada, de 800 a 1200 kg, colocados con retroexcavadora sobre cadenas con pinza para escollera. Incluso p/p de preparación de la base soporte.
Incluye: Replanteo. Preparación de la superficie de apoyo. Colocación de los bloques de piedra. Retirada del material sobrante.
Criterio de medición de proyecto: Volumen medido sobre la sección teórica de cálculo, según documentación gráfica de Proyecto.
Criterio de medición de obra: Se medirá el volumen teórico ejecutado según especificaciones de Proyecto.

| Código | Ud | Descripción | Rendimiento | Precio | Importe |
|---|---|---|---|---|---|
| mt06psm020d | t | Bloque de piedra caliza, careada, de HMB 1000-3000 kg. | 1.55 | 23.73 | 36.78 |
| 991201 | HR | Retroexcavadora | 0.8 | 78.94 | 63.15 |
| 980140 | HR | Capataz | 0.1 | 15.13 | 1.51 |
| 980147 | HR | Peón ordinario | 0.1 | 12.54 | 1.25 |
| %M | % | Medios Auxiliares | 1 % | 102.69 | 1.03 |
|  |  | Total |  |  | 103.72 |

| Medición | Uds. | Largo | Ancho | Alto | Parcial |
|---|---|---|---|---|---|
|  | 1 | 38.50 | 1.50 | 5.00 | 288.750 |
| Total |  |  |  |  | 288.75 |

### CAP5.2 MUROS Y LOSAS (27/04/2011)
Importe: 232148.78

#### CAP5.2.1 ESTRUCTURAS (27/04/2011)
Importe: 193800.47

**1140012** M3 Hormigón prepar. tipo HM-15/P/35/I
78.616 M3 × 77.54 (82.19 con costes indirectos) = 6461.45

| Medición | Uds. | Largo | Ancho | Alto | Parcial |
|---|---|---|---|---|---|
| MÓDULO INFERIOR |  |  |  |  |  |
| losa foso | 1 | 15.07 | 4.20 | 0.10 |  |
| losa módulo | 1 | 9.56 | 3.52 | 0.10 |  |
| zapata muro ladrillo | 1 | 1.91 |  | 0.10 |  |
| MÓDULO SUPERIOR |  |  |  |  |  |
| losa-encepado foso | 1 | 9.75 | 4.80 | 0.10 |  |
| FOSO INCLINADO |  |  |  |  |  |
| losa | 1 | 115.26 | 4.00 | 0.10 |  |
| Encepados | 3 | 4.00 | 4.00 | 0.10 |  |
| URBANIZACIÓN MÓDULO SUPERIOR |  |  |  |  |  |
| M5 | 1 | 12.00 | 1.10 | 0.10 |  |
|  | 1 | 30.00 | 1.10 | 0.10 |  |
| M6 | 1 | 8.00 | 1.10 | 0.10 |  |
| M7 | 1 | 5.00 | 1.00 | 0.10 |  |
|  | 1 |  |  | 1.10 |  |
| Total |  |  |  |  | 78.616 |

**1141421b** M3 Hormigón prepa. tipo HA-30/B/20/IIIa + Qb (22/01/2016)
753.4 M3 × 92.43 (97.98 con costes indirectos) = 73818.13
Suministro y colocación de hormigón HA-30/F/20/IIIa +Qb fabricado en central, y vertido con bomba. Incluso p/p vertido y vibrado del hormigón, formación de juntas de construcción, formación de peldañeados y fijación de colectores de saneamiento o conductos necesarios en losas. El cemento del hormigón deberá de disponer de características hidrófugas.

| Código | Ud | Descripción | Rendimiento | Precio | Importe |
|---|---|---|---|---|---|
| 71420b | M3 | hormigón tipo HA-30/B/20/IIIa+Qb | 1 | 87.33 | 87.33 |
| 980143 | HR | Oficial de 1ª | 0.01 | 15.03 | 0.15 |
| MAA00009 | h | Vibrador de aguja (maquinaria; 15/07/2011) | 0.01 | 2.54 | 0.03 |
| 980147 | HR | Peón ordinario | 0.04 | 12.54 | 0.50 |
| 995100 | HR | Camion hormigonera de 6m3 | 0.04 | 87.52 | 3.50 |
| %M | % | Medios Auxiliares | 1 % | 91.51 | 0.92 |
|  |  | Total |  |  | 92.43 |

| Medición | Uds. | Largo | Ancho | Alto | Parcial |
|---|---|---|---|---|---|
| MÓDULO INFERIOR |  |  |  |  |  |
| losa foso | 1 | 15.07 | 4.20 | 1.10 | 69.623 |
| losa módulo | 1 | 9.56 | 3.52 | 0.60 | 20.191 |
| zapata corrida muro ladrillo | 1 | 1.91 |  | 0.50 | 0.955 |
| M7 enterrado | 1 | 30.50 | 0.30 |  | 9.150 |
| M9 enetrrado i/ contrafuertes | 1 | 74.77 | 0.40 |  | 29.908 |
| MÓDULO SUPERIOR |  |  |  |  |  |
| losa foso | 1 | 9.75 | 4.80 | 0.60 | 28.080 |
| M1 enterrado | 1 | 18.35 | 0.40 |  | 7.340 |
| M2 enterrado | 1 | 8.68 | 0.20 |  | 1.736 |
| M3 enterrado | 1 | 17.74 | 0.40 |  | 7.096 |
| M4 enterrado | 1 | 7.34 | 0.40 |  | 2.936 |
| FOSO INCLINADO |  |  |  |  |  |
| losa + muros+ escal. emergencia | 1 | 2.92 |  | 118.00 | 344.560 |
| refuerzos nudos | 3 | 20.30 |  |  | 60.900 |
| encepados | 3 | 26.80 |  |  | 80.400 |
| URBANIZACIÓN MÓDULO SUPERIOR |  |  |  |  |  |
| zapata M5 | 1 | 12.00 | 1.10 | 0.60 | 7.920 |
|  | 1 | 30.00 | 1.10 | 0.60 | 19.800 |
| zapata M6 | 1 | 8.00 | 1.10 | 0.60 | 5.280 |
| zapata M7 | 1 | 5.00 | 1.00 | 0.50 | 2.500 |
| M5 | 1 | 12.00 | 0.40 | 1.96 | 9.408 |
|  | 1 | 12.00 | 0.20 | 1.19 | 2.856 |
|  | 1 | 30.00 | 0.40 | 1.96 | 23.520 |
|  | 1 | 30.00 | 0.20 | 1.19 | 7.140 |
| M6 | 1 | 3.32 | 0.30 | 1.47 | 1.464 |
|  | 1 | 3.32 | 0.20 | 1.72 | 1.142 |
| mensula muro M6 | 1 | 3.32 | 1.50 | 0.35 | 1.743 |
| M7 | 1 | 25.84 | 0.30 |  | 7.752 |
| Total |  |  |  |  | 753.4 |

**1141421** M3 Hormigón prepa. tipo HA-30/B/20/IIIa
34.828 M3 × 89.45 (94.82 con costes indirectos) = 3302.39
Suministro y colocación de hormigón HA-30/F/20/IIIa fabricado en central, y vertido con bomba. Incluso p/p vertido y vibrado del hormigón, formación de juntas de construcción y fijación de colectores de saneamiento o conductos necesarios en losas. El cemento del hormigón deberá de disponer de características hidrófugas.

| Código | Ud | Descripción | Rendimiento | Precio | Importe |
|---|---|---|---|---|---|
| 71420 | M3 | hormigón tipo HA-30/B/20/IIIa (material) | 1 | 84.38 | 84.38 |
| 980143 | HR | Oficial de 1ª | 0.01 | 15.03 | 0.15 |
| MAA00009 | h | Vibrador de aguja | 0.01 | 2.54 | 0.03 |
| 980147 | HR | Peón ordinario | 0.04 | 12.54 | 0.50 |
| 995100 | HR | Camion hormigonera de 6m3 | 0.04 | 87.52 | 3.50 |
| %M | % | Medios Auxiliares | 1 % | 88.56 | 0.89 |
|  |  | Total |  |  | 89.45 |

| Medición | Uds. | Largo | Ancho | Alto | Parcial |
|---|---|---|---|---|---|
| MÓDULO INFERIOR |  |  |  |  |  |
| M8 | 1 | 3.91 | 0.40 |  | 1.564 |
| M9 | 1 | 9.10 | 0.40 |  | 3.640 |
|  | 1 | 9.48 | 0.40 |  | 3.792 |
| forjado losa planta | 1 | 12.58 |  | 0.20 | 2.516 |
| forjado losa cubierta | 1 | 12.58 |  | 0.20 | 2.516 |
| MÓDULO SUPERIOR |  |  |  |  |  |
| M1 | 1 | 15.20 | 0.20 |  | 3.040 |
| M2 | 1 | 12.00 | 0.20 |  | 2.400 |
| M3 | 1 | 12.00 | 0.20 |  | 2.400 |
| M4 | 1 | 6.90 | 0.20 |  | 1.380 |
| forjado losa volada | 1 | 12.77 |  | 0.20 | 2.554 |
| forjado losa entre M1 Y M2 | 1 | 9.57 |  | 0.20 | 1.914 |
| forjado losa cubierta | 1 | 35.56 |  | 0.20 | 7.112 |
| Total |  |  |  |  | 34.828 |

**1141421c** M3 Hormigón blanco prepa. tipo HA-30/AC-E2/12/IIa (22/01/2016)
17.468 M3 × 111.08 (117.74 con costes indirectos) = 2056.68
Suministro y colocación de hormigón blanco HA-30/AC-E2/12/IIa fabricado en central, y vertido con bomba. Incluso p/p vertido y vibrado del hormigón, formación de juntas de construcción y fijación de colectores de saneamiento o conductos necesarios en losas. El cemento del hormigón deberá de disponer de características hidrófugas.

| Código | Ud | Descripción | Rendimiento | Precio | Importe |
|---|---|---|---|---|---|
| 71420c | M3 | hormigón blanco tipo HA-30/AC-E2/12/IIa (material; 22/01/2016) | 1 | 105.8 | 105.80 |
| 980143 | HR | Oficial de 1ª | 0.01 | 15.03 | 0.15 |
| MAA00009 | h | Vibrador de aguja | 0.01 | 2.54 | 0.03 |
| 980147 | HR | Peón ordinario | 0.04 | 12.54 | 0.50 |
| 995100 | HR | Camion hormigonera de 6m3 | 0.04 | 87.52 | 3.50 |
| %M | % | Medios Auxiliares | 1 % | 109.98 | 1.10 |
|  |  | Total |  |  | 111.08 |

| Medición | Uds. | Largo | Ancho | Parcial |
|---|---|---|---|---|
| MÓDULO INFERIOR |  |  |  |  |
| M7 | 1 | 21.70 | 0.40 | 8.680 |
| M9 | 1 | 21.97 | 0.40 | 8.788 |
| Total |  |  |  | 17.468 |

**1260001** M3 Puesta obra hormigón mediante. bombeo
883.79 M3 × 10.86 (11.51 con costes indirectos) = 10172.42

| Medición | Uds. | Largo | Alto | Parcial |
|---|---|---|---|---|
| hormigón de limpieza | 1 | 78.62 |  |  |
| losas, zapatas y muros | 1 | 805.17 |  |  |
|  | 1 |  | 1.00 |  |
| Total |  |  |  | 883.79 |

**1710002** KG Acero B-500-S de alta adherencia
59941.611 KG × 0.81 (0.86 con costes indirectos) = 51549.79

| Medición | Uds. | Largo | Ancho | Alto | Parcial |
|---|---|---|---|---|---|
| MÓDULO INFERIOR |  |  |  |  |  |
| losa foso | 46.82 | 15.07 | 4.20 | 1.10 |  |
| losa módulo | 70.22 | 9.56 | 3.52 | 0.60 |  |
| zapata corrida muro ladrillo | 40 | 1.91 |  | 0.50 |  |
| M7 enterrado | 48.54 | 30.55 |  |  |  |
| M9 enterrado i/ contrafuertes | 48.54 | 74.77 |  |  |  |
| M7 blanco | 48.54 | 21.70 |  |  |  |
| M8 | 48.54 | 3.91 |  |  |  |
| M9 | 48.54 | 9.10 |  |  |  |
|  | 48.54 | 9.48 |  |  |  |
| M9 blanco | 48.54 | 21.97 |  |  |  |
| forjado losa planta | 25 | 12.58 |  |  |  |
| forjado losa cubierta | 25 | 12.58 |  |  |  |
| MÓDULO SUPERIOR |  |  |  |  |  |
| losa - encepado foso | 70.22 | 9.75 | 4.80 | 0.60 |  |
| M1 enterrado | 48.54 | 18.35 |  |  |  |
| M2 enterrado | 48.54 | 8.67 |  |  |  |
| M3 enterrado | 48.54 | 17.74 |  |  |  |
| M4 enterrado | 48.54 | 7.34 |  |  |  |
| M1 | 48.54 | 15.20 |  |  |  |
| M2 | 48.54 | 12.00 |  |  |  |
| M3 | 48.54 | 12.00 |  |  |  |
| M4 | 48.54 | 6.90 |  |  |  |
| forjado losa volada | 25 | 12.77 |  |  |  |
| forjado losa entre M1 Y M2 | 25 | 9.57 |  |  |  |
| forjado losa cubierta | 25 | 35.56 |  |  |  |
| FOSO INCLINADO |  |  |  |  |  |
| losa + muros | 46.05 | 2.92 |  | 115.26 |  |
| refuerzos nudos | 46.05 | 20.00 |  |  |  |
| Encepados | 46.05 | 26.80 |  | 3.00 |  |
| URBANIZACIÓN MÓDULO SUPERIOR |  |  |  |  |  |
| zapata M5 | 46.82 | 12.00 | 1.10 | 0.60 |  |
|  | 46.82 | 30.00 | 1.10 | 0.60 |  |
| zapata M6 | 46.82 | 8.00 | 1.10 | 0.60 |  |
| zapata M7 | 46.68 | 5.00 | 1.00 | 0.50 |  |
| M5 | 48.54 | 12.00 |  | 1.96 |  |
|  | 48.54 | 12.00 |  | 1.19 |  |
|  | 48.54 | 30.00 |  | 1.96 |  |
|  | 48.54 | 30.00 |  | 1.19 |  |
| M6 | 48.54 | 3.32 |  | 1.80 |  |
|  | 48.54 | 3.32 |  | 1.72 |  |
| mensula muro M6 | 48.54 | 3.32 | 1.50 |  |  |
| M7 | 48.54 | 25.84 |  |  |  |
|  | 1 |  |  | 1.15 |  |
| Total |  |  |  |  | 59941.611 |

**1610001** M2 Encofrado oculto en cimentaciones
1180.501 M2 × 12.52 (13.27 con costes indirectos) = 15665.25

| Medición | Uds. | Largo | Alto | Parcial |
|---|---|---|---|---|
| MÓDULO INFERIOR |  |  |  |  |
| losa foso | 1 | 38.54 | 1.10 | 42.394 |
| losa módulo | 1 | 26.17 | 0.60 | 15.702 |
| zapata corrida muro ladrillo | 1 | 7.59 | 0.50 | 3.795 |
| MÓDULO SUPERIOR |  |  |  |  |
| losa foso | 1 | 29.21 | 0.60 | 17.526 |
| FOSO INCLINADO |  |  |  |  |
| losa + muros+ escal. emergencia | 1 | 8.43 | 106.00 | 893.580 |
| encepados | 3 | 20.00 | 2.40 | 144.000 |
| URBANIZACIÓN MÓDULO SUPERIOR |  |  |  |  |
| zapata M5 | 1 | 27.00 | 0.60 | 16.200 |
|  | 1 | 62.20 | 0.60 | 37.320 |
| zapata M6 | 1 | 6.64 | 0.60 | 3.984 |
| M7 | 1 | 12.00 | 0.50 | 6.000 |
| Total |  |  |  | 1180.501 |

**1620001** M2 Encofrado oculto en alzados
616.16 M2 × 17.75 (18.82 con costes indirectos) = 11596.13
Encofrado y desencofrado recto no visto de panel fenólico nuevo en alzado de obras de fabrica incluso parte proporcional de apeos, arriostramientos, distanciadores, medios auxiliares y pequeño material, correctamente ejecutado.

| Código | Ud | Descripción | Rendimiento | Precio | Importe |
|---|---|---|---|---|---|
| 40060 | KG | Puntas. | 0.15 | 2.31 | 0.35 |
| 50001 | M3 | Tabla para encofrado. | 0.027 | 53 | 1.43 |
| 50003 | M3 | Tablón para encofr. y andamios | 0.004 | 43 | 0.17 |
| 980145 | HR | Ayudante | 0.6 | 12.87 | 7.72 |
| 980147 | HR | Peón ordinario | 0.27 | 12.54 | 3.39 |
| 999002 | HR | Maquina combinada para madera (maquinaria) | 0.33 | 13.66 | 4.51 |
| %M | % | Medios Auxiliares | 1 % | 17.57 | 0.18 |
|  |  | Total |  |  | 17.75 |

| Medición | Uds. | Largo | Ancho | Alto | Parcial |
|---|---|---|---|---|---|
| MÓDULO INFERIOR |  |  |  |  |  |
| M7 enterrado | 2 | 30.55 |  |  | 61.100 |
| M9 enterrado i/ contrafuertes | 2 | 74.77 |  |  | 149.540 |
| MÓDULO SUPERIOR |  |  |  |  |  |
| M1 enterrado | 2 | 18.35 |  |  | 36.700 |
| M2 enterrado | 2 | 8.67 |  |  | 17.340 |
| M3 enterrado | 2 | 17.74 |  |  | 35.480 |
| M4 enterrado | 2 | 7.34 |  |  | 14.680 |
| URBANIZACIÓN MÓDULO SUPERIOR |  |  |  |  |  |
| M5 | 2 | 12.00 |  | 1.96 | 47.040 |
|  | 2 | 12.00 |  | 1.19 | 28.560 |
|  | 2 | 30.00 |  | 1.96 | 117.600 |
| M6 | 2 | 8.00 |  | 1.47 | 23.520 |
|  | 2 | 8.00 |  | 1.72 | 27.520 |
| mensula muro M6 | 1 | 3.00 | 1.80 |  | 5.400 |
| M7 | 2 | 25.84 |  |  | 51.680 |
| Total |  |  |  |  | 616.16 |

**1620002** M2 Encofrado visto en alzados
292.77 M2 × 20.08 (21.28 con costes indirectos) = 6230.15
Encofrado en paramentos vistos de panel fenólico nuevo mediante paneles en alzado de estructuras incluso desencofrado.

| Código | Ud | Descripción | Rendimiento | Precio | Importe |
|---|---|---|---|---|---|
| 40050 | KG | Acero para latiguillos. | 0.122 | 0.77 | 0.09 |
| 40060 | KG | Puntas. | 0.1 | 2.31 | 0.23 |
| 50001 | M3 | Tabla para encofrado. | 0.025 | 53 | 1.33 |
| 50002 | M3 | Tabloncillo para encofrado. | 0.017 | 137.62 | 2.34 |
| 50003 | M3 | Tablón para encofr. y andamios | 0.015 | 43 | 0.65 |
| 980140 | HR | Capataz | 0.1 | 15.13 | 1.51 |
| 980143 | HR | Oficial de 1ª | 0.2 | 15.03 | 3.01 |
| 980147 | HR | Peón ordinario | 0.2 | 12.54 | 2.51 |
| 992242 | HR | Grua automovil | 0.113 | 72.62 | 8.21 |
| %M | % | Medios Auxiliares | 1 % | 19.88 | 0.20 |
|  |  | Total |  |  | 20.08 |

| Medición | Uds. | Largo | Alto | Parcial |
|---|---|---|---|---|
| MÓDULO INFERIOR |  |  |  |  |
| M7 blanco | 2 | 21.70 |  | 43.400 |
| M8 | 2 | 3.91 |  | 7.820 |
| M9 | 2 | 9.10 |  | 18.200 |
|  | 2 | 9.48 |  | 18.960 |
| M9 blanco | 2 | 21.97 |  | 43.940 |
| MÓDULO SUPERIOR |  |  |  |  |
| M1 | 2 | 15.20 |  | 30.400 |
| M2 | 2 | 12.00 |  | 24.000 |
| M3 | 2 | 12.00 |  | 24.000 |
| M4 | 2 | 6.90 |  | 13.800 |
| FOSO INCLINADO |  |  |  |  |
| zona parque | 1 | 15.00 | 4.55 | 68.250 |
| Total |  |  |  | 292.77 |

**1625003** M2 Encofrado visto en losas y vigas.
140.866 M2 × 22.93 (24.31 con costes indirectos) = 3424.45
Encofrado en paramentos vistos en losas de panel fenólico , vigas, etc., desencofrado arriostrado y apeos

| Código | Ud | Descripción | Rendimiento | Precio | Importe |
|---|---|---|---|---|---|
| 40050 | KG | Acero para latiguillos. | 0.2 | 0.77 | 0.15 |
| 40060 | KG | Puntas. | 0.1 | 2.31 | 0.23 |
| 50001 | M3 | Tabla para encofrado. | 0.02 | 53 | 1.06 |
| 50002 | M3 | Tabloncillo para encofrado. | 0.015 | 137.62 | 2.06 |
| 50003 | M3 | Tablón para encofr. y andamios | 0.025 | 43 | 1.08 |
| 980140 | HR | Capataz | 0.23 | 15.13 | 3.48 |
| 980143 | HR | Oficial de 1ª | 0.3 | 15.03 | 4.51 |
| 980145 | HR | Ayudante | 0.3 | 12.87 | 3.86 |
| 980147 | HR | Peón ordinario | 0.5 | 12.54 | 6.27 |
| %M | % | Medios Auxiliares | 1 % | 22.70 | 0.23 |
|  |  | Total |  |  | 22.93 |

| Medición | Uds. | Largo | Ancho | Alto | Parcial |
|---|---|---|---|---|---|
| MÓDULO INFERIOR |  |  |  |  |  |
| forjado losa planta | 1 | 12.58 |  |  |  |
| forjado losa cubierta | 1 | 12.58 |  |  |  |
| MÓDULO SUPERIOR |  |  |  |  |  |
| forjado losa volada | 1 | 12.77 |  |  |  |
| forjado losa entre M1 Y M2 | 1 | 9.57 |  |  |  |
| forjado losa cubierta | 1 | 35.56 |  |  |  |
| FOSO INCLINADO |  |  |  |  |  |
| zona parque | 1 | 15.00 | 3.00 |  |  |
|  | 1 |  |  | 1.10 |  |
| Total |  |  |  |  | 140.866 |

**1630300** ML Berenjeno en coronación de muro.
220 ML × 1.86 (1.97 con costes indirectos) = 433.40

| Código | Ud | Descripción | Rendimiento | Precio | Importe |
|---|---|---|---|---|---|
| 50010 | ML | Berenjeno de madera. (material) | 1 | 0.64 | 0.64 |
| 980143 | HR | Oficial de 1ª | 0.08 | 15.03 | 1.20 |
| %M | % | Medios Auxiliares | 1 % | 1.84 | 0.02 |
|  |  | Total |  |  | 1.86 |

| Medición | Uds. | Largo | Alto | Parcial |
|---|---|---|---|---|
|  | 1 | 200.00 |  |  |
|  | 1 |  | 1.10 |  |
| Total |  |  |  | 220 |

**1630100** ML Junta elástica de PVC de 20cms.
671 ML × 10.85 (11.5 con costes indirectos) = 7716.50
Junta elástica impermeable de pvc para estanqueidad, con núcleo tubular, ancho de 20 cm., incluso colocación en paramentos verticales y horizontales, así como grapas cada 30 cm. Y empalmes soldados correctamente ejecutada. (c)

| Código | Ud | Descripción | Rendimiento | Precio | Importe |
|---|---|---|---|---|---|
| 100010 | ML | Junta de dilatación. (material) | 1 | 5.66 | 5.66 |
| 980145 | HR | Ayudante | 0.2 | 12.87 | 2.57 |
| 980147 | HR | Peón ordinario | 0.2 | 12.54 | 2.51 |
| %M | % | Medios Auxiliares | 1 % | 10.74 | 0.11 |
|  |  | Total |  |  | 10.85 |

| Medición | Uds. | Largo | Alto | Parcial |
|---|---|---|---|---|
|  | 1 | 610.00 |  |  |
|  | 1 |  | 1.10 |  |
| Total |  |  |  | 671 |

**2612000** UD Anclaje Hilti referencia HVA.m.16
100 UD × 2.26 (2.4 con costes indirectos) = 240.00
Anclaje tipo Hilti referencia HVA.M.16. 190, con parte proporcional de taladro de 12 mm. De diámetro y 125 mm./200 mm. de profundidad, suministro y colocación y un par de apriete de 12,5 mkg.

| Código | Ud | Descripción | Rendimiento | Precio | Importe |
|---|---|---|---|---|---|
| 40005 | UD | Anclaje Hilti ref:HVA.M.16.190 (material) | 1 | 0.74 | 0.74 |
| 980143 | HR | Oficial de 1ª | 0.1 | 15.03 | 1.50 |
| %M | % | Medios Auxiliares | 1 % | 2.24 | 0.02 |
|  |  | Total |  |  | 2.26 |

**ANS010** m² Solera de hormigón armado HA-25/B/20/II de 20 cm de espesor (26/01/2016)
39 m² × 27.42 (29.07 con costes indirectos) = 1133.73
Formación de solera de hormigón armado de 20 cm de espesor, realizada con hormigón HA-25/B/20/IIa fabricado en central, y vertido con bomba, y doble malla electrosoldada ME 20x20 Ø 6-6 B 500 T 6x2,20 UNE-EN 10080 como armadura de reparto, colocada sobre separadores homologados, para servir de base a un solado, sin tratamiento de su superficie; apoyada sobre capa base existente (no incluida en este precio). Incluso p/p de preparación de la superficie de apoyo del hormigón, extendido y vibrado del hormigón mediante regla vibrante; emboquillado o conexión de los elementos exteriores (cercos de arquetas, sumideros, botes sifónicos, etc.) de las redes de instalaciones ejecutadas bajo la solera; y aserrado de las juntas de retracción, por medios mecánicos. Totalmente ejecutada.

| Código | Ud | Descripción | Rendimiento | Precio | Importe |
|---|---|---|---|---|---|
| mt07aco020e | Ud | Separador homologado para soleras. (material; 12/05/2015) | 2 | 0.03 | 0.06 |
| mt07ame010i | m² | Malla electrosoldada ME 20x20 Ø 6-6 B 500 T 6x2,20 UNE-EN 10080. (material; 26/01/2016) | 2.2 | 2.12 | 4.66 |
| mt10haf010nea | m³ | Hormigón HA-25/B/20/IIb (material; 13/05/2015) | 0.2 | 62.42 | 12.48 |
| mq06vib020 | h | Regla vibrante de 3 m. (maquinaria; 12/05/2015) | 0.09 | 4.67 | 0.42 |
| 995120 | HR | Bomba para hormigonar | 0.01 | 126.45 | 1.26 |
| 980143 | HR | Oficial de 1ª | 0.3 | 15.03 | 4.51 |
| 980147 | HR | Peón ordinario | 0.3 | 12.54 | 3.76 |
| %M | % | Medios Auxiliares | 1 % | 27.15 | 0.27 |
|  |  | Total |  |  | 27.42 |

| Medición | Uds. | Largo | Parcial |
|---|---|---|---|
| cuarto instalaciones | 1 | 5.00 | 5.000 |
| Foso módulo superior | 1 | 34.00 | 34.000 |
| Total |  |  | 39 |

#### CAP5.2.2 IMPERMEABILIZACIONES (27/04/2011)
Importe: 38348.31

**1096002** M3 Relleno trasdos muro con grava
685.135 M3 × 18.19 (19.28 con costes indirectos) = 13209.40
Formación de relleno con grava de 20 a 30 mm de diámetro, en trasdós de muro de hormigón; y compactación en tongadas sucesivas de 30 cm de espesor máximo con bandeja vibrante de guiado manual, hasta alcanzar una densidad seca no inferior al 95% de la máxima obtenida en el ensayo Proctor Modificado, realizado según UNE 103501 (ensayo no incluido en este precio). Incluso carga, transporte y descarga a pie de tajo de los áridos a utilizar en los trabajos de relleno y humectación de los mismos.
Incluye: Transporte y descarga del material de relleno a pie de tajo. Extendido del material de relleno en tongadas de espesor uniforme. Humectación o desecación de cada tongada. Compactación.

| Código | Ud | Descripción | Rendimiento | Precio | Importe |
|---|---|---|---|---|---|
| mt01arr010b | t | Grava de cantera, de 20 a 30 mm de diámetro. (material) | 2.1 | 6.54 | 13.73 |
| 980147 | HR | Peón ordinario | 0.1 | 12.54 | 1.25 |
| 991054 | HR | Excav.hidraulica sobre orugas | 0.01 | 84.05 | 0.84 |
| 991812 | HR | Rodillo vibrante pequeno | 0.1 | 21.87 | 2.19 |
| %M | % | Medios Auxiliares | 1 % | 18.01 | 0.18 |
|  |  | Total |  |  | 18.19 |

| Medición | Uds. | Largo | Ancho | Alto | Parcial |
|---|---|---|---|---|---|
| Foso ascensor en ladera | 2 | 106.00 | 0.70 | 2.00 |  |
| Foso ascensor inferior | 1 | 67.00 | 0.70 | 3.50 |  |
| Foso ascensor superior | 1 | 49.00 | 0.70 | 3.00 |  |
| Separador de grasas | 4 | 2.00 | 0.50 | 5.50 |  |
| Arqueta bombeo | 1 | 4.00 | 0.50 | 6.50 |  |
|  | 2 | 3.00 | 0.50 | 6.50 |  |
|  | 2 | 2.00 | 0.50 | 1.50 |  |
|  | 1 | 2.00 | 0.50 | 1.50 |  |
|  | 1 |  |  | 1.10 |  |
| Total |  |  |  |  | 685.135 |

**1096050** M2 Geotextil no tejido, como elemento
2607 M2 × 1.04 (1.1 con costes indirectos) = 2867.70
Geotextil no tejido, como elemento anticontaminante, colocado entre el terreno natural y el relleno de material granular.

| Código | Ud | Descripción | Rendimiento | Precio | Importe |
|---|---|---|---|---|---|
| 100019 | UD | Geotextil no tejido 160N/CM RE (material) | 1 | 0.9 | 0.90 |
| 980147 | HR | Peón ordinario | 0.01 | 12.54 | 0.13 |
| %M | % | Medios Auxiliares | 1 % | 1.03 | 0.01 |
|  |  | Total |  |  | 1.04 |

| Medición | Uds. | Largo | Ancho | Alto | Parcial |
|---|---|---|---|---|---|
| Foso ascensor en ladera | 2.5 | 106.00 | 2.00 | 2.00 |  |
| Foso ascensor inferior | 2.5 | 67.00 |  | 3.50 |  |
| Foso ascensor superior | 2.5 | 49.00 |  | 3.50 |  |
| Separador de grasas | 2.5 | 2.00 | 4.00 | 5.50 |  |
| Arqueta bombeo | 2.5 | 4.00 | 1.00 | 6.50 |  |
|  | 2.5 | 3.00 | 2.00 | 6.50 |  |
|  | 2.5 | 2.00 | 2.00 | 1.50 |  |
|  | 2.5 | 2.00 | 1.00 | 1.50 |  |
|  | 1 |  |  | 1.10 |  |
| Total |  |  |  |  | 2607 |

**1096006b** M2 Lamina drenante nodular (19/01/2016)
794.158 M2 × 8.37 (8.87 con costes indirectos) = 7044.18
Drenaje de muro de sótano o estructura enterrada, por su cara exterior, con lámina drenante nodular de polietileno de alta densidad (PEAD/HDPE), con nódulos de 8 mm de altura, resistencia a la compresión 150 kN/m² según UNE-EN ISO 604, capacidad de drenaje 5 l/(s·m) y masa nominal 0,5 kg/m², sujeta al muro previamente impermeabilizado mediante fijaciones mecánicas, y rematado superiormente con perfil metálico.

| Código | Ud | Descripción | Rendimiento | Precio | Importe |
|---|---|---|---|---|---|
| 102000b | M2 | Lámina drenante nodular de polietileno de alta densidad (PEAD/HDPE), con nódulos de 8 mm de altura, resistencia a la compresión 150 kN/m² según UNE-EN ISO 604, capacidad de drenaje 5 l/(s·m) y masa nominal 0,5 kg/m². (material; 19/01/2016) | 1 | 1.51 | 1.51 |
| 102000bb | ml | Perfil de remate (material; 19/01/2016) | 0.3 | 1.87 | 0.56 |
| 103000 | UD | Pequeño material (material) | 1 | 0.7 | 0.70 |
| 980143 | HR | Oficial de 1ª | 0.2 | 15.03 | 3.01 |
| 980147 | HR | Peón ordinario | 0.2 | 12.54 | 2.51 |
| %M | % | Medios Auxiliares | 1 % | 8.29 | 0.08 |
|  |  | Total |  |  | 8.37 |

| Medición | Uds. | Largo | Alto | Parcial |
|---|---|---|---|---|
| Foso ascensor en ladera | 2 | 106.00 | 2.00 | 424.000 |
| Foso ascensor inferior | 1 | 38.92 | 3.50 | 136.220 |
| Foso ascensor superior | 1 | 30.43 | 3.00 | 91.290 |
| Separador de grasas | 4 | 2.00 | 5.50 | 44.000 |
| Arqueta bombeo | 1 | 4.00 | 6.50 | 26.000 |
|  | 2 | 3.00 | 6.50 | 39.000 |
|  | 2 | 2.00 | 1.50 | 6.000 |
|  | 1 | 2.00 | 1.50 | 3.000 |
| zona ajardinada | 1 | 20.54 | 1.20 | 24.648 |
| Total |  |  |  | 794.158 |

**1420101** M2 Capa de pintura bituminosa impermeable
1011.58 M2 × 2.79 (2.96 con costes indirectos) = 2994.28
Formación de impermeabilización de muro de sótano o estructura enterrada, por su cara exterior, mediante la aplicación con brocha de dos manos de emulsión asfáltica no iónica, hasta conseguir una capa uniforme que cubra debidamente toda la superficie soporte, con un rendimiento mínimo de 1 kg/m² por mano. Incluso p/p de limpieza previa de la superficie a tratar y relleno de coqueras, grietas y rugosidades con la misma emulsión, evitando que queden vacíos o huecos que puedan romper la película bituminosa una vez formada.

| Código | Ud | Descripción | Rendimiento | Precio | Importe |
|---|---|---|---|---|---|
| 980143 | HR | Oficial de 1ª | 0.05 | 15.03 | 0.75 |
| 980147 | HR | Peón ordinario | 0.05 | 12.54 | 0.63 |
| 20101 | KG | Pintura asfáltica. (material) | 1 | 1.38 | 1.38 |
| %M | % | Medios Auxiliares | 1 % | 2.76 | 0.03 |
|  |  | Total |  |  | 2.79 |

| Medición | Uds. | Largo | Alto | Parcial |
|---|---|---|---|---|
| Foso ascensor en ladera | 2 | 106.00 | 2.50 |  |
| Foso ascensor inferior | 1 | 38.92 | 4.00 |  |
| Foso ascensor superior | 1 | 30.43 | 3.00 |  |
| Separador de grasas | 4 | 2.00 | 5.50 |  |
| Arqueta bombeo | 1 | 4.00 | 6.50 |  |
|  | 2 | 3.00 | 6.50 |  |
|  | 2 | 2.00 | 1.50 |  |
|  | 1 | 2.00 | 1.50 |  |
| zona ajardinada | 1 | 20.54 | 1.20 |  |
|  | 1 |  | 1.10 |  |
| Total |  |  |  | 1011.58 |

**5050020** ML Tubo ranurado para drenaje 160 mm
300.3 ML × 6.13 (6.5 con costes indirectos) = 1951.95
Tubo ranurado circular de PVC doble pared para drenaje, de 160 mm de diámetro, rigidez SN 8 KN/m2, incluso piezas especiales y accesorios de unión por copa con junta elástica. Totalmente colocado.

| Código | Ud | Descripción | Rendimiento | Precio | Importe |
|---|---|---|---|---|---|
| 500710 | UD | Tubo drenaje circular d.pared 160 mm (material) | 1 | 5.52 | 5.52 |
| 980143 | HR | Oficial de 1ª | 0.02 | 15.03 | 0.30 |
| 980146 | HR | Peón especialista | 0.02 | 12.73 | 0.25 |
| %M | % | Medios Auxiliares | 1 % | 6.07 | 0.06 |
|  |  | Total |  |  | 6.13 |

| Medición | Uds. | Largo | Alto | Parcial |
|---|---|---|---|---|
| Foso ascensor en ladera | 2 | 98.00 |  |  |
| Muro marqiuesina inferior | 1 | 45.00 |  |  |
| Muro marquesina superior | 1 | 32.00 |  |  |
|  | 1 |  | 1.10 |  |
| Total |  |  |  | 300.3 |

**5900400** UD Arqueta ciega 30x30x30cm drenajes
10 UD × 121.8 (129.11 con costes indirectos) = 1291.10
Arqueta ciega de 30x30x30cm para recogida de drenes, incluso encofrado, desencofrado y hormigonado, totalmente terminada.

| Código | Ud | Descripción | Rendimiento | Precio | Importe |
|---|---|---|---|---|---|
| 1620001 | M2 | Encofrado oculto en alzados | 1.94 | 17.75 | 34.44 |
| 40040 | KG | Fundición dúctil en tapas y marcos | 25 | 2.4 | 60.00 |
| 70020 | M3 | hormigón tipo HM-20/P/35/I | 0.135 | 74.08 | 10.00 |
| 980140 | HR | Capataz | 0.01 | 15.13 | 0.15 |
| 980143 | HR | Oficial de 1ª | 0.2 | 15.03 | 3.01 |
| 980147 | HR | Peón ordinario | 0.35 | 12.54 | 4.39 |
| 991201 | HR | Retroexcavadora | 0.05 | 78.94 | 3.95 |
| 991704 | HR | Camion dumper | 0.07 | 66.46 | 4.65 |
| %M | % | Medios Auxiliares | 1 % | 120.59 | 1.21 |
|  |  | Total |  |  | 121.8 |

**6507053** UD Pasamuros de 200 mm. e diámetro.
10 UD × 165.67 (175.61 con costes indirectos) = 1756.10
Pasamuros de fundición dúctil de 200 mm. de diámetro, con recubrimiento epoxi atoxico de espesor mínimo de 80 micras según norma UNE-EN 545, totalmente colocado.

| Código | Ud | Descripción | Rendimiento | Precio | Importe |
|---|---|---|---|---|---|
| 656016 | UD | Pasamuros de 200 mm. diámetro. (material) | 1 | 157.14 | 157.14 |
| 980143 | HR | Oficial de 1ª | 0.24 | 15.03 | 3.61 |
| 980144 | HR | Oficial de 2ª | 0.24 | 13.67 | 3.28 |
| %M | % | Medios Auxiliares | 1 % | 164.03 | 1.64 |
|  |  | Total |  |  | 165.67 |

**ROO020b** m² Pintura de clorocaucho (27/01/2016)
880 m² × 7.75 (8.22 con costes indirectos) = 7233.60
Suministro y aplicación de pintura de clorocauchoa modo de sellante y unificación de texturas sobre superficies de hormigón exterior, mediante la aplicación con rodillo de pelo corto o pistola, incolora o pigmentada en blanco. Incluso p/p de limpieza de la superficie soporte y preparación de la mezcla.

| Código | Ud | Descripción | Rendimiento | Precio | Importe |
|---|---|---|---|---|---|
| mt27upx020pb | kg | Pintura de clorocaucho (material; 27/01/2016) | 0.4 | 12.24 | 4.90 |
| 980143 | HR | Oficial de 1ª | 0.1 | 15.03 | 1.50 |
| 980146 | HR | Peón especialista | 0.1 | 12.73 | 1.27 |
| %M | % | Medios Auxiliares | 1 % | 7.67 | 0.08 |
|  |  | Total |  |  | 7.75 |

| Medición | Uds. | Largo | Ancho | Parcial |
|---|---|---|---|---|
| Foso ascensor | 1 | 125.00 | 7.04 | 880.000 |
| Total |  |  |  | 880 |

### CAP5.3 ESTACIONES (27/04/2011)
Importe: 48214.57
MARQUESINAS

**EXV010** kg Acero estructural S355JR
16330.847 kg × 2.58 (2.73 con costes indirectos) = 44583.21
Suministro y montaje de acero laminado UNE-EN 10025 S355JR, en perfiles laminados en caliente, piezas tubulares y chapas, mediante uniones soldadas, trabajado y montado en taller y colocado en obra. Incluso p/p de soldaduras, recortes de perfiles para adaptación a la estructura de proyecto, piezas especiales, despuntes y dos manos de imprimación antioxidante y 2 manos de pintura de acabado poliuretano, color a elegir por D.F.
Incluye: Replanteo de la viga en sus apoyos. Tornillos de alta resistencia. Pernos. Colocación y fijación provisional del perfil. Placas. Apeado, aplomado y nivelación. Ejecución de las uniones.

| Código | Ud | Descripción | Rendimiento | Precio | Importe |
|---|---|---|---|---|---|
| mt07ala010q | kg | Acero laminado UNE-EN 10025 S355JR, en perfiles laminados en caliente, piezas tubulares y chapas, para aplicaciones estructurales. (material) | 1.05 | 1.67 | 1.75 |
| mt27pfi010 | l | Imprimación de secado rápido, formulada con resinas alquídicas modificadas y fosfato de zinc (protección máxima en ambiente marino) + 2 manos de pintura de acabado de poliuretano. (material) | 0.07 | 3.8 | 0.27 |
| mq08sol020 | h | Equipo y elementos auxiliares para soldadura eléctrica. | 0.01 | 3.1 | 0.03 |
| 980140 | HR | Capataz | 0.005 | 15.13 | 0.08 |
| 980147 | HR | Peón ordinario | 0.005 | 12.54 | 0.06 |
| 992242 | HR | Grua automovil | 0.005 | 72.62 | 0.36 |
| %M | % | Medios Auxiliares | 1 % | 2.55 | 0.03 |
|  |  | Total |  |  | 2.58 |

| Medición | Uds. | Largo | Alto | Parcial |
|---|---|---|---|---|
| MÓDULO INFERIOR |  |  |  |  |
| tubular 250x150x15 | 1 | 104.72 | 80.00 | 8377.600 |
| tubular 100x100x8 | 1 | 30.54 | 21.40 | 653.556 |
| tubular 50x50x6 | 1 | 24.87 | 7.50 | 186.525 |
| Placa 250x12 | 1 | 19.01 | 23.55 | 447.686 |
| Placa 450x12 | 1 | 14.30 | 42.39 | 606.177 |
| Rigidizador 100x12 | 1 | 37.28 | 9.42 | 351.178 |
|  | 1 | 21.00 | 9.42 | 197.820 |
| Casquillos, angulares de montaje, placas de anclaje, pernos etc | 1 |  | 150.00 | 150.000 |
| Placas 450x300 de anclaje con pernos | 3 | 21.34 |  | 64.020 |
| MÓDULO SUPERIOR |  |  |  |  |
| tubular 250x150x15 | 1 | 48.33 | 80.00 | 3866.400 |
| tubular 100x100x8 | 1 | 13.20 | 21.40 | 282.480 |
| tubular 50x50x6 | 1 | 13.20 | 7.50 | 99.000 |
| Placa 250x12 | 1 | 5.70 | 23.55 | 134.235 |
| Rigidizador 100x12 | 1 | 28.50 | 9.42 | 268.470 |
| Durmiente 150x250x8 | 1 | 7.50 | 48.36 | 362.700 |
| Mensula 150x200x15 | 1 | 1.90 | 70.00 | 133.000 |
| Casquillos, angulares de montaje, placas de anclaje, pernos, etc | 1 |  | 150.00 | 150.000 |
| Total |  |  |  | 16330.847 |

**1710002** KG Acero B-500-S de alta adherencia
110 KG × 0.81 (0.86 con costes indirectos) = 94.60

| Medición | Uds. | Largo | Alto | Parcial |
|---|---|---|---|---|
| pernos anclaje | 1 | 100.00 |  |  |
|  | 1 |  | 1.10 |  |
| Total |  |  |  | 110 |

**1710015** KG Acero inox. Tipo aisi 316l de limi- (material)
165 KG × 10.36 (10.98 con costes indirectos) = 1811.70
Acero inoxidable. Tipo AISI 316l de límite elástico mayor o igual a 240 N/mm2 en chapas, incluso p/p. soldaduras y tornillos, totalmente acabado y colocado.

| Código | Ud | Descripción | Rendimiento | Precio | Importe |
|---|---|---|---|---|---|
| 1710015bb | Kg | Acero inoxidable. Tipo AISI 316l de límite elástico mayor o igual a 240 N/mm2 en chapas, incluso p/p. soldaduras y tornillos, totalmente acabado y colocado. (material; 26/01/2016) | 1 | 10.2 | 10.20 |
| 980143 | HR | Oficial de 1ª | 0.002 | 15.03 | 0.03 |
| 980145 | HR | Ayudante | 0.002 | 12.87 | 0.03 |
| %M | % | Medios Auxiliares | 1 % | 10.26 | 0.10 |
|  |  | Total |  |  | 10.36 |

| Medición | Uds. | Largo | Alto | Parcial |
|---|---|---|---|---|
| remates con puertas, vidrios, aristas, etc | 1 | 150.00 |  |  |
|  | 1 |  | 1.10 |  |
| Total |  |  |  | 165 |

**QAD010b** m² Cubierta plana no transitable, autoprotegida (Q2)
35.6 m² × 34.25 (36.31 con costes indirectos) = 1292.64
Formación de cubierta plana no transitable, no ventilada, autoprotegida, tipo convencional, pendiente del 1% al 15%, compuesta de los siguientes elementos: FORMACIÓN DE PENDIENTES: mediante encintado de limatesas, limahoyas y juntas con maestras de ladrillo cerámico hueco doble y capa de 10 cm de espesor medio a base de hormigón ligero de resistencia a compresión 2,5 MPa, de densidad 500 kg/m³, confeccionado en obra con 1.100 litros de arcilla expandida, de granulometría entre 10 y 20 mm, densidad 275 kg/m³ y 150 kg de cemento Portland con caliza CEM II/B-L 32,5 R, según UNE-EN 197-1; acabado con capa de regularización de mortero de cemento, industrial, M-5 de 2 cm de espesor, fratasada y limpia, sobre forjado de hormigón armado (no incluido en este precio); IMPERMEABILIZACIÓN: tipo monocapa, adherida, formada por una lámina de betún modificado con elastómero SBS, LBM(SBS)-50/G-FP, con armadura de fieltro de poliéster reforzado y estabilizado de 150 g/m², con autoprotección mineral de color gris totalmente adherida con soplete.
Incluye: Replanteo de los puntos singulares. Replanteo de las pendientes y trazado de limatesas, limahoyas y juntas. Formación de pendientes mediante encintado de limatesas, limahoyas y juntas con maestras de ladrillo. Relleno de juntas con poliestireno expandido. Vertido y regleado del hormigón ligero hasta alcanzar el nivel de coronación de las maestras. Vertido, extendido y regleado de la capa de mortero de regularización. Revisión de la superficie base en la que se realiza la fijación del aislamiento de acuerdo con las exigencias de la técnica a emplear. Corte, ajuste y colocación del aislamiento. Limpieza y preparación de la superficie en la que ha de aplicarse la impermeabilización. Colocación de la impermeabilización.

| Código | Ud | Descripción | Rendimiento | Precio | Importe |
|---|---|---|---|---|---|
| mt04lbc010e | Ud | Ladrillo cerámico hueco (súper machetón), para revestir, 30x15x7 cm, según UNE-EN 771-1. (material) | 5 | 0.25 | 1.25 |
| mt10hlw010a | m³ | Hormigón ligero de resistencia a compresión 2,5 MPa, de densidad 500 kg/m³, confeccionado en obra con 1.100 litros de arcilla expandida, de granulometría entre 10 y 20 mm, densidad 275 kg/m³ y 150 kg de cemento Portland con caliza CEM II/B-L 32,5 R, según UNE-EN 197-1. (material) | 0.1 | 106.22 | 10.62 |
| mt16pea020b | m² | Panel rígido de poliestireno expandido, según UNE-EN 13163, mecanizado lateral recto, de 20 mm de espesor, resistencia térmica 0,55 m²K/W, conductividad térmica 0,036 W/(mK), para junta de dilatación. (material) | 0.01 | 1.34 | 0.01 |
| mt09mor010c | m³ | Mortero de cemento CEM II/B-P 32,5 N tipo M-5, confeccionado en obra con 250 kg/m³ de cemento y una proporción en volumen 1/6. (material) | 0.02 | 105 | 2.10 |
| mt14lga010c | m² | Lámina de betún modificado con elastómero SBS, LBM(SBS)-50/G-FP, de 3,5 mm de espesor, masa nominal 5 kg/m², con armadura de fieltro de poliéster reforzado y estabilizado de 150 g/m², con autoprotección mineral de color gris. Según UNE-EN 13707. (material) | 1.1 | 7.09 | 7.80 |
| 980143 | HR | Oficial de 1ª | 0.3 | 15.03 | 4.51 |
| 980145 | HR | Ayudante | 0.3 | 12.87 | 3.86 |
| 980147 | HR | Peón ordinario | 0.3 | 12.54 | 3.76 |
| %M | % | Medios Auxiliares | 1 % | 33.91 | 0.34 |
|  |  | Total |  |  | 34.25 |

| Medición | Uds. | Largo | Parcial |
|---|---|---|---|
| MÓDULO INFERIOR | 1 | 5.10 | 5.100 |
| MÓDULO SUPERIOR | 1 | 30.50 | 30.500 |
| Total |  |  | 35.6 |

**QAF030c** Ud Encuentro de cubierta plana no transitable, no ventilada, autoprotegida, tipo convencional con sumidero de salida vertical, formado por: pieza de refuerzo de lámina de betún modificado con elastómero SBS, LBM(SBS)-40/FP (160), adherida al soporte y sumidero de caucho EPDM, de salida vertical, de 80 mm de diámetro adherido a la pieza de refuerzo. (04/02/2016)
3 Ud × 34.94 (37.04 con costes indirectos) = 111.12
Ejecución de encuentro de cubierta plana no transitable, no ventilada, autoprotegida, tipo convencional con sumidero de salida vertical, realizando un rebaje en el soporte alrededor del sumidero, en el que se recibirá la impermeabilización formada por: pieza de refuerzo de lámina de betún modificado con elastómero SBS, LBM(SBS)-40/FP (160), con armadura de fieltro de poliéster no tejido de 160 g/m², de superficie no protegida, completamente adherida al soporte previamente imprimado con imprimación asfáltica, tipo EA, y colocación de sumidero de caucho EPDM, de salida vertical, de 80 mm de diámetro, con rejilla plana de caucho EPDM, íntegramente adherido a la pieza de refuerzo anterior con soplete. Totalmente terminado y preparado para recibir la impermeabilización correspondiente (no incluida en este precio).

| Código | Ud | Descripción | Rendimiento | Precio | Importe |
|---|---|---|---|---|---|
| mt14iea020a | kg | Imprimación asfáltica, tipo EA, UNE 104231. (material; 16/10/2015) | 0.3 | 2.25 | 0.68 |
| mt14lba010d | m² | Lámina de betún modificado con elastómero SBS, UNE-EN 13707, LBM(SBS)-50/FP , con armadura de fieltro de poliéster no tejido de 160 g/m², de superficie no protegida. (material; 16/10/2015) | 1.05 | 6.21 | 6.52 |
| mt15acc050a | Ud | Sumidero de caucho EPDM, de salida vertical, de 80 mm de diámetro, con rejilla plana de caucho EPDM. (material; 04/02/2016) | 1 | 19.02 | 19.02 |
| 980143 | HR | Oficial de 1ª | 0.3 | 15.03 | 4.51 |
| 980145 | HR | Ayudante | 0.3 | 12.87 | 3.86 |
| %M | % | Medios Auxiliares | 1 % | 34.59 | 0.35 |
|  |  | Total |  |  | 34.94 |

| Medición | Uds. | Parcial |
|---|---|---|
| MÓDULO INFERIOR | 1 | 1.000 |
| MÓDULO SUPERIOR | 2 | 2.000 |
| Total |  | 3 |

**2612000b** UD Anclaje mecánico de expansión para grandes cargas Hilti referencia HSL-3 M16 (29/01/2016)
15 UD × 20.21 (21.42 con costes indirectos) = 321.30
Suministro y colocación de anclaje de expansión para grandes cargas Hilti referencia HSL-3 M16, con parte proporcional de taladro. Totalmente ejecutado.

| Código | Ud | Descripción | Rendimiento | Precio | Importe |
|---|---|---|---|---|---|
| 40005b | UD | Anclaje de expansión para grandes cargas Hilti referencia HSL-3 M16 i / p.p. taladro (material; 29/01/2016) | 1 | 17 | 17.00 |
| 980143 | HR | Oficial de 1ª | 0.2 | 15.03 | 3.01 |
| %M | % | Medios Auxiliares | 1 % | 20.01 | 0.20 |
|  |  | Total |  |  | 20.21 |

## CAP6 ELEMENTOS MECÁNICOS (05/01/2009)
Importe: 553644.9

### CAP6.1 ELEMENTO MECÁNICO (07/12/2011)
Importe: 540327.06

**ASC1** UD Ascensor inclinado (05/01/2009)
1 UD × 509433.96 (540000 con costes indirectos) = 540000.00
Ascensor inclinado exterior con ubicación en el barrio Txorierri de Leioa.
Certificación/Normativa EN 81-1 y Directiva EC-95/16 AnexoV
EN 81-70 “Accesibilidad a los ascensores de personas, incluyendo personas con discapacidad”
PrEN 81-22 “Ascensores eléctricos para trayectorias inclinadas”
Cantidad 1
Carga 1875 kg.
Personas 25
Inclinación 23º constante aprox.
Paradas 2
Embarques en línea laterales(2 )
Velocidad 1,6 m/s con convertidor de frecuencia
Recorrido 125.5 m. aprox.
Desnivel 47.25 m. aprox.
Sistema de tracción 1: 1 Eléctrico con contrapesos con cables de acero galvanizado
Control de tracción por variador de frecuencia y tensión para garantizar arranque y parada suave.
Colocación de guias carril y contrapesos.
Soporte estructural del motor electrico del ascensor.
Acometida eléctrica 400/220 v tres fases 50 Hz .
Tensión de alumbrado 220 V monofásica
Potencia 27 Kw
La cabina irá dotada de climatización por aire acondicionado Toshiba mod.RAS-13N3AV2-E o similar con el difusor integrado en el techo de cabina.
Cuarto de máquinas situado por debajo del nivel de embarque superior.
Sistema de fijación con guías regulables tanto en altura como en anchura.
Limitador de velocidad en estribo de cabina que actúa sobre acuñamiento tanto en subida como en bajada.
Pulsador de emergencia en cuarto de máquinas.RESCATAMATIC.
Cabina 2400 x 1610 mm.CABINA TIPO SANTURTZI DE THYSSENKRUPP inox. AISI 316 CRISTAL DE SEGURIDAD 6 +6 y cercos de acero inoxidable AISI 316 SB. Pasamanos de acero inox a 900 mm. del suelo. Suelo de acero recubierto de goma., Sistema de telefonía bidireccional, luz de emergencia, gong de llegada, señalización de sobrecarga y falso techo suspendido. Botonera de acero inox. con pulsadores a un máximo de 1200 mm del suelo. Indicador de posición visual y acústico para personas con movilidad reducida.
Puerta cabina 1.000 x 2000 automática dos paneles apertura central. Acristaladas y marcos acabados en acero Inoxidable SB.
Puerta piso 1.000 x 2000 automática dos paneles apertura central. Acristaladas y marcos acabados en acero Inoxidable SB.
Señalización:
- luz de ocupado en plantas
- Luz de dirección y señal de sobrecarga en cabina
- Pulsador de apertura de puertas.
- Pulsador de emergencia
- Iluminación de emergencia
- Sistema Braille en pulsadores
- Indicadores de posición visuales y acústicos s/norma EN 81-70 (minusválidos); sintonizador de voz.
- Display de estado del ascensor indicando SERVICIO/ PARO
Pulsadores exteriores e interiores tipo antivandálico y estancos.
- Anenómetro conectado a sistema de funcionamiento de ascensor con limitación a 70 Km/h colocado en soporte de 5 m de altura de altura, incluso este,
, sustentación, cableado, pruebas, etc.
- Instalación de barandilla de acceso y escalera de acceso ambas desplegables al abrir arqueta con cierre elástico conectada.
- Instalación cumpliendo normativa realtiva al parado de ascensor al abrir espacios de trabajo /mantenimiento.
CUADRO DE MANIOBRA INCLUIDO,TOTALMENT INSTALADO.
CUADRO DE BAJA TENSIÓN PARA ALUMBRADO ELÉCTRICO INCLUIDO.
INCLUSO BATERÍA PARA SAI PARA RECUPERACIÓN DE PARADAS MAS PRÓXIMAS.
TOTALMENTE COLOCADO Y FUNCIONANDO EN EL FOSO Y ESTRUCTURA EN CUESTIÓN, CONECTADO A RED TELEFÓNICA Y DE SUMINSTRO ELÉCTRICO, COSTES INDIRECTOS Y MEDIOS AUXLIARES INCLUIDOS, MANUAL DEL ASCENSOR Y LIBRO DE MANTENIMIENTO ABIERTO Y LEGALIZADA LA INSTALACIÓN EN INDUSTRIA.
INCLUSO MANTENIMIENTO INTEGRAL DURANTE EL PRIMER AÑO DE GARANTÍA DE ACUERDO CON LOS REQUISITOS EXIGIDOS EN LA NORMATIVA VIGENTE AL RESPECTO

| Código | Ud | Descripción | Rendimiento | Precio | Importe |
|---|---|---|---|---|---|
| 500400b | UD | Ascensor inclinado exterior con ubicación en el barrio Txorierri de Leioa. Certificación/Normativa EN 81-1 y Directiva EC-95/16 AnexoV EN 81-70 “Accesibilidad a los ascensores de personas, incluyendo personas con discapacidad” PrEN 81-22 “Ascensores eléctricos para trayectorias inclinadas” Cantidad 1 Carga 1875 kg. Personas 25 Inclinación 23º constante aprox. Paradas 2 Embarques en línea laterales(2 ) Velocidad 1,6 m/s con convertidor de frecuencia Recorrido 123.14 m. aprox. Desnivel 47.16 m. aprox. Sistema de tracción 1: 1 Eléctrico con contrapesos con cables de acero galvanizado Control de tracción por variador de frecuencia y tensión para garantizar arranque y parada suave. Acometida eléctrica 400/220 v tres fases 50 Hz . Tensión de alumbrado 220 V monofásica Potencia 27 Kw Climatización La cabina irá dotada de climatización por aire acondicionado mod. Th-2200/ajps integrado en techo cabina. Cuarto de máquinas directamente encima hueco del ascensor. El suelo estará situado por debajo del nivel de embarque superior Maniobra Universal controlada por microprocesador; con protección mínima IP 54 Sistema de fijación por postes y guías regulables tanto en altura como en anchura Seguridad limitador de velocidad en estribo de cabina que actúa sobre acuñamiento tanto en subida como en bajada. Pulsador de emergencia en cuarto de maquinas. Cabina 2400 x 1610 mm. Altura variable acorde a planos de proyecto. CRISTAL DE SEGURIDAD 6 +6 y cercos de acero inoxidable AISI 316 satinado. (SEMIPANORAMICA). Pasamanos de acero inox a 900 mm. Del suelo. Suelo de acero recubierto de goma., Sistema de telefonía bidireccional,con texto bilingüe, luz de emergencia, gong de llegada, ventilador, señalización de sobrecarga y falso techo suspendido. Botonera de acero inox. con pulsadores a un máximo de 1200 mm del suelo. Indicador de posición visual y acústico para personas con movilidad reducida. Diseño Diseño especial con forma según plano aportado por la D.F. Puerta cabina 1000 x 2000 automática dos paneles apertura central. Acristaladas y Ac. Inoxidable satinado Puerta de piso 1000 x 2000 automática dos paneles apertura central. Acristaladas y Ac. Inoxidable satinado Marcos de puerta de piso Standard en acero INOX. Señalización luz de ocupado en plantas Luz de dirección y señal de sobrecarga en cabina Pulsador de apertura de puertas. Pulsador de emergencia Iluminación de emergencia Sistema Braille en pulsadores Indicadores de posición visuales y acústicos s/norma EN 81-70 (minusválidos); sintonizador de voz bilingüe. - Alumbrado de cabina a base de halógenos LED 4x2W. - Cámara AXIS en cabina acorde a especificaciones del anejo correspondiente. - Señales de estado y mando entregadas acorde con el sistema de comunicación remota. Pulsadores exteriores e interiores tipo antivandálico y estancos. - Anenómetro conectado a sistema de funcionamiento de ascensor con limitación a 70 Km/h colocado en soporte de 5 m de altura de altura, incluso este, , sustentación, cableado, pruebas, etc. - Instalación de barandilla de acceso y escalera de acceso ambas desplegables al abrir arqueta con cierre elástico conectada. - Instalación cumpliendo normativa realtiva al parado de ascensor al abrir espacios de trabajo /mantenimiento. CUADRO DE MANIOBRA INCLUIDO,TOTALMENT INSTALADO. CUADRO DE BAJA TENSIÓN PARA ALUMBRADO ELÉCTRICO INCLUIDO. INCLUSO BATERÍA PARA SAI PARA RECUPERACIÓN DE PARADAS MAS PRÓXIMAS. TOTALMENTE COLOCADO Y FUNCIONANDO EN EL FOSO Y ESTRUCTURA EN CUESTIÓN, CONECTADO A RED TELEFÓNICA Y DE SUMINSTRO ELÉCTRICO, COSTES INDIRECTOS Y MEDIOS AUXLIARES INCLUIDOS, MANUAL DEL ASCENSOR Y LIBRO DE MANTENIMIENTO ABIERTO Y LEGALIZADA LA INSTALACIÓN EN INDUSTRIA. INCLUSO MANTENIMIENTO INTEGRAL DURANTE EL PRIMER AÑO DE GARANTÍA DE ACUERDO CON LOS REQUISITOS EXIGIDOS EN LA NORMATIVA VIGENTE AL RESPECTO (material; 26/01/2016) | 1 | 509433.96 | 509433.96 |
|  |  | Total |  |  | 509433.96 |

**5910001** UD Pate parrilla de acero diámetro 14 (C06)
18 UD × 17.14 (18.17 con costes indirectos) = 327.06

| Medición | Uds. | Parcial |
|---|---|---|
| Foso módulo inferior | 6 | 6.000 |
| Foso módulo superior | 12 | 12.000 |
| Total |  | 18 |

### CAP6.2 SISTEMAS DE VIDEOVIGILANCIA (07/12/2011)
Importe: 13317.84

**ASC3b** UD Unidad de videovigilancia (18/03/2016)
1 UD × 12564 (13317.84 con costes indirectos) = 13317.84
UNIDAD DE VIDEOVIGILANCIA COMPUESTO POR:
-3 Camaras (una en la estación superior, otra en la inferior y otra en el interior del ascensor inclinado) :Sensor CCD 2.0 Megapixels de barrido progresivo 1/2,7"
RGB Sony Wfine, resolucion de hasta1600x1200. y AXIS de SUMENOR
Optica varifocal 4,0-8,00mm, DC Iris F1.4 .Color 1,5 Lux
F1.4, Blanco y negro 0,2 lux F1.4
Audio Bidireccional
Deteccion de movimiento y audio
Memoria de imagen previa y posterior de 200 imagenes
a 1600x1200
Carcasa de aluminio fundido antivandalica calefactada
- 2 Equipos controladores industrial con 24 salidas y 24
entradas e integracion de cuadro
sinaptico en sistema visualizacion camaras.
ALIMENTACION ELECTRICA Y DATOS:
- Linea electrica BUPRENO DN-K0,6/1kV 3x2,5
- Cuadro IP65 ventilado y calefactado con protecciones
magnetotermicos y diferenciales superinmunizados
recomendados para electronica.
- SAI On line doble conversion online. Autonomia
aproximada con esta configuracion 45 minutos.
- Fibra Optica: 12 Lineas de fibra optica multimodo para
exteriores 62,5/125,1 linea por columna.
ELECTRONICA DE RED
- 3 Conversores de medio industriales con 2 puertos
Ethernet -mm-
- 3 Conversores de medio industriales con 1 puerto
Ethernet -mm-
- 1 Switch industrial 7 x RJ45 10/100 mbps + 3 x RJ45
10/100/1000 mbps (opcionalmente en fibra)
- 2 Conversores de medio industriales con 2 puerto
Ethernet -sm-
El sistema de videovigilancia estará conectado con la oficina de la Policía Local por vía control remoto, incluidos todos los dispositivos necesarios para su correcto funcionamiento.
INSTALACION, MONTAJE Y PUESTA EN MARCHA, AYUDAS A LA ALBAÑILERÍA Y CONEXIONADOS, CORRECTAMENTE FUNCIONANDO COSTES INDIRECTOS Y MEDIOS AUXILIARES INCLUIDOS

| Código | Ud | Descripción | Rendimiento | Precio | Importe |
|---|---|---|---|---|---|
| 500400cbb | UD | UNIDAD DE VIDEOVIGILANCIA COMPUESTO POR: -3 Camaras (una en la estación superior, otra en la inferior y otra en el interior del ascensor inclinado) :Sensor CCD 2.0 Megapixels de barrido progresivo 1/2,7" RGB Sony Wfine, resolucion de hasta1600x1200. y AX (material; 18/03/2016) | 1 | 12564 | 12564.00 |
|  |  | Total |  |  | 12564 |

## CAP5b ESCALERA (07/05/2008)
Importe: 85601.59

**1011019** M3 Demolición estructura de hormigón armado
4.4 M3 × 103.37 (109.57 con costes indirectos) = 482.11

| Medición | Uds. | Largo | Alto | Parcial |
|---|---|---|---|---|
| Formación de hueco en muro para apoyo de escalera | 1 | 4.00 |  |  |
|  | 1 |  | 1.10 |  |
| Total |  |  |  | 4.4 |

**1021005** M3 Demolición de firme de calzada y/o aceras
3.84 M3 × 45.38 (48.1 con costes indirectos) = 184.70

| Medición | Uds. | Largo | Ancho | Alto | Parcial |
|---|---|---|---|---|---|
| Plaza (zona cimentación escalera) | 1 | 4.80 | 4.00 | 0.20 | 3.840 |
| Total |  |  |  |  | 3.84 |

**E1088002** M3 Excavación a máquina en terreno en cualquier tipo de terreno i/ refinado de taludes
25.2 M3 × 14.45 (15.32 con costes indirectos) = 386.06

| Medición | Uds. | Largo | Ancho | Alto | Parcial |
|---|---|---|---|---|---|
| Cimentación losa escalera | 1 | 4.50 | 4.00 | 1.40 | 25.200 |
| Total |  |  |  |  | 25.2 |

**1105001** M3 Carga y transporte a vertedero
32.76 M3 × 4.72 (5 con costes indirectos) = 163.80

| Medición | Uds. | Largo | Ancho | Alto | Parcial |
|---|---|---|---|---|---|
| Cimentación losa escalera | 1 | 4.50 | 4.00 | 1.40 |  |
|  | 1 |  |  | 1.30 |  |
| Total |  |  |  |  | 32.76 |

**2310002** M3 Zahorra artificial sub-base
3.96 M3 × 24.23 (25.68 con costes indirectos) = 101.69

| Medición | Uds. | Largo | Ancho | Alto | Parcial |
|---|---|---|---|---|---|
| losa escalera | 1 | 4.50 | 4.00 | 0.20 |  |
|  | 1 |  |  | 1.10 |  |
| Total |  |  |  |  | 3.96 |

**1140012** M3 Hormigón prepar. tipo HM-15/P/35/I
1.8 M3 × 77.54 (82.19 con costes indirectos) = 147.94

| Medición | Uds. | Largo | Ancho | Alto | Parcial |
|---|---|---|---|---|---|
| Cimentación losa de escalera | 1 | 4.50 | 4.00 | 0.10 | 1.800 |
| Total |  |  |  |  | 1.8 |

**1141421b** M3 Hormigón prepa. tipo HA-30/B/20/IIIa + Qb
14.04 M3 × 92.43 (97.98 con costes indirectos) = 1375.64

| Medición | Uds. | Largo | Ancho | Alto | Parcial |
|---|---|---|---|---|---|
| Cimentación losa de escalera | 1 | 4.50 | 3.90 | 0.80 | 14.040 |
| Total |  |  |  |  | 14.04 |

**1141421** M3 Hormigón prepa. tipo HA-30/B/20/IIIa
17.973 M3 × 89.45 (94.82 con costes indirectos) = 1704.20

| Medición | Uds. | Largo | Ancho | Alto | Parcial |
|---|---|---|---|---|---|
| losa escalera | 1 | 3.90 | 1.50 |  | 5.850 |
| arranque escalera | 1 | 3.20 | 0.96 | 0.60 | 1.843 |
| muros laterales escalera | 2 | 6.10 | 0.40 |  | 4.880 |
| muro trasero escalera | 1 | 3.90 | 0.40 | 2.50 | 3.900 |
| formación cajeado en muro existente | 1 | 1.50 |  |  | 1.500 |
| Total |  |  |  |  | 17.973 |

**1260001** M3 Puesta obra hormigón mediante. bombeo
34.173 M3 × 10.86 (11.51 con costes indirectos) = 393.33

| Medición | Uds. | Largo | Ancho | Alto | Parcial |
|---|---|---|---|---|---|
| hormigón de limpieza | 1 | 4.50 | 4.00 | 0.10 |  |
| Cimentación losa escalera | 1 | 4.50 | 4.00 | 0.80 |  |
| losa escalera | 1 | 3.90 | 1.50 |  |  |
| arranque escalera | 1 | 3.20 | 0.96 | 0.60 |  |
| muros escalera | 2 | 6.10 | 0.40 |  |  |
|  | 1 | 3.90 | 0.40 | 2.50 |  |
| formación cajeado en muro existente | 1 | 1.50 |  |  |  |
|  | 1 |  |  | 1.00 |  |
| Total |  |  |  |  | 34.173 |

**1710002** KG Acero B-500-S de alta adherencia
4080.412 KG × 0.81 (0.86 con costes indirectos) = 3509.15

| Medición | Uds. | Largo | Ancho | Alto | Parcial |
|---|---|---|---|---|---|
| Cimentación losa escalera | 50 | 4.50 | 4.00 | 0.80 |  |
| losa escalera | 200 | 3.90 | 1.50 |  |  |
| arranque escalera | 120 | 3.20 | 0.96 | 0.60 |  |
| muros laterales escalera | 150 | 6.10 | 0.40 | 2.00 |  |
| muro trasero | 150 | 3.90 | 0.40 | 2.50 |  |
| formación cajeado en muro existente | 80 | 1.50 |  |  |  |
|  | 1 |  |  | 1.15 |  |
| Total |  |  |  |  | 4080.412 |

**1620002** M2 Encofrado visto en alzados
64.1 M2 × 20.08 (21.28 con costes indirectos) = 1364.05

| Medición | Uds. | Largo | Alto | Parcial |
|---|---|---|---|---|
| losa escalera | 2 | 1.50 |  | 3.000 |
| tabicas escalera | 13 | 4.00 | 0.18 | 9.360 |
| arranque escalera | 2 | 3.20 | 0.60 | 3.840 |
| muros laterales escalera | 4 | 6.10 |  | 24.400 |
| muro trasero | 2 | 3.90 | 2.50 | 19.500 |
| formación cajeado en muro existente | 1 | 4.00 |  | 4.000 |
| Total |  |  |  | 64.1 |

**1610001b** M2 Encofrado oculto bajo losa escalera (13/06/2017)
10.24 M2 × 12.52 (13.27 con costes indirectos) = 135.88
Encofrado en paramento oculto y perdido en losa de escalera con desencofrado arriostrado y apeos.

| Código | Ud | Descripción | Rendimiento | Precio | Importe |
|---|---|---|---|---|---|
| 40050 | KG | Acero para latiguillos. | 0.1 | 0.77 | 0.08 |
| 40060 | KG | Puntas. | 0.05 | 2.31 | 0.12 |
| 50001 | M3 | Tabla para encofrado. | 0.005 | 53 | 0.27 |
| 50002 | M3 | Tabloncillo para encofrado. | 0.01 | 137.62 | 1.38 |
| 50003 | M3 | Tablón para encofr. y andamios | 0.005 | 43 | 0.22 |
| 980140 | HR | Capataz | 0.2 | 15.13 | 3.03 |
| 980143 | HR | Oficial de 1ª | 0.15 | 15.03 | 2.25 |
| 980145 | HR | Ayudante | 0.1 | 12.87 | 1.29 |
| 980147 | HR | Peón ordinario | 0.3 | 12.54 | 3.76 |
| %M | % | Medios Auxiliares | 1 % | 12.40 | 0.12 |
|  |  | Total |  |  | 12.52 |

| Medición | Uds. | Largo | Ancho | Parcial |
|---|---|---|---|---|
| bajo losa de escalera | 1 | 3.20 | 3.20 | 10.240 |
| Total |  |  |  | 10.24 |

**EXV010** kg Acero estructural S355JR
23395.112 kg × 2.58 (2.73 con costes indirectos) = 63868.66

| Medición | Uds. | Largo | Ancho | Alto | Parcial |
|---|---|---|---|---|---|
| tubular 400x200x16 | 4 | 11.00 |  | 134.00 | 5896.000 |
| tubular 250x100x8 | 24 | 3.90 |  | 42.00 | 3931.200 |
|  | 1 | 12.00 |  | 42.00 | 504.000 |
| tubular 250x250x10 | 2 | 4.00 |  | 72.70 | 581.600 |
| tubular 50x50x5 | 104 | 0.25 |  | 6.56 | 170.560 |
|  | 76 | 0.40 |  | 6.56 | 199.424 |
| Chapa de 15mm en suelo | 7850 | 12.98 | 3.90 | 0.01 | 3973.827 |
| Chapa de 15mm en techo | 7850 | 12.98 | 3.13 | 0.01 | 3189.251 |
| Chapa de laterales | 7850 | 8.50 |  | 0.01 | 667.250 |
| Casquillos, angulares de montaje, etc | 1 |  |  | 200.00 | 200.000 |
| Chapa de 15 mm en barandilla | 7850 | 52.00 |  | 0.01 | 4082.000 |
| Total |  |  |  |  | 23395.112 |

**EAS005** Ud Placa de anclaje 300x300x15 c/ 4 pernos
4 Ud × 27.79 (29.46 con costes indirectos) = 117.84
Suministro y montaje de placa de anclaje de acero UNE-EN 10025 S355JR en perfil plano, de 300x300 mm y espesor 15 mm, con 4 pernos soldados, de acero corrugado UNE-EN 10080 B 500 S de 12 mm de diámetro y 50 cm de longitud total. Trabajado y montado en taller. Incluso p/p de taladro central, preparación de bordes, biselado alrededor del taladro para mejorar la unión del perno a la cara superior de la placa, soldaduras, cortes, pletinas, piezas especiales, despuntes y reparación en obra de cuantos desperfectos se originen por razones de transporte, manipulación o montaje.
Incluye: Limpieza y preparación del plano de apoyo. Replanteo y marcado de los ejes. Colocación y fijación provisional de la placa. Aplomado y nivelación.

| Código | Ud | Descripción | Rendimiento | Precio | Importe |
|---|---|---|---|---|---|
| mt07ala011f | kg | Pletina de acero laminado UNE-EN 10025 S355JR, para aplicaciones estructurales. (material) | 10.598 | 1.67 | 17.70 |
| 40002 | KG | Acero para armar B-500-S. | 1.775 | 0.67 | 1.19 |
| mt27pfi010 | l | Imprimación de secado rápido, formulada con resinas alquídicas modificadas y fosfato de zinc (protección máxima en ambiente marino) + 2 manos de pintura de acabado de poliuretano. | 0.07 | 3.8 | 0.27 |
| mq08sol020 | h | Equipo y elementos auxiliares para soldadura eléctrica. | 0.015 | 3.1 | 0.05 |
| 980147 | HR | Peón ordinario | 0.3 | 12.54 | 3.76 |
| 980140 | HR | Capataz | 0.3 | 15.13 | 4.54 |
| %M | % | Medios Auxiliares | 1 % | 27.51 | 0.28 |
|  |  | Total |  |  | 27.79 |

**EAS005b** Ud Placa de anclaje 300x300x15 (14/06/2017)
4 Ud × 25.19 (26.7 con costes indirectos) = 106.80
Suministro y montaje de placa de anclaje de acero UNE-EN 10025 S355JR en perfil plano, de 300x300 mm y espesor 15 mm. Trabajado y montado en taller. Incluso p/p de taladro central y 4 taladros en esquina para alojar tornillos mecanicos, preparación de bordes, biselado alrededor del taladro para mejorar la unión del perno a la cara superior de la placa, soldaduras, cortes, pletinas, piezas especiales, despuntes y reparación en obra de cuantos desperfectos se originen por razones de transporte, manipulación o montaje.
Incluye: Limpieza y preparación del plano de apoyo. Replanteo y marcado de los ejes. Colocación y fijación provisional de la placa. Aplomado y nivelación.

| Código | Ud | Descripción | Rendimiento | Precio | Importe |
|---|---|---|---|---|---|
| mt07ala011f | kg | Pletina de acero laminado UNE-EN 10025 S355JR, para aplicaciones estructurales. | 10.598 | 1.67 | 17.70 |
| mt27pfi010 | l | Imprimación de secado rápido, formulada con resinas alquídicas modificadas y fosfato de zinc (protección máxima en ambiente marino) + 2 manos de pintura de acabado de poliuretano. | 0.07 | 3.8 | 0.27 |
| mq08sol020 | h | Equipo y elementos auxiliares para soldadura eléctrica. | 0.015 | 3.1 | 0.05 |
| 980147 | HR | Peón ordinario | 0.25 | 12.54 | 3.14 |
| 980140 | HR | Capataz | 0.25 | 15.13 | 3.78 |
| %M | % | Medios Auxiliares | 1 % | 24.94 | 0.25 |
|  |  | Total |  |  | 25.19 |

**2612000b** UD Anclaje mecánico de expansión para grandes cargas Hilti referencia HSL-3 M16
16 UD × 20.21 (21.42 con costes indirectos) = 342.72

| Medición | Uds. | Parcial |
|---|---|---|
| En placas de anclaje muro superior | 16 | 16.000 |
| Total |  | 16 |

**NIM009** m² Impermeabilización de losa de escalera
28 m² × 7.67 (8.13 con costes indirectos) = 227.64
Formación de impermeabilización de la losa de escalera, por su cara exterior, mediante la aplicación con brocha de dos manos de emulsión asfáltica no iónica, aplicada en dos manos, con un rendimiento de 1 kg/m² por mano. Incluso p/p de limpieza previa de la superficie a tratar y relleno de coqueras, grietas y rugosidades con la misma emulsión, evitando que queden vacíos o huecos que puedan romper la película bituminosa una vez formada.

| Código | Ud | Descripción | Rendimiento | Precio | Importe |
|---|---|---|---|---|---|
| mt14pap100b | kg | Emulsión asfáltica no iónica, tipo ED según UNE 104231. (material) | 2 | 2.33 | 4.66 |
| 980143 | HR | Oficial de 1ª | 0.1 | 15.03 | 1.50 |
| 980145 | HR | Ayudante | 0.1 | 12.87 | 1.29 |
| %0300 | % | Medios auxiliares (27/05/1994) | 3 % | 7.45 | 0.22 |
|  |  | Total |  |  | 7.67 |

| Medición | Uds. | Largo | Parcial |
|---|---|---|---|
| cara superior de la escalera | 1 | 28.00 | 28.000 |
| Total |  |  | 28 |

**REP010** Ud Revestimiento de granito, acabado flameado, en escalera (15/06/2017)
1 Ud × 1244.49 (1319.16 con costes indirectos) = 1319.16
Suministro y colocación de revestimiento de escalera recta de un tramo con 13 peldaños de 300 cm de ancho mediante el montaje de los siguientes elementos: peldañeado formado por huella de granito Gris , acabado flameado y tabica de granito, acabado flameado de 3 y 2 cm de espesor respectivamente; recibido todo ello con mortero de cemento M-5. Incluso rejuntado con mortero de juntas cementoso, CG1, para junta mínima (entre 1,5 y 3 mm), con la misma tonalidad de las piezas.

| Código | Ud | Descripción | Rendimiento | Precio | Importe |
|---|---|---|---|---|---|
| mt18pgn110jg | Ud | Huella para peldaño recto de granito nacional acabado flameado, Gris, longitud de 150 cm y 3 cm de espesor, y 35 cm de ancho. (material; 15/06/2017) | 26 | 17.95 | 466.70 |
| mt18pgn111jc | Ud | Tabica para peldaño de granito nacional, Gris Mondariz, de 150 cm de largo por 16 cm de ancho y 2 cm de espesor, pulida. (material; 15/06/2017) | 26 | 15.07 | 391.82 |
| 800001 | M3 | Mortero de cemento | 0.69 | 59.73 | 41.21 |
| mt09mcr060c | kg | Mortero de juntas cementoso, CG1, para junta mínima entre 1,5 y 3 mm, según UNE-EN 13888. (material; 15/06/2017) | 2.3 | 0.7 | 1.61 |
| 980143 | HR | Oficial de 1ª | 11 | 15.03 | 165.33 |
| 980145 | HR | Ayudante | 11 | 12.87 | 141.57 |
| %0300 | % | Medios auxiliares | 3 % | 1208.24 | 36.25 |
|  |  | Total |  |  | 1244.49 |

**1710002b** M Barandilla de acero inox. con entrepaño de vidrio (10/10/2017)
32.3 M × 237.3 (251.54 con costes indirectos) = 8124.74
Suministro y colocación de barandilla de acero inoxidable AISI 316 de 110 cm de altura, compuesta de por:
-Montantes formados por 2 pletinas verticales de acero inox. AISI 316 de 100mm de ancho por 10 mm de espesor, separadas separadas 80 mm en sus caras interiores y regidizadas en su base con otra pletina perpendicular a ellas de las mismas dimensiones.
-Pasamanos superior de pletina de acero inox. AISI 316 de 100mm de ancho por 10 mm de espesor, sujeto a montantes verticales.
-Pasamanos inferior formado por perfil tubular de acero inox. AISI 316 de 60 mm de diámetro sujeto a los montanes mediante unas pletinas a 45º del mismo material de 60 mm de ancho y 10 mm de espesor.
-Entrepaño de vidrio laminar de seguridad transparente de 6+6 mm con guías superior e inferior, entre montantes, para sujeción.
-Los montantes de las escaleras de horm,igón se fijarán con pletinas para fijación mediante atornillado en elemento de hormigón con tornillos de acero.
Toda las barandilla será elaborada en taller y montada en obra.

| Código | Ud | Descripción | Rendimiento | Precio | Importe |
|---|---|---|---|---|---|
| 40055b | m | Barandilla de acero inoxidable AISI 316 de 110 cm de altura, compuesta de por: -Montantes formados por 2 pletinas verticales de acero inox. AISI 316 de 100mm de ancho por 10 mm de espesor, separadas separadas 80 mm en sus caras interiores y regidizadas en su base con otra pletina perpendicular a ellas de las mismas dimensiones. -Pasamanos superior de pletina de acero inox. AISI 316 de 100mm de ancho por 10 mm de espesor, sujeto a montantes verticales. -Pasamanos inferior formado por perfil tubular de acero inox. AISI 316 de 60 mm de diámetro sujeto a los montanes mediante unas pletinas a 45º del mismo material de 60 mm de ancho y 10 mm de espesor. -Entrepaño de vidrio laminar de seguridad transparente de 6+6 mm con guías superior e inferior, entre montantes, para sujeción. -Los montantes de las escaleras de horm,igón se fijarán con pletinas para fijación mediante atornillado en elemento de hormigón con tornillos de acero. (material; 10/10/2017) | 1 | 212.45 | 212.45 |
| 980143 | HR | Oficial de 1ª | 0.7 | 15.03 | 10.52 |
| 980145 | HR | Ayudante | 0.7 | 12.87 | 9.01 |
| 980147 | HR | Peón ordinario | 0.2 | 12.54 | 2.51 |
| 999001b | HR | Equipo y elementos auxiliares para soldadura (maquinaria; 10/10/2017) | 0.15 | 3.09 | 0.46 |
| %M | % | Medios Auxiliares | 1 % | 234.95 | 2.35 |
|  |  | Total |  |  | 237.3 |

| Medición | Uds. | Largo | Parcial |
|---|---|---|---|
|  | 2 | 16.15 | 32.300 |
| Total |  |  | 32.3 |

**deploybbb** M2 Pavimento metálico ranurado de acero inoxidable (10/10/2017)
48.026 M2 × 30.36 (32.18 con costes indirectos) = 1545.48
Suministro y montaje de pavimento exterior metálico ranurado y drenante de chapa de acero anoxidable y antideslizante (similar al de la fotografía del plano ESC_01), colocado con fijaciones mecánicas ocultas. Incluso p/p de elementos y trabajos necesarios para la formación de huecos y juntas, cortes, esquinas, remates, encuentros, solapes, mermas y accesorios de fijación oculta. Totalmente montado.

| Código | Ud | Descripción | Rendimiento | Precio | Importe |
|---|---|---|---|---|---|
| 980143 | HR | Oficial de 1ª | 0.3 | 15.03 | 4.51 |
| 980145 | HR | Ayudante | 0.3 | 12.87 | 3.86 |
| CHACINXbbbb | M2 | Pavimento metalico ranurado y drenante de chapa de acero anoxidable y antideslizante, colocado con fijaciones mecánicas ocultas. Incluso p/p de elementos y trabajos necesarios para la formación de huecos y juntas, cortes, esquinas, remates, encuentros, solapes, mermas y accesorios de fijación oculta (material; 10/10/2017) | 1.05 | 20.1 | 21.11 |
| %0300 | % | Medios auxiliares | 3 % | 29.48 | 0.88 |
|  |  | Total |  |  | 30.36 |

| Medición | Uds. | Largo | Ancho | Parcial |
|---|---|---|---|---|
|  | 1 | 12.98 | 3.70 | 48.026 |
| Total |  |  |  | 48.026 |

## CAP7 URBANIZACIÓN. (07/05/2008)
Importe: 59251.98

### CAP7.1 ACERAS Y FIRMES (07/05/2008)
Importe: 59251.98

**2310002** M3 Zahorra artificial sub-base
125.439 M3 × 24.23 (25.68 con costes indirectos) = 3221.27

| Medición | Uds. | Largo | Ancho | Alto | Parcial |
|---|---|---|---|---|---|
| ACERA |  |  |  |  |  |
| zonas afectadas alrededor del edificio | 1 | 85.00 |  | 0.15 |  |
| Afecciones por redes proyectadas en plaza | 1 | 140.00 |  | 0.15 |  |
| Atalaya módulo superior | 1 | 240.00 |  | 0.15 |  |
| CALZADA |  |  |  |  |  |
| Afecciones por redes proyectadas c/Langileria | 1 | 180.00 |  | 0.15 |  |
| Sub-base bordillos | 1 | 89.10 | 0.30 | 0.15 |  |
| sub-base cunetas y canales | 1 | 177.00 | 0.50 | 0.15 |  |
|  | 1 |  |  | 1.10 |  |
| Total |  |  |  |  | 125.439 |

**2010001** ML Bordillo recto granito gris 20x30
51.7 ML × 33.93 (35.97 con costes indirectos) = 1859.65
Suministro y colocación de bordillo recto de granito gris de 20x30 cm y longitud mínima de 80 cm, aserrado y flameado en caras vistas, incluso biselado de arista de 1x1 cm, hormigón de asiento y rejunteo, totalmente colocado.

| Código | Ud | Descripción | Rendimiento | Precio | Importe |
|---|---|---|---|---|---|
| 980143 | HR | Oficial de 1ª | 0.25 | 15.03 | 3.76 |
| 980147 | HR | Peón ordinario | 0.2 | 12.54 | 2.51 |
| 200010 | ML | Bordillo recto de granito 20x30 (material) | 1 | 19 | 19.00 |
| 70010 | M3 | Hormigón tipo HM-15/P/35/I | 0.1 | 71.29 | 7.13 |
| 800001 | M3 | Mortero de cemento | 0.02 | 59.73 | 1.19 |
| %M | % | Medios Auxiliares | 1 % | 33.59 | 0.34 |
|  |  | Total |  |  | 33.93 |

| Medición | Uds. | Largo | Alto | Parcial |
|---|---|---|---|---|
| Afecciones Calle Langileria | 1 | 5.00 |  |  |
| Barrio Txorierri | 1 | 42.00 |  |  |
|  | 1 |  | 1.10 |  |
| Total |  |  |  | 51.7 |

**2010002** ML Bordillo curvo granito gris 20x30
5.5 ML × 38.6 (40.92 con costes indirectos) = 225.06
Suministro y colocación de bordillo curvo de granito gris de 20x30 cm y longitud mínima de 80 cm, aserrado y flameado en caras vistas según plano de detalle, incluso biselado de arista de 1x1 cm, hormigón de asiento y rejunteo, totalmente colocado.

| Código | Ud | Descripción | Rendimiento | Precio | Importe |
|---|---|---|---|---|---|
| 980143 | HR | Oficial de 1ª | 0.25 | 15.03 | 3.76 |
| 980147 | HR | Peón ordinario | 0.25 | 12.54 | 3.14 |
| 200020 | ML | Bordillo curvo de granito 20x30 (material) | 1 | 23 | 23.00 |
| 70010 | M3 | Hormigón tipo HM-15/P/35/I | 0.1 | 71.29 | 7.13 |
| 800001 | M3 | Mortero de cemento | 0.02 | 59.73 | 1.19 |
| %M | % | Medios Auxiliares | 1 % | 38.22 | 0.38 |
|  |  | Total |  |  | 38.6 |

| Medición | Uds. | Largo | Alto | Parcial |
|---|---|---|---|---|
| Afecciones | 1 | 5.00 |  |  |
|  | 1 |  | 1.10 |  |
| Total |  |  |  | 5.5 |

**2020008** ML Bordillo hgon. Prefabricado 8x20cm.
50.842 ML × 9.28 (9.84 con costes indirectos) = 500.29
Suministro y colocación de bordillo prefabricado de hormigón, de doble capa, tipo A-4 s/UNE 127025 de 8x20 cm, incluso excavación, hormigón de asiento y refuerzo y rejunteo, totalmente colocado.

| Código | Ud | Descripción | Rendimiento | Precio | Importe |
|---|---|---|---|---|---|
| 200110 | ML | Bordillo pref. Horm. 8x20 cm (material) | 1 | 4.12 | 4.12 |
| 980145 | HR | Ayudante | 0.15 | 12.87 | 1.93 |
| 980147 | HR | Peón ordinario | 0.25 | 12.54 | 3.14 |
| %M | % | Medios Auxiliares | 1 % | 9.19 | 0.09 |
|  |  | Total |  |  | 9.28 |

| Medición | Uds. | Largo | Alto | Parcial |
|---|---|---|---|---|
| Plaza formación de jardineras | 1 | 20.00 |  |  |
| delimitación zona de juegos infantiles | 1 | 26.22 |  |  |
|  | 1 |  | 1.10 |  |
| Total |  |  |  | 50.842 |

**ANS010c** m² Solera de hormigón armado HA-25/B/20/II de 20 cm de espesor (26/01/2016)
500 m² × 33 (34.98 con costes indirectos) = 17490.00
Formación de solera de hormigón armado de 20 cm de espesor, realizada con hormigón HA-25/B/20/IIa fabricado en central, y vertido con bomba, y doble malla electrosoldada ME 20x20 Ø 6-6 B 500 T 6x2,20 UNE-EN 10080 como armadura de reparto, colocada sobre separadores homologados, para servir de base a un solado, sin tratamiento de su superficie; apoyada sobre capa base existente (no incluida en este precio). Incluso p/p de preparación de la superficie de apoyo del hormigón, extendido y vibrado del hormigón mediante regla vibrante; emboquillado o conexión de los elementos exteriores (cercos de arquetas, sumideros, botes sifónicos, etc.) de las redes de instalaciones ejecutadas bajo la solera; y aserrado de las juntas de retracción, por medios mecánicos. Totalmente ejecutada.

| Código | Ud | Descripción | Rendimiento | Precio | Importe |
|---|---|---|---|---|---|
| mt07aco020e | Ud | Separador homologado para soleras. | 2 | 0.03 | 0.06 |
| mt07ame010i | m² | Malla electrosoldada ME 20x20 Ø 6-6 B 500 T 6x2,20 UNE-EN 10080. | 2.2 | 2.12 | 4.66 |
| mt10haf010nea | m³ | Hormigón HA-25/B/20/IIb | 0.2 | 62.42 | 12.48 |
| mq06vib020 | h | Regla vibrante de 3 m. | 0.09 | 4.67 | 0.42 |
| 995120 | HR | Bomba para hormigonar | 0.01 | 126.45 | 1.26 |
| 980143 | HR | Oficial de 1ª | 0.5 | 15.03 | 7.52 |
| 980147 | HR | Peón ordinario | 0.5 | 12.54 | 6.27 |
| %M | % | Medios Auxiliares | 1 % | 32.67 | 0.33 |
|  |  | Total |  |  | 33 |

| Medición | Uds. | Largo | Parcial |
|---|---|---|---|
| ACERA |  |  |  |
| Plaza acera afectada obras (1 m desde el edificio) | 1 | 50.00 | 50.000 |
| Afecciones por redes proyectadas en plaza | 1 | 210.00 | 210.000 |
| Atalaya módulo superior | 1 | 240.00 | 240.000 |
| Total |  |  | 500 |

**M9RHU610b** t Capa intermedia de mezcla AC-22 bin B50/70 S CALIZA ,98%,marshall (15/10/2015)
26.784 t × 77.19 (81.82 con costes indirectos) = 2191.47
Suministro y colocación de capa intermedia de pavimento de mezcla bituminosa continua en caliente AC-22 bin B50/70 S CALIZA extendida y compactada al 98% del ensayo marshall y riego de imprimación, entre la zahorra y la capa intermedia, con emulsión ECL-1 C60BF5 IMP.

| Código | Ud | Descripción | Rendimiento | Precio | Importe |
|---|---|---|---|---|---|
| 980140 | HR | Capataz | 0.1 | 15.13 | 1.51 |
| 980143 | HR | Oficial de 1ª | 0.15 | 15.03 | 2.25 |
| 980146 | HR | Peón especialista | 0.25 | 12.73 | 3.18 |
| B0552B00b | kg | Emul.bitum. ECL-1 C60BF5 IMP (material; 15/10/2015) | 1.5 | 0.45 | 0.68 |
| B9H12110b | t | Mezcla bitum.cont.caliente AC-22 bin B50/70 S CALIZA (material; 15/10/2015) | 1.08 | 50.32 | 54.35 |
| C13350C0 | h | Rodillo vibratorio autopropulsado,12-14t (maquinaria; 02/03/2010) | 0.08 | 66.2 | 5.30 |
| C1709B10 | h | Extendedora pequeña p/pavimento mezcla bitum. (maquinaria; 02/03/2010) | 0.08 | 53.99 | 4.32 |
| C170D0A0 | h | Rodillo vibratorio autopropulsado neumático (maquinaria; 02/03/2010) | 0.08 | 60.52 | 4.84 |
| %M | % | Medios Auxiliares | 1 % | 76.43 | 0.76 |
|  |  | Total |  |  | 77.19 |

| Medición | Uds. | Largo | Alto | Parcial |
|---|---|---|---|---|
| Afecciones por redes proyectadas c/Langileria | 2.48 | 180.00 | 0.06 | 26.784 |
| Total |  |  |  | 26.784 |

**M9RHU610** t Capa Rodadura de mezcla AC-16 SURF 50/70 D CALIZA ,98%,marsha (02/03/2010)
17.64 t × 79.9 (84.69 con costes indirectos) = 1493.93
Suministro y colocación de capa de rodadura de pavimento de mezcla bituminosa continua en caliente AC-16 SURF 50/70 D CALIZA extendida y compactada al 98% del ensayo marshall y riego de adherencia entre capas asfalticas C60B4 ADH.

| Código | Ud | Descripción | Rendimiento | Precio | Importe |
|---|---|---|---|---|---|
| 980140 | HR | Capataz | 0.1 | 15.13 | 1.51 |
| 980143 | HR | Oficial de 1ª | 0.15 | 15.03 | 2.25 |
| 980146 | HR | Peón especialista | 0.25 | 12.73 | 3.18 |
| B0552B00 | kg | Emul.bitum. C60B4 ADH (material; 02/03/2010) | 1.5 | 0.45 | 0.68 |
| B9H12110 | t | Mezcla bitum.cont.caliente AC-16 surf 50/70 D CALIZA (material; 02/03/2010) | 1.08 | 52.81 | 57.03 |
| C13350C0 | h | Rodillo vibratorio autopropulsado,12-14t | 0.08 | 66.2 | 5.30 |
| C1709B10 | h | Extendedora pequeña p/pavimento mezcla bitum. | 0.08 | 53.99 | 4.32 |
| C170D0A0 | h | Rodillo vibratorio autopropulsado neumático | 0.08 | 60.52 | 4.84 |
| %M | % | Medios Auxiliares | 1 % | 79.11 | 0.79 |
|  |  | Total |  |  | 79.9 |

| Medición | Uds. | Largo | Alto | Parcial |
|---|---|---|---|---|
| Afecciones por redes proyectadas c/Langileria | 2.45 | 180.00 | 0.04 | 17.640 |
| Total |  |  |  | 17.64 |

**2100013** M2 Baldosa táctil tipo Bilbao 30 (S3)
3 M2 × 22.3 (23.64 con costes indirectos) = 70.92
Baldosa táctil de 36 botones para pasos de peatones tipo Bilbao, de 30x30 cm y 4 cm de espesor, indice de resbaladicidad clase III, color teja nº 2, con árido silíceo, según UNE-127021 (Clase U-11-D), incluso mortero de agarre y cortes necesarios, totalmente colocada.

| Código | Ud | Descripción | Rendimiento | Precio | Importe |
|---|---|---|---|---|---|
| 200113 | M2 | Baldosa táctil tipo Bilbao e=4cm. (material) | 1 | 10.49 | 10.49 |
| 800001 | M3 | Mortero de cemento | 0.03 | 59.73 | 1.79 |
| 980144 | HR | Oficial de 2ª | 0.15 | 13.67 | 2.05 |
| 980147 | HR | Peón ordinario | 0.3 | 12.54 | 3.76 |
| 991704 | HR | Camion dumper | 0.06 | 66.46 | 3.99 |
| %M | % | Medios Auxiliares | 1 % | 22.08 | 0.22 |
|  |  | Total |  |  | 22.3 |

| Medición | Uds. | Largo | Parcial |
|---|---|---|---|
| estación superior | 1 | 1.50 | 1.500 |
| estación inferior | 1 | 1.50 | 1.500 |
| Total |  |  | 3 |

**2100010** M2 Baldosa de cemento tipo Bilbao 30 e=4cm (S5)
530.937 M2 × 18.63 (19.75 con costes indirectos) = 10486.01
Baldosa de cemento tipo Bilbao 30x30 cm, con árido silíceo, color gris o blanco, de 4 cm de espesor, indice de resbaladicidad clase III, según UNE-127021 (Clase U-11-D), incluso mortero de agarre, totalmente colocada.

| Código | Ud | Descripción | Rendimiento | Precio | Importe |
|---|---|---|---|---|---|
| 200013 | M2 | Baldosa tipo Bilbao e=4cm. (material) | 1 | 8.41 | 8.41 |
| 800001 | M3 | Mortero de cemento | 0.03 | 59.73 | 1.79 |
| 980144 | HR | Oficial de 2ª | 0.11 | 13.67 | 1.50 |
| 980147 | HR | Peón ordinario | 0.22 | 12.54 | 2.76 |
| 991704 | HR | Camion dumper | 0.06 | 66.46 | 3.99 |
| %M | % | Medios Auxiliares | 1 % | 18.45 | 0.18 |
|  |  | Total |  |  | 18.63 |

| Medición | Uds. | Largo | Alto | Parcial |
|---|---|---|---|---|
| Plaza acera proyectada delimitación proyecto | 1 | 102.67 |  |  |
| Afecciones por redes proyectadas en plaza | 1 | 140.00 |  |  |
| Atalaya módulo superior | 1 | 240.00 |  |  |
|  | 1 |  | 1.10 |  |
| Total |  |  |  | 530.937 |

**2100011** M2 Baldosa de cemento tipo Bilbao 30 e=6cm
5 M2 × 19.68 (20.86 con costes indirectos) = 104.30
Baldosa de cemento tipo Bilbao 30x30 cm, con árido silíceo, color gris o blanco, de 6 cm de espesor, según UNE-127021 (Clase U-11-D), incluso mortero de agarre, totalmente colocada.

| Código | Ud | Descripción | Rendimiento | Precio | Importe |
|---|---|---|---|---|---|
| 200014 | M2 | Baldosa tipo Bilbao e=6cm (material) | 1 | 9.45 | 9.45 |
| 800001 | M3 | Mortero de cemento | 0.03 | 59.73 | 1.79 |
| 980144 | HR | Oficial de 2ª | 0.11 | 13.67 | 1.50 |
| 980147 | HR | Peón ordinario | 0.22 | 12.54 | 2.76 |
| 991704 | HR | Camion dumper | 0.06 | 66.46 | 3.99 |
| %M | % | Medios Auxiliares | 1 % | 19.49 | 0.19 |
|  |  | Total |  |  | 19.68 |

| Medición | Uds. | Largo | Parcial |
|---|---|---|---|
| zona acceso cuarto instalaciones | 1 | 5.00 | 5.000 |
| Total |  |  | 5 |

**1621001** M2 Encofrado recto alzados madera cepi
10.56 M2 × 28.21 (29.9 con costes indirectos) = 315.74
Encofrado y desencofrado recto en alzados de muros con madera cepillada canteada para dejar hormigón visto, incluso parte proporcional de apeos necesarios, arriostramientos, distanciadores, berenjenos, medios auxiliares y pequeño material

| Código | Ud | Descripción | Rendimiento | Precio | Importe |
|---|---|---|---|---|---|
| 40060 | KG | Puntas. | 0.25 | 2.31 | 0.58 |
| 50003 | M3 | Tablón para encofr. y andamios | 0.004 | 43 | 0.17 |
| 50004 | M3 | Tabla machiem. encofr. visto. (material) | 0.01 | 531.27 | 5.31 |
| 980145 | HR | Ayudante | 1 | 12.87 | 12.87 |
| 980147 | HR | Peón ordinario | 0.5 | 12.54 | 6.27 |
| 999002 | HR | Maquina combinada para madera | 0.2 | 13.66 | 2.73 |
| %M | % | Medios Auxiliares | 1 % | 27.93 | 0.28 |
|  |  | Total |  |  | 28.21 |

| Medición | Uds. | Largo | Alto | Parcial |
|---|---|---|---|---|
| Bordillo estación superior | 2 | 16.00 | 0.30 |  |
|  | 1 |  | 1.10 |  |
| Total |  |  |  | 10.56 |

**2010003** ML Bordillo de granito de 50 cm
5 ML × 63.85 (67.68 con costes indirectos) = 338.40
Suministro y colocación de bordillo de granito de 50 cm de anchura para paso de vehículos, de longitud mínima 80 cm, según plano de detalle, acabado aserrado y flameado en caras vistas, incluso curvillas, hormigón de asiento y rejunteo, totalmente colocado.

| Código | Ud | Descripción | Rendimiento | Precio | Importe |
|---|---|---|---|---|---|
| 980143 | HR | Oficial de 1ª | 0.25 | 15.03 | 3.76 |
| 980147 | HR | Peón ordinario | 0.25 | 12.54 | 3.14 |
| 200012 | ML | Bordillo de 50 cm paso vehículos (material) | 1 | 48 | 48.00 |
| 70010 | M3 | Hormigón tipo HM-15/P/35/I | 0.1 | 71.29 | 7.13 |
| 800001 | M3 | Mortero de cemento | 0.02 | 59.73 | 1.19 |
| %M | % | Medios Auxiliares | 1 % | 63.22 | 0.63 |
|  |  | Total |  |  | 63.85 |

**2930001** UD Colocación rasante registro calzada
4 UD × 62.44 (66.19 con costes indirectos) = 264.76
Colocación en rasante de registro en calzada de saneamiento, aguas, alumbrado, gas, Iberdrola, Telefónica y resto de compañías de telecomunicaciones.

| Código | Ud | Descripción | Rendimiento | Precio | Importe |
|---|---|---|---|---|---|
| 60050 | UD | Ladrillo macizo (25x11x10). | 30 | 0.1 | 3.00 |
| 800001 | M3 | Mortero de cemento | 0.8 | 59.73 | 47.78 |
| 980140 | HR | Capataz | 0.005 | 15.13 | 0.08 |
| 980143 | HR | Oficial de 1ª | 0.1 | 15.03 | 1.50 |
| 980145 | HR | Ayudante | 0.05 | 12.87 | 0.64 |
| 980147 | HR | Peón ordinario | 0.3 | 12.54 | 3.76 |
| 990062 | HR | Compresor movil | 0.1 | 35.54 | 3.55 |
| 990102 | HR | Martillo rompedor neum manual | 0.1 | 15.09 | 1.51 |
| %M | % | Medios Auxiliares | 1 % | 61.82 | 0.62 |
|  |  | Total |  |  | 62.44 |

**1091051** M3 Arena silícea para rellenos
20 M3 × 27.17 (28.8 con costes indirectos) = 576.00
Arena silícea para rellenos incluso aportación extendido y compactado.

| Código | Ud | Descripción | Rendimiento | Precio | Importe |
|---|---|---|---|---|---|
| 30003 | M3 | Arena de cantera milicia. (material) | 1 | 15.3 | 15.30 |
| 980140 | HR | Capataz | 0.05 | 15.13 | 0.76 |
| 980147 | HR | Peón ordinario | 0.4 | 12.54 | 5.02 |
| 991054 | HR | Excav.hidraulica sobre orugas | 0.012 | 84.05 | 1.01 |
| 991812 | HR | Rodillo vibrante pequeno | 0.22 | 21.87 | 4.81 |
| %M | % | Medios Auxiliares | 1 % | 26.90 | 0.27 |
|  |  | Total |  |  | 27.17 |

| Medición | Uds. | Largo | Parcial |
|---|---|---|---|
| por señalización | 1 | 20.00 | 20.000 |
| Total |  |  | 20 |

**2100006** ML Formacion de cuneta de hormigón con acabado fratasado,de 30cm,40 cm y 50 cm de anchura
105 ML × 11.11 (11.78 con costes indirectos) = 1236.90
Formacion de cuneta de hormigón con acabado fratasado,de 30cm,40 cm y 50 cm de anchura según sección definida en planos, incluso excavación totalmente terminada.

| Código | Ud | Descripción | Rendimiento | Precio | Importe |
|---|---|---|---|---|---|
| 70010 | M3 | Hormigón tipo HM-15/P/35/I | 0.07 | 71.29 | 4.99 |
| 980143 | HR | Oficial de 1ª | 0.15 | 15.03 | 2.25 |
| 980147 | HR | Peón ordinario | 0.3 | 12.54 | 3.76 |
| %M | % | Medios Auxiliares | 1 % | 11.00 | 0.11 |
|  |  | Total |  |  | 11.11 |

| Medición | Uds. | Largo | Parcial |
|---|---|---|---|
| Cuneta foso ascensor | 1 | 105.00 | 105.000 |
| Total |  |  | 105 |

**2100006b** ML Formacion de canal trapezoibal de 50 cm de anchura x 50 cm de altura + rejilla fundición D-400 (25/01/2016)
57 ML × 133.67 (141.69 con costes indirectos) = 8076.33
Formacion de canal trapezoidal, en zona baja de laderas, de hormigón "in situ" de 50 cm de anchura x 50 cm de altura reforzado con acero B-500-S con una cuantía mínima de 25 Kg m3. El espesor medio del canal será de 10 cm. Incluso encofrado y desencofrado, rejilla de fundición D-400, excavación necesaria, medios auxiliares, maquinaria, Totalmente terminada.

| Código | Ud | Descripción | Rendimiento | Precio | Importe |
|---|---|---|---|---|---|
| 1620001 | M2 | Encofrado oculto en alzados | 2.2 | 17.75 | 39.05 |
| 70010 | M3 | Hormigón tipo HM-15/P/35/I | 0.17 | 71.29 | 12.12 |
| 40040 | KG | Fundición dúctil en tapas y marcos | 25 | 2.4 | 60.00 |
| 40002 | KG | Acero para armar B-500-S. | 25 | 0.67 | 16.75 |
| 991054 | HR | Excav.hidraulica sobre orugas | 0.02 | 84.05 | 1.68 |
| 980143 | HR | Oficial de 1ª | 0.1 | 15.03 | 1.50 |
| 980147 | HR | Peón ordinario | 0.1 | 12.54 | 1.25 |
| %M | % | Medios Auxiliares | 1 % | 132.35 | 1.32 |
|  |  | Total |  |  | 133.67 |

| Medición | Uds. | Largo | Parcial |
|---|---|---|---|
|  | 1 | 22.00 | 22.000 |
|  | 1 | 35.00 | 35.000 |
| Total |  |  | 57 |

**2100006bb** ML Formacion de canal trapezoibal de 30 cm de anchura x 40 cm de altura + rejilla fundición D-400 (25/01/2016)
65 ML × 108.44 (114.95 con costes indirectos) = 7471.75
Formacion de canal trapezoidal, en zona baja de laderas, de hormigón "in situ" de 30 cm de anchura x 40 cm de altura reforzado con acero B-500-S con una cuantía mínima de 25 Kg m3. El espesor medio del canal será de 10 cm. Incluso encofrado y desencofrado, rejilla de fundición D-400, excavación, medios auxiliares, maquinaria, Totalmente terminada.

| Código | Ud | Descripción | Rendimiento | Precio | Importe |
|---|---|---|---|---|---|
| 1620001 | M2 | Encofrado oculto en alzados | 1.8 | 17.75 | 31.95 |
| 70010 | M3 | Hormigón tipo HM-15/P/35/I | 0.15 | 71.29 | 10.69 |
| 40040 | KG | Fundición dúctil en tapas y marcos | 20 | 2.4 | 48.00 |
| 991054 | HR | Excav.hidraulica sobre orugas | 0.02 | 84.05 | 1.68 |
| 40002 | KG | Acero para armar B-500-S. | 20 | 0.67 | 13.40 |
| 980143 | HR | Oficial de 1ª | 0.06 | 15.03 | 0.90 |
| 980147 | HR | Peón ordinario | 0.06 | 12.54 | 0.75 |
| %M | % | Medios Auxiliares | 1 % | 107.37 | 1.07 |
|  |  | Total |  |  | 108.44 |

**TJR040** m² Pavimento continuo de absorción de impactos (S6)
40 m² × 78.52 (83.23 con costes indirectos) = 3329.20
Formación de pavimento de absorción de impactos, en áreas de juegos infantiles, realizado "in situ", de 50 mm de espesor total, constituido por una capa inferior de gránulos de caucho reciclado SBR de color negro de 40 mm de espesor y una capa superior de gránulos de caucho EPDM de 10 mm de espesor, color a elegir de la carta RAL, unidas ambas capas con un ligante de poliuretano monocomponente, resistente a los rayos UV, a los hidrocarburos y a los agentes atmosféricos. Incluso p/p de remates, alisado y limpieza. Totalmente terminado sobre una superficie base.
Incluye: Replanteo. Aplicación de la capa base de caucho SBR. Aplicación de la capa de acabado de caucho EPDM. Limpieza final.

| Código | Ud | Descripción | Rendimiento | Precio | Importe |
|---|---|---|---|---|---|
| mt47adc414c | m² | Pavimento continuo de seguridad y protección frente a caídas, realizado "in situ", de 50 mm de espesor total, compuesto de una capa inferior de gránulos de caucho reciclado SBR de color negro de 40 mm de espesor y una capa superior de gránulos de caucho EPDM de 10 mm de espesor, color a elegir de la carta RAL, unidas ambas capas con un ligante de poliuretano monocomponente, resistente a los rayos UV, a los hidrocarburos y a los agentes atmosféricos, según UNE-EN 1177. (material) | 1 | 63.95 | 63.95 |
| 980143 | HR | Oficial de 1ª | 0.5 | 15.03 | 7.52 |
| 980147 | HR | Peón ordinario | 0.5 | 12.54 | 6.27 |
| %M | % | Medios Auxiliares | 1 % | 77.74 | 0.78 |
|  |  | Total |  |  | 78.52 |

## CAP8 CERRAMIENTOS Y ACABADOS (09/07/2009)
Importe: 59172.63
CERRAMIENTOS

### CAP8.3.1 TABIQUES Y CERRAMIENTOS EXTERIORES (12/12/2011)
Importe: 48667.45

**LCA035d** Ud Cerramiento formado por muro cortina + puerta acceso ascensor 4,50 x2,79 m (V01) (22/01/2016)
1 Ud × 2759.75 (2925.34 con costes indirectos) = 2925.34
Suministro y montaje de cerramiento ligero de acero inox. + vidrio de 6+6, con hueco de paso de dos hojas integradas de acceso al ascensor, compuesta por muro cortina de trama vertical con tapetas atornilladas superior e inferiormente con tapajuntas, realizado con perfiles de acero inox. de sección tubular de montante de 120x52x2mm y vidrio de 6+6. Las puertas de acceso al ascensor serán de marco tubular de acero inox. con el mismo vidrio anteriormente citado. Incluso guias , rodamientos, instalación electrica y sincronización de la apertura de las puertas con las puertas del ascensor, herrajes de colgar y apertura, elementos de estanqueidad, cerradura, accesorios homologados, garras de fijación, sellado perimetral de juntas por medio de un cordón de silicona neutra y ajuste final en obra. Elaborada en taller. Totalmente montada y probada por la empresa instaladora mediante las correspondientes pruebas de servicio (incluidas en este precio). Las puertas de pasillo serán de mecanismo abajo modelo 3202 con motorización supra, apertura central de 2 hojas no parallamas acristaladas con marco en inoxidable AISI 316SB, de paso libre 1.000 mm. y altura 2000 mm. La cerradura de la puerta tendrá protección IP54. Los vidris dispondrán de banda de señalización según lo dispuesto en planos de proyecto.

| Código | Ud | Descripción | Rendimiento | Precio | Importe |
|---|---|---|---|---|---|
| mt26pfb015fc | m2 | Cerramiento ligero de acero inox. con hueco de paso de dos hojas integradas de acceso al ascensor, compuesta por muro cortina de trama vertical con tapetas atornilladas superior e inferiormente con tapajuntas, realizado con perfiles de acero inox. de sección tubular de montante de 120x52x2mm. Las puertas de acceso al ascensor serán de marco tubular de acero inox.. Incluso guias , rodamientos, instalación electrica y sincronización de la apertura de las puertas con las puertas del ascensor, herrajes de colgar y apertura, elementos de estanqueidad, cerradura, accesorios homologados, garras de fijación, sellado perimetral de juntas por medio de un cordón de silicona neutra y ajuste final en obra. (material; 22/01/2016) | 12.5 | 150.23 | 1877.88 |
| mt21veg015fqcj | m² | Acristalamiento de seguridad (laminar), conjunto formado por vidrio exterior laminar incoloro de 6+6 mm de espesor compuesto por dos lunas de vidrio laminar de 6 mm, unidas mediante una lámina de butiral de polivinilo incoloro. (material) | 12.5 | 52.3 | 653.75 |
| mt15sja100 | Ud | Cartucho de masilla de silicona neutra. (material) | 3 | 3.13 | 9.39 |
| 980147 | HR | Peón ordinario | 5 | 12.54 | 62.70 |
| 980140 | HR | Capataz | 5 | 15.13 | 75.65 |
| %0300 | % | Medios auxiliares | 3 % | 2679.37 | 80.38 |
|  |  | Total |  |  | 2759.75 |

| Medición | Uds. | Parcial |
|---|---|---|
| V02 | 1 | 1.000 |
| Total |  | 1 |

**LCA035db** Ud Cerramiento formado por muro cortina + puerta acceso ascensor 2,06x2,27m (V02) (22/01/2016)
1 Ud × 1682.82 (1783.79 con costes indirectos) = 1783.79
Suministro y montaje de cerramiento ligero de acero inox. + vidrio de 6/6+6, con hueco de paso de dos hojas integradas de acceso al ascensor, compuesta por muro cortina de trama vertical con tapetas atornilladas superior e inferiormente con tapajuntas, realizado con perfiles de acero inox. de sección tubular de montante de 120x52x2mm y vidrio de 6/6+6. Las puertas de acceso al ascensor serán de marco tubular de acero inox. con el mismo vidrio anteriormente citado. Incluso guias , rodamientos, instalación electrica y sincronización de la apertura de las puertas con las puertas del ascensor, herrajes de colgar y apertura, elementos de estanqueidad, cerradura, accesorios homologados, garras de fijación, sellado perimetral de juntas por medio de un cordón de silicona neutra y ajuste final en obra. Elaborada en taller. Totalmente montada y probada por la empresa instaladora mediante las correspondientes pruebas de servicio (incluidas en este precio). Las puertas de pasillo serán de mecanismo abajo modelo 3202 con motorización supra, apertura central de 2 hojas no parallamas acristaladas con marco en inoxidable AISI 316SB, de paso libre 1.000 mm. y altura 2000 mm. La cerradura de la puerta tendrá protección IP54. Los vidris dispondrán de banda de señalización según lo dispuesto en planos de proyecto.

| Código | Ud | Descripción | Rendimiento | Precio | Importe |
|---|---|---|---|---|---|
| mt26pfb015fc | m2 |  | 4.67 | 150.23 | 701.57 |
| mt21veg015fqcj | m² | Acristalamiento de seguridad (laminar), conjunto formado por vidrio exterior laminar incoloro de 6+6 mm de espesor compuesto por dos lunas de vidrio laminar de 6 mm, unidas mediante una lámina de butiral de polivinilo incoloro. | 15 | 52.3 | 784.50 |
| mt15sja100 | Ud | Cartucho de masilla de silicona neutra. | 3 | 3.13 | 9.39 |
| 980147 | HR | Peón ordinario | 5 | 12.54 | 62.70 |
| 980140 | HR | Capataz | 5 | 15.13 | 75.65 |
| %0300 | % | Medios auxiliares | 3 % | 1633.81 | 49.01 |
|  |  | Total |  |  | 1682.82 |

| Medición | Uds. | Parcial |
|---|---|---|
| V03 | 1 | 1.000 |
| Total |  | 1 |

**FVT010** m² Muro cortina formado por vidrio templado de 10 mm + pulpos de anclaje (C5 y T2))
221.33 m² × 108.73 (115.25 con costes indirectos) = 25508.28
Suministro y colocación de muro cortina (modelo Millenium de Cortizo o similar) con vidrio templado de control solar de 10 mm de espesor fijado mediante grampones y piezas de fijación de acero inoxidable. Totalmente instalado.
Incluye: Replanteo. Sellado de juntas de cubierta con silicona estructural. Colocación de grampones y piezas de fijación de de acero inox. Colocación del vidrio, montaje y ajuste en obra. Sellado. Medios auxiliares y costes indirectos.

| Código | Ud | Descripción | Rendimiento | Precio | Importe |
|---|---|---|---|---|---|
| mt21vtt030a | m² | Luna templada de control solar, de 10 mm de espesor, incluso p/p de grampones y piezas de fijación. (material) | 1.006 | 75.6 | 76.05 |
| mt21vva015 | Ud | Cartucho de silicona estructural sintética incolora. (material) | 0.02 | 2.42 | 0.05 |
| mt21vva021 | Ud | Material auxiliar para la colocación de vidrios. (material) | 1.5 | 1.26 | 1.89 |
| 980143 | HR | Oficial de 1ª | 1 | 15.03 | 15.03 |
| 980147 | HR | Peón ordinario | 1 | 12.54 | 12.54 |
| %0300 | % | Medios auxiliares | 3 % | 105.56 | 3.17 |
|  |  | Total |  |  | 108.73 |

| Medición | Uds. | Largo | Parcial |
|---|---|---|---|
| Módulo inferior |  |  |  |
| G01 | 6 | 6.96 | 41.760 |
| G02 | 6 | 6.74 | 40.440 |
| G02' | 3 | 6.74 | 20.220 |
| G03 | 1 | 2.94 | 2.940 |
| G04 | 1 | 1.69 | 1.690 |
| G05 | 1 | 0.45 | 0.450 |
| G12 | 1 | 6.32 | 6.320 |
| G13 | 3 | 5.74 | 17.220 |
| G14 | 3 | 5.08 | 15.240 |
| Modulo superior (paramentos verticales y cubierta) |  |  |  |
| G06 | 4 | 7.59 | 30.360 |
| G07 | 1 | 2.40 | 2.400 |
| G08 | 1 | 1.86 | 1.860 |
| G09 | 1 | 0.90 | 0.900 |
| G10 | 5 | 7.06 | 35.300 |
| G11 | 3 | 1.41 | 4.230 |
| Total |  |  | 221.33 |

**deploy** M2 Chapa deployé de acero inox. de 1mm de espesor + bastidor oculto de fijación al paramento (P1 Y Q1) (22/01/2016)
354.62 M2 × 46.78 (49.59 con costes indirectos) = 17585.61
Suministro y colocación de revestimiento exterior e interior de chapa deployé de acero inoxidable de 1mm de espesor con rombo de 20x40mm y hilo de 2mm, sobre bastidor oculto de perfiles tubulares de acero estructural S-355 JR tubular 40x40x3 fijados al paramento. Incluso p.p.de solapes,2 manos imprimación anticorrosivo de zinc para ambiente marino (40 micras), 2 manos de pintura de poliuretano color a elegir por D.F., accesorios de fijación, bastidor oculto, resolución de encuentros en esquinas, remates, subestructura en cubierta y encuentros con paramentos, medios de seguridad, totalmente terminada. Suministro y colocación de todos los elementos componentes y resto de operaciones necesarias para su completa ejecución. Totalmente ejecutado costes indirectos y medios auxiliares incluidos y pequeño material de apoyo y ayudas a la albañilería.

| Código | Ud | Descripción | Rendimiento | Precio | Importe |
|---|---|---|---|---|---|
| 980143 | HR | Oficial de 1ª | 0.2 | 15.03 | 3.01 |
| 980145 | HR | Ayudante | 0.25 | 12.87 | 3.22 |
| mt07ala010q | kg | Acero laminado UNE-EN 10025 S355JR, en perfiles laminados en caliente, piezas tubulares y chapas, para aplicaciones estructurales. | 15 | 1.67 | 25.05 |
| mt27pfi010 | l | Imprimación de secado rápido, formulada con resinas alquídicas modificadas y fosfato de zinc (protección máxima en ambiente marino) + 2 manos de pintura de acabado de poliuretano. | 0.01 | 3.8 | 0.04 |
| CHACINXb | M2 | Chapa deployé de 1mm de espesor de acero inoxidable con rombo de malla 20x40 mm y hilo de 2mm. Incluso p.p.de solapes, accesorios de fijación al bastidor, resolución de encuentros en esquinas, remates y encuentros con paramentos y carpinterias. (material; 22/01/2016) | 1 | 14.1 | 14.10 |
| %0300 | % | Medios auxiliares | 3 % | 45.42 | 1.36 |
|  |  | Total |  |  | 46.78 |

| Medición | Uds. | Largo | Parcial |
|---|---|---|---|
| MÓDULO INFERIOR | 1 | 174.84 | 174.840 |
| laterales | 1 | 39.81 | 39.810 |
|  | 1 | 18.00 | 18.000 |
| cubierta | 1 | 8.72 | 8.720 |
| MÓDULO SUPERIOR |  |  |  |
| laterales exteriores | 1 | 61.20 | 61.200 |
| interior | 1 | 18.31 | 18.310 |
| cubierta | 1 | 33.74 | 33.740 |
| Total |  |  | 354.62 |

**FEF030** m² Tabique de termoarcilla de 14 cm (C1)
42.688 m² × 19.1 (20.25 con costes indirectos) = 864.43
Ejecución de muro de carga de 14 cm de espesor de fábrica de bloque de termoarcilla, 30x19x14 cm, para revestir, resistencia a compresión 10 N/mm², recibida con mortero de cemento industrial, color gris, M-7,5, suministrado a granel.
Incluso p/p de replanteo, nivelación y aplomado, mermas y roturas, enjarjes, ejecución de apeos, jambas y mochetas y limpieza.
Incluye: Limpieza y preparación de la superficie soporte. Replanteo. Colocación y aplomado de miras de referencia. Tendido de hilos entre miras. Colocación de plomos fijos en las aristas. Colocación de las piezas por hiladas a nivel.

| Código | Ud | Descripción | Rendimiento | Precio | Importe |
|---|---|---|---|---|---|
| mt02btr020u | Ud | Bloque de termoarcilla, 30x19x14 cm, para revestir, resistencia a compresión 10 N/mm². (material) | 13 | 0.46 | 5.98 |
| mt02btr021e | Ud | Medio bloque de termoarcilla, 15x19x14 cm, para revestir, resistencia a compresión 10 N/mm². (material) | 0.347 | 0.32 | 0.11 |
| 800001 | M3 | Mortero de cemento | 0.03 | 59.73 | 1.79 |
| 980143 | HR | Oficial de 1ª | 0.4 | 15.03 | 6.01 |
| 980147 | HR | Peón ordinario | 0.4 | 12.54 | 5.02 |
| %M | % | Medios Auxiliares | 1 % | 18.91 | 0.19 |
|  |  | Total |  |  | 19.1 |

| Medición | Uds. | Largo | Alto | Parcial |
|---|---|---|---|---|
| módulo inferior | 1 | 3.26 | 2.80 | 9.128 |
|  | 1 | 2.30 | 2.80 | 6.440 |
| bajo foso inclinado ( cuarto instalaciones) | 2 | 3.31 |  | 6.620 |
|  | 1 | 2.00 | 1.50 | 3.000 |
|  | 1 | 2.00 | 2.00 | 4.000 |
| Módulo superiror | 1 | 5.00 | 2.70 | 13.500 |
| Total |  |  |  | 42.688 |

### CAP8.3.2 REVESTIMIENTOS (12/12/2011)
Importe: 8471.44

**arcvar1** ud Unidad a justificar por la ejecución de mosaicos y dibujos varios en los cerramientos de cristal y metálicos con anagramas municipales (06/01/2009)
1 ud × 1415.09 (1500 con costes indirectos) = 1500.00
Unidad a justificar por la ejecución de mosaicos y dibujos varios mediante vinilos a disponer en los cerramientos de cristal y metálicos con anagramas municipales

| Código | Ud | Descripción | Rendimiento | Precio | Importe |
|---|---|---|---|---|---|
| 001 | Ud | Unidad a justificar por la ejecución de mosaicos y dibujos varios mediante vinilos a disponer en los cerramientos de cristal con anagramas municipales (material; 26/01/2016) | 1 | 1415.09 | 1415.09 |
|  |  | Total |  |  | 1415.09 |

**E08PKM080** m2 Mortero monocapa (31/01/2000)
76.76 m2 × 19.57 (20.74 con costes indirectos) = 1592.00
Suministro y colovcación con mortero monocapa impermeable raspado color a elegir por la Dirección Facultativa en fachada, en espesores entre 12 y 15 mm., aplicado a llana, maestreado y raspado. Directamente sobre fábrica de termoarcilla, revoque de mortero, etc., i/p.p. de medios auxiliares, medición s/NTE-RPR-9 con colocación de junquillos de trabajo.Suministro y colocación de todos los elementos componentes y resto de operaciones necesarias para su completa ejecución.Totalmente ejecutado costes indirectos y medios auxiliares incluidos y pequeño material de apoyo y ayudas a la albañilería.

| Código | Ud | Descripción | Rendimiento | Precio | Importe |
|---|---|---|---|---|---|
| 980143 | HR | Oficial de 1ª | 0.3 | 15.03 | 4.51 |
| 980145 | HR | Ayudante | 0.25 | 12.87 | 3.22 |
| 980147 | HR | Peón ordinario | 0.25 | 12.54 | 3.14 |
| P04RM130 | kg | Mortero modelo a elegir por la dirección facultativa (material; 17/02/2005) | 25 | 0.34 | 8.50 |
| P01DW050 | m3 | Agua (material; 31/01/2000) | 0.008 | 0.71 | 0.01 |
| %M | % | Medios Auxiliares | 1 % | 19.38 | 0.19 |
|  |  | Total |  |  | 19.57 |

Claves: aplicacion, mortero, capa, impermeable, color, textura, grueso, ampliar, fabrica, llana, abujardado, bloque, fachada, revestimiento, directo, hormigon, ladrillo, medio, medicion, junquillo, raspado, colocacion, auxiliar, trabajo

| Medición | Uds. | Largo | Alto | Parcial |
|---|---|---|---|---|
| módulo inferior |  |  |  |  |
| cuarto servicio int | 2 | 3.26 | 2.80 | 18.256 |
|  | 2 | 1.58 | 2.80 | 8.848 |
| bajo foso inclinado ( cuarto instalaciones) | 4 | 3.31 | 1.90 | 25.156 |
|  | 1 | 2.00 | 1.50 | 3.000 |
|  | 2 | 2.00 | 2.00 | 8.000 |
| Módulo superiror | 1 | 5.00 | 2.70 | 13.500 |
| Total |  |  |  | 76.76 |

**RSB020** m² Mortero de recrecido autonivelante (S1)
50.2 m² × 12.89 (13.66 con costes indirectos) = 685.73
Formación de recrecido con mortero de cemento autonivelante mortero autonivelante de cemento CT - C12 - F3 según UNE-EN 13813, de 40 mm de espesor, vertido con mezcladora-bombeadora, sobre soporte de hormigón armado o mortero para formación de recrecidos, previa imprimación con un puente de unión a base de resina acrílica . Incluso p/p de replanteo y marcado de los niveles de acabado mediante la utilización de indicadores de nivel, colocación de banda de panel rígido de poliestireno expandido de 10 mm de espesor en el perímetro, rodeando los elementos verticales y en las juntas estructurales, regleado del mortero después del vertido para lograr el asentamiento del mismo y la eliminación de las burbujas de aire que pudiera haber, formación de juntas de retracción, fratasado de la superficie y curado de la superficie.
Incluye: Replanteo y marcado de niveles. Preparación de las juntas perimetrales de dilatación. Imprimación de la superficie soporte. Extendido del mortero mediante bombeo. Regleado del mortero. Formación de juntas de retracción. Curado del mortero. Fratasado de la superficie.

| Código | Ud | Descripción | Rendimiento | Precio | Importe |
|---|---|---|---|---|---|
| mt16pea020a | m² | Panel rígido de poliestireno expandido, según UNE-EN 13163, mecanizado lateral recto, de 10 mm de espesor, resistencia térmica 0,25 m²K/W, conductividad térmica 0,036 W/(mK), para junta de dilatación. (material) | 0.1 | 0.92 | 0.09 |
| mt09wnc070a | kg | Imprimación tapaporos y puente de adherencia aplicada para regularizar la porosidad y mejorar la adherencia de los soportes porosos con absorción, compuesta de resina acrílica en dispersión acuosa y aditivos específicos. (material) | 0.2 | 8.07 | 1.61 |
| mt09mal010b | m³ | Mortero autonivelante CT - C12 - F3 según UNE-EN 13813, a base de cemento, para espesores de 4 a 10 cm, usado en nivelación de pavimentos. (material) | 0.1 | 80.2 | 8.02 |
| mq06pym020 | h | Mezcladora-bombeadora para morteros autonivelantes. (maquinaria) | 0.08 | 10.18 | 0.81 |
| 980143 | HR | Oficial de 1ª | 0.08 | 15.03 | 1.20 |
| 980145 | HR | Ayudante | 0.08 | 12.87 | 1.03 |
| %M | % | Medios Auxiliares | 1 % | 12.76 | 0.13 |
|  |  | Total |  |  | 12.89 |

| Medición | Uds. | Largo | Parcial |
|---|---|---|---|
| MÓDULO INFERIOR, cuarto servicio | 1 | 5.72 | 5.720 |
| cuarto instal. | 1 | 3.38 | 3.380 |
| MÓDULO SUPERIOR | 1 | 7.10 | 7.100 |
| foso | 1 | 34.00 | 34.000 |
| Total |  |  | 50.2 |

**ROO010** m² Pintura de dos componentes, a base de resina epoxi (S1)
50.2 m² × 6.34 (6.72 con costes indirectos) = 337.34
Suministro y aplicación de pintura sobre superficies interiores de hormigón o de mortero autonivelante, para uso en suelos de los módulos, mediante la aplicación con rodillo de pelo corto o pistola air-less de una primera mano de pintura de dos componentes, a base de resina epoxi y endurecedor amínico en emulsión acuosa, color gris RAL 7037,indice de rsebaladicidad clase III, acabado satinado, diluida con un 10% de agua, y una segunda mano del mismo producto sin diluir, (rendimiento: 0,225 kg/m² cada mano). Incluso p/p de limpieza de la superficie soporte y preparación de la mezcla.
Incluye: Limpieza general de la superficie soporte. Preparación de la mezcla. Aplicación de dos manos de acabado.

| Código | Ud | Descripción | Rendimiento | Precio | Importe |
|---|---|---|---|---|---|
| mt27upx010e | kg | Pintura de dos componentes, a base de resina epoxi y endurecedor amínico en emulsión acuosa, color gris RAL 7037, acabado satinado, aplicada con brocha, rodillo o pistola. (material) | 0.45 | 8.02 | 3.61 |
| 980143 | HR | Oficial de 1ª | 0.091 | 15.03 | 1.37 |
| 980146 | HR | Peón especialista | 0.091 | 12.73 | 1.16 |
| P25WW220 | ud | Pequeño material (material; 26/01/2009) | 0.2 | 0.69 | 0.14 |
| %M | % | Medios Auxiliares | 1 % | 6.28 | 0.06 |
|  |  | Total |  |  | 6.34 |

| Medición | Uds. | Largo | Parcial |
|---|---|---|---|
| MÓDULO INFERIOR, cuarto servicio | 1 | 5.72 | 5.720 |
| cuarto instal. | 1 | 3.38 | 3.380 |
| MÓDULO SUPERIOR | 1 | 7.10 | 7.100 |
| foso | 1 | 34.00 | 34.000 |
| Total |  |  | 50.2 |

**2100010** M2 Baldosa de cemento tipo Bilbao 30 e=4cm (S5)
39.303 M2 × 18.63 (19.75 con costes indirectos) = 776.23

| Medición | Uds. | Largo | Alto | Parcial |
|---|---|---|---|---|
| Estacion inferior | 1 | 25.73 |  |  |
| Módulo superior | 1 | 10.00 |  |  |
|  | 1 |  | 1.10 |  |
| Total |  |  |  | 39.303 |

**2100013** M2 Baldosa táctil tipo Bilbao 30 (S3)
3.82 M2 × 22.3 (23.64 con costes indirectos) = 90.30

| Medición | Uds. | Largo | Parcial |
|---|---|---|---|
| Acceso Ascensor en módulo inferior | 1 | 1.50 | 1.500 |
| Acceso ascensor en módulo superior | 1 | 2.32 | 2.320 |
| Total |  |  | 3.82 |

**E27EPA020** m2 Pintura lisa sobre soporte de hormigón (T1) (26/01/2009)
50.776 m2 × 5.76 (6.11 con costes indirectos) = 310.24
Pintura lisa lavable color a elegir por D.F, sobre paramentos horizontales y verticales, dos manos, incluso mano de perparacion de soporte, emplastecido,e imprimación.
Totalmente ejecutado , costes indirectos y medios auxiliares incluidos, pequeño material de apoyo y ayudas a la albañilería.

| Código | Ud | Descripción | Rendimiento | Precio | Importe |
|---|---|---|---|---|---|
| 980143 | HR | Oficial de 1ª | 0.14 | 15.03 | 2.10 |
| 980146 | HR | Peón especialista | 0.14 | 12.73 | 1.78 |
| P25OZ040 | l. | E.fijadora muy penetrante obra/mad e/int (material; 26/01/2009) | 0.07 | 5.26 | 0.37 |
| P25OG040 | kg | Masilla ultrafina acabados Plasmont (material; 26/01/2009) | 0.07 | 0.94 | 0.07 |
| P25EI020 | l. | Pintura sobre soporte de hormigón color a elegir por D.F. (material; 26/01/2009) | 0.3 | 4.13 | 1.24 |
| P25WW220 | ud | Pequeño material | 0.2 | 0.69 | 0.14 |
| %M | % | Medios Auxiliares | 1 % | 5.70 | 0.06 |
|  |  | Total |  |  | 5.76 |

Claves: blanco, horizontal, liso, mate, pintura, lavadero, paramento, vertical, mano, imprimacion, pasta, colorante, plastico

| Medición | Uds. | Largo | Alto | Parcial |
|---|---|---|---|---|
| MÓDULO INFERIOR ( techos) | 1 | 27.48 |  |  |
| cuarto instal. (techo) | 1 | 3.38 |  |  |
| MÓDULO SUPERIOR | 1 | 7.10 |  |  |
| acceso móudlo superior | 1 | 8.20 |  |  |
|  | 1 |  | 1.10 |  |
| Total |  |  |  | 50.776 |

**ENTA.3a** M2 Aislamiento acústico bajo pavimentos en Salas Máquinas (27/05/1994)
37.4 M2 × 53.87 (57.1 con costes indirectos) = 2135.54
Conjunto para atenuación acústica a ruidos de impacto y ruido estructural, dispuesto bajo pavimentos en recintos de máquinas, compuesto por un panel de lana de roca de 30 mm. de espesor y 100 Kg/m3 de densidad, tipo ROCDAN 233/30 de DANOSA o equivalente, con distribución de amortiguadores de caucho tipo AS-200, lámina acústica de polietileno reticulado de célula cerrada de 10 mm. de espesor, tipo IMPACTODAN 10 o equivalente, [aislamiento acústico estimado 50 dB(A) a 125 Hz], complementado con una solera o base de protección y relleno de 6 cm. de espesor medio con mortero de cemento M-7,5 gris, armada con mallazo de 15x15 cm. y f-6 mm., incluso montaje de los paneles y de la membrana, extendido de la capa base, medios auxiliares, totalmente rematado.

| Código | Ud | Descripción | Rendimiento | Precio | Importe |
|---|---|---|---|---|---|
| 980143 | HR | Oficial de 1ª | 1.05 | 15.03 | 15.78 |
| 980145 | HR | Ayudante | 1.01 | 12.87 | 13.00 |
| PNTL20b | M2 | Panel semirrígido lana roca ROCDAN 233/30 e/30 mm. (material; 18/07/2006) | 1.05 | 5.3 | 5.57 |
| PNTW20c | M2 | Membrana acústica impactos PE IMPACTODAN e/10 mm. (material; 18/07/2006) | 1.1 | 2.31 | 2.54 |
| PNTW24a | Ud | Amortiguador caucho p/suelo flotante AS-200 (material; 18/07/2006) | 2 | 4.11 | 8.22 |
| PBPM.1e | M3 | Mortero premezclado M-7,5 gris i/p.p.alquiler de silo (material; 13/06/2007) | 0.066 | 82.85 | 5.47 |
| PEAM.1ac | M2 | Malla electrosoldada B-500S 15x15cm.f-6mm. (material; 21/07/2005) | 1.05 | 1.64 | 1.72 |
| %0300 | % | Medios auxiliares | 3 % | 52.30 | 1.57 |
|  |  | Total |  |  | 53.87 |

| Medición | Uds. | Largo | Alto | Parcial |
|---|---|---|---|---|
| Foso módulo superior | 1 | 34.00 |  |  |
|  | 1 |  | 1.10 |  |
| Total |  |  |  | 37.4 |

**2621005** M2 Aplacado de piedra natural similar a la existente en la plaza de la Calle Langileria.Incluso mortero cola 2 cm.Totalmente terminado incluidos andamios para la correcta colocación.Costes indirectos y medios auxiliares incluidos.
11 M2 × 43.44 (46.05 con costes indirectos) = 506.55

| Código | Ud | Descripción | Rendimiento | Precio | Importe |
|---|---|---|---|---|---|
| 200330 | M2 | Aplacado de piedra natural similar a la existente en la plaza de la Calle Langileria. (material) | 0.25 | 53.92 | 13.48 |
| 800008 | M3 | Mortero de cemento cola (material) | 0.02 | 98.06 | 1.96 |
| 980143 | HR | Oficial de 1ª | 1 | 15.03 | 15.03 |
| 980147 | HR | Peón ordinario | 1 | 12.54 | 12.54 |
| %M | % | Medios Auxiliares | 1 % | 43.01 | 0.43 |
|  |  | Total |  |  | 43.44 |

| Medición | Uds. | Largo | Alto | Parcial |
|---|---|---|---|---|
| Reposición muro existente en plaza afecciones demolición | 1 | 10.00 |  |  |
|  | 1 |  | 1.10 |  |
| Total |  |  |  | 11 |

**E08PFM120** m2 Enfoscado fratasado fino (31/01/2000)
15 m2 × 12.42 (13.17 con costes indirectos) = 197.55
Enfoscado fratasado fino a dos capas, con mortero de cemento blanco (8N/mm2), en paramentos verticales de 20 mm. de espesor, i/regleado, sacado de aristas y rincones con maestras cada 3 m. y andamiaje, s/NTE-RPE-7, medido deduciendo huecos.

| Código | Ud | Descripción | Rendimiento | Precio | Importe |
|---|---|---|---|---|---|
| A02B100 | m3 | M. CEM. P/PROY. IBERSEC PLAST FINO BL (31/01/2000) | 0.012 | 152.51 | 1.83 |
| 980143 | HR | Oficial de 1ª | 0.44 | 15.03 | 6.61 |
| 980145 | HR | Ayudante | 0.3 | 12.87 | 3.86 |
| %M | % | Medios Auxiliares | 1 % | 12.30 | 0.12 |
|  |  | Total |  |  | 12.42 |

Claves: blanco, enfoscado, fino, maestra, fratasado, capa, mortero, paramento, vertical, arista, rincon, andamio, hueco, medicion, cemento

**ECS010** m Albardilla de granito gris
12 m × 26.73 (28.33 con costes indirectos) = 339.96
Suministro y colocación de albardilla de piedra natural tipo granito Gris de 20 cm de ancho, con un espesor de 8 cm, acabado abujardado en las caras vistas, con los cantos matados, recibida con mortero de cemento industrial, color gris, M-5, suministrado a granel, para remate de muro de mampostería. Incluso nivelación y aplomado de piedras, labrado de cantos vistos, corte de piezas,asiento y rejuntado.
Incluye: Replanteo del nivel de apoyo. Extendido de la capa de mortero en la zona de apoyo. Colocación. Nivelación. Relleno de juntas y limpieza.

| Código | Ud | Descripción | Rendimiento | Precio | Importe |
|---|---|---|---|---|---|
| mt06abl010sd | m | Albardilla de granito Gris Mondariz de 20 cm de ancho y 8 cm de espesor, acabado abujardado con los cantos matados, según UNE-EN 771-6. (material) | 1 | 16.94 | 16.94 |
| 800001 | M3 | Mortero de cemento | 0.01 | 59.73 | 0.60 |
| 980143 | HR | Oficial de 1ª | 0.32 | 15.03 | 4.81 |
| 980145 | HR | Ayudante | 0.32 | 12.87 | 4.12 |
| %M | % | Medios Auxiliares | 1 % | 26.47 | 0.26 |
|  |  | Total |  |  | 26.73 |

| Medición | Uds. | Largo | Parcial |
|---|---|---|---|
| nueva jardinera | 1 | 12.00 | 12.000 |
| Total |  |  | 12 |

### CAP8.3.4 PUERTAS (12/12/2011)
Importe: 2033.74

**PPR010c** Ud Puerta cortafuegos EI2 45-C5 revestida exteriormente con chapa deployé (P1) (04/02/2016)
2 Ud × 373.43 (395.84 con costes indirectos) = 791.68
Suministro y colocación de puerta cortafuegos pivotante homologada, EI2 45-C5, de una hoja de 63 mm de espesor, 900x2250 mm de luz y altura de paso, acabado lacado en color blanco formada por 2 chapas de acero galvanizado de 0,8 mm de espesor, plegadas, ensambladas y montadas, con cámara intermedia de lana de roca de alta densidad y placas de cartón yeso, sobre cerco de acero galvanizado de 1,5 mm de espesor con junta intumescente y garras de anclaje a obra y revestida exteriormente con chapa deployé de 1mmm de espesor, incluso cierrapuertas para uso moderado, barra antipánico, llave y tirador para la cara exterior. Elaborada en taller, con ajuste y fijación en obra. Totalmente montada y probada.

| Código | Ud | Descripción | Rendimiento | Precio | Importe |
|---|---|---|---|---|---|
| mt26pca020ceb | Ud | Puerta cortafuegos pivotante homologada, EI2 45-C5, de una hoja de 63 mm de espesor, 900x2250 mm de luz y altura de paso, acabado lacado en color blanco formada por 2 chapas de acero galvanizado de 0,8 mm de espesor, plegadas, ensambladas y montadas, con (material; 22/01/2015) | 1 | 220 | 220.00 |
| mt26pca100aa | Ud | Cierrapuertas para uso moderado de puerta cortafuegos de una hoja, según UNE-EN 1154. (material; 13/05/2015) | 1 | 47.3 | 47.30 |
| mt26pca110c | Ud | Barra antipánico para puerta cortafuegos de una hoja, según UNE-EN 1125, incluso llave y tirador para la cara exterior de la puerta. (material; 04/02/2016) | 1 | 67.58 | 67.58 |
| 980147 | HR | Peón ordinario | 1 | 12.54 | 12.54 |
| 980140 | HR | Capataz | 1 | 15.13 | 15.13 |
| %0300 | % | Medios auxiliares | 3 % | 362.55 | 10.88 |
|  |  | Total |  |  | 373.43 |

| Medición | Uds. | Parcial |
|---|---|---|
| P01 | 2 | 2.000 |
| Total |  | 2 |

**LCA035gb** Ud Puerta de bastidor acero inox. + vidrio 6+6 de una hoja abatible de 81x225 cm (P02*) (03/02/2016)
1 Ud × 424.52 (449.99 con costes indirectos) = 449.99
Suministro y montaje de carpintería de una hoja abatible de 81x225 cm, perfilería compuesta por marco y bastidor de acero inox. y vidrio laminar incoloro de 6+6 mm de espesor compuesto por dos lunas de vidrio laminar de 6 mm, unidas mediante una lámina de butiral de polivinilo traslúcido, incluso herrajes de colgar y apertura, elementos de estanqueidad, cerradura, accesorios homologados. Incluso p/p de premarco, barra antipanico, sellado perimetral de juntas por medio de un cordón de silicona neutra y ajuste final en obra. Elaborada en taller. Totalmente montada y probada por la empresa instaladora mediante las correspondientes pruebas de servicio (incluidas en este precio).

| Código | Ud | Descripción | Rendimiento | Precio | Importe |
|---|---|---|---|---|---|
| mt26pem010 | m | Premarco de tubo rectangular de acero galvanizado para carpintería exterior. (material) | 6.3 | 3.97 | 25.01 |
| mt26pfb015fe | m² | Carpintería de acero inox. formado por marco y bastidor para puerta, incluso herrajes de colgar y apertura, elementos de estanqueidad, cerradura, accesorios homologados. (material; 03/02/2016) | 1.82 | 119.08 | 216.73 |
| mt26pca110c | Ud | Barra antipánico para puerta cortafuegos de una hoja, según UNE-EN 1125, incluso llave y tirador para la cara exterior de la puerta. | 1 | 67.58 | 67.58 |
| mt21veg015fqcjb | m² | Doble acristalamiento de seguridad (laminar), conjunto formado por vidrio exterior incoloro laminar incoloro de 6+6 mm de espesor compuesto por dos lunas de vidrio laminar de 6 mm, unidas mediante una lámina de butiral de polivinilo traslucido. (material; 26/01/2016) | 1.82 | 53.2 | 96.82 |
| mt15sja100 | Ud | Cartucho de masilla de silicona neutra. | 0.154 | 3.13 | 0.48 |
| 980147 | HR | Peón ordinario | 0.2 | 12.54 | 2.51 |
| 980140 | HR | Capataz | 0.2 | 15.13 | 3.03 |
| %0300 | % | Medios auxiliares | 3 % | 412.16 | 12.36 |
|  |  | Total |  |  | 424.52 |

| Medición | Uds. | Parcial |
|---|---|---|
| P02* | 1 | 1.000 |
| Total |  | 1 |

**LCA035e** Ud Puerta de acero lacado de dos hojas de 165x205 cm forrado con chapa deployé (P03)
1 Ud × 471.56 (499.85 con costes indirectos) = 499.85
Suministro y montaje de carpintería de acero lacado, en puerta practicable de dos hojas de 165x205 cm, perfilería compuesta por marco y bastidor oculto de acero lacado y forro exterior de chapa deployé de acero inox. de 1mm de espesor con malla de 20x40m, montada sobre paramento inclinado, hojas, herrajes de colgar y apertura, cerradura, elementos de estanqueidad y accesorios homologados. Incluso p/p de garras de fijación,cerradura, sellado perimetral de juntas por medio de un cordón de silicona neutra y ajuste final en obra. Elaborada en taller. Totalmente montada y probada por la empresa instaladora mediante las correspondientes pruebas de servicio (incluidas en este precio).

| Código | Ud | Descripción | Rendimiento | Precio | Importe |
|---|---|---|---|---|---|
| mt26pfb015f | m² | Carpintería de acero lacado, perfilería compuesta por marco y bastidor oculto, herrajes de colgar y apertura, elementos de estanqueidad, cerradura, accesorios homologados y forrada exteriormente con deployé de acero inox. de 1 mm de espesor con malla de 20x40mm. Incluso p/p de garras de fijación,cerradura, sellado perimetral de juntas por medio de un cordón de silicona neutra y ajuste final en obra (material) | 3.38 | 119.08 | 402.49 |
| 980147 | HR | Peón ordinario | 2 | 12.54 | 25.08 |
| 980140 | HR | Capataz | 2 | 15.13 | 30.26 |
| %0300 | % | Medios auxiliares | 3 % | 457.83 | 13.73 |
|  |  | Total |  |  | 471.56 |

| Medición | Uds. | Parcial |
|---|---|---|
| P03 | 1 | 1.000 |
| Total |  | 1 |

**LCA035cb** Ud Compuerta de acero lacado de 120x102 mm forrado con chapa deployé (P04) (22/01/2016)
1 Ud × 153.91 (163.14 con costes indirectos) = 163.14
Suministro y montaje carpinteria de acero lacado, en compuerta practicable de una hojas de 120x102 cm, perfilería compuesta por marco y bastidor oculto de acero lacado y forro exterior de chapa deployé de acero inox. de 1mm de espesor con malla de 20x40mm, montada sobre paramento de inclinado, hojas, herrajes de colgar y apertura, cerradura, elementos de estanqueidad y accesorios homologados. Incluso p/p de garras de fijación,cerradura, sellado perimetral de juntas por medio de un cordón de silicona neutra y ajuste final en obra. Elaborada en taller. Totalmente montada y probada por la empresa instaladora mediante las correspondientes pruebas de servicio (incluidas en este precio).

| Código | Ud | Descripción | Rendimiento | Precio | Importe |
|---|---|---|---|---|---|
| mt26pfb015f | m² |  | 1.22 | 119.08 | 145.28 |
| 980147 | HR | Peón ordinario | 0.15 | 12.54 | 1.88 |
| 980140 | HR | Capataz | 0.15 | 15.13 | 2.27 |
| %0300 | % | Medios auxiliares | 3 % | 149.43 | 4.48 |
|  |  | Total |  |  | 153.91 |

| Medición | Uds. | Parcial |
|---|---|---|
| P04 | 1 | 1.000 |
| Total |  | 1 |

**LCA035c** Ud Trampilla de acceso a foso (T01) (22/01/2016)
1 Ud × 121.77 (129.08 con costes indirectos) = 129.08
Suministro y montaje de trampilla de acceso a foso formado por una hoja abatible con marco y bastidor de acero lacado forrado con chapa de acero lacado antideslizante de 1mm de espesor, herrajes de apertura, cerradura, accesorios homologados. Incluso garras de fijación de marco, tirador y ajuste final en obra. Elaborada en taller. Totalmente montada y probada por la empresa instaladora mediante las correspondientes pruebas de servicio (incluidas en este precio).

| Código | Ud | Descripción | Rendimiento | Precio | Importe |
|---|---|---|---|---|---|
| mt26pfb015fb | Ud | Trampilla de acceso a foso formado por una hoja abatible con marco y bastidor de acero lacado forrado con chapa de acero lacado antideslizante de 1mm de espesor, herrajes de apertura, cerradura, accesorios homologados. Incluso garras de fijación de marco, tirador y ajuste final en obra (material; 22/01/2016) | 1 | 115.46 | 115.46 |
| 980147 | HR | Peón ordinario | 0.1 | 12.54 | 1.25 |
| 980140 | HR | Capataz | 0.1 | 15.13 | 1.51 |
| %0300 | % | Medios auxiliares | 3 % | 118.22 | 3.55 |
|  |  | Total |  |  | 121.77 |

| Medición | Uds. | Parcial |
|---|---|---|
| T01 | 1 | 1.000 |
| Total |  | 1 |

## CAP9 IBERDROLA. (07/05/2008)
Importe: 35622.39

### CAP9.1 OBRA CIVIL (07/05/2008)
Importe: 19586.25

**1081000** M3 Excavación tierra zanja m. mecánicos <2mts.
108.478 M3 × 8.37 (8.87 con costes indirectos) = 962.20

| Medición | Uds. | Largo | Ancho | Alto | Parcial |
|---|---|---|---|---|---|
| Tramo 3 tubos diámetro 160 mm desde punto A-D | 0.8 | 100.00 | 0.35 | 0.90 |  |
| ALIMENTACIÓN ELÉCTRICA: |  |  |  |  |  |
| Tramo 2 tubos diámetro 160 mm | 0.6 | 143.00 | 0.35 | 0.80 |  |
| VIDEOVIGILANCIA: |  |  |  |  |  |
| Tramo 2 tubos diámetro 125 mm | 0.8 | 10.50 | 0.35 | 0.80 |  |
| Tramo 1 tubos diámetro 125 mm | 0.6 | 135.00 | 0.35 | 0.80 |  |
| PREVISIÓN FIBRA ÓPTICA | 0.6 | 145.00 | 0.35 | 0.80 |  |
|  | 1 |  |  | 1.10 |  |
| Total |  |  |  |  | 108.478 |

**1081101** M3 Excavación tierra zanja m. manuales <2mts.
25.071 M3 × 19.42 (20.59 con costes indirectos) = 516.21

| Medición | Uds. | Largo | Ancho | Alto | Parcial |
|---|---|---|---|---|---|
| Tramo 3 tubos diámetro 160 mm desde punto A-D | 0.2 | 100.00 | 0.35 | 0.90 |  |
| ALIMENTACIÓN ELÉCTRICA: |  |  |  |  |  |
| Tramo 2 tubos diámetro 160 mm | 0.1 | 143.00 | 0.35 | 0.80 |  |
| VIDEOVIGILANCIA: |  |  |  |  |  |
| Tramo 2 tubos diámetro 125 mm | 0.2 | 10.50 | 0.35 | 0.80 |  |
| Tramo 1 tubos diámetro 125 mm | 0.1 | 135.00 | 0.35 | 0.80 |  |
| PREVISIÓN FIBRA ÓPTICA | 0.2 | 145.00 | 0.35 | 0.80 |  |
|  | 1 |  |  | 1.10 |  |
| Total |  |  |  |  | 25.071 |

**1083000** M3 Excavación roca zanja m. mecánicos <2 mts
26.057 M3 × 11.41 (12.09 con costes indirectos) = 315.03

| Medición | Uds. | Largo | Ancho | Alto | Parcial |
|---|---|---|---|---|---|
| ALIMENTACIÓN ELÉCTRICA: |  |  |  |  |  |
| Tramo 2 tubos diámetro 160 mm | 0.2 | 143.00 | 0.35 | 0.80 |  |
| VIDEOVIGILANCIA: |  |  |  |  |  |
| Tramo 1 tubos diámetro 125 mm | 0.2 | 135.00 | 0.35 | 0.80 |  |
| PREVISIÓN FIBRA ÓPTICA | 0.2 | 145.00 | 0.35 | 0.80 |  |
|  | 1 |  |  | 1.10 |  |
| Total |  |  |  |  | 26.057 |

**1083101** M3 Excavación roca zanja m. manuales<2 mts
13.028 M3 × 29.98 (31.78 con costes indirectos) = 414.03

| Medición | Uds. | Largo | Ancho | Alto | Parcial |
|---|---|---|---|---|---|
| ALIMENTACIÓN ELÉCTRICA: |  |  |  |  |  |
| Tramo 2 tubos diámetro 160 mm | 0.1 | 143.00 | 0.35 | 0.80 |  |
| VIDEOVIGILANCIA: |  |  |  |  |  |
| Tramo 1 tubos diámetro 125 mm | 0.1 | 135.00 | 0.35 | 0.80 |  |
| PREVISIÓN FIBRA ÓPTICA | 0.1 | 145.00 | 0.35 | 0.80 |  |
|  | 1 |  |  | 1.10 |  |
| Total |  |  |  |  | 13.028 |

**1085000** M3 Excavación tierra pozos m. mecánicos <2mts
16.632 M3 × 8.1 (8.59 con costes indirectos) = 142.87

| Medición | Uds. | Largo | Ancho | Alto | Parcial |
|---|---|---|---|---|---|
| Arquetas iberdrola | 2 | 1.50 | 1.50 | 0.80 |  |
| Arquetas vigilancia y electricas | 12 | 1.00 | 1.00 | 0.64 |  |
| Arquetas previsión paso de fibra óptica | 6 | 1.00 | 1.00 | 0.64 |  |
|  | 1 |  |  | 1.10 |  |
| Total |  |  |  |  | 16.632 |

**1085101** M3 Excavación tierra en pozos m. manuales < 2 mts.
4.158 M3 × 20.41 (21.63 con costes indirectos) = 89.94

| Medición | Uds. | Largo | Ancho | Alto | Parcial |
|---|---|---|---|---|---|
| Arquetas iberdrola | 2 | 1.50 | 1.50 | 0.20 |  |
| Arquetas vigilancia y electricas | 12 | 1.00 | 1.00 | 0.16 |  |
| Arquetas previsión paso de fibra óptica | 6 | 1.00 | 1.00 | 0.16 |  |
|  | 1 |  |  | 1.10 |  |
| Total |  |  |  |  | 4.158 |

**1105001** M3 Carga y transporte a vertedero
174.069 M3 × 4.72 (5 con costes indirectos) = 870.35

| Medición | Uds. | Largo | Parcial |
|---|---|---|---|
|  | 0.9 | 108.48 | 97.632 |
|  | 0.9 | 25.07 | 22.563 |
|  | 0.9 | 26.06 | 23.454 |
|  | 0.9 | 13.02 | 11.718 |
|  | 0.9 | 16.63 | 14.967 |
|  | 0.9 | 4.15 | 3.735 |
| Total |  |  | 174.069 |

**1105002** M3 Carga manual de escombros y transporte a vertedero
19.341 M3 × 18.58 (19.69 con costes indirectos) = 380.82

| Medición | Uds. | Largo | Parcial |
|---|---|---|---|
|  | 0.1 | 108.48 | 10.848 |
|  | 0.1 | 25.07 | 2.507 |
|  | 0.1 | 26.06 | 2.606 |
|  | 0.1 | 13.02 | 1.302 |
|  | 0.1 | 16.63 | 1.663 |
|  | 0.1 | 4.15 | 0.415 |
| Total |  |  | 19.341 |

**1260001** M3 Puesta obra hormigón mediante. bombeo
46.739 M3 × 10.86 (11.51 con costes indirectos) = 537.97

| Medición | Uds. | Largo | Ancho | Alto | Parcial |
|---|---|---|---|---|---|
| Tramo 3 tubos diámetro 160 mm desde punto A-D | 1 | 46.00 | 0.35 | 0.40 |  |
| ALIMENTACIÓN ELÉCTRICA: |  |  |  |  |  |
| Tramo 2 tubos diámetro 160 mm | 1 | 148.00 | 0.35 | 0.40 |  |
| VIDEOVIGILANCIA: |  |  |  |  |  |
| Tramo 2 tubos diámetro 125 mm | 1 | 11.00 | 0.35 | 0.30 |  |
| Tramo 1 tubos diámetro 125 mm | 1 | 135.00 | 0.35 | 0.30 |  |
|  | 1 |  |  | 1.10 |  |
| Total |  |  |  |  | 46.739 |

**1091001** M3 Relleno zanjas-pozos con material tolerable de la propia excavación
63.487 M3 × 5.8 (6.15 con costes indirectos) = 390.45

| Medición | Uds. | Largo | Ancho | Alto | Parcial |
|---|---|---|---|---|---|
| Tramo 3 tubos diámetro 160 mm desde punto A-C | 1 | 46.00 | 0.35 | 0.40 |  |
| ALIMENTACIÓN ELÉCTRICA: |  |  |  |  |  |
| Tramo 2 tubos diámetro 160 mm | 1 | 148.00 | 0.35 | 0.40 |  |
| VIDEOVIGILANCIA: |  |  |  |  |  |
| Tramo 2 tubos diámetro 125 mm | 1 | 11.00 | 0.35 | 0.30 |  |
| Tramo 1 tubos diámetro 125 mm | 1 | 135.00 | 0.35 | 0.30 |  |
| PREVISIÓN FIBRA ÓPTICA | 1 | 145.00 | 0.35 | 0.30 |  |
|  | 1 |  |  | 1.10 |  |
| Total |  |  |  |  | 63.487 |

**9031000** ML Lamina de polietileno para señalización
533.5 ML × 1.64 (1.74 con costes indirectos) = 928.29

| Medición | Uds. | Largo | Alto | Parcial |
|---|---|---|---|---|
| Tramo 3 tubos diámetro 160 mm desde punto A-C | 1 | 46.00 |  |  |
| ALIMENTACIÓN ELÉCTRICA: |  |  |  |  |
| Tramo 2 tubos diámetro 160 mm | 1 | 148.00 |  |  |
| VIDEOVIGILANCIA: |  |  |  |  |
| Tramo 2 tubos diámetro 125 mm | 1 | 11.00 |  |  |
| Tramo 1 tubos diámetro 125 mm | 1 | 135.00 |  |  |
| PREVISIÓN FIBRA ÓPTICA | 1 | 145.00 |  |  |
|  | 1 |  | 1.10 |  |
| Total |  |  |  | 533.5 |

**1140012** M3 Hormigón prepar. tipo HM-15/P/35/I
29.414 M3 × 77.54 (82.19 con costes indirectos) = 2417.54

| Medición | Uds. | Largo | Ancho | Alto | Parcial |
|---|---|---|---|---|---|
| Tramo 3 tubos diámetro 160 mm desde punto A-C | 1 | 46.00 | 0.35 | 0.40 |  |
| PREVISIÓN FIBRA ÓPTICA | 1 | 145.00 | 0.35 | 0.40 |  |
|  | 1 |  |  | 1.10 |  |
| Total |  |  |  |  | 29.414 |

**1091050** M3 Relleno en cama de asiento de tuberías y canalizaciones con arena silicia
45.276 M3 × 21.06 (22.32 con costes indirectos) = 1010.56

| Medición | Uds. | Largo | Ancho | Alto | Parcial |
|---|---|---|---|---|---|
| ALIMENTACIÓN ELÉCTRICA: |  |  |  |  |  |
| Tramo 2 tubos diámetro 160 mm | 1 | 148.00 | 0.35 | 0.40 |  |
| VIDEOVIGILANCIA: |  |  |  |  |  |
| Tramo 2 tubos diámetro 125 mm | 1 | 11.00 | 0.35 | 0.40 |  |
| Tramo 1 tubos diámetro 125 mm | 1 | 135.00 | 0.35 | 0.40 |  |
|  | 1 |  |  | 1.10 |  |
| Total |  |  |  |  | 45.276 |

**3080009b** ML Tubo corrugado exterior y superfi- DN 63 (21/03/2016)
290 ML × 1.53 (1.62 con costes indirectos) = 469.80
Tubo corrugado exterior y superficie interior lisa de polietileno de alta densidad de 63mm de diámetro nominal (DN)de color rojo, según UNE 50086-2-4 Uso Normal y parte proporcional de juntas.

| Código | Ud | Descripción | Rendimiento | Precio | Importe |
|---|---|---|---|---|---|
| 315414b | ML | Tubo corrugado polietileno 63 (material; 21/03/2016) | 1.05 | 1.24 | 1.30 |
| 980144 | HR | Oficial de 2ª | 0.015 | 13.67 | 0.21 |
| %M | % | Medios Auxiliares | 1 % | 1.51 | 0.02 |
|  |  | Total |  |  | 1.53 |

| Medición | Uds. | Largo | Parcial |
|---|---|---|---|
| PREVISIÓN FIBRA ÓPTICA | 2 | 145.00 | 290.000 |
| Total |  |  | 290 |

**3080010** ML Tubo corrugado exterior y superfi- DN 160
477.4 ML × 4.56 (4.83 con costes indirectos) = 2305.84
Tubo corrugado exterior y superficie interior lisa de polietileno de alta densidad de 160mm de diámetro nominal (DN)de color rojo,según UNE 50086-2-4 Uso Normal y parte proporcional de juntas.Costes indirectos y medios auxiliares incluidos totalmente colocado.

| Código | Ud | Descripción | Rendimiento | Precio | Importe |
|---|---|---|---|---|---|
| 315426 | ML | Tubo corrugado polietileno 160 (material) | 1.06 | 4 | 4.24 |
| 980144 | HR | Oficial de 2ª | 0.02 | 13.67 | 0.27 |
| %M | % | Medios Auxiliares | 1 % | 4.51 | 0.05 |
|  |  | Total |  |  | 4.56 |

| Medición | Uds. | Largo | Alto | Parcial |
|---|---|---|---|---|
| Tramo 3 tubos diámetro 160 mm desde punto A-C | 3 | 46.00 |  |  |
| ALIMENTACIÓN ELÉCTRICA: |  |  |  |  |
| Tramo 2 tubos diámetro 160 mm | 2 | 148.00 |  |  |
|  | 1 |  | 1.10 |  |
| Total |  |  |  | 477.4 |

**3080009** ML Tubo corrugado exterior y superfi- DN 125
172.7 ML × 3.42 (3.63 con costes indirectos) = 626.90
Tubo corrugado exterior y superficie interior lisa de polietileno de alta densidad de 125mm de diámetro nominal (DN)de color rojo, según UNE 50086-2-4 Uso Normal y parte proporcional de juntas.

| Código | Ud | Descripción | Rendimiento | Precio | Importe |
|---|---|---|---|---|---|
| 315414 | ML | Tubo corrugado polietileno 125 (material) | 1.06 | 3 | 3.18 |
| 980144 | HR | Oficial de 2ª | 0.015 | 13.67 | 0.21 |
| %M | % | Medios Auxiliares | 1 % | 3.39 | 0.03 |
|  |  | Total |  |  | 3.42 |

| Medición | Uds. | Largo | Alto | Parcial |
|---|---|---|---|---|
| VIDEOVIGILANCIA: |  |  |  |  |
| Tramo 2 tubos diámetro 125 mm | 2 | 11.00 |  |  |
| Tramo 1 tubos diámetro 125 mm | 1 | 135.00 |  |  |
|  | 1 |  | 1.10 |  |
| Total |  |  |  | 172.7 |

**PN1** ML Tubo corrugado exterior y superfi-DN 200
10 ML × 5.7 (6.04 con costes indirectos) = 60.40
Tubo corrugado exterior y superficie interior lisa de polietileno de alta densidad de 200mm de diámetro nominal (DN) de color rojo, según UNE 50086-2-4 Uso Normal y parte proporcional de juntas.Costes indirectos y medios auxiliares incluidos totalmente colocado.

| Código | Ud | Descripción | Rendimiento | Precio | Importe |
|---|---|---|---|---|---|
| 315409 | ML | Tubo corrugado exterior y superficie interior lisa de polietileno de alta densidad de 200mm de diámetro nominal (DN) de color rojo, según UNE 50086-2-4 Uso Normal y parte proporcional de juntas. (material) | 1.06 | 5 | 5.30 |
| 980144 | HR | Oficial de 2ª | 0.025 | 13.67 | 0.34 |
| %M | % | Medios Auxiliares | 1 % | 5.64 | 0.06 |
|  |  | Total |  |  | 5.7 |

**U08E04arc** ML Mandrilado de tuberia de telefónia,Iberdrola, etc., totalmente terminado, incluso costes indirectos y medios auxiliares.
828.3 ML × 0.38 (0.4 con costes indirectos) = 331.32

| Código | Ud | Descripción | Rendimiento | Precio | Importe |
|---|---|---|---|---|---|
| U08E4arc | ML | Mandrilado de tuberia de telefónica, totalmente terminado (material) | 1 | 0.25 | 0.25 |
| 980147 | HR | Peón ordinario | 0.01 | 12.54 | 0.13 |
| %M | % | Medios Auxiliares | 1 % | 0.38 | 0.00 |
|  |  | Total |  |  | 0.38 |

| Medición | Uds. | Largo | Alto | Parcial |
|---|---|---|---|---|
| Tramo 3 tubos diámetro 160 mm desde punto A-C | 3 | 46.00 |  |  |
| Tramo 3 tubos diámetro 160 mm desde punto C-D | 3 | 54.00 |  |  |
| ALIMENTACIÓN ELÉCTRICA: |  |  |  |  |
| Tramo 2 tubos diámetro 160 mm | 2 | 148.00 |  |  |
| VIDEOVIGILANCIA: |  |  |  |  |
| Tramo 2 tubos diámetro 125 mm | 2 | 11.00 |  |  |
| Tramo 1 tubos diámetro 125 mm | 1 | 135.00 |  |  |
|  | 1 |  | 1.10 |  |
| Total |  |  |  | 828.3 |

**80000arc** UD Arq. homol.Iberdrola
2 UD × 276.51 (293.1 con costes indirectos) = 586.20
Arqueta troncocónica homologada por Iberdrola de dimensiones de registro rectangular 1,00m. x 1,00m. y 1,2m. de profundidad registrable; incluso transporte , colocación en obra, costes indirectos y medios auxiliares necesarios.

| Código | Ud | Descripción | Rendimiento | Precio | Importe |
|---|---|---|---|---|---|
| 980140 | HR | Capataz | 0.1 | 15.13 | 1.51 |
| 980143 | HR | Oficial de 1ª | 0.1 | 15.03 | 1.50 |
| 980147 | HR | Peón ordinario | 0.3 | 12.54 | 3.76 |
| 9100arc | UD | ARQUETA HOMOLOGADA IBERDROLA (material) | 1 | 267 | 267.00 |
| %M | % | Medios Auxiliares | 1 % | 273.77 | 2.74 |
|  |  | Total |  |  | 276.51 |

**80002arc** UD Marco y Tapa homol.eg. acera/jardin
2 UD × 122.8 (130.17 con costes indirectos) = 260.34
Marco y tapa para registro bajo calzada homologado por Iberdrola de ladoo 665 mm. de tapa y 700 mm. para el marco ; denominación M2-T2 , incluída junta neopreno estanca , arandela M14 inox. , tornillo M14x47 inox. ;incluso transporte , colocación en obra y medios auxiliares necesarios.

| Código | Ud | Descripción | Rendimiento | Precio | Importe |
|---|---|---|---|---|---|
| 980143 | HR | Oficial de 1ª | 0.42 | 15.03 | 6.31 |
| 980147 | HR | Peón ordinario | 0.42 | 12.54 | 5.27 |
| 9102arc | UD | MARCO Y TAPA PARA REGIST. ACER Y JAR (material) | 1 | 110 | 110.00 |
| %M | % | Medios Auxiliares | 1 % | 121.58 | 1.22 |
|  |  | Total |  |  | 122.8 |

**3081006** UD Arqueta de alumbrado modelo AB de hormigón
16 UD × 93.45 (99.06 con costes indirectos) = 1584.96

| Medición | Uds. | Parcial |
|---|---|---|
| Alimentación eléctrica ascensor | 5 | 5.000 |
| Videovigilancia | 5 | 5.000 |
| Previsión paso de fibra óptica | 6 | 6.000 |
| Total |  | 16 |

**3091009** UD Marco y tapa de fundición de acero
16 UD × 51.64 (54.74 con costes indirectos) = 875.84

| Medición | Uds. | Parcial |
|---|---|---|
| Alimentación eléctrica | 5 | 5.000 |
| Videovigilancia | 5 | 5.000 |
| Previsión paso de fibra óptica | 6 | 6.000 |
| Total |  | 16 |

**7040016** ML Bajante de tubería de PVC de 90 mm
10 ML × 8.14 (8.63 con costes indirectos) = 86.30
Bajante de Tubería de pvc de 90 mm diámetro, incluso p.p. de abrazaderas y piezas especiales, totalmente terminada.

| Código | Ud | Descripción | Rendimiento | Precio | Importe |
|---|---|---|---|---|---|
| 315401 | ML | Tubo PVC une53112 90mm 1,8mm (material) | 1 | 2.15 | 2.15 |
| 500350 | UD | Abrazadera. (material) | 0.5 | 1.34 | 0.67 |
| 980144 | HR | Oficial de 2ª | 0.2 | 13.67 | 2.73 |
| 980147 | HR | Peón ordinario | 0.2 | 12.54 | 2.51 |
| %M | % | Medios Auxiliares | 1 % | 8.06 | 0.08 |
|  |  | Total |  |  | 8.14 |

**arm** ud Unidad de armario Orma 17
1 ud × 1141.3 (1209.78 con costes indirectos) = 1209.78
Unidad de armario Orma 17 para habilitar la caja general de protección y medida, icp y contadores de Iberdrola, IP 66, totalmente colocado en su cimentación, incluída excavación, carga y trasporte de materiales de excavación a vertedero, encofrado hormigón y esperas de cimentación y tomas de tierra, costes indirectos y medios auxiliares incluidos

| Código | Ud | Descripción | Rendimiento | Precio | Importe |
|---|---|---|---|---|---|
| 500350b | UD | Unidad de armario Orma 17 para habilitar la caja general de protección y medida, icp y contadores de Iberdrola, IP 66, totalmente colocado en su cimentación, incluída excavación, carga y trasporte de materiales de excavación a vertedero, encofrado hormigón y esperas de cimentación y tomas de tierra (material; 26/01/2016) | 1 | 1130 | 1130.00 |
| %M | % | Medios Auxiliares | 1 % | 1130.00 | 11.30 |
|  |  | Total |  |  | 1141.3 |

**3990012** UD Armario telecomunicaciones (03/11/2011)
1 UD × 1739.59 (1843.97 con costes indirectos) = 1843.97
Unidad de armario prefabricado para habilitar el cuadro de control de Telecomunicaciones y videovigilancia, totalmente colocado en su cimentación, incluso conexiones entre armarios, costes indirectos y medios auxiliares incluidos. Totalmente colocado y rematado, costes indirectos y medios auxiliares incluidos.

| Código | Ud | Descripción | Rendimiento | Precio | Importe |
|---|---|---|---|---|---|
| 500350bb | UD | Unidad de armario prefabricado para habilitar el cuadro de control de Telecomunicaciones y videovigilancia, totalmente colocado en su cimentación, incluso conexiones entre armarios, costes indirectos y medios auxiliares incluidos. Totalmente colocado y rematado, costes indirectos y medios auxiliares incluidos. (material; 26/01/2016) | 1 | 1722.37 | 1722.37 |
| %M | % | Medios Auxiliares | 1 % | 1722.37 | 17.22 |
|  |  | Total |  |  | 1739.59 |

**PFCT.4** ML Tubo acero inox.304 Ø 50 elevador mediante abrazaderas en acero inoxidable 304.Totalmente instalado, costes indirectos y medios auxiliares incluidos y pequeño material de apoyo y ayudas a la albañilería.
14 ML × 24.82 (26.31 con costes indirectos) = 368.34

| Medición | Uds. | Alto | Parcial |
|---|---|---|---|
| Subida de cable | 2 | 7.00 | 14.000 |
| Total |  |  | 14 |

### CAP9.2 OBRA MECANICA (07/05/2008)
Importe: 16036.14

**IB1** UD Unidad a justificar correspondiente a los costes de ejecución por parte de Iberdrola de los trabajos de conexionado de nuevo punto de potencia para el ascensor inclinado de 45 KW en red 3x400V/230V y através de canalización existente con tubos libres hasta la zona de la fuente, realizar los trabajos de conexionado de línea en el ct en cuestión y disposición de modulo contador y CGP en armario BUC, cableado de RV(3 x240)+(1x150)AL desde punto de conexión hasta cuadro colocación equipos de medida,totalmente realizado costes indirectos y medios auxiliares incluidos acorde al Expediente 9025886900, legalizaciones, etc... Así como la totalidad de los conductos afectados,de alta tensión soterrados y aéreos, y baja tensión aéreos y soterrados. Incluso el entubado de los mismos. Todo ello totalmente ejecutado, costes de legalización y tramitaciones en la totalidad de las administraciones y agentes intervinientes, etc.... funcionando correctamente Cableado en 5x 16 mm2 cu en salida de armario iberdrola a cada armario y salida desde cada armario a su rampa con cableado de 5x10 mm2 cu. Unidad que reserva además montante económico para los imprevistos en esta materia. (08/05/2008)
1 UD × 15000 (15900 con costes indirectos) = 15900.00
Unidad a justificar correspondiente a los costes de ejecución por parte de Iberdrola de los trabajos de conexionado de nuevo punto de potencia para el ascensor inclinado de 45 KW en red 3x400V/230V y através de canalización existente con tubos libres hasta la zona de la fuente, realizar los trabajos de conexionado de línea en el ct en cuestión y disposición de modulo contador y CGP en armario BUC, cableado de RV(3 x240)+(1x150)AL desde punto de conexión hasta cuadro colocación equipos de medida,totalmente realizado costes indirectos y medios auxiliares incluidos acorde al Expediente 9025886900, legalizaciones, etc...
Así como la totalidad de los conductos afectados,de alta tensión soterrados y aéreos, y baja tensión aéreos y soterrados. Incluso el entubado de los mismos.
Todo ello totalmente ejecutado, costes de legalización y tramitaciones en la totalidad de las administraciones y agentes intervinientes, etc.... funcionando correctamente
Cableado en 5x 16 mm2 cu en salida desde el armario de iberdrola hasta el armario del ascensor ubicado en la estación superior.
Unidad que reserva además montante económico para los imprevistos en esta materia.

| Código | Ud | Descripción | Rendimiento | Precio | Importe |
|---|---|---|---|---|---|
| 002 | Ud | Unidad a justificar correspondiente a los costes de ejecución por parte de Iberdrola de los trabajos de conexionado de nuevo punto de potencia para el ascensor inclinado de 45 KW en red 3x400V/230V y através de canalización existente con tubos libres hasta la zona de la fuente, realizar los trabajos de conexionado de línea en el ct en cuestión y disposición de modulo contador y CGP en armario BUC, cableado de RV(3 x240)+(1x150)AL desde punto de conexión hasta cuadro colocación equipos de medida,totalmente realizado costes indirectos y medios auxiliares incluidos acorde al Expediente 9025886900, legalizaciones, etc... Así como la totalidad de los conductos afectados,de alta tensión soterrados y aéreos, y baja tensión aéreos y soterrados. Incluso el entubado de los mismos. Todo ello totalmente ejecutado, costes de legalización y tramitaciones en la totalidad de las administraciones y agentes intervinientes, etc.... funcionando correctamente Cableado en 5x 16 mm2 cu en salida desde el armario de iberdrola hasta el armario del ascensor ubicado en la estación superior. Unidad que reserva además montante económico para los imprevistos en esta materia. (material; 26/01/2016) | 1 | 15000 | 15000.00 |
|  |  | Total |  |  | 15000 |

**IB7** UD Conexión caja general de protección trifásica con puesta a tierra
1 UD × 128.43 (136.14 con costes indirectos) = 136.14
Conexión caja general de protección trifásica con puesta a tierra.Incluso carga y descarga en medio de transporte , colocación y medios auxiliares.

| Código | Ud | Descripción | Rendimiento | Precio | Importe |
|---|---|---|---|---|---|
| IB7.1 | UD | Conexión caja general de protección trifásica con puesta a tierra.Incluso carga y descarga en medio de transporte , colocación y medios auxiliares. (material) | 1 | 121.15 | 121.15 |
| 980143 | HR | Oficial de 1ª | 0.15 | 15.03 | 2.25 |
| 980147 | HR | Peón ordinario | 0.3 | 12.54 | 3.76 |
| %M | % | Medios Auxiliares | 1 % | 127.16 | 1.27 |
|  |  | Total |  |  | 128.43 |

## CAP10 EUSKALTEL.( operador de servicio de telecominicaciones) (07/05/2008)
Importe: 3479.33
EUSKALTEL.

### CAP10.8 Obra civil
Importe: 3479.33

**1081000** M3 Excavación tierra zanja m. mecánicos <2mts.
14.08 M3 × 8.37 (8.87 con costes indirectos) = 124.89

| Medición | Uds. | Largo | Ancho | Alto | Parcial |
|---|---|---|---|---|---|
| Tramo 2 tubos 110 mm | 0.8 | 40.00 | 0.50 | 0.80 |  |
|  | 1 |  |  | 1.10 |  |
| Total |  |  |  |  | 14.08 |

**1081101** M3 Excavación tierra zanja m. manuales <2mts.
3.52 M3 × 19.42 (20.59 con costes indirectos) = 72.48

| Medición | Uds. | Largo | Ancho | Alto | Parcial |
|---|---|---|---|---|---|
| Tramo 2 tubos 110 mm | 0.2 | 40.00 | 0.50 | 0.80 |  |
|  | 1 |  |  | 1.10 |  |
| Total |  |  |  |  | 3.52 |

**1085000** M3 Excavación tierra pozos m. mecánicos <2mts
8.91 M3 × 8.1 (8.59 con costes indirectos) = 76.54

| Medición | Uds. | Largo | Ancho | Alto | Parcial |
|---|---|---|---|---|---|
|  | 3 | 1.50 | 1.50 | 1.20 |  |
|  | 1 |  |  | 1.10 |  |
| Total |  |  |  |  | 8.91 |

**1085101** M3 Excavación tierra en pozos m. manuales < 2 mts.
2.228 M3 × 20.41 (21.63 con costes indirectos) = 48.19

| Medición | Uds. | Largo | Ancho | Alto | Parcial |
|---|---|---|---|---|---|
|  | 3 | 1.50 | 1.50 | 0.30 |  |
|  | 1 |  |  | 1.10 |  |
| Total |  |  |  |  | 2.228 |

**1105001** M3 Carga y transporte a vertedero
22.992 M3 × 4.72 (5 con costes indirectos) = 114.96

| Medición | Uds. | Largo | Parcial |
|---|---|---|---|
|  | 0.8 | 14.08 | 11.264 |
|  | 0.8 | 3.52 | 2.816 |
|  | 0.8 | 8.91 | 7.128 |
|  | 0.8 | 2.23 | 1.784 |
| Total |  |  | 22.992 |

**1105002** M3 Carga manual de escombros y transporte a vertedero
5.748 M3 × 18.58 (19.69 con costes indirectos) = 113.18

| Medición | Uds. | Largo | Parcial |
|---|---|---|---|
|  | 0.2 | 14.08 | 2.816 |
|  | 0.2 | 3.52 | 0.704 |
|  | 0.2 | 8.91 | 1.782 |
|  | 0.2 | 2.23 | 0.446 |
| Total |  |  | 5.748 |

**9031000** ML Lamina de polietileno para señalización
44 ML × 1.64 (1.74 con costes indirectos) = 76.56

| Medición | Uds. | Largo | Alto | Parcial |
|---|---|---|---|---|
| Tramo 2 tubos 110 mm | 1 | 40.00 |  |  |
|  | 1 |  | 1.10 |  |
| Total |  |  |  | 44 |

**1140013** M3 Hormigón prepar. tipo HM-15/P/35/I
8.8 M3 × 85.99 (91.15 con costes indirectos) = 802.12

| Medición | Uds. | Largo | Ancho | Alto | Parcial |
|---|---|---|---|---|---|
| Tramo 2 tubos 110 mm | 1 | 40.00 | 0.50 | 0.40 |  |
|  | 1 |  |  | 1.10 |  |
| Total |  |  |  |  | 8.8 |

**1091006** M3 Relleno zanjas-pozos con material granular de zahorra artificial
8.8 M3 × 20.11 (21.32 con costes indirectos) = 187.62

| Medición | Uds. | Largo | Ancho | Alto | Parcial |
|---|---|---|---|---|---|
| Tramo 2 tubos 110 mm | 1 | 40.00 | 0.50 | 0.40 |  |
|  | 1 |  |  | 1.10 |  |
| Total |  |  |  |  | 8.8 |

**3080008** ML Tubo rojo corrugado PEAD DN=110mm
88 ML × 2.37 (2.51 con costes indirectos) = 220.88

| Medición | Uds. | Largo | Alto | Parcial |
|---|---|---|---|---|
| Tramo 2 tubos 110 mm | 2 | 40.00 |  |  |
|  | 1 |  | 1.10 |  |
| Total |  |  |  | 88 |

**arqekt** ud Arqueta de Euskaltel modelo DF, HF, H, D.
3 ud × 445.14 (471.85 con costes indirectos) = 1415.55
Suministro e instalación de arqueta de hormigón, de Euskaltel modelo DF, HF, H, D, con tapa, para la red de telecomunicaciones, colocada sobre solera de hormigón en masa HM-15/P/35/I de 10 cm de espesor. Incluso p/p de vertido y compactación del hormigón para la formación de solera, embocadura de conductos, conexiones y remates. Totalmente montada.
Incluye: Replanteo de la arqueta. Eliminación de las tierras sueltas del fondo de la excavación. Vertido y compactación del hormigón en formación de solera. Colocación de la arqueta. Conexionado de tubos de la canalización. Colocación de accesorios. Medios auxiliares y costes indirectos.

| Código | Ud | Descripción | Rendimiento | Precio | Importe |
|---|---|---|---|---|---|
| 70010 | M3 | Hormigón tipo HM-15/P/35/I | 0.083 | 71.29 | 5.92 |
| mt40iar100kb | Ud | Arqueta de hormigón de Euskaltel modelo DF, HF, H, D (material; 26/01/2016) | 1 | 410.19 | 410.19 |
| mt40www050 | Ud | Material auxiliar para infraestructura de telecomunicaciones. (material) | 1 | 1.42 | 1.42 |
| mq04cag010a | h | Camión con grúa de hasta 6 t. (maquinaria) | 0.108 | 50.01 | 5.40 |
| 980143 | HR | Oficial de 1ª | 0.6 | 15.03 | 9.02 |
| 980147 | HR | Peón ordinario | 0.7 | 12.54 | 8.78 |
| %M | % | Medios Auxiliares | 1 % | 440.73 | 4.41 |
|  |  | Total |  |  | 445.14 |

**U08E04arc** ML Mandrilado de tuberia de telefónia,Iberdrola, etc., totalmente terminado, incluso costes indirectos y medios auxiliares.
88 ML × 0.38 (0.4 con costes indirectos) = 35.20

| Medición | Uds. | Largo | Alto | Parcial |
|---|---|---|---|---|
| Tramo 2 tubos 110 mm | 2 | 40.00 |  |  |
|  | 1 |  | 1.10 |  |
| Total |  |  |  | 88 |

**603103** UD Conexión a la red existente
1 UD × 180.34 (191.16 con costes indirectos) = 191.16

| Código | Ud | Descripción | Rendimiento | Precio | Importe |
|---|---|---|---|---|---|
| 002b | Ud | Conexión a la red existente (material; 26/01/2016) | 1 | 180.34 | 180.34 |
|  |  | Total |  |  | 180.34 |

| Medición | Uds. | Parcial |
|---|---|---|
| Afecciones a justificar en Calle Langileria | 1 | 1.000 |
| Total |  | 1 |

## CAP11 TELEFÓNICA. (07/05/2008)
Importe: 4355.02

**1081000** M3 Excavación tierra zanja m. mecánicos <2mts.
18.48 M3 × 8.37 (8.87 con costes indirectos) = 163.92

| Medición | Uds. | Largo | Ancho | Alto | Parcial |
|---|---|---|---|---|---|
| Tramo 2 tubos 125 mm | 0.7 | 60.00 | 0.50 | 0.80 |  |
|  | 1 |  |  | 1.10 |  |
| Total |  |  |  |  | 18.48 |

**1081101** M3 Excavación tierra zanja m. manuales <2mts.
7.92 M3 × 19.42 (20.59 con costes indirectos) = 163.07

| Medición | Uds. | Largo | Ancho | Alto | Parcial |
|---|---|---|---|---|---|
| Tramo 2 tubos 125 mm | 0.3 | 60.00 | 0.50 | 0.80 |  |
|  | 1 |  |  | 1.10 |  |
| Total |  |  |  |  | 7.92 |

**1085000** M3 Excavación tierra pozos m. mecánicos <2mts
5.198 M3 × 8.1 (8.59 con costes indirectos) = 44.65

| Medición | Uds. | Largo | Ancho | Alto | Parcial |
|---|---|---|---|---|---|
| Arquetas | 2 | 1.50 | 1.50 | 1.05 |  |
|  | 1 |  |  | 1.10 |  |
| Total |  |  |  |  | 5.198 |

**1085101** M3 Excavación tierra en pozos m. manuales < 2 mts.
2.228 M3 × 20.41 (21.63 con costes indirectos) = 48.19

| Medición | Uds. | Largo | Ancho | Alto | Parcial |
|---|---|---|---|---|---|
|  | 2 | 1.50 | 1.50 | 0.45 |  |
|  | 1 |  |  | 1.10 |  |
| Total |  |  |  |  | 2.228 |

**1105001** M3 Carga y transporte a vertedero
23.681 M3 × 4.72 (5 con costes indirectos) = 118.41

| Medición | Uds. | Largo | Parcial |
|---|---|---|---|
|  | 0.7 | 18.48 | 12.936 |
|  | 0.7 | 7.92 | 5.544 |
|  | 0.7 | 5.20 | 3.640 |
|  | 0.7 | 2.23 | 1.561 |
| Total |  |  | 23.681 |

**1105002** M3 Carga manual de escombros y transporte a vertedero
10.146 M3 × 18.58 (19.69 con costes indirectos) = 199.77

| Medición | Uds. | Largo | Parcial |
|---|---|---|---|
|  | 0.3 | 18.48 | 5.544 |
|  | 0.3 | 7.92 | 2.376 |
|  | 0.3 | 5.19 | 1.557 |
|  | 0.3 | 2.23 | 0.669 |
| Total |  |  | 10.146 |

**1091051** M3 Arena silícea para rellenos
3.3 M3 × 27.17 (28.8 con costes indirectos) = 95.04

| Medición | Uds. | Largo | Ancho | Alto | Parcial |
|---|---|---|---|---|---|
| Tramo 2 tubos 125 mm | 1 | 60.00 | 0.50 | 0.10 |  |
|  | 1 |  |  | 1.10 |  |
| Total |  |  |  |  | 3.3 |

**1091001** M3 Relleno zanjas-pozos con material tolerable de la propia excavación
6.6 M3 × 5.8 (6.15 con costes indirectos) = 40.59

| Medición | Uds. | Largo | Ancho | Alto | Parcial |
|---|---|---|---|---|---|
| Tramo 2 tubos 125 mm | 1 | 60.00 | 0.50 | 0.20 |  |
|  | 1 |  |  | 1.10 |  |
| Total |  |  |  |  | 6.6 |

**1140013** M3 Hormigón prepar. tipo HM-15/P/35/I
16.5 M3 × 85.99 (91.15 con costes indirectos) = 1503.98

| Medición | Uds. | Largo | Ancho | Alto | Parcial |
|---|---|---|---|---|---|
| Tramo 2 tubos 125 mm | 1 | 60.00 | 0.50 | 0.50 |  |
|  | 1 |  |  | 1.10 |  |
| Total |  |  |  |  | 16.5 |

**9031000** ML Lamina de polietileno para señalización
66 ML × 1.64 (1.74 con costes indirectos) = 114.84

| Medición | Uds. | Largo | Alto | Parcial |
|---|---|---|---|---|
| Tramo 2 tubos 125 mm | 1 | 60.00 |  |  |
|  | 1 |  | 1.10 |  |
| Total |  |  |  | 66 |

**U08E04arc** ML Mandrilado de tuberia de telefónia,Iberdrola, etc., totalmente terminado, incluso costes indirectos y medios auxiliares.
132 ML × 0.38 (0.4 con costes indirectos) = 52.80

| Medición | Uds. | Largo | Alto | Parcial |
|---|---|---|---|---|
| Tramo 2 tubos 125 mm | 2 | 60.00 |  |  |
|  | 1 |  | 1.10 |  |
| Total |  |  |  | 132 |

**arqektb** ud Arqueta del modelo "D", "H" o "M", homologada por el operador (26/01/2016)
2 ud × 439.99 (466.39 con costes indirectos) = 932.78
Suministro e instalación de arqueta de hormigón, modelo "D", "H" o "M", homologada por el operador, con tapa, para la red de telecomunicaciones, colocada sobre solera de hormigón en masa HM-15/P/35/I de 10 cm de espesor. Incluso p/p de vertido y compactación del hormigón para la formación de solera, embocadura de conductos, conexiones y remates. Totalmente montada.
Incluye: Replanteo de la arqueta. Eliminación de las tierras sueltas del fondo de la excavación. Vertido y compactación del hormigón en formación de solera. Colocación de la arqueta. Conexionado de tubos de la canalización. Colocación de accesorios. Medios auxiliares y costes indirectos.

| Código | Ud | Descripción | Rendimiento | Precio | Importe |
|---|---|---|---|---|---|
| 70010 | M3 | Hormigón tipo HM-15/P/35/I | 0.083 | 71.29 | 5.92 |
| mt40iar100kbb | Ud | Arqueta del modelo "D", "H" o "M", homologada por el operador (material; 26/01/2016) | 1 | 405.09 | 405.09 |
| mt40www050 | Ud | Material auxiliar para infraestructura de telecomunicaciones. | 1 | 1.42 | 1.42 |
| mq04cag010a | h | Camión con grúa de hasta 6 t. | 0.108 | 50.01 | 5.40 |
| 980143 | HR | Oficial de 1ª | 0.6 | 15.03 | 9.02 |
| 980147 | HR | Peón ordinario | 0.7 | 12.54 | 8.78 |
| %M | % | Medios Auxiliares | 1 % | 435.63 | 4.36 |
|  |  | Total |  |  | 439.99 |

**3080009** ML Tubo corrugado exterior y superfi- DN 125
132 ML × 3.42 (3.63 con costes indirectos) = 479.16

| Medición | Uds. | Largo | Alto | Parcial |
|---|---|---|---|---|
| Tramo 2 tubos 125 mm | 2 | 60.00 |  |  |
|  | 1 |  | 1.10 |  |
| Total |  |  |  | 132 |

**3080005** ML Tubo corrugado exterior y superfi-
10 ML × 1.46 (1.55 con costes indirectos) = 15.50
Tubo corrugado exterior y superficie interior lisa de polietileno de alta densidad de 63mm de diámetro nominal (DN) de color rojo, según UNE 50086-2-4 Uso Normal y parte proporcional de juntas.

| Código | Ud | Descripción | Rendimiento | Precio | Importe |
|---|---|---|---|---|---|
| 315411 | ML | Tubo corrugado polietileno 63 (material) | 1.06 | 1.24 | 1.31 |
| 980144 | HR | Oficial de 2ª | 0.01 | 13.67 | 0.14 |
| %M | % | Medios Auxiliares | 1 % | 1.45 | 0.01 |
|  |  | Total |  |  | 1.46 |

**603103** UD Conexión a la red existente
2 UD × 180.34 (191.16 con costes indirectos) = 382.32

| Medición | Uds. | Parcial |
|---|---|---|
| Afecciones a justificar en Calle Langileria | 2 | 2.000 |
| Total |  | 2 |

## CAP12 PROTECCIÓN CONTRA INCENDIOS (17/11/2011)
Importe: 1803.24

**E26FEB100** ud Extintor polvo ABC 6 kg. (19/01/2010)
2 ud × 58.12 (61.61 con costes indirectos) = 123.22
Suministro y colocación de extintor portátil de polvo químico ABC polivalente antibrasa, con presión incorporada, de eficacia 21A-113B, con 6 kg de agente extintor, con manómetro y manguera con boquilla difusora. Incluso p/p de soporte y accesorios de montaje, mantenimiento en condiciones seguras durante todo el periodo de tiempo que se requiera y desmontaje. Equipo con certificación AENOR. Totalmente instalado, costes indirectos y medios auxiliares incluidos.

| Código | Ud | Descripción | Rendimiento | Precio | Importe |
|---|---|---|---|---|---|
| P23FJ090 | ud | Extintor portátil de polvo químico ABC polivalente antibrasa, con presión incorporada, de eficacia 21A-113B, con 6 kg de agente extintor, con manómetro y manguera con boquilla difusora, según UNE-EN 3. (material; 19/01/2010) | 1 | 54.3 | 54.30 |
| 980146 | HR | Peón especialista | 0.3 | 12.73 | 3.82 |
|  |  | Total |  |  | 58.12 |

| Medición | Uds. | Parcial |
|---|---|---|
| MÓDULO INFERIOR | 1 | 1.000 |
| MÓDULO SUPERIOR | 1 | 1.000 |
| Total |  | 2 |

**E26FEE100** ud Extintor CO2 2 kg. (19/01/2010)
2 ud × 99.25 (105.21 con costes indirectos) = 210.42
Suministro y colocación de extintor portátil de nieve carbónica CO2, de eficacia 34B, con 2 kg de agente extintor, con vaso difusor. Incluso p/p de soporte y accesorios de montaje, mantenimiento en condiciones seguras durante todo el periodo de tiempo que se requiera y desmontaje. Equipo con certificación AENOR. Totalmente instalado, costes indirectos y medios auxiliares incluidos.

| Código | Ud | Descripción | Rendimiento | Precio | Importe |
|---|---|---|---|---|---|
| P23FJ250 | ud | Extintor portátil de nieve carbónica CO2, de eficacia 34B, con 2 kg de agente extintor, con vaso difusor, según UNE-EN 3. (material; 19/01/2010) | 1 | 95.43 | 95.43 |
| 980146 | HR | Peón especialista | 0.3 | 12.73 | 3.82 |
|  |  | Total |  |  | 99.25 |

| Medición | Uds. | Parcial |
|---|---|---|
| MÓDULO INFERIOR | 1 | 1.000 |
| MÓDULO SUPERIOR | 1 | 1.000 |
| Total |  | 2 |

**PN10** UD Placa de señalización interior extintor 210x210 mm metacrilato (19/01/2010)
4 UD × 73.21 (77.6 con costes indirectos) = 310.40
Placa de señalización interior de extintor marca DAISALUX modelo VIR 2121 similar cuadrada de 210x210 mm fabricada en metacrilato, que incluye un rótulo fresado adherido al dorso y un perfil decorativo de aluminio en la zona superior.Grado de protección: IP42 IK03. Rótulo de metacrilato que no dispone de fuente interna de iluminación.Totalmente colocada, costes indirectos y medios auxiliares incluidos.

| Código | Ud | Descripción | Rendimiento | Precio | Importe |
|---|---|---|---|---|---|
| mt41sny020g | Ud | Placa de señalización interior de extintor marca DAISALUX modelo VIR 2121 similar cuadrada de 210x210 mm fabricada en metacrilato. (material; 01/10/2015) | 1 | 71.94 | 71.94 |
| 980146 | HR | Peón especialista | 0.1 | 12.73 | 1.27 |
|  |  | Total |  |  | 73.21 |

**PN91b** UD Alumbrado de emergencia en superficie modelo HYDRA-RE de DAISALUX conectado a linea de emrgencia incendios con 2 X2,5 mm2 (19/01/2016)
9 UD × 121.51 (128.8 con costes indirectos) = 1159.20
Suministro y colocación de alumbrado de emergencia en superficie modelo HYDRA-RE de DAISALUX ( con señaletica de salida o sin ella) conectado a linea de emergencia incendios con 2 X 2,5 mm2. Cuerpo rectangular con aristas pronunciadas que consta de una carcasa fabricada en policarbonato y difusor en idéntico material. Incluso un kit de montaje. Contiene dos lámparas fluorescentes; una de emergencia que sólo se ilumina si falla el suministro de red, y la otra que funciona como una luminaria normal que puede encenderse o apagarse a voluntad mientras se le suministre tensión.
Características:
- Formato: Hydra-RE
- Funcionamiento: Combinado
- Autonomía (h): 2
- Lámpara en emergencia: FL 8 W DLX
- Piloto testigo de carga: Led
- Lámpara en red: FL 8 W DLX
- Grado de protección: IP42 IK04
- Aislamiento eléctrico: Clase II
- Puesta en reposo distancia: Si
- Difusor: Opal
- Tensión de alimentación: 230 V

| Código | Ud | Descripción | Rendimiento | Precio | Importe |
|---|---|---|---|---|---|
| mt34ael010cdb | Ud | Luminaria de emergencia en superficie modelo HYDRA-RE de DAISALUX ( con señaletica de salida o sin ella) conectado a linea de emergencia incendios con 2 X 2,5 mm2. Cuerpo rectangular con aristas pronunciadas que consta de una carcasa fabricada en policarbonato y difusor en idéntico material. Incluso un kit de montaje. Características: - Formato: Hydra-RE - Funcionamiento: Combinado - Autonomía (h): 2 - Lámpara en emergencia: FL 8 W DLX - Piloto testigo de carga: Led - Lámpara en red: FL 8 W DLX (material; 01/10/2015) | 1 | 119.6 | 119.60 |
| 980146 | HR | Peón especialista | 0.15 | 12.73 | 1.91 |
|  |  | Total |  |  | 121.51 |

| Medición | Uds. | Parcial |
|---|---|---|
| Módlulo inferior | 5 | 5.000 |
| Módulo superior | 4 | 4.000 |
| Total |  | 9 |

## CAP13 MOBILIARIO URBANO Y JARDINERÍA (07/05/2008)
Importe: 38111.96

### CAP12.1 MOBILIARIO URBANO (27/04/2011)
Importe: 17353.94

**LCA035cbbb** ml Vallado de montantes de acero inox. + chapa deployé (C01) (22/01/2016)
7 ml × 138.09 (146.38 con costes indirectos) = 1024.66
Suministro y montaje de vallado de 2 m de altura formada por montante tubular de acero inox. de diametro 50.2 y plementería de chapa deployé de acero inox. de 1mm de espesor con malla de 40x80mm. Incluso p/p placas de anclaje, tornillos mecánicos tipo hilty y accesorios de montaje.
Incluye: Replanteo de alineaciones y niveles. Marcado de la situación de los montantes. Apertura de huecos para colocación de los postes. Colocación de los postes. Vertido del hormigón. Aplomado y alineación de los postes, atornillado de las placas de anclaje. Colocación de accesorios.

| Código | Ud | Descripción | Rendimiento | Precio | Importe |
|---|---|---|---|---|---|
| mt26pfb015f2 | m² | Vallado de 2 m de altura formada por montantes de acero inox. cada 2,95 m de diametro 50.2 y plementería de chapa deployé de acero inox. de 1mm de espesor con malla de 40x80mm. Incluso p/p placas de ancjaje, tornillos mecánicos tipo hilti y accesorios de montaje. (material; 22/01/2016) | 2 | 65.43 | 130.86 |
| 70010 | M3 | Hormigón tipo HM-15/P/35/I | 0.015 | 71.29 | 1.07 |
| 980147 | HR | Peón ordinario | 0.05 | 12.54 | 0.63 |
| 980143 | HR | Oficial de 1ª | 0.05 | 15.03 | 0.75 |
| 980140 | HR | Capataz | 0.05 | 15.13 | 0.76 |
| %0300 | % | Medios auxiliares | 3 % | 134.07 | 4.02 |
|  |  | Total |  |  | 138.09 |

| Medición | Uds. | Largo | Parcial |
|---|---|---|---|
| C01 | 1 | 7.00 | 7.000 |
| Total |  |  | 7 |

**PN12.1** ML Candelero de protección escaleras emergencia (C02) (27/04/2011)
131 ML × 37.26 (39.5 con costes indirectos) = 5174.50
Candelero de protección ubicada en escaleras de emergencia junto al foso del ascensor compuesto por postes de acero inox. de tubular 50.2 cada 1.2 m anclado en huella de escaleras mediante placas de anclaje y tornillos mecánicos tipo hilty, incluso cadena en acero inoxidable modelo a elegir por la dirección facultativa.
Totalmente instalada.Costes indirectos y medios auxiliares incluidos.

| Código | Ud | Descripción | Rendimiento | Precio | Importe |
|---|---|---|---|---|---|
| CANCEL | ML | Barandilla compuesta por postes de acero inox. cada 1.2 m anclado en huella de escaleras mediante placas de anclaje y tornillos mecánicos tipo hilti, incluso cadena en acero inoxidable modelo a elegir por la dirección facultativa. (material; 22/01/2016) | 1 | 33.41 | 33.41 |
| 980140 | HR | Capataz | 0.1 | 15.13 | 1.51 |
| 980147 | HR | Peón ordinario | 0.1 | 12.54 | 1.25 |
| %0300 | % | Medios auxiliares | 3 % | 36.17 | 1.09 |
|  |  | Total |  |  | 37.26 |

| Medición | Uds. | Largo | Parcial |
|---|---|---|---|
| C02 | 1 | 131.00 | 131.000 |
| Total |  |  | 131 |

**UVT010** m Vallado de malla simple (C03)
218 m × 19.59 (20.77 con costes indirectos) = 4527.86
Formación de cerramiento de parcela mediante malla de simple torsión, de 40 mm de paso de malla y 2/3 mm de diámetro, acabado galvanizado y plastificado en color verde RAL 6015 y postes de acero pintado de 48 mm de diámetro y 2 m de altura, distanciados cada 2,95m. Incluso p/p de replanteo, apertura de huecos, relleno de hormigón para recibido de los postes, colocación de la malla y accesorios de montaje y tesado del conjunto.
Incluye: Replanteo de alineaciones y niveles. Marcado de la situación de los postes y tornapuntas. Apertura de huecos para colocación de los postes. Colocación de los postes. Vertido del hormigón. Aplomado y alineación de los postes y tornapuntas. Colocación de accesorios. Colocación de la malla y atirantado del conjunto.

| Código | Ud | Descripción | Rendimiento | Precio | Importe |
|---|---|---|---|---|---|
| mt52vst030f | Ud | Poste intermedio de tubo de acero galvanizado y pintado, de 48 mm de diámetro y 1,5 mm de espesor, altura 2 m. (material) | 0.22 | 10.25 | 2.26 |
| mt52vst030n | Ud | Poste interior de refuerzo de tubo de acero galvanizado y pintado, de 48 mm de diámetro y 1,5 mm de espesor, altura 2 m. (material) | 0.06 | 11.01 | 0.66 |
| mt52vst030v | Ud | Poste extremo de tubo de acero galvanizado y pintado, de 48 mm de diámetro y 1,5 mm de espesor, altura 2 m. (material) | 0.04 | 12.72 | 0.51 |
| mt52vst030D | Ud | Poste en escuadra de tubo de acero galvanizado y pintado, de 48 mm de diámetro y 1,5 mm de espesor, altura 2 m. (material) | 0.2 | 13.9 | 2.78 |
| mt52vst010nx | m² | Malla de simple torsión, de 40 mm de paso de malla y 2/3 mm de diámetro, acabado galvanizado y plastificado en color verde RAL 6015. (material) | 2.4 | 1.96 | 4.70 |
| 70010 | M3 | Hormigón tipo HM-15/P/35/I | 0.015 | 71.29 | 1.07 |
| 980140 | HR | Capataz | 0.2 | 15.13 | 3.03 |
| 980147 | HR | Peón ordinario | 0.2 | 12.54 | 2.51 |
| 980143 | HR | Oficial de 1ª | 0.1 | 15.03 | 1.50 |
| %0300 | % | Medios auxiliares | 3 % | 19.02 | 0.57 |
|  |  | Total |  |  | 19.59 |

| Medición | Uds. | Largo | Parcial |
|---|---|---|---|
| C03 | 1 | 118.00 | 118.000 |
| C03 junto a foso inclinado | 1 | 100.00 | 100.000 |
| Total |  |  | 218 |

**LCA035cbb** ml Barandilla de bastidor de acero inox. + chapa deployé (C04) (22/01/2016)
6.93 ml × 124.01 (131.45 con costes indirectos) = 910.95
Suministro y montaje de barandilla de 1.36m de altura formada por bastidor oculto de acero inox. y plementería de chapa deployé de acero inox. de 1mm de espesor con malla de 40x80mm, los montantes del bastidor se anclarán al canto de la losa cada 1,2 m mediante placas y tornillos mecánicos tipo hilty. Incluso medios auxiliares y ajuste final en obra. Elaborada en taller. Totalmente montada y probada por la empresa instaladora mediante las correspondientes pruebas de servicio (incluidas en este precio).

| Código | Ud | Descripción | Rendimiento | Precio | Importe |
|---|---|---|---|---|---|
| mt26pfb015fd | m² | Barandilla de 1.36m de altura formada por bastidor oculto de acero inox. y plementería de chapa deployé de acero inox. de 1mm de espesor, los montantes del bastidor se anclarán al canto de la losa cada 1,2 m mediante placas y tornillos mecánicos tipo hilty. Incluso medios auxiliares y ajuste final en obra (material; 22/01/2016) | 1.36 | 86.5 | 117.64 |
| 980147 | HR | Peón ordinario | 0.1 | 12.54 | 1.25 |
| 980140 | HR | Capataz | 0.1 | 15.13 | 1.51 |
| %0300 | % | Medios auxiliares | 3 % | 120.40 | 3.61 |
|  |  | Total |  |  | 124.01 |

| Medición | Uds. | Largo | Parcial |
|---|---|---|---|
| C04 | 1 | 6.93 | 6.930 |
| Total |  |  | 6.93 |

**PAS1ARC** ML Pasamanos de acero inox. de 50 mm de diametro (C05) (26/11/2008)
38 ML × 120.27 (127.49 con costes indirectos) = 4844.62
Suministro y colocación de pasamanos de acero inoxidable en calidad Aisi 316 de tubo cilindrico de 50 mm de diametro y 2 mm de espesor, anclado al muro de hormigón. Incluso p.p. con anclaje cada 2 mts como máximo, trabajos de albaliñería necesarios para su correcta instalación, costes indirectos y medios auxiliares incluidos.

| Código | Ud | Descripción | Rendimiento | Precio | Importe |
|---|---|---|---|---|---|
| 1710015bb | Kg | Acero inoxidable. Tipo AISI 316l de límite elástico mayor o igual a 240 N/mm2 en chapas, incluso p/p. soldaduras y tornillos, totalmente acabado y colocado. | 10 | 10.2 | 102.00 |
| 980140 | HR | Capataz | 0.4 | 15.13 | 6.05 |
| 980143 | HR | Oficial de 1ª | 0.4 | 15.03 | 6.01 |
| 980147 | HR | Peón ordinario | 0.4 | 12.54 | 5.02 |
| %M | % | Medios Auxiliares | 1 % | 119.08 | 1.19 |
|  |  | Total |  |  | 120.27 |

| Medición | Uds. | Largo | Parcial |
|---|---|---|---|
| C05 | 1 | 38.00 | 38.000 |
| Total |  |  | 38 |

**4434113b** UD Papelera modelo ayuntamiento (21/03/2016)
1 UD × 193.79 (205.42 con costes indirectos) = 205.42
Suministro e instalación de papelera según modelo establecido por el Ayuntamiento de Leioa totalmente instalada, incluso cimentación, anclajes, excavación, incluidos costes indirectos y medios auxiliares.

| Código | Ud | Descripción | Rendimiento | Precio | Importe |
|---|---|---|---|---|---|
| 434113b | UD | Papelera según modelo establecido por el Ayuntamiento de Leioa totalmente instalada, incluso cimentación, anclajes, excavación (material; 21/03/2016) | 1 | 165 | 165.00 |
| 980140 | HR | Capataz | 0.5 | 15.13 | 7.57 |
| 980143 | HR | Oficial de 1ª | 0.7 | 15.03 | 10.52 |
| 980147 | HR | Peón ordinario | 0.7 | 12.54 | 8.78 |
| %M | % | Medios Auxiliares | 1 % | 191.87 | 1.92 |
|  |  | Total |  |  | 193.79 |

**banco** ml Banco de estacion (04/02/2016)
7.4 ml × 84.9 (89.99 con costes indirectos) = 665.93
Suministro y colocación de banco formado por bastidor metálico tubular y angulares para empotramiento en pared de hormigón mediante tornillos mecánicos tipo hilti, forrado por chapa microperforada de acero inoxidable. Totalmente ejecutado y colocado. El montaje se realizara en taller y se colocará en obra.

| Código | Ud | Descripción | Rendimiento | Precio | Importe |
|---|---|---|---|---|---|
| 980143 | HR | Oficial de 1ª | 0.5 | 15.03 | 7.52 |
| 980145 | HR | Ayudante | 0.5 | 12.87 | 6.44 |
| mt07ala010q | kg | Acero laminado UNE-EN 10025 S355JR, en perfiles laminados en caliente, piezas tubulares y chapas, para aplicaciones estructurales. | 25 | 1.67 | 41.75 |
| mt27pfi010 | l | Imprimación de secado rápido, formulada con resinas alquídicas modificadas y fosfato de zinc (protección máxima en ambiente marino) + 2 manos de pintura de acabado de poliuretano. | 0.01 | 3.8 | 0.04 |
| CHACINXbc | M2 | Chapa mictroperforada de acero inoxidable de 1mm de espesor. (material; 04/02/2016) | 2 | 13.34 | 26.68 |
| %0300 | % | Medios auxiliares | 3 % | 82.43 | 2.47 |
|  |  | Total |  |  | 84.9 |

| Medición | Uds. | Largo | Parcial |
|---|---|---|---|
| módulo inferior | 1 | 7.40 | 7.400 |
| Total |  |  | 7.4 |

### CAP12.2 JARDINERÍA (27/04/2011)
Importe: 20758.02

**4100102** M2 Laboreo terreno natural maquina >15
2266 M2 × 1.01 (1.07 con costes indirectos) = 2424.62
Laboreo del terreno natural existente con medios mecánicos con pendientes superiores al 15%.Totalmente terminado.Costes indirectos y medios auxiliares incluidos.

| Código | Ud | Descripción | Rendimiento | Precio | Importe |
|---|---|---|---|---|---|
| 980147 | HR | Peón ordinario | 0.08 | 12.54 | 1.00 |
| %M | % | Medios Auxiliares | 1 % | 1.00 | 0.01 |
|  |  | Total |  |  | 1.01 |

| Medición | Uds. | Largo | Alto | Parcial |
|---|---|---|---|---|
| Total ladera hasta cuneta de guarda | 1 | 1750.00 |  |  |
| Total entre talud foso-escaleras | 1 | 273.00 |  |  |
| Total talud entre muro aplacado-camino existente | 1 | 37.00 |  |  |
|  | 1 |  | 1.10 |  |
| Total |  |  |  | 2266 |

**4100101** M2 Laboreo terreno natural maquina -15
110 M2 × 0.28 (0.3 con costes indirectos) = 33.00
Laboreo del terreno natural existente con medios mecánicos en zonas llanas o con pendientes inferiores 15%.Totalmente terminado.Costes indirectos y medios auxiliares incluidos.

| Código | Ud | Descripción | Rendimiento | Precio | Importe |
|---|---|---|---|---|---|
| 980147 | HR | Peón ordinario | 0.01 | 12.54 | 0.13 |
| 991405 | HR | Tractor de neumaticos agricola (maquinaria) | 0.003 | 49.49 | 0.15 |
| %M | % | Medios Auxiliares | 1 % | 0.28 | 0.00 |
|  |  | Total |  |  | 0.28 |

| Medición | Uds. | Largo | Alto | Parcial |
|---|---|---|---|---|
| Parterre proyectado en plaza | 1 | 22.00 |  |  |
| Reposición parterres plaza y c/Langileria | 1 | 78.00 |  |  |
|  | 1 |  | 1.10 |  |
| Total |  |  |  | 110 |

**4100103** M3 Tierra vegetal abonada, desinfectada
492.034 M3 × 21.82 (23.13 con costes indirectos) = 11380.75
Tierra vegetal procedente de préstamos, abonada, desinfectada y sin piedras, incluso transporte y vertido en obra, extendida sobre el terreno previamente acondicionado.Totalmente terminado.Costes indirectos y medios auxiliares incluidos.

| Código | Ud | Descripción | Rendimiento | Precio | Importe |
|---|---|---|---|---|---|
| 400001 | M3 | Tierra vegetal (material) | 1 | 8.62 | 8.62 |
| 980147 | HR | Peón ordinario | 0.5 | 12.54 | 6.27 |
| 991201 | HR | Retroexcavadora | 0.085 | 78.94 | 6.71 |
| %M | % | Medios Auxiliares | 1 % | 21.60 | 0.22 |
|  |  | Total |  |  | 21.82 |

| Medición | Uds. | Largo | Alto | Parcial |
|---|---|---|---|---|
| Parterre proyectado en plaza | 1 | 22.00 | 0.20 |  |
| Reposición parterres plaza y c/Langileria | 1 | 78.00 | 0.20 |  |
| Total ladera hasta vallado | 1 | 1750.00 | 0.20 |  |
| Total talud entre foso-escaleras | 1 | 273.00 | 0.20 |  |
| Total talud entre muro aplacado-camino existente | 1 | 37.00 | 0.20 |  |
| nueva zona ajardinada | 1 | 19.13 | 0.80 |  |
|  | 1 |  | 1.10 |  |
| Total |  |  |  | 492.034 |

**4240001** M2 Siembra de terreno preparado.
110 M2 × 1.47 (1.56 con costes indirectos) = 171.60
siembra de terreno previamente preparado y rastrillado con formula municipal extendida a voleo y con dosificación de 160 g de mezcla por m2 cubierta posteriormente con mantillo orgánico en cantidad suficiente para su protección contra los agentes exteriores, dos riegos y rulado.Totalmente terminado.Costes indirectos y medios auxiliares incluidos.

| Código | Ud | Descripción | Rendimiento | Precio | Importe |
|---|---|---|---|---|---|
| 400001 | M3 | Tierra vegetal | 0.16 | 8.62 | 1.38 |
| 980147 | HR | Peón ordinario | 0.006 | 12.54 | 0.08 |
| %M | % | Medios Auxiliares | 1 % | 1.46 | 0.01 |
|  |  | Total |  |  | 1.47 |

| Medición | Uds. | Largo | Alto | Parcial |
|---|---|---|---|---|
| Parterre proyectado en plaza | 1 | 22.00 |  |  |
| Reposición parterres plaza y c/Langileria | 1 | 78.00 |  |  |
|  | 1 |  | 1.10 |  |
| Total |  |  |  | 110 |

**4240100** M2 Hidrosiembra de doble capa
2060 M2 × 1.35 (1.43 con costes indirectos) = 2945.80
Hidrosiembra de doble capa con semilla,30% poa pratense 30% agrostis tenuis 30% festula 30% ray gass. Incluso dos cortes a maquina antes de su recepción.

| Código | Ud | Descripción | Rendimiento | Precio | Importe |
|---|---|---|---|---|---|
| 424005 | KG | Semilla proa pratense. (material) | 0.03 | 4.2 | 0.13 |
| 424006 | KG | Semilla agrosttis tenuis. (material) | 0.03 | 4.2 | 0.13 |
| 424007 | KG | Semilla festula rubra. (material) | 0.03 | 3.5 | 0.11 |
| 424008 | KG | Semilla ray gass. (material) | 0.03 | 2.8 | 0.08 |
| 980140 | HR | Capataz | 0.01 | 15.13 | 0.15 |
| 980145 | HR | Ayudante | 0.02 | 12.87 | 0.26 |
| 992104 | HR | Camion cisterna | 0.01 | 48.37 | 0.48 |
| %M | % | Medios Auxiliares | 1 % | 1.34 | 0.01 |
|  |  | Total |  |  | 1.35 |

| Medición | Uds. | Largo | Parcial |
|---|---|---|---|
| Total ladera hasta cuneta de guarda | 1 | 1750.00 | 1750.000 |
| Total talud entre foso-escaleras | 1 | 273.00 | 273.000 |
| Total talud entre muro aplacado-camino existente | 1 | 37.00 | 37.000 |
| Total |  |  | 2060 |

**flortemparc** ud Unidad de plantación en jardinera formada de flor de temporada a consensuar con Sección de Jardinería, totalmente ejecutado coste indirectos y medios auxiliares incluidos. (26/11/2008)
5 ud × 297.07 (314.89 con costes indirectos) = 1574.45
Unidad de plantación en jardinera formada de flor de temporada a consensuar con la Dirección facultativa, totalmente ejecutado coste indirectos y medios auxiliares incluidos.

| Código | Ud | Descripción | Rendimiento | Precio | Importe |
|---|---|---|---|---|---|
| 429000 | UD | Planta de flor de temporada (material) | 200 | 1.47 | 294.00 |
| 980147 | HR | Peón ordinario | 0.01 | 12.54 | 0.13 |
| %M | % | Medios Auxiliares | 1 % | 294.13 | 2.94 |
|  |  | Total |  |  | 297.07 |

| Medición | Uds. | Parcial |
|---|---|---|
| Parterres plaza | 4 | 4.000 |
| ampliación nueva zona ajardinada | 1 | 1.000 |
| Total |  | 5 |

**UJP010b** Ud Ciprés de Leyland (Cupressocyparis leylandii) (18/03/2016)
282 Ud × 7.45 (7.9 con costes indirectos) = 2227.80
Suministro, apertura de hoyo por medios manuales y plantación de ciprés de Leyland (Cupressocyparis leylandii) de 80 a 100 cm de altura, suministrado en contenedor. Incluso p/p de aportación de tierra vegetal seleccionada y cribada, substratos vegetales fertilizados, formación de alcorque, colocación de tutor y primer riego.
Incluye: Laboreo y preparación del terreno. Abonado del terreno. Plantación. Colocación de tutor. Primer riego.

| Código | Ud | Descripción | Rendimiento | Precio | Importe |
|---|---|---|---|---|---|
| mt48eap010ab | Ud | Ciprés de Leyland (Cupressocyparis leylandii) (material; 18/03/2016) | 1 | 4 | 4.00 |
| 400001 | M3 | Tierra vegetal | 0.1 | 8.62 | 0.86 |
| mt48tie020 | kg | Abono mineral complejo NPK 15-15-15. (material) | 0.01 | 0.75 | 0.01 |
| 980147 | HR | Peón ordinario | 0.2 | 12.54 | 2.51 |
| %M | % | Medios Auxiliares | 1 % | 7.38 | 0.07 |
|  |  | Total |  |  | 7.45 |

| Medición | Uds. | Parcial |
|---|---|---|
| en ladera junto valla de simple torsión (lateral derech. foso inclinado) | 145 | 145.000 |
| en ladera junto valla de simple torsión (lateral izq. foso inclinado) | 130 | 130.000 |
| parterre plaza langileria | 7 | 7.000 |
| Total |  | 282 |

## CAP14 SEÑALIZACIÓN. (07/05/2008)
Importe: 948.31

**2700007** ML Pintura dos component. Blanca 10cm.
151.8 ML × 1.25 (1.33 con costes indirectos) = 201.89
Pintura dos componentes blanca de 10 cm en líneas de aparcamiento, separación carriles, continua y discontinua.

| Código | Ud | Descripción | Rendimiento | Precio | Importe |
|---|---|---|---|---|---|
| 980147 | HR | Peón ordinario | 0.01 | 12.54 | 0.13 |
| 980145 | HR | Ayudante | 0.01 | 12.87 | 0.13 |
| U39VA002 | Kg | Pintura marca vial acrílica (material) | 0.075 | 4.5 | 0.34 |
| U39VZ001 | Kg | Esferitas de vidrio N.V. (material) | 0.068 | 1.5 | 0.10 |
| 993651 | HR | Barredora autopropulsada (maquinaria) | 0.01 | 20.52 | 0.21 |
| 999010 | HR | Maquina autom para pintar vias (maquinaria) | 0.01 | 33.23 | 0.33 |
| %M | % | Medios Auxiliares | 1 % | 1.24 | 0.01 |
|  |  | Total |  |  | 1.25 |

| Medición | Uds. | Largo | Alto | Parcial |
|---|---|---|---|---|
| Afecciones Calle Langileria | 1 | 138.00 |  |  |
|  | 1 |  | 1.10 |  |
| Total |  |  |  | 151.8 |

**2700006** M2 Pintura de dos componentes blanca.
36.3 M2 × 12.14 (12.87 con costes indirectos) = 467.18
Pintura de dos componentes blanca, para pasos de cebra 50 cm, textos, flechas e isletas. Deberá cumplir con las caraacterísticas exigidas en el art. 700 del PG3, y en particular tener un valor SRT mayor o igual a 45, para evitar el deslizamiento; o bien presentar el certificado acreditativo del cumplimiento de las especificaciones, otorgado por organismos españoles públicos y privados autorizados.

| Código | Ud | Descripción | Rendimiento | Precio | Importe |
|---|---|---|---|---|---|
| 215101 | KG | Pintura señalización azul, amar (material) | 0.825 | 5.82 | 4.80 |
| 980140 | HR | Capataz | 0.08 | 15.13 | 1.21 |
| 980147 | HR | Peón ordinario | 0.21 | 12.54 | 2.63 |
| 993651 | HR | Barredora autopropulsada | 0.1 | 20.52 | 2.05 |
| 999010 | HR | Maquina autom para pintar vias | 0.04 | 33.23 | 1.33 |
| %M | % | Medios Auxiliares | 1 % | 12.02 | 0.12 |
|  |  | Total |  |  | 12.14 |

| Medición | Uds. | Largo | Alto | Parcial |
|---|---|---|---|---|
| Afecciones Calle Langileria | 1 | 33.00 |  |  |
|  | 1 |  | 1.10 |  |
| Total |  |  |  | 36.3 |

**2700008** ML Pintura dos componentes amarilla 15
156 ML × 1.69 (1.79 con costes indirectos) = 279.24
Pintura dos componentes amarilla para marcas viales de 15 cm de anchura, líneas continuas, discontinuas y carga y descarga.

| Código | Ud | Descripción | Rendimiento | Precio | Importe |
|---|---|---|---|---|---|
| 980147 | HR | Peón ordinario | 0.015 | 12.54 | 0.19 |
| 980145 | HR | Ayudante | 0.015 | 12.87 | 0.19 |
| U39VA002 | Kg | Pintura marca vial acrílica | 0.138 | 4.5 | 0.62 |
| U39VZ001 | Kg | Esferitas de vidrio N.V. | 0.089 | 1.5 | 0.13 |
| 993651 | HR | Barredora autopropulsada | 0.01 | 20.52 | 0.21 |
| 999010 | HR | Maquina autom para pintar vias | 0.01 | 33.23 | 0.33 |
| %M | % | Medios Auxiliares | 1 % | 1.67 | 0.02 |
|  |  | Total |  |  | 1.69 |

## CAP15 VARIOS. (07/05/2008)
Importe: 636

**1820005b** Ud Cartel informativo de la obra (21/03/2016)
2 Ud × 300 (318 con costes indirectos) = 636.00
Suministro e instalación de cartel de tamaño normalizado, de dimensión mínima de 1500x1000mm (tamaños a consensuar con la oficina técnica) en el que figure la imagen del proyecto, presupuesto de licitación, presupuesto de adjudicacción, plazo de ejecución, empresa contratista, empresa redactora del proyecto, importes subvencionados (identificando el organismo o administración que concede la subvención) y el logo del Ayuntamiento. Su diseño se consensuará con la Oficina Técnica. Todos los textos irán en bilingüe. Totalmente instalados, incluso replanteo, postes de perfil galvanizado, excavaciones, cimentaciones, mediso auxiliares y costes indirectos.

| Código | Ud | Descripción | Rendimiento | Precio | Importe |
|---|---|---|---|---|---|
| U39VA002b | Ud | Partida a justificar para elaboración de documentación informativa acerca de las características de las obras. (material; 26/01/2016) | 1 | 300 | 300.00 |
|  |  | Total |  |  | 300 |

## CAP17 CONTROL DE CALIDAD. (07/05/2008)
Importe: 20245.48

**1910060b** PA Control de calidad (25/01/2016)
1 PA × 19099.51 (20245.48 con costes indirectos) = 20245.48
Las partidas de Control de Calidad se encuentran incluidas en el Anejo 7.

## CAP18 SEGURIDAD Y SALUD. (07/05/2008)
Importe: 26537.63

**1902101b** PA Seguridad y Salud (25/01/2016)
1 PA × 25035.5 (26537.63 con costes indirectos) = 26537.63
Las partidas de Seguridad y Salud se encuentran incluidas en el Documento 5.

## CAP19 GESTIÓN DE RCD (16/04/2009)
Importe: 9936.41

**1902101bb** PA Gestión de Residuos (25/01/2016)
1 PA × 9373.97 (9936.41 con costes indirectos) = 9936.41
Las partidas de Gestión de residuos se encuentran incluidas en el Anejo 8.

## Precios auxiliares

**E02EM020** m3 EXC.ZANJA A MÁQUINA T. FLOJOS (31/01/2000)
Precio: 8.68
Excavación en zanjas, en terrenos flojos, por medios mecánicos, con extracción de tierras a los bordes, sin carga ni transporte al vertedero y con p.p. de medios auxiliares.

| Código | Ud | Descripción | Rendimiento | Precio | Importe |
|---|---|---|---|---|---|
| 980147 | HR | Peón ordinario | 0.15 | 12.54 | 1.88 |
| M05RN020 | h. | Retrocargadora neumáticos 75 CV (maquinaria; 17/02/2005) | 0.2 | 34 | 6.80 |
|  |  | Total |  |  | 8.68 |

Claves: carga, mecanico, extraccion, zanja, maquina, flojo, excavacion, transporte, vertedero, auxiliar, medio, tierra, terreno

**E02SZ070** m3 RELL/COMP.ZANJA C/RANA S/APOR. (31/01/2000)
Precio: 18.74
Relleno, extendido y compactado de tierras propias en zanjas, por medios manuales, con pisón compactador manual tipo rana, en tongadas de 30 cm. de espesor, sin aporte de tierras, incluso regado de las mismas, y con p.p. de medios auxiliares.

| Código | Ud | Descripción | Rendimiento | Precio | Importe |
|---|---|---|---|---|---|
| 980147 | HR | Peón ordinario | 1.3 | 12.54 | 16.30 |
| M08RI010 | h. | Pisón vibrante 70 kg. (maquinaria; 17/02/2005) | 0.75 | 2.3 | 1.73 |
| P01DW050 | m3 | Agua | 1 | 0.71 | 0.71 |
|  |  | Total |  |  | 18.74 |

Claves: zanja, manual, tierra, pison, compacto, aportacion, riego, relleno, medio, auxiliar

**U01AF200** m2 DEMOL.Y LEVANTADO PAVIMENTO HM e=15/25cm (31/01/2000)
Precio: 3.36
Demolición y levantado de pavimento de hormigón en masa de 15/25 cm. de espesor, incluso carga y transporte del material resultante a vertedero.

| Código | Ud | Descripción | Rendimiento | Precio | Importe |
|---|---|---|---|---|---|
| 980140 | HR | Capataz | 0.012 | 15.13 | 0.18 |
| 980147 | HR | Peón ordinario | 0.03 | 12.54 | 0.38 |
| M05EN030 | h. | Excav.hidráulica neumáticos 100 CV (maquinaria; 17/02/2005) | 0.03 | 45 | 1.35 |
| M06MR230 | h. | Martillo rompedor hidráulico 600 kg. (maquinaria; 17/02/2005) | 0.03 | 9.5 | 0.29 |
| M05RN020 | h. | Retrocargadora neumáticos 75 CV | 0.01 | 34 | 0.34 |
| M07CB020 | h. | Camión basculante 4x4 14 t. (maquinaria; 17/02/2005) | 0.02 | 36 | 0.72 |
| M07N070 | m3 | Canon de escombros a vertedero (maquinaria; 17/02/2005) | 0.2 | 0.52 | 0.10 |
|  |  | Total |  |  | 3.36 |

Claves: material, transporte, vertedero, pavimentacion, levantar, demolicion, carga, masa, hormigon

**1620001b** M2 Encofrado curvo oculto en cimentaciones y pozos de registro con madera (21/01/2016)
Precio: 7.19
Encofrado y desencofrado curvo oculto en cimentaciones y pozos de registro con madera, considerando 8 puestas, incluso p.p de apeos necesarios, arriostramientos, distanciadores, medios auxiliares y pequeño material. Medida la superficie de enconfrado útil.

| Código | Ud | Descripción | Rendimiento | Precio | Importe |
|---|---|---|---|---|---|
| 40060 | KG | Puntas. | 0.15 | 2.31 | 0.35 |
| 50001 | M3 | Tabla para encofrado. | 0.027 | 53 | 1.43 |
| 50003 | M3 | Tablón para encofr. y andamios | 0.004 | 43 | 0.17 |
| 980145 | HR | Ayudante | 0.01 | 12.87 | 0.13 |
| 980147 | HR | Peón ordinario | 0.01 | 12.54 | 0.13 |
| 999002 | HR | Maquina combinada para madera | 0.33 | 13.66 | 4.51 |
| %CI | % | Costes indirectos | 6 % | 6.72 | 0.40 |
| %M | % | Medios Auxiliares | 1 % | 7.12 | 0.07 |
|  |  | Total |  |  | 7.19 |

**1620001bb** M2 Encofrado oculto en cimentaciones y pozos de registro con madera (02/02/2016)
Precio: 7.19
Encofrado y desencofrado oculto en cimentaciones y pozos de registro con madera, considerando 8 puestas, incluso p.p de apeos necesarios, arriostramientos, distanciadores, medios auxiliares y pequeño material. Medida la superficie de enconfrado útil.

| Código | Ud | Descripción | Rendimiento | Precio | Importe |
|---|---|---|---|---|---|
| 40060 | KG | Puntas. | 0.15 | 2.31 | 0.35 |
| 50001 | M3 | Tabla para encofrado. | 0.027 | 53 | 1.43 |
| 50003 | M3 | Tablón para encofr. y andamios | 0.004 | 43 | 0.17 |
| 980145 | HR | Ayudante | 0.01 | 12.87 | 0.13 |
| 980147 | HR | Peón ordinario | 0.01 | 12.54 | 0.13 |
| 999002 | HR | Maquina combinada para madera | 0.33 | 13.66 | 4.51 |
| %CI | % | Costes indirectos | 6 % | 6.72 | 0.40 |
| %M | % | Medios Auxiliares | 1 % | 7.12 | 0.07 |
|  |  | Total |  |  | 7.19 |

**1140114** M3 Hormigón prepar. tipo HM-20/P/35/I
Precio: 110.97
Hormigón prepar. Tipo HM-20/P/35/I en muros y pequeñas obras de fabrica; incluso fabricación, suministro, vertido y vibrado.

| Código | Ud | Descripción | Rendimiento | Precio | Importe |
|---|---|---|---|---|---|
| 70020 | M3 | hormigón tipo HM-20/P/35/I | 1 | 74.08 | 74.08 |
| 980140 | HR | Capataz | 0.05 | 15.13 | 0.76 |
| 980143 | HR | Oficial de 1ª | 0.5 | 15.03 | 7.52 |
| 980147 | HR | Peón ordinario | 1 | 12.54 | 12.54 |
| 995100 | HR | Camion hormigonera de 6m3 | 0.1 | 87.52 | 8.75 |
| %CI | % | Costes indirectos | 6 % | 103.65 | 6.22 |
| %M | % | Medios Auxiliares | 1 % | 109.87 | 1.10 |
|  |  | Total |  |  | 110.97 |

**A02B100** m3 M. CEM. P/PROY. IBERSEC PLAST FINO BL (31/01/2000)
Precio: 152.51
Mortero de cemento preparado Ibersec Plast Fino blanco (8N/mm2), confeccionado con máquina de proyección 3m3/h, listo para proyectar, s/UNE-EN 998-2:2002.

| Código | Ud | Descripción | Rendimiento | Precio | Importe |
|---|---|---|---|---|---|
| 980143 | HR | Oficial de 1ª | 1.5 | 15.03 | 22.55 |
| P01DW050 | m3 | Agua | 0.25 | 0.71 | 0.18 |
| P01MS130 | t. | M.enf. rev. int. Ibersec Plast Fino BL (material; 17/02/2005) | 1.266 | 100 | 126.60 |
| M01MP010 | h. | Proyector de mortero 3 m3/h. (maquinaria; 17/02/2005) | 0.4 | 7.96 | 3.18 |
|  |  | Total |  |  | 152.51 |

Claves: blanco, fino, proyeccion, mortero, confeccionar, preparacion, cemento, maquina

## Recursos

**993400** HR Fresadora de aglomerado asfáltico
Fresadora de aglomerado 1,00 m

**50006** M3 Cabio para encofrado
Cabrio para encofrado.

**MAM00028** h Rodillo vibratorio autopropulsado s/ruedas (mixto) 15Tn
Rodillo vibratorio autopropulsado mixto (s/ruedas) 15 Tn, i/conductor y consumos.

**30002** M3 Arena silicia 0/4mm
Arena de cantera caliza.

**610104** ML Tubería polietileno bd d=50mm
Tubería polietileno d=50mm

**M11HC050** m. Corte c/sierra disco hormig.viejo
Claves: corte, disco

**P17PP010** ud Codo polietileno
Claves: codo, polietileno

**P17PP260** ud Collarin toma PPFV
Claves: toma, collarin

**P01HM020** m3 Hormigón HM-20/P/40/I central
Claves: central, hormigon

**P17XE100** ud Válvula esfera PVC
Claves: rosca, valvula, esfera, pvc

**500245** ML Tubería PVC de 6 atm. De 500mm
Tubería PVC de 5 atm. De 500mm

**500230** ML Tubería PVC de 6 atm. De 315mm
Tubería PVC de 5 atm. De 315mm

**500220** ML Tubería PVC de 6 atm. De 250mm
Tubería PVC de 5 atm. De 250mm

**500204** ML Tubería de PVC de 6 atm 125 mm
Tubería de PVC de 5 atm 125 mm

**500203** ML Tubería PVC de 6 atm. de 110 mm
Tubería PVC de 5atm. De 110 mm

**30012** M3 Zahorra artificial ZA-20
Material granular para relleno

**40040** KG Fundición dúctil en tapas y marcos
Hierro fundido en tapas y marcos

**5102001** Ud BOMBA SUMERGIBLE FLYGT modelo NP 3085.190 MT o equivalente Versión antideflagrante ATEX/ EEX dIIB T4 Nº de Curva:
BOMBA SUMERGIBLE FLYGT modelo NP 3085.190 MT o equivalente
Versión antideflagrante ATEX/ EEX dIIB T4
Nº de Curva: 53-460 / Diámetro impulsor = 175mm
Tipo de impulsor: N- antiatasco adaptativo
Salida de voluta DN 80.Preparada para válvula de limpieza 4901
Tipo de instalación: P=Extraíble por guías 2x2”
Con motor M15-10-4AL de 2.0 kW/400VY 3-fás. 50Hz
Velocidad: 1405 rpm / Corriente nominal: 4,8 A
Refrigeración mediante aletas disipadoras de calor
Máx. Temperatura del líquido: 40ºC
Protección térmica mediante 3x sondas térmicas
Protección de motor: IP 68
Tipo de operación: S1 (24h /día)
Aislamiento clase H (180ºC)
Material de la carcasa: Hº Fº GG 25
Material del impulsor: Hº Fº GG 25
Anillo de Degaste-Voluta: Bronce
Material de los anillos tóricos: NBR
Material del eje: EN 1.4057 (AISI 431)
Estanqueidad mediante: 2 Juntas mecánicas
Interior/Superior: Carbono - Cerámica
Exterior/Inferior: WCCr - WCCr
auto lubricadas por cárter de aceite que las
faculta para poder trabajar en seco.
Con ranura helicoidal (SPIN OUT) alrededor de las
juntas mecánicas para limpieza de pequeñas
partículas abrasivas por ejemplo arenas.
La bomba esta pintada según estándar Flygt
M 0700.00.0004 (Método) Color: Gris NCS 5804-B07G
Incluso cable eléctrico hasta cuadro eléctrico SUBCAB 4G1,5+2x1,5mm2 para arranque directo.
Suministro y colocación de todos los elementos componentes y resto de operaciones necesarias para su completa ejecución.Totalmente instalado, medios auxiliares incluidos y pequeño material de apoyo y ayudas a la albañilería.
Incluso embalaje, transporte,cargas, seguros y puesta en marcha. Incluso inspecciones y ensayos durante la producción y la inspección final previa al envío del suministro.

**5102004** Ud SOPORTE SUPERIOR TG 2x2” GALVANIZADO SIN ANCLAJES. Suministro y colocación de todos los elementos componentes y resto
VALVULA RETENCION DN 80 PN16 CON PINTURA EPOXY
Según ISO 7005-2 PN16
Material de la carcasa: GGG 40 DIN 1693
Material de los tornillos: AISI 304
Diámetro de la bola 95mm
Suministro y colocación de todos los elementos componentes y resto de operaciones necesarias para su completa ejecución.Totalmente instalado costes indirectos y medios auxiliares incluidos y pequeño material de apoyo y ayudas a la albañilería.

**MTA09001** ud Registro de fundición dúctil para toma AP
Registro de fundición dúctil para toma de Agua Potable con asiento de PVC.

**MTA04003** ud Válvula compuerta PN16 DN=80mm
Válvula de compuerta de tipo inglés PN16 DN=80mm con cierre de asiento elástico y pivote de cuadradillo, fabricada en fundición GGG-50 con recubrimiento epoxi atóxico.

**315413** ML Tubo rojo corrugado PEAD DN=110mm, i/p.p. juntas y separadores
Tubo corrugado de doble capa con superficie interior lisa de polietileno de alta densidad de diámetro nominal 110mm de color rojo, para uso enterrado según UNE-EN 50086-2-4, incluso p.p de juntas y separadores.

**316100** UD Pica toma tierra 2mx18,3mm i/ arqueta
Pica toma tierra 2mx18,3mm

**P01DW090** ud Pequeño material
Claves: material

**P15FB160** ud Armario estanco puerta opaca 16 módulos
Claves: puerta, modulo, opaco, armario

**AL3c** UD Luminaria modelo JNX Junior-X de tecnología LEDde 28 W de la marca Carandini ó equivalente con fijación vertical a
Luminaria modelo JNX Junior-X de tecnología LED de 53 W de la marca Carandini ó equivalente con fijación vertical a terminal de columna de 60x100mm., conforme a la norma UNE-EN
60598, de las siguientes características:
- Estanqueidad general IP-66
- Clase II
- IK-10
- Protección sobretensiones transitorias de 10KA.
- Temperatura de color en 3000K
- Equipo regulable.
- Color Burgo

**71420** M3 hormigón tipo HA-30/B/20/IIIa
hormigón tipo HA-30/B/25/IIIa

**500400cbb** UD UNIDAD DE VIDEOVIGILANCIA COMPUESTO POR: -3 Camaras (una en la estación superior
UNIDAD DE VIDEOVIGILANCIA COMPUESTO POR:
-3 Camaras (una en la estación superior, otra en la inferior y otra en el interior del ascensor inclinado) :Sensor CCD 2.0 Megapixels de barrido progresivo 1/2,7"
RGB Sony Wfine, resolucion de hasta1600x1200. y AXIS de SUMENOR
Optica varifocal 4,0-8,00mm, DC Iris F1.4 .Color 1,5 Lux
F1.4, Blanco y negro 0,2 lux F1.4
Audio Bidireccional
Deteccion de movimiento y audio
Memoria de imagen previa y posterior de 200 imagenes
a 1600x1200
Carcasa de aluminio fundido antivandalica calefactada
- 2 Equipos controladores industrial con 24 salidas y 24
entradas e integracion de cuadro
sinaptico en sistema visualizacion camaras.
ALIMENTACION ELECTRICA Y DATOS:
- Linea electrica BUPRENO DN-K0,6/1kV 3x2,5
- Cuadro IP65 ventilado y calefactado con protecciones
magnetotermicos y diferenciales superinmunizados
recomendados para electronica.
- SAI On line doble conversion online. Autonomia
aproximada con esta configuracion 45 minutos.
- Fibra Optica: 12 Lineas de fibra optica multimodo para
exteriores 62,5/125,1 linea por columna.
ELECTRONICA DE RED
- 4 Conversores de medio industriales con 2 puertos
Ethernet -mm-
- 4 Conversores de medio industriales con 1 puerto
Ethernet -mm-
- 1 Switch industrial 7 x RJ45 10/100 mbps + 3 x RJ45
10/100/1000 mbps (opcionalmente en fibra)
- 2 Conversores de medio industriales con 2 puerto
Ethernet -sm-
El sistema de videovigilancia estará conectado con la oficina de la Policía Local por vía control remoto, incluidos todos los dispositivos necesarios para su correcto funcionamiento. Incluyendose centralita de control y supervisión con grabación y videovigilancia en centro de coordinación (Policia Local) por control remoto y conexión a la misma.
INSTALACION, MONTAJE Y PUESTA EN MARCHA, AYUDAS A LA ALBAÑILERÍA Y CONEXIONADOS, CORRECTAMENTE FUNCIONANDO COSTES INDIRECTOS Y MEDIOS AUXILIARES INCLUIDOS

**999001b** HR Equipo y elementos auxiliares para soldadura
Dobladora de redondos electri

**200110** ML Bordillo pref. Horm. 8x20 cm
Bordillo pref. Horm. 7x21 cm

**C13350C0** h Rodillo vibratorio autopropulsado,12-14t
Rodillo vibratorio autopropulsado, de 12 a 14 t

**C1709B10** h Extendedora pequeña p/pavimento mezcla bitum
Extendedora pequeña para pavimentos de mezcla bituminosa

**C170D0A0** h Rodillo vibratorio autopropulsado neumático
Rodillo vibratorio para hormigones y betunes autopropulsado neumático

**B9H12110** t Mezcla bitum.cont.caliente AC-16 surf 50/70 D CALIZA
Mezcla bituminosa continua en caliente AC-16 SURF 50/70 D CALIZA

**P04RM130** kg Mortero modelo a elegir por la dirección facultativa
Claves: mortero, raspado, grueso

**P01DW050** m3 Agua
Claves: agua

**P25WW220** ud Pequeño material
Claves: material

**P25OZ040** l. E.fijadora muy penetrante obra/mad e/int
Claves: fijacion

**P25OG040** kg Masilla ultrafina acabados Plasmont
Claves: masilla

**P25EI020** l. Pintura sobre soporte de hormigón color a elegir por D.F
Claves: acrilico, torno, mat

**315414b** ML Tubo corrugado polietileno 63
Tubo corrugado polietileno 125

**9100arc** UD ARQUETA HOMOLOGADA IBERDROLA
Arqueta troncocónica homologada por Iberdrola de dimensiones de registro rectangular 1,00m. x 1,00m. y 1,2m. de profundidad registrable

**9102arc** UD MARCO Y TAPA PARA REGIST. ACER Y JAR
Marco y tapa para registro bajo acera y/o jardín homologado por Iberdrola de diámetro 646 mm. de tapa y 850 mm. para el marco ; denominación M3-T3 , incluída junta neopreno estanca , arandela M14 inox. , tornillo M14x47 inox.

**500350bb** UD Unidad de armario prefabricado para habilitar el cuadro de control de Telecomunicaciones y videovigilancia
Unidad de armario prefabricado para habilitar el cuadro de control de Telecomunicaciones y videovigilancia, totalmente colocado en su cimentación, incluso conexiones entre armarios, costes indirectos y medios auxiliares incluidos. Totalmente colocado y rematado.

**M01MP010** h. Proyector de mortero 3 m3/h
Claves: proyeccion, mortero

**M05EN030** h. Excav.hidráulica neumáticos 100 CV
Claves: neumatico, hidraulico

**M05RN020** h. Retrocargadora neumáticos 75 CV
Claves: neumatico

**M06MR230** h. Martillo rompedor hidráulico 600 kg
Claves: hidraulico, rompedor, martillo

**M07CB020** h. Camión basculante 4x4 14 t
Claves: camion, basculante

**M07N070** m3 Canon de escombros a vertedero
Claves: vertedero, escombro

**M08RI010** h. Pisón vibrante 70 kg
Claves: pison, vibracion

**P01MS130** t. M.enf. rev. int. Ibersec Plast Fino BL
Claves: fino
